# Erweiterung der Feuerwache Süd
Angebotsaufforderung (GAEB DA XML 3.3, DA83)
Projekt: Erweiterung FW Süd
Währung: EUR
Vergabeart: Offenes Verfahren
Ausführungsbeginn: 01.02.2027
Ausführungsende: 22.02.2028
Erstellt mit: CaliforniaX by G&W Software AG, CaliforniaX V25.2.10, 23.10.2026

## Deckblatt
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  LEISTUNGSVERZEICHNIS

Objekt:  Feuerwache Süd
  Hamburger Straße 2-4 in 25337  Elmshorn

Projekt:  Erweiterungsbau Feuerwache Süd

Gewerk:  Erd- und Rohbauarbeiten

Vertragsgrundlage:  VOB alle Teile, in der aktuellen Fassung,
  allgemein anerkannte Regeln der Technik und gültige,
  für die enthaltenen Gewerke maßgeblichen Normen, in der jeweils  neuesten Fassung.

Ausführungszeitraum:  01.02.2027-22.02.2028

Anlagen:  siehe Anlagenverzeichnis

## KG 300 Roh- und Erdbauarbeiten
Datum: 23.10.2026

### Titel 01 Roh- und Erdbauarbeiten

*Hinweis: Allgemeine technische Vertragsbedingungen (ATV) - Projektbeschreibung*
ALLGEMEINE TECHNISCHE VERTRAGSBEDINGUNGEN FÜR BAULEISTUNGEN (ATV)
Die laufende Nummerierung der nachfolgenden Punkte bezieht sich auf die Vorgaben der VOB/Teil C, DIN 18299, Ausgabe 2019 und ist nicht durchlaufend. Fehlende Punkte haben keine Hinweise bzw. es sind hierzu keine Angaben erforderlich.

0.0 ALLGEMEINES
Die Stadt Elmshorn plant die Errichtung des Erweiterungsbaus der Feuerwache Süd Elmshorn auf dem Grundstück Hamburger Str. 2-6, 25337 Elmshorn.
Die Stadt Elmshorn verfügt derzeit über zwei Standorte, die Feuerwache Nord sowie die Feuerwache Süd. Die Feuerwache Süd soll zur Hauptwache ausgebaut werden und die Funktion als zentraler Dienst-, Ausbildungs-, Verwaltungs- und Veranstaltungsort übernehmen.
Bei dem Erweiterungsbau handelt es sich um den 2.Bauabschnitt der Feuerwache Süd. Der 1. Bauabschnitt liegt im nördlichen Bereich des Grundstücks, parallel zur Hamburger Straße.
Der Erweiterungsbau wird sich südlich des Bestandsgebäudes befinden und an diesen zu Erschließungszwecken anbauen.
Die Feuerwache Süd ist während der Bauphase in Betrieb.

Folgende Funktionen sind im Erweiterungsbau enthalten:

_Fahrzeughalle mit Kfz-Werkstatt, Garage für Mannschaftstransportwagen
_Umkleideräume mit anschließenden Sanitäranlagen
_Kleiderkammer und Wäscheraum
_Leitzentrale und Stabsraum
_Verwaltung mit Büroräumen, Besprechungsraum und Archiv
_Ruheräume mit Pantry
_Schulungsräume mit Kochküche
_Brandschutzinformationsraum, Florianstube und Fitnessraum
_5 Wohneinheiten
_Netzersatzanlage und weitere technische Anlagen

Für die gesamten Bauleistungen wird die VOB in ihrer derzeitigen Fassung in Gänze vereinbart.

Termine
 gem. Anlage " 26-10-14_FSE-Bauzeitenplan"

Eine genaue Terminabsprache und -festlegung erfolgt vor Auftragserteilung.
Diese Terminfestlegungen sind Vertragsgrundlage und jeder Auftragnehmer hat sie genauestens einzuhalten.
Vom Auftragnehmer zu fertigende Unterlagen sind rechtzeitig bei der Auftraggeberin einzureichen.
Erforderliche Arbeitsvorbereitungen sind vor dem Baubeginn zu leisten.
Verschiebungen von Terminen haben keinen Einfluss auf den Arbeitszeitraum, dieser ist in jedem Fall einzuhalten.

Bauschild
Jeder Auftragnehmer hat die Möglichkeit, seine Firma auf dem offiziellen Bauschild kenntlich zu machen. Weitere Werbung an Bauzäunen oder Gerüsten usw. ist nicht gestattet.

Haftpflicht-/ Bauwesenversicherung
Jeder Auftragnehmer hat den Ausschreibungsunterlagen den Nachweis einer ausreichenden Haftpflichtversicherung beizulegen. Die Bauleistungsversicherung wird durch die Auftraggeberin gewährleistet.

Stundenlohnarbeiten
Die in den Leistungsverzeichnissen abgefragten Stundenlohnarbeiten sind nur auf ausdrückliche Anordnung der Auftraggeberin oder deren Bevollmächtigten zu erbringen und auf Stundenzetteln täglich nachzuweisen.

Technische Spezifikationen
Soweit in der Leistungsbeschreibung auf Technische Spezifikationen, z.B. nationale Normen, mit denen Europäische Normen umgesetzt werden, europäisch technische Bewertungen, gemeinsame technische Spezifikationen, Internationale Normen, Bezug genommen wird, werden auch ohne den ausdrücklichen Zusatz "oder gleichwertig" immer gleichwertige Technische Spezifikationen in Bezug genommen.

Komplettleistungen
Wenn in der Leistungsbeschreibung nicht anders beschrieben, verstehen sich alle Position einschl. Einrichten, Unterhalten und Räumen der Baustelle, Fertigung/ Materiallieferung, Lieferung/ Fracht, Abladung und Montage, einschl. aller dafür erforderlichen Anschluss- und Befestigungsmaterialien und einschl. Stellen/ Aufbau, Vorhalten und Abbau aller für die Durchführung erforderlicher Werkzeuge, Geräte, Maschinen (auch Leitern, Gerüste bis 2,00 m, Hebegeräte, Kräne etc.) und sonstiger Hilfsmittel. Ausbau-/ Abbrucharbeiten beinhalten Demontage, Herausschaffen aus dem Gebäude, Abtransport und fachgerechter Entsorgung aller dabei anfallenden Materialien einschl. Beibringen des Entsorgungsnachweises.

Ausführungs- und Gütebestimmungen
Es gelten die für das Gewerk maßgeblichen DIN-, DIN EN- und DIN EN ISO-Normen, zusätzlich alle weiteren einschlägigen und zum Zeitpunkt der Angebotsabgabe gültigen Normen, Vorschriften, Richtlinien und Hinweise, insbesondere auch das Gebäudeenergiegesetz (GEG) und die Richtlinien der Gemeinde-Unfall-Versicherer.

Sicherheit + Gesundheit, BaustellenVO
Die Regeln für Sicherheit und Gesundheitsschutz der Bau-Berufsgenossenschaft sind Bestandteil und Grundlage des Angebots, ebenso die Baustellenverordnung (Verordnung über Sicherheit und Gesundheitsschutz auf Baustellen/ BaustellV BGBl.I S 1283) vom 10.06.98 in der aktuellen Fassung.

0.1 ANGABEN ZUR BAUSTELLE

0.1.1 Lage der Baustelle
Elmshorn Hamburger Str. 2-6, Gemarkung Elmshorn, Flur 63, Flurstücke 90/12 und 90/13.
Das Grundstück ist ein Bestandsgrundstück der Stadt Elmshorn. Im nördlichen Teil des Grundstücks befindet sich der 1. Bauabschnitt der Feuerwache Süd mit einem 3-geschossigen Kopfbau und einer 1-geschossigen Fahrzeughalle. Ein Geräteunterstand im südöstlichen Bereich des Grundstücks wird im Rahmen der Baumaßnahme zurückgebaut. Die Erschließung des Grundstücks erfolgt ausschließlich über die Seitenstraße der Hamburger Straße (B431), nicht direkt über die Bundestraße.

Im Westen verläuft die Bahntrasse der Bahnlinie Hamburg-Altona - Kiel Hbf (Hinweise der DB gem. Anlage BA-SH-25-202188.pdf sind zu beachten). Das zwischen Baugrundstück (Flurstück 90/13) und Bahntrasse liegende Flurstück 90/12 wird im Rahmen der Baumaßnahme als Baustelleneinrichtungsfläche genutzt.
Feuerwehreinsätze dürfen durch die Bauarbeiten nicht gestört werden.

0.1.2 Besondere Belastungen
Das Gelände des Baugrundstücks ist unbelastet wurde aber als Kampfmittelverdachtsfläche eingeschätzt.

0.1.3 Art und Lage der baulichen Anlagen
Die hier beschriebenen Leistungen umfassen den Neubau der Erweiterung der Feuerwache Süd Elmshorn.

Der Neubau gliedert sich in zwei Baukörper. Der dreigeschossige rechteckige Kopfbau (Bauteil 1) wird teilunterkellert und beinhaltet neben den Flächen für die Feuerwehr fünf Wohneinheiten. Das Bauteil 1 schließt im Norden über einen eingeschossigen Windfang an das Bestandsgebäude an. Östlich grenzt ein riegelförmiger Baukörper (Bauteil 2) an den Kopfbau. Bauteil 2 beinhaltet die zweigeschossige Fahrzeughalle mit Werkstatt sowie eine darüberliegende Büroetage, die sich über etwa 2/3 der Fahrzeughalle erstreckt. Zwischen Bauteil 1 und Bauteil 2 verläuft eine Gebäudetrennfuge.
Beide Bauteile werden aus Stahlbeton errichtet und erhalten kerngedämmte Fassaden mit Verblendmauerwerk. Eingänge im Erdgeschoss sowie die Tore der Fahrzeughalle, Werkstatt und Garage werden mit hinterlüfteten, umlaufenden Betonfertigteilen akzentuiert.

Die obersten Decken werden aus Stahlbeton mit außenliegender Wärmedämmung ausgeführt. Darüber befinden sich hinterlüftete Leichtbau-Aluminium-Dächer mit einer Dachneigung von 2° beziehungsweise von 8° und extensiver Dachbegrünung. Die Hauptdachflächen sind mit PV- bzw. PVT-Modulen belegt.

BGF: ca. 4.060 qm gem. DIN 277

Gebäudeabmessung
Bauteil 1 ca. 31,2x 26,2m
Bauteil 2 ca. 53,4m x 14m

Höhe der festgelegten Geländeoberfläche am Gebäude/ Fassadenaußenkante: +4,58m NHN
Höhe der Fußbodenoberkante EG: ±0,00m= +4,58m NHN

Bemessungswasserstand: ca. +4,00m NHN (zeHGW)

Gebäudehöhe
Bauteil 1(Satteldach), First ca. +17,81m NHN (+13,23m OKFF); Traufe: ca. +16,12m NHN (+11,54m OKFF)
Bauteil 2 (Satteldach), First ca. 14,89m NHN (+10,31m OKFF); Traufe: ca. +13,925m NHN (+9,345m OKFF)

Geschosshöhe Bauteil 1
UG 3,03m
EG 3,80m
1.OG 4,10m
2.OG 3,18m

Geschosshöhe Bauteil 2
Fahrzeughalle 5,55m
Splitlevel/1.OG 3,35m

Baukonstruktion

Gründung und Sohle
Bauteil 1:
_Sohle UG tragend als WU-Stb.-Bauteil
_Sohle EG tragend als WU-Stb.-Bauteil, frostfrei
_XPS-Dämmung unterhalb der Sohlplatte
_Magerbeton
_Feinplanum
_Abgetreppte Magerbeton-Streifenfundamente im Höhenübergang der Gründung zwischen der EG-Sohle und der tragenden Untergeschossbodenplatte

Bauteil 2:
_Flachgründung mit Einzel- und Streifenfundamenten
_Stb.-Frostschürze
_Sohle nicht tragend als WU-Bauteil
_XPS-Dämmung unterhalb der Sohlplatte
_Magerbeton
_Feinplanum

_Abgetreppte Magerbeton-Streifenfundamente im Höhenübergang der Gründung zwischen den Streifenfundamenten und der tragenden Untergeschossbodenplatte

Böden, Unterkonstruktion
Bauteil 1:
UG: ohne Fußbodenbelag
EG:
_Bodenplattenabdichtung
_Wärme- bzw. Trittschalldämmung
_schwimmend verlegter Zementestrich, teilweise als Heizestrich
_Verbundabdichtung in Feuchträumen
Bauteil 2:
_Bodenplattenabdichtung
_Estrich mit Gefälleausbildung

OGs:
_Wärme- bzw. Trittschalldämmung
_schwimmend verlegter Zementestrich, teilweise als Heizestrich
_Verbundabdichtung in Feuchträumen

Böden, Oberbeläge
_Rüttelfliesen (Garage, Fahrzeughalle und Kfz-Werkstatt)
_Sauberlaufzonen (Eingangsbereiche)
_Betonwerkstein (Treppenhaus, Foyer, Flure)
_Keramische Bodenfliesen (Sanitärräume, Alarmwege, Wäscheraum, Abstellräume)
_Industrieparkett (BIR, Florianstube, Schulung, Besprechung, Fitness, Wohnen, Ruheräume, Büros, Leitstelle, Stabsraum)
_Anstrich (NEA, Technikräume)

Außenwände, Tragwerk
_Stahlbetonwände als Ortbeton- oder Halbfertigteilwände in Erdgeschoss und Obergeschossen
_Stb.-WU-Wände Untergeschoss und Aufzugunterfahrt
_Stahlbetonstützen in der Fahrzeughalle

Außenwände, Dämmung und Bekleidung
_Außenbekleidung: Klinker-Verblendmauerwerk, vorgehängte Betonfertigteilelemente
_Dämmung: Mineraldämmstoff, Perimeterdämmung, Schaumglasdämmung
_Innenbekleidung: sichtbarer Beton (UG, Fahrzeughalle, Alarmbereich), Kalkzementputz mit Anstrich (Verwaltung)

Außentüren
_Eingangstüren als gedämmte Aluminium-Glas-Rahmentüren
_Techniktüren als Stahlblechtüren
_Sektionaltore wärmegedämmt

Außenfenster, Glas-Fassaden
_Einzelfenster:  Alufenster wärmegedämmt mit Dreifachverglasung, öffenbar zur Fensterlüftung
_Glasfassaden: Pfosten-Riegel-System, Aluminium wärmegedämmt mit Dreifachverglasung
_Fensterbänke aus Aluminium

Sonnenschutz und Blendschutz
Sonnenschutz:  Aluminium-Raffstore, außenliegend, motorisiert (Fassaden Ost, West, Süd, ausgenommen Glasfassaden)
Blendschutz: Textil-Kettenzugrollo, innenliegend (Bauteil 2 Fassade Nord)

Innenwände und Stützen, Konstruktion
_Innenwand, tragend:
Stahlbeton in Halbfertigteilbauweise
Stahlbetonstützen
_Innenwand, nichttragend:
GK-Montagewand mit Metall-UK
_Elementierte Innenwände nicht tragend:
Mobile Trennwand im Schulungsraum, Sanitär-Trennwände

Innenwände, Beläge u. Bekleidung
_Stahlbetonwände + Stützen:
sichtbarer Beton ohne SB-Klasse (UG, Fahrzeughalle, Alarmbereich)
Kalk-Zementputz, Schleifen, Anstrich
_Stb.-Wände Feuchträume:
Kalk-Zement-Putz, Verbundabdichtung, Fliese, Anstrich
_Gipskarton:
Spachtelung in Q3;
Sanitärbereiche Fliesenbelag mit Verbundabdichtung an Wänden mit Spritzgefahr;
GK-Wände mit Anstrich;
Anteilig schlosser- und tischlerseitige Verkleidungen (Foyer, Aufenthaltsraum, Schulungsraum)
Innendämmung mit Holzwolle-Leichtbauplatten gem. Vorgabe Energiekonzept (NEA, Garage, Fahrzeughalle)
Akustikelemente gem. Vorgabe Raumakustik

Innentüren
_Standard:
Stahl-Umfassungszarge, Holzwerkstofftüren, HPL-Oberfläche, 1- und 2-flügelig,
tw. mit Seitenteil aus Glas, tw. mit Offenhaltung und Brandschutzanforderungen gem. Brandschutzkonzept
_Transparent:
Aluminium-Glas-Rohrrahmentür, Alu- Blockzarge, teilweise mit Offenhaltung und Brandschutzanforderungen gem. Brandschutzkonzept
_Folierungen zur Kennzeichnung bei bodentiefen Verglasungen und als Durchlaufschutz an Glas- Aluminiumtüren

Geschossdecken
Konstruktion
_Stb.-Flachdecken
_Spannbetonhohldielendecke
Bekleidung
_Sichtbarer Beton, ohne SB-Klasse (Technikräume, Kfz-Werkstatt, Stuhllager, Abstellräume, Pumis)
_Putz + Anstrich (Wohn- und Schlafräume in Wohnungen)
_Holzwolle-Mehrschichtplatte (UG, NEA, Garage, Fahrzeughalle)
_Holzwolleleichtbauplatte (Umkleide, Wäscheraum)
_GK-Decke glatt, Metall-UK, tw. als Feuchtraumdecke (Sanitärräume)
_Akustik GK-Decke, gelocht, Metall-UK, teilweise mit Dämmauflage (Flure, Foyer, Treppenhäuser)
_GK-Rasterdecken, GK-Akustik-Rasterdecke (Florianstube, BIR, Schulungsräume, Besprechungsraum, Fitness, Ruheräume, Pantry, Büros, Stabsraum, Leitstelle)
_Metall-Rasterdecke (Alarmwege EG)
_Hygiene-Rasterdecke (Küche 1.OG)

Treppen
Treppenhäuser
_Treppenläufe: Stb.-Fertigteile, schallentkoppelt
_Podeste: Stb.-Ortbeton
_Absturzsicherung als Stahl-Stab-Geländer
_Handläufe Edelstahl
_Belag Betonwerkstein

Außentreppe/ Treppe Stiefelwäsche:
_einläufige Stahltreppe mit Gitterrostbelag, Stahlbrüstung Gitterrost
_Handläufe Edelstahl

Dach
Konstruktion
_Stb.-Flachdecken
Beläge
_Dampfsperre
_Mineralwolledämmung
Satteldachausbildung
_Aluminium-Systemdach auf allen Betondecken (Dachneigung 2°/8°)
_Extensive Dachbegrünung mit umlaufender Einfassung
_Solarbefestigung mit Klemmen aus Dachsystem
_Dachsicherung mit überfahrbarem Seilsicherungssystem
_Entwässerungsrohre und Notentwässerung als außenliegende Regenrinnen und Fallrohre
_Photovoltaik-Anlage

0.1.4 Verkehrsverhältnisse auf der Baustelle
Die BE-Fläche verteilt sich auf zwei Grundstücke. Das Grundstück 1, auf dem der Erweiterungsbau errichtet wird sowie das gegenüberliegende Grundstück 2 (Flurstück 94/12), auf dem sich das Übungsgelände der Feuerwehr befinden wird. Das Grundstück 2 kann nach Abstimmung mit der Bauleitung für Container, als Materiallagerfläche und als Parkfläche genutzt werden.

Die BE-Fläche wird durch eine Zaunanlage umschlossen.
Das Baustellengelände kann an zwei Stellen erschlossen werden: Über eine bestehende Einfahrt von der Seitenstraße der Hamburger Straße erfolgt die Zufahrt zum westlichen Bereich der BE-Fläche. Die Einfahrt wird auch vom Anwohner-, Feuerwehr- und Besucherverkehr zur Erschließung der Bestandsparkplätze genutzt. Die BE-Fläche ist von den Feuerwehrparkplätzen durch eine Toranlage getrennt. Eine weitere Zufahrt steht im Osten der BE-Fläche, südlich des Feuerwehrhofes zur Verfügung.
Toranlagen sind im Bereich der beschriebenen Zufahrten vorgesehen. Die Bauzaunelemente sind fest miteinander verbunden. Vom AN sind die Tore nach Arbeitsschluss ordnungsgemäß zu verschließen

Die Umfahrung des Baufeldes ist nicht durchgehend gegeben. Wendemöglichkeiten stehen auf dem westlichen Teil der BE-Fläche zur Verfügung. Im östlichen BE-Bereich kann eine Wendemöglichkeiten nicht garantiert werden.

Anlieferungen können über beide Zufahrten erfolgen. Die BE-Fläche darf zum Zwecke der Be- und Entladung befahren werden und muss unmittelbar nach Beendigung des Vorgangs wieder verlassen werden.

Der Feuerwehrhof ist nicht Bestandteil der BE-Fläche. In Ausnahmefällen kann nach vorheriger Abstimmung die Hoffläche für den Baubetrieb genutzt werden.
Es stehen auf dem BE-Gelände in geringem Umfang Parkplätze zur Verfügung. Weiter PKW-Parkplätze sind auf dem gegenüberliegenden Grundstück 2 nach vorheriger Abstimmung mit der Bauleitung vorhanden. Die Parkplätze der Feuerwehr dürfen nicht durch den Baustellenbetrieb genutzt werden. Die Zufahrt ist freizuhalten.

0.1.5 Für den Verkehr freizuhaltende Flächen
Auf dem Baustellengelände sind für die Arbeiten des Auftragnehmers die Flächen freizuhalten, die für den eigenen Verkehr erforderlich sind. Öffentliche Verkehrsflächen sind, soweit sie nicht durch den Bauzaun umschlossen sind, von Baustelleneinrichtungen, Baugeräten usw. ständig freizuhalten.

0.1.6 Nutzbarkeit von Transporteinrichtungen
An der Westfassade wird ein Bauaufzug mit Absetzgerüst vorgesehen.

0.1.7 Lage, Art, Anschlusswerte für Wasser, Energie und Abwasser
Für die vertragsgegenständlichen Leistungen des Auftragnehmers werden Wasser, Abwasser und Strom vom Auftraggeber zur Verfügung gestellt. Die Verteilung auf der Baustelle ist Bestandteil der Auftragnehmer und wird in den jeweiligen Leistungsbeschreibungen konkretisiert. Ein Telefonanschluss wird nicht gestellt.

Die Kosten des Verbrauchs der elektrischen Energie und Wasser/Abwasser trägt die Auftraggeberin.

0.1.8 Überlassene Räume und Flächen
Das Baugrundstück wird überwiegend bebaut. Mit Rücksicht auf die Lage des Baugrundstücks und den Umfang der Bebauung, stehen auf dem Baugrundstück nur in sehr begrenztem Umfang Flächen für die Baustelleneinrichtung sowie Lagerflächen für Baustoffe und Materialien etc. zur Verfügung. Der Auftraggeber stellt einen Plan über die zur Verfügung stehenden Flächen zur Verfügung. Hierbei ist zu berücksichtigen, dass diese Flächen teilweise auch durch andere Auftragnehmer, sowie die besondere Baustelleneinrichtung (z.B. Container WC) in Anspruch genommen werden.
In Abstimmung mit dem Auftraggeber und der Bauleitung können Flächen auf dem benachbarten Grundstück 2 (Flurstück 94/12) für Lagerzwecke zur Verfügung gestellt werden.
Feuerwehreinsätze dürfen durch den Bau nicht behindert werden.

0.1.9 Bodenverhältnisse, Baugrund und seine Tragfähigkeit. Ergebnisse von Bodenuntersuchungen
Das Baugrundgutachten liegt vor und wird bei den entsprechenden Gewerken den Unterlagen beigelegt.

0.1.10 Grundwasser
Der zeHGW liegt bei +4,00m NHN. Für die Herstellung einzelner Bereiche, vor allem die Herstellung des UG, ist ein Verbau mit einer geschlossenen Wasserhaltung erforderlich. Der Bericht zur Beantragung der Wasserhaltung liegt vor und wird bei den entsprechenden Gewerken den Unterlagen beigelegt.

0.1.12 Besondere Vorgaben für die Entsorgung
Der Auftragnehmer ist verpflichtet, alle durch ihn verursachten Abfälle (Bauschutt, Abbruch- und eigenes Verpackungsmaterial), Verunreinigungen und Beschädigungen auf dem Baugrundstück, den umliegenden Grundstücken sowie den öffentlichen Verkehrswegen grundsätzlich täglich auf eigene Kosten zu beseitigen. Verpackungsmaterial ist direkt vom Auftragnehmer auf eigene Kosten abzufahren. Für die tägliche Schutt- und Abfallbeseitigung sind ausschließlich Schuttcontainer des Auftragnehmers zu verwenden. Wird dies trotz Aufforderung und Fristsetzung durch die Bauleitung unterlassen, ist die Bauleitung berechtigt, eine Fremdfirma mit der Beseitigung zu beauftragen. Die Kosten gehen dabei zu Lasten des Auftragnehmers. Bei Gefahr in Verzug kann der Auftraggeber die Verunreinigungen auf Kosten des Auftragnehmers beseitigen, ohne dass es hierzu einer besonderen Ankündigung oder Fristsetzung bedarf.

Die Schutt- und Abfallbeseitigung bleibt als Nebenleistung nach VOB/C DIN 18 299 ff. weiterhin bestehen.

Auf die strikte Einhaltung von behördlichen Umwelt- und Entsorgungsvorschriften wird besonders hingewiesen. Die hiesigen Anschluss- und Benutzungszwänge sowie die Überlassungspflichten gemäß § 13 KrW-/AbfG sind einzuhalten.
Alle anfallenden Abfälle sind zur Beseitigung den hiesigen (d.h. Kreis Pinneberg) Entsorgungsanlagen zu überlassen, soweit diese über eine entsprechende Zulassung verfügen. Die zuständige Behörde ist der Kreis Pinneberg, Fachdienst Abfall.

0.1.18 Kampfmittel
Für Teile der Baustelle besteht ein Kampfmittelverdacht. Es wird vor Beginn der Bauarbeiten eine Kampfmittelsondierung durchgeführt.
Sollten im Verlauf der Umsetzung des Vorhabens trotz Freigabe durch den Kampfmittelräumdienst SH wider Erwarten Kampfmittel bei Arbeiten entdeckt werden, so sind die Arbeiten einzustellen, der Fundort zu räumen und abzusperren.

0.1.19 Maßnahmen gemäß Baustellenordnung
Durch den Sicherheits- und Gesundheitsschutzkoordinator wird eine Baustellenordnung
und ein Sicherheits- und Gesundheitsschutzplan (SIGE - PLAN) erstellt. Vor Beginn der
Arbeiten sind diese einzusehen. Jeder Auftragnehmer sowie eingesetzte Nachunternehmer haben die erforderlichen Sicherheitsmaßnahmen aus dem SIGE- Plan, der Baustellenordnung sowie die gesetzlichen und berufsgenossenschaftlichen Vorschriften und den Stand der Technik bei der Bauausführung zu berücksichtigen. Diese Verpflichtung ist ein Teil des Vertrages. Wird diese Regelung nicht beachtet, gilt die Leistung als nicht ordnungsgemäß erfüllt. Schadenersatzansprüche wegen sich daraus ergebenden Folgen bleiben vorbehalten.

0.1.20 Besondere Anordnungen
Dem Auftragnehmer wird untersagt, den festgelegten Standort des Bauzauns eigenmächtig zu verändern. Änderungen, dies gilt auch für temporäre Änderungen, sind stets zuvor mit der Bauüberwachung abzustimmen.

0.1.21 Schadstoffbelastungen des Baugrundes und des Grundwassers
Schadstoffbelastungen sind nicht bekannt.

0.1.23 Ablauf der Arbeiten
Bei allen Arbeiten der Auftragnehmer ist davon auszugehen, dass andere Auftragnehmer ebenfalls mit Leistungen beauftragt sind. Die einzelnen Abläufe der Arbeiten werden in einem Terminplan erfasst und werden in den regelmäßig stattfindenden Baubesprechungen im Ablauf und im Detail koordiniert. Die Teilnahme des verantwortlichen Bauleiters des AN oder seines Bevollmächtigten an diesen Besprechungen ist sicherzustellen. Jeder Auftragnehmer ist verpflichtet, ein Bautagebuch zu führen und dieses der Bauleitung wöchentlich zu übergeben.

0.2 ANGABEN ZUR AUSFÜHRUNG

0.2.1 Vorgesehene Arbeitsabschnitte, Arbeitsunterbrechungen und Arbeitsbeschränkungen
Abschnitt 1: Tiefbau/ UG
Abschnitt 2: Hochbau Bauteile 1 und 2
Abschnitt 3: Sohle EG Bauteil 2
Abschnitt 4: Sohle Windfang und Abbrucharbeiten Bestand

0.2.2 Besondere Erschwernisse
Der Einsatz der Feuerwehr darf durch die erforderlichen Leistungen nicht beeinträchtigt werden.

0.2.3 Vorgaben aus dem SiGe-Plan
Die Vorgaben aus dem SiGe-Plan sind verbindlich.

0.2.6 Besondere Anforderungen an die Baustelleneinrichtung
Auf die Einsätze der Feuerwehr ist zu achten. Die Baustelleneinrichtung ist mit der Projektleitung der Bauherrin abzusprechen.

0.2.8 Mitbenutzung fremder Gerüste, Hebezeuge, Aufzüge, Aufenthalts- und Lagerräume, Einrichtungen durch den AN
Soweit eigene Gerüste für andere Auftragnehmer zur Verfügung gestellt werden, wird dies in entsprechenden Beschreibungen geregelt.
Das Fassadengerüst und der Bauaufzug (bis 500kg) inkl. Absetzgerüst sind zur Benutzung durch alle Gewerke bestimmt. Die durch das Hauptgewerk erstellte Krananlage/n können durch die Nebengewerke genutzt.

0.2.9 Vorhaltung der Baustelleneinrichtung
Das Fassadengerüst wird nach Fertigstellung der Fassadenarbeiten abgebaut. Der Bauaufzug inkl. Absetzgerüst verbleibt bis zur Fertigstellung des Gebäudes. Die Krananlage des Bauhauptgewerks wird mit Beendigung der Rohbauarbeiten abgebaut.

0.2.10 Verwendung von Recycling-Stoffen
Nur wenn in Leistungstexten darauf eingegangen wird, ist die Benutzung von Recycling-Baustoffen gestattet unter Berücksichtigung der Auflagen der Unteren Wasserbehörde.

0.2.11 Anforderungen an Recycling-Stoffe
Falls, wie unter Pkt. 0.2.10 beschrieben, Recyclingstoffe zur Anwendung kommen, geht der Auftraggeber davon aus, dass es zu keinen umweltbedenklichen Beeinträchtigungen (unmittelbar oder auf Dauer) kommt. Im Zweifelsfall hat der Auftragnehmer den Beweis der Unbedenklichkeit zu führen.

0.2.12 Eigentums- und Gütenachweise
Der Auftragnehmer hat über alle zur Ausführung bestimmten Baustoffe und ggf. Herstellungsverfahren Eigentums und Gütenachweise zu führen. Die Art der Nachweise wird einvernehmlich festgelegt. Andere als in der Leistungsbeschreibung benannte Bauteile, Materialien, Stoffe und Fabrikate dürfen nur verwendet werden, wenn sie vom Auftraggeber vor dem jeweiligen Beginn der Ausführung freigegeben wurden.

0.2.14 Wiederverwendung von Stoffen
Sollen abzubrechende Baustoffe einer weiteren oder zukünftigen Nutzung im Zuge des Bauvorhabens zugeführt werden, wird in den entsprechenden Positionen der Leistungsbeschreibung darauf näher eingegangen.

0.2.15 Abbrucharbeiten und Entsorgung
Wenn nicht anders in den Leistungsbeschreibungen darauf eingegangen wird, gehen abzubrechende Teile in das Eigentum des Auftragnehmers über und sind unverzüglich zu entsorgen. Hierbei sind die entsprechenden Entsorgungsvorschriften zu beachten und einzuhalten.
Der Nachweis der ordnungsgemäßen Entsorgung gegenüber dem Auftraggeber ist unaufgefordert zu führen. Kontaminierte Baustoffe sind grundsätzlich getrennt vom üblichen Bauschutt zu entsorgen und die erfolgte Entsorgung ist grundsätzlich dem Auftraggeber nachzuweisen. Die Entsorgung von kontaminierten Baustoffen, die zur Errichtung neuer Bauteile dienen (überschüssige Baustoffe, Abfälle), ist grundsätzlich vom Auftragnehmer ordnungsgemäß durchzuführen. Die Entsorgung kontaminierter Abfälle erfolgt grundsätzlich durch den Verursacher und nicht über die zentrale Bauschuttentsorgung.

0.2.16 Beigestellte Stoffe (vom AG)
Wenn vom Auftraggeber Baustoffe zur Verfügung gestellt werden, ist in den Leistungsbeschreibungen der damit verbundene Aufwand beschrieben und näher geregelt.

0.2.17 Hilfestellung durch den Auftraggeber
Der Transport von Baustoffen, Geräten oder Hilfsmitteln jeder Art, das Abladen und Weitertransportieren, die Unterhaltung und Bewachung sowie der Abtransport nach Fertigstellung der Leistungen ist ausschließlich Sache des Auftragnehmers und in die EP einzurechnen. Eine gesonderte Vergütung erfolgt nicht.
Arbeitskräfte werden vom Auftraggeber nicht zur Verfügung gestellt. Ein Anspruch des Auftragnehmers auf Bewachung und Überwachung der Unterkünfte, Baustofflager und Geräte besteht nicht. Die Sicherung dieser Teile, insbesondere der bereits fertig gestellten Leistungen bleibt Sache des Auftragnehmers.
Bauseits vorhandene Geräte können, soweit dies der dafür verantwortliche AN gestattet, nach Vereinbarung mit diesem, mitgenutzt werden.
Ein grundsätzlicher Anspruch hierauf besteht nicht. Ein Baukran wird durch das Hauptgewerk gestellt.

0.2.18 Leistungen für andere Unternehmer
Sind Leistungen für andere Unternehmer zu erbringen, wird dies in einzelnen Positionen der Leistungsbeschreibung geregelt.

0.2.19 Mitwirken beim Erstellen von Anlageteilen und bei der Inbetriebnahme
Die Mitwirkung bei der Inbetriebnahme von Anlagen und Gebäudeautomationen, an denen verschiedene Gewerke beteiligt sind, ist sicherzustellen und die hieraus entstehenden Kosten sind in die Einheitspreise einzukalkulieren.

0.2.20 Benutzung vor der Abnahme
Für den Fortschritt der Bauarbeiten ist es erforderlich, dass bereits erstellte und fertig gestellte Bauteile durch bauseits beauftragte Auftragnehmer einer weiteren Bearbeitung unterzogen werden. Dies ist den beauftragten Auftragnehmern, die mit weiterführenden Leistungen beauftragt sind, grundsätzlich zu gestatten.  Eine Abnahme oder ein vergleichbares Verfahren findet nicht statt. Überdeckte oder überbaute Leistungen werden gemeinsam mit der Objektüberwachung und dem AG vorher kontrolliert und protokolliert (gemäß § 4 Ziffer 10 VOB/B). Diese Leistungskontrollen sind Bestandteil einer noch zu erfolgenden Abnahme der gesamten Bauleistungen und werden dieser Abnahme beigefügt.

0.2.22 Abrechnung nach bestimmten Vorlagen
Die Abrechnung der vertraglichen Leistungen erfolgt nach den zur Verfügung gestellten Zeichnungen und Beschreibungen des Architekten bzw. Fachingenieurs.
Die Mengenermittlung ist entsprechend der Ordnungszahlen des Leistungsverzeichnisses zu gliedern und ist in den übergebenen Zeichnungen übersichtlich und prüfbar durch den Auftragnehmer (ggf. mehrfarbig) darzustellen. Die Ermittlung der Mengen hat als steigende Mengenermittlung zu erfolgen und ist in ihrem Leistungsstand den gewünschten Abschlagszahlungen anzupassen.
Zahlungen auf Grund von geschätzten Mengenermittlungen finden nicht statt.
Die den Abschlagszahlungen zuzuordnenden Mengenermittlungen sind immer vor der Einreichung einer jeweiligen Abschlagsrechnung von den Verantwortlichen zu prüfen und freigeben zu lassen.
Die Prüfung der Mengenermittlung ist gemeinsam vorzunehmen.
Sind Zeichnungen nicht vorhanden, ist die erbrachte Leistung gemeinsam örtlich aufzumessen, zu dokumentieren und chronologisch zu ordnen. Örtliche Aufmaße müssen mit der Bauleitung erstellt werden. Örtliche Aufmaße von nicht zeichnerisch dargestellten Leistungen sind in die Abrechnungszeichnungen zu übertragen oder mit dem Hinweis auf ein separates Aufmaß kenntlich zu machen.
Für die Ermittlung von Mengen hat der Auftragnehmer grundsätzlich die Möglichkeiten, die EDV zu nutzen. Auf die Regelungen für die elektronische Bauabrechnung (EDV Verfahrensbeschreibung REB 23.003) und deren Benutzung wird hingewiesen.
Die Mengenermittlungen sind dem Auftragnehmer in einem geeigneten GAEB-Format zu übergeben. Die Bauherrin erwartet die Abgabe der Aufmaßblätter im DA11 Format.

Genaue Verfahrensregeln der Anwendung der elektronischen Abrechnung und Verwendung der Abrechnungsunterlagen werden nach Auftragserteilung geregelt und vereinbart.
Dem Auftragnehmer wird ein Auftragsleistungsverzeichnis zur Verfügung gestellt. Die darin enthaltenen Hinweise zu Kostenelementen sind in der Mengenermittlung/ Rechnungslegung zu berücksichtigen.

Bei Nachträgen sind keine Positionen einzufügen. Nachtragspositionen werden dem von der Auftraggeberin übermittelten Leistungsverzeichnis gemäß den laufenden Nummern angehangen. Nachträge müssen im Vorwege bei der Auftraggeberin eingereicht werden. Nachträge sind der Bauherrin ebenfalls in einem geeigneten GAEB-Format zu übergeben und gemäß der Ursprungskalkulation nachzuweisen.

Mehrkosten für geänderte, erweiterte oder zusätzliche Positionen, Änderungswünsche des Bauherrn, örtliches Erfordernis o.ä. sind dem Auftraggeber stets als schriftliche Nachtragsangebote mit den erforderlichen Kalkulationsnachweisen vorzulegen.
Ein (Nachtrags-)Auftrag gilt nur als erteilt, wenn eine schriftliche Bestätigung der Auftraggeberin erfolgt; ohne diese werden zusätzliche Kosten nicht anerkannt.
Unbelassen bleibt die Möglichkeit einer mündlichen / fernmündlichen Auftragserteilung z. B. bei Gefahr im Verzug.
Ein Nachtrags-Auftrag kann vorbehaltlich einer nachträglichen Preisprüfung auf Basis der Urkalkulation des AN erfolgen.

*Hinweis: Zusätzliche Rahmenbedingungen / Besondere Vertragsbedingungen*
0.3  Zusätzliche Rahmenbedingungen / Besondere Vertragsbedingungen

0.3.1  Allgemeines
Mit der Angebotsabgabe erklärt der Bieter verbindlich, dass er sich mit den Örtlichkeiten sowie allen erforderlichen Planunterlagen vertraut gemacht hat und die im Leistungsverzeichnis beschriebene und von ihm angebotene Anlage in allen Teilen vollständig und gemäß der Ausführungsbeschreibung in vollem Umfang funktionstüchtig ist.
Nachforderungen aus Nichtkenntnis der Baustellenbesonderheiten können nicht anerkannt werden. Dies gilt insbesondere für den Einsatz der gewählten Hebezeuge (Zufahrt, Aufstellort, etc.). Feuerwehrzufahrten und Fluchtwege sind ständig aufrechtzuerhalten.
(Siehe Anlagen Baustelleneinrichtungsplan und BSK)
Es dürfen ausschließlich Betriebsmittel und Materialien angeboten werden, deren Konstruktion und Eigenschaften eine ausreichende und dauerhafte Betriebssicherheit gewährleisten. Andernfalls kann die Übernahme verweigert werden.
Die im Leistungsverzeichnis angegebenen Massen können nicht für die Materialbestellung benutzt werden. Sie bilden lediglich die Grundlage der Kalkulation. Für die Materialbestellung sind die genauen Massen durch den Auftragnehmer festzustellen.

0.3.2  Anerkenntnis
Die Leistungsbeschreibungen gelten nur im Zusammenhang mit allen Vertragsunterlagen.
Etwaige Unstimmigkeiten in denen dem Bieter zur Verfügung gestellten Vertragsunterlagen sind
unverzüglich vor Angebotsabgabe schriftlich gegenüber der ausgebenden Stelle anzuzeigen.
Der Bieter ist gehalten die im LV beschriebenen Leistungen auf fachgerechte Ausführung und
Eignung für den vorgesehenen Verwendungszweck zu überprüfen. Die Geschäftsbedingungen
des AN werden nicht anerkannt.
Bedingungen des Hauptauftrages gelten gleichermaßen für alle Nachträge.

0.3.3  Maße
Alle Maßangaben verstehen sich als Zeichnungsmaße und sind vom Auftragnehmer vor Beginn der Ausführung bzw. vor Bestellen von Bauteilen und Materialien eigenverantwortlich auf ihre Richtigkeit zu überprüfen. Hat der Auftragnehmer an Vorleistungen anderer Gewerke anzuarbeiten, so hat er ein eigenes Aufmaß vor Beginn der Fertigung oder Materialbestellung zu nehmen, und die vorgeschriebene Art der Ausführung zu prüfen. Die Gewährleistung für eine passgenaue Ausführung der Leistung übernimmt der Auftragnehmer.

0.3.4  Meterriss
Der Auftragnehmer der Bauhauptarbeiten wird an mind. 6 Stellen je Geschoss einen dauerhaften Höhenbolzen (Meterriss) auf OK Putz für die Nachfolgeunternehmer herstellen und dauerhaft gegen Beschädigung schützen. Der Meterriss ist für alle Nachfolgeunternehmer verbindlich. Vor Ausführung der Arbeiten ist die Lage der Höhenbezugspunkte durch die Folgegewerke eigenverantwortlich zu prüfen!

0.3.5  Hebezeuge
Sämtliche für die Ausführung der Leistungen erforderlichen Hebezeuge, sofern in den Positionen nicht anders beschrieben, sind vom Auftragnehmer zu stellen und in den jeweiligen Angebotspreisen mit einzurechnen. Standflächen für Hebezeuge sind im Baufeld nur begrenzt vorhanden und müssen mit der Bauleitung abgestimmt werden.
Zur Eigenleistung der Rohbauarbeiten werden voraussichtlich Baukran(e) eingesetzt. Mögliche Krannutzungen durch andere Gewerke sind mit den Bauhauptgewerk-AN abzustimmen.

0.3.6  Gerüst
Veränderungen am Gerüst dürfen grundsätzlich nur vom Gerüstersteller ausgeführt werden. Gerüstteile, insbesondere Schutzabdeckungen und Geländer, die zur Durchführung der Arbeiten vorübergehend entfernt werden müssen, sind nach Fertigstellung der Arbeiten wieder ordnungsgemäß zu montieren. Für die Dauer der Entfernung müssen alle Gefahrenstellen durch andere Maßnahmen unfallsicher abgesperrt und beschildert werden. Diese Leistungen sind in die Einheitspreise mit einzukalkulieren.

0.3.7  Vorarbeiter / Verhandlungssprache
Der Auftragnehmer hat dafür Sorge zu tragen, dass während der Ausführungszeit ständig eine benannte, über die geplanten Arbeitsabläufe unterrichtete und eingewiesene fachliche Führungskraft (Fachbauleiter, Polier, Vorarbeiter) anwesend ist, die es ermöglicht, in deutscher Sprache zu verhandeln.

0.3.8  Ausführungstermine
Bestandteil der Angebotsabfrage ist ein Rahmenterminplan, der zunächst verbindlich ist. Vor Baubeginn wird ein abgestimmter Bauablaufplan an den AN übergeben. Der AG behält sich vor, verbindliche Zwischentermine zu vereinbaren. Ggf. erforderliche Terminänderungen sind im Rahmen einer Baubesprechung mit AG, AN und Bauüberwachung frühzeitig abzustimmen.

0.3.9  Dokumentation
Eine lückenlose Dokumentation der am Bau verwendeten Materialien, deren Lieferscheine, technische Merkblätter, Prüfzeugnisse, Zulassungen und Bedienungsanleitungen ist Bestandteil der zu erbringenden Leistungen und wird, falls nicht anders beschrieben, nicht gesondert vergütet und ist in die Einheitspreise mit einzurechnen. Sie ist dem Auftraggeber spätestens bei der Abnahme digital im PDF-Format zu übergeben.
Bauaufsichtliche Zulassungen und Verwendbarkeitsnachweise sind baubegleitend, spätestens jedoch 4 Wochen vor jeweils geplanter Montage, der Fachbauleitung zur Prüfung und Freigabe vorzulegen. Die Übereinstimmungserklärungen sind nach der Ausführung durch den AN gemeinsam mit Aufmaß und Rechnung vorzulegen.

0.3.10  Bietereintrag
Werden in der Leistungsbeschreibung Referenzprodukte angegeben, gelten diese als Qualitätsbeispiel und schaffen für alle Anbieter eine einheitliche Kalkulationsgrundlage. Der Anbieter hat die Möglichkeit, ein gleichwertiges Erzeugnis anzubieten und dieses in dem mit "Bietereintrag" gekennzeichneten Feld zu benennen. Diese Angaben werden durch Angebotsabgabe Bestandteil des Angebotes. Der Nachweis der Gleichwertigkeit ist durch den Auftragnehmer mit Angebotsabgabe beizubringen. Die Gleichwertigkeit ist nicht nur in technischer Hinsicht sicherzustellen, sondern auch in Bezug auf Farbe und Oberfläche. Sind in dem Angebot keine Bietereinträge vorhanden, gilt das Referenzprodukt als angeboten. Wird in den Leistungsbeschreibungen ein Produkt benannt und kein Bietereintrag abgefragt, ist dieses benannte Produkt zwingend anzubieten.
HINWEIS: Im Zuge der technischen Aufklärung nach Submission, werden Muster zu den angebotenen Produkten/ Materialien/ Oberflächen/ Systemen nachgefordert werden. Die Bieter sind angehalten unentgeltliche Muster lagernd verfügbar zu haben, sodass diese innerhalb der vergaberechtlichen Frist von 6 Kalendertagen beim AG eintreffen.
Vorstehende Rahmenbedingungen sind zu berücksichtigen, Aufwendungen hierfür sind in den jeweiligen Einheitspreisen einzurechnen.

0.3.11  Lärmintensive Arbeiten
Lärm- und vibrationsintensive Arbeiten sind auf ein Mindestmaß zu beschränken. Zur Vermeidung von Lärm ist jeder Auftragnehmer angehalten, lärmgedämmte Maschinen und
Geräte dem Stand der Technik entsprechend auf der Baustelle zum Einsatz zu bringen.

0.3.12  Bautagebuch
Der Auftragnehmer verpflichtet sich, täglich Bautagesberichte zu führen und diese wöchentlich der Bauleitung vorzulegen.

0.3.13  Koordinationsbesprechungen
Es ist geplant, regelmäßige Koordinationsbesprechungen (in der Hochphase tägliche Koordinationsbesprechungen) mit den Firmen bzw. Planern durchzuführen. Der Auftragnehmer hat hierzu auf Anforderung einen entscheidungsbefugten Vertreter (Projektleiter bzw. dessen kompetenten Vertreter) zu entsenden. Es ergibt sich eine verpflichtende Teilnahme der auftragnehmereigenen Bauleitung bzw. Vorarbeiter an der wöchentlichen Bausitzung und darüber hinaus, je nach Erfordernis - ggf. täglich - die Teilnahme an Koordinationsbesprechungen auf der Baustelle. Reisekosten und Reisespesen werden hierfür nicht entrichtet.

0.3.14  Bauleiter
Der Auftragnehmer verpflichtet sich, die Baustelle während der gesamten Bauzeit mit einem, der deutschen Sprache mächtigen, Bauleiter besetzt zu halten, der verantwortlich die Einhaltung aller Sicherheitsmaßnahmen, Unfallverhütungsvorschriften, Arbeitsstättenrichtlinien, Auflagen der Berufsgenossenschaften überwacht und entsprechende Maßnahmen ergreift. Darüber hinaus ist der SiGe-Plan zu beachten und den Weisungen des SiGe-Koordinators Folge zu leisten. Die Verantwortung erstreckt sich auf die Baustelle und die angrenzenden Flächen, für die Verkehrssicherungspflicht besteht. Vom Auftragnehmer ist der firmeneigene verantwortliche Sicherheitsbeauftragte zu benennen.

0.3.15  Schutzmaßnahmen
Der Auftragnehmer hat seine Leistungen und die ihm zur Ausführung übergebenen Gegenstände bis zur Abnahme vor Beschädigungen, Verschmutzung, Diebstahl sowie vor Winterschäden und ungünstigen Witterungseinflüssen aller Art zu schützen. Schutzmaßnahmen sind vom Auftragnehmer laufend auf ihre Funktionsfähigkeit zu überprüfen und ggf. zu erneuern.

0.3.16  Koordinierung
Der Auftragnehmer hat seine vertraglichen Leistungen verantwortlich zu koordinieren. Er hat seine Leistungen ferner mit anderen Bauunternehmen und Lieferanten, Vor- und Nachfolgegewerken abzustimmen, so dass es nicht zu Behinderungen oder sonstigen Störungen im Projektablauf kommt. Die vom Auftraggeber eingesetzte Objektüberwachung und Projektsteuerung entbindet ihn nicht von dieser Verpflichtung.

0.3.17  Haftung
Über die Bestimmungen des § 4 Nr. 5, VOB-B hinaus übernimmt der Auftraggeber ebenso keine Haftung für auf der Baustelle gelagerte Materialien des Auftragnehmers.

0.3.18  Abtretung, Aufrechnung
Forderungen des Auftragnehmers gegen den Auftraggeber können nur mit vorheriger schriftlicher Zustimmung des Auftraggebers abgetreten werden.
Der Auftragnehmer tritt erfüllungshalber sämtliche im Rahmen der Durchführung seiner Leistungen gegen Subplaner, Nachunternehmer und Lieferanten erwachsende Erfüllungs-, Gewährleistungs- und Schadensersatzansprüche an den Auftraggeber ab. Der Auftraggeber nimmt diese Abtretung an.
Der Auftragnehmer ist bis auf Widerruf berechtigt und verpflichtet, diese Ansprüche im eigenen Namen und für eigene Rechnung geltend zu machen. Im Falle einer Inanspruchnahme des Auftragnehmers durch den Auftraggeber kann dieser jedoch verlangen, dass die abgetretenen Ansprüche gegenüber den Dritten zurück abgetreten werden.
Die Aufrechnung mit Gegenansprüchen des Auftragnehmers ist ausgeschlossen, es sei denn, diese sind vom Auftraggeber anerkannt oder rechtskräftig festgestellt.

0.3.19  Automatische Sortierung
Der Bieter hat die Vollständigkeit der Vergabeunterlagen anhand der Seitenanzahl zu prüfen und fehlende, unvollständige oder unleserliche Blätter bei der Vergabestelle schriftlich anzufordern. Doppel- oder Leerseiten sind auszusortieren und zu vernichten.

0.3.20  Pläne und sonstige Arbeitsunterlagen
Vom Auftraggeber werden Plansätze und Berechnungsgrundlagen für die Ausführung/ Werkstattplanung des Auftragnehmers in elektronischer/ digitaler Form per mail zur Verfügung gestellt.
Die AN wiederrum hat Unterlagen/Werkplanungen als PDF und in bearbeitbarer Form einzustellen.

0.3.21  Herstellen von Zeichnungen und Unterlagen. Leistungen des Auftragnehmers.
Der Auftragnehmer hat rechtzeitig vor der Ausführung die notwendigen Ausführungszeichnungen zu erstellen und 1-fach als Lichtpause und digital dem Auftraggeber zur Genehmigung vorzulegen. Der Auftragnehmer hat die Zeichnungen und Unterlagen normgerecht herzustellen. Die Zeichnungen sind in einem DIN-A-Format zu fertigen. Das größte zulässige Format ist DIN A 0 herzustellen.

0.3.22  Baufristenplan
Der Auftragnehmer hat einen Baufristenplan über seine vertraglichen Leistungen zu erstellen, anhand dessen die Einhaltung der Vertragsfristen nachgewiesen und überwacht werden kann. Die Vertragsfristen ergeben sich aus den Besonderen Vertragsbedingungen. Die Festlegungen des Auftraggebers, z.B. zur baufachlichen oder terminlichen Koordinierung mit den übrigen Leistungsbereichen, sind zu berücksichtigen. Bei Änderungen der Vertragsfristen oder bei erheblichen Abweichungen von sonstigen Festlegungen ist der Plan durch den Auftragnehmer unverzüglich zu überarbeiten. Der Plan ist dem Auftraggeber 12 Werktage nach Auftragserteilung, bei Überarbeitungen unverzüglich jeweils digital zu übergeben.

0.3.23  Mannschaftscontainer und Sanitäre Anlagen
Mannschaftscontainer sind durch den AN eigenverantwortlich zu stellen und in den Preis von Baustelleneinrichtung und Hebezeug mit einzukalkulieren. Sanitäranlagen und Duschen werden durch den Auftraggeber gestellt und betrieben. Baubesprechung finden in einem Baustellencontainer der Bauleitung statt.

0.3.24  Einrichtung von Unterkünften
Unterkünfte wie Schlafräume und Aufenthaltsräume für die Freizeit dürfen in der Liegenschaft, in der sich die Baustelle befindet, nicht eingerichtet werden.

0.3.25  Baustellenunterhaltung
Der Auftragnehmer ist verpflichtet, den Leistungsbereich der Baustelle, in dem/ in denen er tätig war, täglich besenrein zu halten. Nach Abschluss der Arbeiten ist der Leistungsbereich besenrein zu hinterlassen.

0.3.26  Benutzung öffentlicher Verkehrswege
Der Unternehmer haftet in vollem Umfang für die durch ihn verursachte Beeinträchtigung der Verkehrssicherheit und für Beschädigungen der von ihm benutzten Zufahrtsstraßen (öffentliche Verkehrswege). Verunreinigungen der Straße sind sofort zu beseitigen.

0.3.27  Behinderungsanzeigen
Behinderungsanzeigen bedürfen auch dann der Schriftform, wenn die Behinderung offenkundig ist. Eintragungen in das Bautagebuch ersetzen die Behinderungsanzeige nicht. Ursachen und die Auswirkungen der Behinderung ausführlich darzulegen und nachzuweisen.

0.3.28  Ankündigungspflichten bei Nachtragsleistungen
Führen Mengenänderungen oder geänderte oder zusätzliche Leistungen zu zeitlichen Verzögerungen, so hat der Auftragnehmer den Auftraggeber hierauf spätestens bei Ankündigung der dadurch bedingten Mehrkosten hinzuweisen. Der Hinweis hat schriftlich zu erfolgen und muss die voraussichtliche Verzögerungsdauer angeben.
Erfolgt kein form- und fristgerechter Hinweis, kann sich der Auftraggeber darauf verlassen, dass durch die Mengenänderung bzw. durch die geänderte oder zusätzliche Leistung keine zeitliche Verzögerung eintritt. Es gilt in diesem Falle die vertraglich vereinbarte Ausführungszeit unverändert.

0.3.29  Verlängerung der Bauzeit
Bei Verschiebungen von Ausführungsterminen, insbesondere des Beginns der Tätigkeit des Auftragnehmers, die dieser nicht zu vertreten hat, werden die Parteien neue Vertragsfristen (Beginn, Zwischen- und Endtermine) unter Berücksichtigung der ursprünglichen Ausführungsfristen vereinbaren. Die Dauer der Ausführungsfristen bleibt in jedem Fall gleich.
Die Berechnung der Verlängerungs- und Ausführungsfristen im Rahmen einer Behinderung hat nach anerkannten baubetrieblichen Grundsätzen zu erfolgen und muss auf die tatsächlichen Verzögerungen auf der Baustelle abstellen und die Verpflichtung des Auftragnehmers zu zumutbaren, nicht jedoch kostenauslösenden Beschleunigungsmaßnahmen berücksichtigen.

0.3.30  Vertragsbedingungen des AN
Vertrags- und/ oder Lieferbedingungen des Auftragnehmers werden nicht Vertragsbestandteil.

0.3.31  Ergänzung der Besonderen Vertragsbedingungen
Die Vertragsstrafe wird nur bei schuldhafter Überschreitung der vereinbarten Ausführungsfrist durch den Auftragnehmer fällig. Dem Auftraggeber steht frei, einen über den Vertragsstrafenanspruch hinausgehenden Verzugsschaden vom Auftragnehmer unter Anrechnung der Vertragsstrafe zu verlangen.

0.3.32  Rechnungen
Den Rechnungen sind genaue Massenermittlungen und Abrechnungszeichnungen, die dem Baufortschritt entsprechen, beizufügen. Abschlagsrechnungen sind grundsätzlich kumuliert aufzustellen.
Der Auftragnehmer verpflichtet sich, die Rechnung direkt an den Bauherrn / Auftraggeber zu senden.
Parallel dazu ist eine Kopie der Rechnung mit sämtlichen prüfbaren Unterlagen, Aufmaß und Stundenachweise, zur technischen Prüfung an das zuständige Fachplanerbüro zu übermitteln.
Die Rechnungsprüfungsfrist beginnt erst mit Eingang der Rechnung beim Auftraggeber und der vollständigen Unterlagen beim Fachplaner.

0.3.33  Schriftform
Änderungen und Ergänzungen des Vertrages und seiner Vertragsbedingungen bedürfen der Schriftform. Dies gilt auch für die Änderung dieses Schriftformerfordernisses. Mündliche Nebenabreden wurden nicht getroffen.

0.3.34  Salvatorische Klausel
Sollten einzelne oder mehrere Bestimmungen dieses Vertrages unwirksam sein oder werden, so wird dadurch die Gültigkeit der übrigen Bestimmungen nicht berührt. Die Vertragsparteien werden anstelle der unwirksamen Bestimmung eine solche Regelung vereinbaren, die dem mit der unwirksamen Bestimmung beabsichtigten Zweck möglichst nahekommt. Entsprechendes gilt bei Lücken des Vertrages.

*Hinweis: Zusätzliche Technische Vertragsbedingungen*
0.4  Zusätzliche Technische Vertragsbedingungen

0.4.1  Allgemein
Die folgenden zusätzlichen technischen Vertragsbedingungen sind Bestandteil der Leistungsbeschreibung.
Die erforderlichen Maßnahmen sind bei den entsprechenden Leistungspositionen mit einzukalkulieren. Sollte
eine Bestimmung der zusätzlichen technischen Vertragsbedingungen unwirksam oder nichtig sein, so wird
die Wirksamkeit der übrigen Bestimmungen davon nicht berührt. An die Stelle der ungültigen Bestimmung
tritt diejenige gesetzliche Regelung, die der Ungültigen am nächsten kommt.

0.4.2  Komplettleistungen
Alle im Folgenden beschriebenen Leistungen verstehen sich als Komplettleistungen inkl. Montage, aller
erforderlichen Materialien, Hilfs- und Betriebsstoffe, Befestigungsmittel, Hebezeuge, Schutzmaßnahmen,
Einbau- und Montagehilfen, usw. soweit diese nicht gesondert ausgeschrieben werden. Die erforderlichen
Leistungen sind in die Einheitspreise mit einzukalkulieren.

0.4.3  Ausführungs- und Gütebestimmungen
Für die Ausführung der Arbeiten gelten, soweit nicht anders vereinbart die zutreffenden DIN-Normen,
insbesondere die nachstehend aufgeführten Normen, Vorschriften und Richtlinien:
_ LBO, die jeweils gültige Landesbauordnung in der gültigen Fassung;
_ Baurichtlinien der zuständigen Unfallkasse in der jeweils gültigen Fassung;
_ VOB Teil B und C, jeweils in der gültigen Fassung;
_ Unfallverhütungsvorschriften der jeweils zuständigen Berufsgenossenschaften;
_ Die jeweils gültigen Abfallentsorgungsbestimmungen;
_ Die anerkannten Regeln der Technik für die Ausführung von Bauleistungen;

0.4.4  Nachweise/ Muster/ Proben
_ Weichen die angebotenen Materialien, Produkte, etc. von den ggf. ausgeschriebenen Referenzprodukten ab, so ist die Gleichwertigkeit mit Produktdatenblättern u.ä. nachzuweisen.
_ Auf Anforderung sind ohne Berechnung kleine Handmuster von Profilen, Hölzern (max. L=1,00m) und Platten (ca. 0,3x0,0,3m) mit verschiedenen Farbmustern bzw. Farbbeschichtungen in unterschiedlichen Farbtönen als Nebenleistung vorzulegen. Anzahl Muster je Element max. 3 Stk.
_ Ebenfalls sind alle zur Ausführung kommenden Beschläge zu bemustern. Bei Fabrikatsabweichungen von der LV-Vorgabe ist die Gleichwertigkeit technisch und optisch gefordert und nachzuweisen.

0.4.5  Ausführungszeitraum
Siehe Auftragsschreiben der Vergabestelle bzw. Bauablaufplan.

*Hinweis: Anlagenverzeichnis*
0.5 Anlagenverzeichnis

Übersichtspläne:
_Baustelleneinrichtungsplan

Grundrisse 1.50:
_ Grundriss UG
_ Grundriss EG
_ Grundriss 1.OG
_ Grundriss 2.OG
_ Dachaufsicht
_ Grundriss UG Durchbruchsplanung
_ Grundriss EG Durchbruchsplanung
_ Grundriss 1.OG Durchbruchsplanung
_ Grundriss 2.OG Durchbruchsplanung
_ Grundriss Dachraum Durchbruchsplanung
_Dachaufsicht Durchbruchsplanung

Schnitte 1.50:
_ Schnitt A-A
_ Schnitt B-B
_ Schnitt C-C

Ansichten 1.50:
_ Ansicht Nord
_ Ansicht West Ost
_ Ansicht Süd

LV spezifische Anlagen:
_Baugrubenplanung Phasse 1_Verbau UG
_Baugrubenplanung Phasse 2
_Konzept Gerüst

_Gerätesockel NEA
_Fassadenschnitt BT1_01
_Fassadenschnitt BT1_02
_Fassadenschnitt BT1_03 Garage
_Fassadenschnitt BT1_04 Windfang
_Fassadenschnitt BT1_05 Eingang Wohnungen
_Fassadenschnitt BT1_06 Gründung
_Fassadenschnitt Gebäudefuge Übersicht
_Fassadenschnitt Gebäudefuge EG
_Fassadenschnitt Gebäudefuge OG
_Fassadenschnitt BT2_01 Fahrzeughalle
_Fassadenschnitt BT2_02 Fahrzeughalle
_Fassadenschnitt BT2_03 Fahrzeughalle / Büros
_Fassadenschnitt BT2_04 Fahrzeughalle Gründung

_Standardaufbauten Außenwände
_Dachausstieg Technik B.2.011
_Dachausstieg Pantry / Aufenthalt B.2.019
_Oberlichter Treppenhaus
_Bodenluke
_Dachdurchführung ELT PV-Anlage
_Dachdurchführung Lüftungshaube
_Dachdurchführung Abgasleitung

_Treppenhaus 1_GR_SC_DE
_Treppenhaus 2_GR_SC
_Treppenhaus 2_Details
_Siefelwaschanlage
_Fluchttreppe Außenraum
_Sprungschacht
_Schnitte Aufzug

Weitere Unterlagen:
_ Bauzeitenplan
_ Bodengutachten
_ Konzept Verbau
_ Konzept Wasserhaltung
_ Statik
_ Schalplanung
_ Bewehrungsplanung
_ Leerrohrplanung
_ Aufzugplanung
_ Freianlagenplanung
_ Brandschutzkonzept
_ Bericht Schallimmissionsprognose
_ Bauphysikalische Berichte
_ Stellungnahme DB (BA-SH-25-202188)

*Hinweis: Hinweistext Windfang und Umbau Bestand*
Die Arbeiten am Windfang und Umbau Bestand
sind nach Abschluss der Hauptarbeiten und nach Rückbau des Fassadengerüstes auszuführen.
Der hierfür erforderliche Mehraufwand durch eine erneute Anfahrt und Arbeitsaufnahme ist in die Einheitspreise einzukalkulieren und wird nicht gesondert vergütet.

#### Bereich 01.01 Baustelleneinrichtung / Hebezeug

##### Abschnitt 01.01.01 Baustelleneinrichtung / Hebezeug

*Hinweis: Hinweistext Baustelleneinrichtung*
_Die nachfolgend beschriebenen Positionen beschreiben die
notwendigen Baustelleneinrichtungen des AG für die
nachfolgenden Arbeiten.
_Die allgemeine Baustelleneinrichtung wird bauseits bzw. über
vorstehend Titel gestellt.
_Bauseits gestellt werden:
- Bauzaunanlage;
- Bauwasseranschluss;
- Baustromanschluss mit Hauptverteiler und
Nebenverteilern;
- Sanitärcontainer;
- Fassadengerüst;
_Der AG stellt für das Bauvorhaben Baustrom und Bauwasser
kostenfrei zur Verfügung. Die Verbrauchskosten werden nicht
anteilig auf die ausführenden Firmen umgelegt

**01.01.01.1 Dokumentation**
Erstellung von Dokumentationsunterlagen für sämtlich
nachstehend aufgeführten Positionen gem. Hinweistext und
nachfolgender Beschreibung.
- Dokumentation für sämtlich angebotene bzw. verwendete
Produkte;
- die Unterlagen umfassen u.a.:
_
allgemeine bauaufsichtliche Zulassungen;
_
allgemeine bauaufsichtliche Prüfzeugnisse;
_
Verwendbarkeitsnachweise von Bauprodukten im
Einzelfall;
_
Übereinstimmungsnachweise;
_
Übereinstimmungsnachweiserklärung des Herstellers;
_
Übereinstimmungszertifikate;
technische Datenblätter;
_
_
Werkstattzeichnungen und Montageplanungen;
_
Pflegeanleitungen;
_
Wartungsanleitung;
Sicherheitsmerkblätter;
_
usw.
_
- alle Unterlagen sind einmal in Papierform sowie digital im
PDF-Format zu übergeben;
- die Übergabe an die örtl. Bauüberwachung des AG erfolgt für
alle o.g. Unterlagen vor der jeweiligen ersten Verwendung im
Bauvorhaben;
- das Fehlen dieser Unterlagen während der Bauausführung
und zum Zeitpunkt der Abnahme wird als wesentlicher Mangel
angesehen;
Menge: 1,000 psch
DIN 276:2018-12: 391

**01.01.01.2 Baustelleneinrichtung Wasserhaltung / Verbauarbeiten / Erdarbeiten und Rohbauarbeiten.**
Baustelleneinrichtung einschließlich Geräte, Werkzeuge und sonstige Betriebsmittel, die zur
vertragsgemäßen Durchführung der Bauleistungen erforderlich
sind, gemäß Hinweisposition und nachfolgender Beschreibung auf die Baustelle bringen, bereitstellen und - soweit der Geräteeinsatz nicht gesondert berechnet wird - betriebsfertig aufstellen einschl. der dafür notwendigen Arbeiten.

Die erforderlichen festen Anlagen herstellen. Baubüros, Unterkünfte, Werkstätten, Lagerschuppen und dgl., soweit erforderlich, antransportieren, aufbauen und einrichten. Strom-, Wasser-, Fernsprechanschluss
sowie Entsorgungseinrichtungen und dgl. für die Baustelle, soweit erforderlich, herstellen.
Bei Bedarf Zufahrtswege zur Baustelle sowie Lagerplätze, sonstige Platzbefestigungen und Wege im Baustellenbereich anlegen.

Kosten für Vorhalten, Unterhalten und Betreiben der Geräte, Anlagen und Einrichtungen einschl. Mieten,
Pacht, Gebühren und dgl. werden nicht mit dieser Pauschale,
sondern mit den Einheitspreisen der betreffenden Teilleistungen
vergütet. Soweit nicht für bestimmte Leistungen für das
Einrichten der Baustelle gesonderte Positionen im
Leistungsverzeichnis enthalten sind, gilt die Pauschale für alle
Leistungen sämtlicher Abschnitte des Leistungsverzeichnisses.
Baustelle von allen Geräten, Anlagen, Einrichtungen und dgl.
räumen. Benutzte Flächen und Wege entsprechend dem
ursprünglichen Zustand unter Wahrung der
landschaftspflegerischen Belange ordnungsgemäß herrichten.
Verunreinigungen beseitigen. Soweit nicht für bestimmte
Leistungen für das Räumen der Baustelle gesonderte Positionen
im Leistungsverzeichnis enthalten sind, gilt die Pauschale für alle
Leistungen sämtlicher Abschnitte des Leistungsverzeichnisses.

Erstellung eines Arbeits- und Sicherheitskonzeptes
(Baustelleneinrichtungsplan) sowie Abstimmungen mit dem
SiGeKo;
_Sicherungs- und Schutzmaßnahmen für zusätzliche
Baustellen- und Lagerflächen;
_Arbeits- und Schutzgerüste, Leitern, Arbeitsbühnen - auch
für über 2m hinausgehende Arbeitsebenen über Gelände
oder Gebäudefußboden, soweit nicht in den vorstehend
zusätzlichen technischen Vertragsbedingungen beschrieben;
_Beleuchtung der Arbeitsstätte;
_ Werkzeuge, Geräte, Maschinen, etc.;
_Hilfsmittel, Betriebsstoffe;
_erforderl. Schnurgerüste (bzw. Ergänzungen zu vorstehend
beschriebener Position);
_Ausarbeitung u. Vorlage eines Baukonzeptes und
Baustelleneinrichtungsplans vor Arbeitsbeginn (mit
Erläuterungen des ausgewählten Konzeptes der Hebezeuge,
usw.);
Sauberhalten der Baustelle, einschl. aller
_Zwischenreinigungen nach Absprache mit örtl.
Bauüberwachung;
_Winterdienst bis zur Beendigung der Rohbauarbeiten;
- Bereitsstellungszeitraum: Bauzeit des AN
Menge: 1,000 psch
DIN 276:2018-12: 391

**01.01.01.3 Hebezeug**
Bereitstellen und betreiben von Hebezeug zum Heben
sämtlicher Lasten und Materialien, die für die Erstellung aller
nachfolgend anzubietenden Leistungen notwendig sind, gem.
Hinweistext und nachfolgender Beschreibung.

- inbesondere zur Erstellung der Stahlbeton bzw.
Schalungsarbeiten, Mauerwerksarbeiten sowie Montage
Fertigteile;
- liefern, einrichten, unterhalten, demontieren u. abfahren;
- inkl. Gründung;
- inkl. Heranführen von elektrischem Strom, inkl.
Anschlusskasten und Sicherungseinheit, alle erforderlichen
Wartungsarbeiten, Sicherungsmaßnahmen und techn.
Prüfungen, Abnahmen (TÜV), etc.;
- Die Stellfläche im Bereich der im BE-Plan dargestellten
bauseitigen Einzäunung ist eigenverantwortlich in Bezug auf
das gewählte Arbeitskonzept zu ermitteln und mit der örtl.
Bauüberwachung des AG abzustimmen. Der dargestellte
Standort dient der Orientierung;
- eventuell notwendige Genehmigungen und
Sondernutzungsrechte sind von dem AN einzuholen, sämtl. ggf.
anfallende Gebühren sind in diese Position einzurechnen;
- der Betrieb des Hebezeuges ist mit der örtl. Bauüberwachung
abzustimmen - Stell- und Bewegungsräume sind ausreichend zu
sichern;
- bei Einsatz eines festen Krans (Turmdrehkran, etc.), ist dieser
mit einem Arbeitsbereichskontrollsystem auszustatten;
- das Bewegen von Lasten außerhalb des abgesicherten
Baustellenbereiches ist unbedingt auszuschließen;
- sofern für einzelne Leistungen weitere Hebezeuge (Autokran,
etc.) notwendig sein, sind diese in diese Position
einzukalkulieren;
- inkl.Gruppenverteilerschrank zum Anschluss an den
bauseitigen Wandlerschrank und. Abdeckung mit
Kabelüberfahrrampen;
- Vorhaltezeit: nach Bedarf des AN;

Nach Fertigstellung der Montagearbeiten ist der Kran durch eine Öffnung im Gebäude mittels eines zweiten geeigneten Hebezeugs anzuheben. Alle erforderlichen Sicherheitsmaßnahmen, Hilfskonstruktionen und Prüfungen (TÜV) sind vom AN bereitzustellen, ohne die Gebäudestruktur zu beschädigen.
Menge: 1,000 psch
DIN 276:2018-12: 391

**01.01.01.4 Hebezeug / Fremdnutzung**
Hebezeug / Fremdnutzung

Bereitstellung vorstehend beschriebener Hebezeuge für
Fremdnutzung anderer Gewerke gem. Hinweistext und
nachfolgender Beschreibung.
- inkl. Energiekosten sowie sonstiger anfallender Kosten und
Aufwendungen;
- Abrechnung Kranfahrer in separater Position
- die Leistung ist direkt mit den Fremdnutzern abzurechnen;
Menge: 5,000 St
DIN 276:2018-12: 391

**01.01.01.5 Kranfahrer / Fremdnutzung**
Bereitstellung Kranfahrer für vorstehend beschriebene
Hebezeuge für Fremdnutzung anderer Gewerke gem.
Hinweistext und nachfolgender Beschreibung.
- Lohnkosten Kranführer inkl. An- und Abfahrt
- die Leistung ist direkt mit den Fremdnutzern abzurechnen;
Menge: 5,000 St
DIN 276:2018-12: 391

**01.01.01.6 Sicherheitskonzept**
Der AN hat vor Beginn der Arbeiten ein Ablauf- und Sicherheitskonzept zu erstellen und dieses mit dem SiGeKo abzustimmen. Das Sicherheitskonzept ist nach Prüfung u. Korrektur des Architekten bzw. SiGeKo ggf. zu korrigieren bzw. gleichzustellen. Das Sicherheitskonzept muss insbesondere folgende Darstellung umfassen:

- Gliederung der Bauelemente
- Montageablauf
- Baustellenlogistik
- Einsatz von Hebezeugen
- Sicherung von Bau- und Montagezuständen
- Risikobeurteilung (Transport- und Lagesicherung,
Gefahrstoffe)
Darstellungsumfang:
- zur Abstimmung Architekt/SiGeKo: PDF-Datei
- zur Vorlage Bauherr: 2-fach Papier + PDF-Datei

Der hierfür erforderliche Aufwand ist mit einzukalkulieren und wird nicht gesondert vergütet.
Montagehöhe Dachkonstuktion: bis ca. 13,00m über Gelände OK, bzw. ca. bis ca. 9,00m über Geschossdecke
Menge: 1,000 psch
DIN 276:2018-12: 391

#### Bereich 01.02 Vermessungsarbeiten

##### Abschnitt 01.02.01 Vermessungsarbeiten

**01.02.01.1 Schnurgerüste**
Fachgerechte Herstellung von Schnurgerüsten gem.
Hinweistext und nachfolgender Beschreibung.
- Schnurgerüste nach bauseitigen Messpunkten fachgerecht
herstellen, nach außen durch dauerhaft geschützte
Ersatzmarkierungen abgesichert, bis zum Anlegen aller
relevanten Bezugspunkte (Achsen, Ecken, usw.) vorhalten und
sichern;
- nach Abschluss der Arbeiten vollständig beseitigen, einschl.
der Beihilfe bei den Einmessungsarbeiten;
- folgende Vermessungsleistungen (Markierungen sind auch
hier Sache des Auftragnehmers) werden vom Auftraggeber
geliefert: Einmessung zwei längs u. zwei Querachsen;
- alle darüberhinausgehenden Einmessarbeiten sind Sache des
Auftragnehmers und in den Einheitspreis mit einzukalkulieren;
Menge: 1,000 psch
DIN 276:2018-12: 399

**01.02.01.2 Höhenbolzen**
Herstellen von dauerhaften Höhenbolzen (Meterriss) auf
OK gem. Hinweistext und nachfolgender Beschreibung.

- Höhenbolzen für die nachfolgenden Gewerke;
- Höhenbolzen als integrierter Messingbolzen bzw. als
rückstandslos entfernbarer Meterriss;
- Anzahl EG: 6 Stk;
- Anzahl 1.OG: 6 Stk;
- Anzahl 2.OG: 4 Stk;
- Anzahl DG: 4 Stk;
- die Lage ist mit der örtlichen Bauüberwachung abzustimmen;
Menge: 1,000 psch
DIN 276:2018-12: 399

**01.02.01.3 Einmessen u. Dokumentation**
Abstecken des notwendigen Ausbaubereich gemäß
Hinweisposition und nachfolgender Beschreibung.

_Einmessen und Abstecken der Außenkante Außenfundamente
auf vier bauseitig eingemessene Messpunkte;

_Aufmaß und Dokumentation der Höhen der zu bearbeitenden
Fläche, Raster kleiner 10x10m (Uraufmaß);

_Fortlaufende Ermittlung und Dokumentation der Aushubtiefe in
Bezug auf Uraufmaß, Raster wie vorstehend;

_Dokumentation jeweils in Grundriss M1:200.
Menge: 1,000 psch
DIN 276:2018-12: 399

#### Bereich 01.03 Wasserhaltung

##### Abschnitt 01.03.01 Wasserhaltung

*Hinweis: Hinweißtext Wasserhaltung*
Wasserhaltung
Aufgrund der Baugrund- und Grundwasserverhältnisse wird empfohlen, die bauzeitliche Grundwasserhaltung größtenteils durch einzufräsende Tiefendrainagen auszuführen, die den Zustrom von Grundwasser, das sich auf dem Grundwassergeringleiter, dem Geschiebelehm und -mergel, aufgestaut hat, zu der Baugrube verhindern. Lokal wird empfohlen, die Drainage durch Vakuumspülfilter zu ersetzen.
Vom AN sind alle erforderlichen
Wasserhaltungsmaßnahmen auszuführen sowie über den
Zeitraum seiner Bautätigkeit vorzuhalten, zu betreiben und zu
überwachen. Die Fassung von Tag- und Oberflächenwasser ist
Sache des AN und wird nicht gesondert vergütet.

Genehmigung Grundwasserförderung
Die Genehmigung zur Grundwasserförderung wird vom AG
beantragt. Die Genehmigung zur Einleitung in die Kanalisation wird vom AG beantragt.

Einleitung
Das zu fördernde Wasser kann nach Erteilung der Genehmigung der Stadtentwässerung Elmshorn in den Regenwasserkanal eingeleitet werden. Mit den ermittelten Förderraten sind die Aufnahmekapazitäten auf dem Grundstück ( Kanal DN 200 / DN 500) als ausreichend zu bewerten.
Anfallende Einleitgebühren werden vom AG übernommen. Vom
AN ist im Zuge der Wasserhaltung ein Anschluss an die
Kanalisation zu schaffen. Es darf nur klares, trübstofffreies
Wasser in die Vorflut eingeleitet werden.
Der Einleitung ist ein Sandfang vorzuschalten.

Frostschutzmaßnahmen
Sämtliche Teile der Wasserhaltungsanlage, Pumpen und
Leitungen sind gegen Einfrieren zu schützen. Die dazu
erforderlichen Maßnahmen sind in die EP der entsprechenden
Positionen einzurechnen.

Vorhaltung Wasserhaltung
Die Wasserhaltung ist über die Herstellungsdauer der Baugrube
hinaus noch solange zu betreiben, bis der Fortschritt der
Rohbauarbeiten die Abschaltung der Wasserhaltung zulässt.

Betrieb der Wasserhaltung
Der AN hat einen ununterbrochenen Betrieb der Wasserhaltung zu gewährleisten. Eine entsprechend leistungsstarke
Notstromversorgung ist daher sicherzustellen und eine
Telenotanlage einzurichten. Wird durch ganz oder teilweisen
Ausfall der Wasserhaltung die Baugrube überflutet, so gehen sämtliche daraus resultierenden Aufwendungen zu Lasten des
Auftragnehmers.
Vom AN ist ein verantwortlicher Ansprechpartner für die gesamte Wasserhaltung zu benennen.
Der Betrieb, die Instandhaltung und die Wartung sind 24 Stunden am Tag (auch an Sonn-und Feiertagen) zu gewährleisten. Für das Betreiben der Anlage außerhalb der Regelarbeitszeiten hat der Auftragnehmer ein Arbeitsprogramm
vorzulegen.

Ablaufleitung
Die Ableitung des mit der Wasserhaltungsanlage geförderten
Grundwassers erfolgt über eine Ablaufleitung von der Baustelle
zur Einleitstelle in den Regenwasserkanal.
Die Ablaufleitung ist gemäß der Ausführungsplanung (AN) zu
verlegen.
Die Leitung ist als Druckleitung DN 150
herzustellen. Alle Rohrverbindungen sind gegen unbefugtes
Öffnen zu sichern.
Die gesamte Ablaufleitung ist frostsicher auszubilden.
Der Rückbau der gesamten Ablaufleitung kann erst nach dem
Abschalten der Wasserhaltung im Zuge der Rohbauarbeiten
erfolgen.

Verlängerter Betrieb
Die gesamte Wasserhaltung muss nach Fertigstellung der
Baugrube für die Rohbauarbeiten weiter betrieben werden.
Für die Wartung der Anlagen und auch den späteren Rückbau sind daher in die Einheitspreise gesonderte Anfahrten einzurechnen.

Wasserbuch
Die Durchführung der Grundwasserstandsmessungen sowie die Entnahme von Proben erfolgt auf Grundlage der wasserrechtlichen Erlaubnis.
Die im Rahmen der Bauwasserhaltung genutzten Grundwassermessstellen (GWM) sind wasserrechtlich registrierte Anlagen; sämtliche Arbeiten sind entsprechend den Vorgaben der Behörde sowie den Eintragungen im Wasserbuch auszuführen.
Der Auftragnehmer hat alle Messungen, Probenahmen und Protokolle prüffähig zu dokumentieren und auf Verlangen der Bauleitung bzw. der Wasserbehörde vorzulegen.

*Hinweis: Vorbereitende Maßnahmen*

**01.03.01.1 Ausführungsplanung für Wasserhaltung**
Ausführung gemäß Hinweisposition und nachfolgender
Beschreibung:
Ausführungsplanung für die Wasserhaltung aufstellen.
Dimensionierung, Ausführungs-/Detail-/Werkpläne für alle
Bauteile, Anlagenteile, etc. einschl. Baubehelfe herstellen und in
1-facher Ausfertigung an den AG übergeben.
Die Planung der Wasserhaltungsanlage ist dem Auftraggeber vom Auftragnehmer 2 Wochen vor dem Beginn der Ausführung zur Freigabe vorzulegen. Mit der Ausführung darf erst nach Freigabe begonnen werden. Seitens des Auftragnehmers ist des Weiteren ein Konzept der Wasserhaltung zu erstellen. Darin sind insbesondere auch die Maßnahmen zur Gewährleistung der Auftriebssicherheit bei Ausfall der Wasserhaltung zu benennen.
Menge: 1,000 psch
DIN 276:2018-12: 319

*Hinweis: Wasserhaltung BT1 und BT2*

**01.03.01.2 Herstellung einer Horizontal-/Tiefendrainage_Tiefe unter Planum ca.2,20m**
*** Bezugsbeschreibung
Herstellen einer Horizontaldrainage vor Beginn der Verbauarbeiten gemäß DIN 4095 einschließlich Ausfräsen des Drainagegrabens
Fräsbreite bzw Fahrbreite ca.3,00 m,
Freihaltebereich ca.0,50 m,
Lieferung und Verlegung eines Drainagerohres DN 100 (= DN 100),
einschließlich werkseitigem oder bauseitigem Aufziehen eines Geotextil-Filterschlauchs (Filterstrumpf, Filterklasse gemäß DIN 4095) zur zusätzlichen Feinteilabscheidung,

Einhaltung folgender Höhenlagen
UK Rohr: Baugrube +1,30 m NHN,
 = Tiefe unter Planum ca. 2,20m

lagenweises Verfüllen der Gräben mit Sand-Kiesschüttung (Filtermaterial),
Verdichtung DPr = 100 %,
inkl. Gefälleausbildung, Anschlussarbeiten, Reinigung, Schutzmaßnahmen und aller notwendigen Nebenleistungen.
Die Linienführung ist vor Ausführung gemeinsam zwischen AG und AN festzulegen.
Menge: 123,000 m
DIN 276:2018-12: 319

**01.03.01.3 Herstellung einer Horizontal-/Tiefendrainage_Tiefe unter Planum ca. 1,50m**
*** wie Position 01.03.01.2
Fahrzeughalle +2,00 m NHN,
= Tiefe unter Planum ca. 1,50m
Menge: 92,000 m
DIN 276:2018-12: 319

**01.03.01.4 Herstellen und Einbauen von Vakuumspülfiltern in Bohrlöchern**
Herstellen und Einbauen von Vakuumspülfiltern zur Fassung von Stauwasser im Bereich des Bestandsgebäudes.
Die Filter sind in einem Abstand von 2,00 m zueinander in zuvor hergestellte und mit Sand verfüllte Bohrlöcher einzubauen.
Die Arbeiten umfassen sämtliche Nebenleistungen und Materialien für eine funktionsfähige Installation.

Abstecken der Filterstandorte gemäß Vorgaben AG/Planung
Herstellen der vertikalen Bohrungen im Durchmesser D = 200 mm

Erreichen der Unterkante Bohrung bei UK = -1,00 m NHN
 entspricht ca. 6,00 m unter Geländeoberkante (GOK)

Einbau des Vakuumspülfilters mit einer Filterstrecke von 1,00 m
Positionierung der Filterstrecke im Bereich -0,50 m bis +0,50 m NHN
Filterdurchmesser ca. 50 mm

Hinterfüllung der Bohrlöcher mit geeigneter Sand- bzw. Sandkies-Schüttung entsprechend den Anforderungen an Filtermaterial

Sicherstellung der lotrechten Filterstellung

Herstellung eines funktionsfähigen Anschlusses für spätere Abpump- bzw. Spülverfahren (ohne Spülanschlussleitungen, falls nicht anders beauftragt)

Reinigung der Baustelle und Entsorgung überschüssigen Bohrguts

Schutz der eingebauten Filter bis zur Abnahme.
Menge: 7,000 St
DIN 276:2018-12: 319

**01.03.01.5 Ziehen der Vakuumspülfilter**
Entnahme der eingebauten Vakuumspülfilter nach Abschluss der Maßnahmen
Reinigung der Bohrlöcher von Filterresten und überschüssigem Material.
Fachgerechte Entsorgung der Filter einschließlich eventueller Verpackung und Transport
Hinterfüllung der Bohrlöcher mit geeignetem Material (Sand/Sand-Kies), soweit erforderlich
Sicherstellung der Gefahrenlosigkeit und Ordnung am Arbeitsplatz nach Abschluss der Arbeiten

Anzahl Filter: entsprechend eingebauter Filter: 7st.

Die Arbeiten sind in Abstimmung mit der Bauleitung auszuführen
Alle eingesetzten Materialien und Entsorgungen sind in den Preisen enthalten
Menge: 7,000 St
DIN 276:2018-12: 319

**01.03.01.6 Vakuumpumpe für Tiefendrainage & Vakuumspülfilter**
Lieferung, Aufstellung und betriebsfertiger Anschluss einer mobilen elektrischen Vakuumpumpe zur Wasserabsaugung aus Tiefendrainage und Vakuumspülfiltern. Förderleistung ca. 10m³/h, geodätische Förderhöhe bis 6m. Die Pumpe wird an alle Filterabschnitte angeschlossen, inklusive Anschlussleitungen DN 50-100, Manometer, Vakuumregelung und Schutzmaßnahmen. Tägliche Kontrolle und Funktionsprüfung während der Bauzeit. Entleerung / Ableitung des Wassers in die vorgesehene Einleitstelle.
Menge: 2,000 St
DIN 276:2018-12: 319

**01.03.01.7 Vorhalten / Betrieb der mobilen Vakuumpumpe**
Vorhalten einer mobilen elektrischen Vakuumpumpe zur Wasserabsaugung aus der Tiefendrainage und den Vakuumspülfiltern.
Die Pumpe bleibt während der gesamten Bauzeit betriebsbereit.
Alle erforderlichen Maßnahmen zur Sicherstellung des Betriebs, einschließlich Kontrolle der Anschlussleitungen, Vakuumüberwachung, Schutzmaßnahmen und Entleerung / Ableitung des geförderten Wassers in die vorgesehene Einleitstelle, sind enthalten.

Die Vorhaltung erfolgt für die gesamte geplante Bauzeit von

BT1: ca. 210 Tage
BT2: ca. 50 Tage.
Menge: 260,000 d
DIN 276:2018-12: 319

**01.03.01.8 Pumpensümpfe**
Niederschlagswasser ist in der Baugrube über Pumpensümpfe mit einer mobilen Pumpe abzuleiten.

Ein Pumpensumpf pro Baugrubenecke.

Ausführung gemäß Hinweisposition und nachfolgender
Beschreibung:
Wasserhaltung mit Pumpensümpfen ausführen,

Pumpensumpf
--------------------
Pumpensumpf 100 cm (z.B. aus perforierten Schachtringen)
innerhalb der Baugrube bis zu einer Tiefe von 0,50 m unter
planmäßiger Baugrubensohle herstellen, einschl. ggf.
erforderlichen Verbaues, Wasserhaltung zur Herstellung des
Pumpensumpfes.

Die Pumpensümpfe werden mit einem Drainagerohr  verbunden/angeschlossen.
Menge: 4,000 St
DIN 276:2018-12: 319

**01.03.01.9 Drainagerohr innerhalb Baugrube**
Lieferung und Verlegung eines Drainagerohres DN 100/150 innerhalb der Baugrube zur Verbindung der Pumpensümpfe. Rohr wird in 30 cm Sandbett eingebettet, inkl. Rohrverbindungen, Muffen/Dichtungen, Gefälleausbildung, Anschluss an Pumpensümpfe und Schutzmaßnahmen gegen Verschieben oder Verstopfung. Rohrleitungen sind funktionsfähig herzustellen, einschließlich Reinigung vor Inbetriebnahme.
Abrechnung: nach Meter Rohr.
Menge: 100,000 m
DIN 276:2018-12: 319

**01.03.01.10 Mobile Tauchpumpe für die Baugrubenentwässerung**
Lieferung, Aufstellung und betriebsfertiger Anschluss einer mobilen Tauchpumpe geeigneter Leistungsgröße zur Entwässerung des hergestellten Pumpensumpfes (zb Schachtring DN 1000).

Die Pumpe muss die im Projekt geforderte Förderleistung sicherstellen:
Förderleistung: = 10 m³/h
geodätische Förderhöhe: bis 5 m
automatische Schwimmerschaltung (Ein-/Ausschaltung)
geeignet für verschmutztes Baugrubenwasser
inklusive erforderlicher Schutzmaßnahmen, Stromzuführung und Schlauchleitungen bis zum Anschluss an die vorhandene Ablaufleitung.
Die Pumpe ist während der gesamten Bauzeit funktionsfähig zu halten, einschließlich täglicher Sichtkontrolle, Reinigung des Ansaugbereichs, Austausch defekter Pumpen und Sicherung gegen Trockenlauf.

Abrechnung: ca. 210 Tage
Anzahl Pumpen: 1 Stück
Menge: 210,000 d
DIN 276:2018-12: 319

**01.03.01.11 Notstrom-Aggregat antransportieren**
Notstrom-Aggregat gemäß Hinweisposition und nachfolgender
Beschreibung betriebsbereit aufstellen. Vorhalten und Betreiben
des Aggregates werden gesondert berechnet.
Aggregat als volle Kraftreserve auslegen.
Notstrom-Aggregat im Bereich Grundwasserhaltung aufstellen
und an die Anlage anschließen. Die Leistung des Aggregats ist
auf den maximalen Strombedarf der vom AN eingesetzten Anlagen und Pumpen (bei maximaler Pumpenanzahl) abzustimmen.
Menge: 2,000 St
DIN 276:2018-12: 319

**01.03.01.12 Notstrom-Aggregat vorhalten**
Notstrom-Aggregat betriebsbereit vorhalten. Einschl.
monatlichem Testlauf.
Probelauf unter Last wird nicht gesondert berechnet. Abgerechnet wird nach Kalendertagen, an denen das Aggregat betriebsbereit vorgehalten werden muss.

BT1_1 x Aggregat: Anzahl Tage:  210
BT2_1 x Aggregat: Anzahl Tage: 50
Menge: 260,000 d
DIN 276:2018-12: 319

**01.03.01.13 Notstrom-Aggregat betreiben**
Notstrom-Aggregat während der Dauer des Stromausfalles
betreiben, einschl. aller Betriebskosten. Abgerechnet werden die erforderlichen Betriebsstunden.

Abrechnung: 1 Stunde
Menge: 2,000 h
DIN 276:2018-12: 319

**01.03.01.14 Drainageschacht**
Herstellung eines Drainageschachtes zur dauerhaften Aufnahme der Tiefendrainage - Einbau erfolgt zu einem späteren Zeitpunkt.

Die Ausführung erfolgt erst nach Fertigstellung der Bauarbeiten, wenn die provisorischen, bis Geländeoberkante geführten Drainageleitungen außer Betrieb genommen / rückgebaut werden.

Schachtkörper
Material: PE-HD oder PP, korrosionsbeständig
Innendurchmesser: DN 400
Tiefe bis Rohr: 2,30 m und 3,00 m (bis OK Gelände)
Schachthöhe bauseits anpassbar
Integrierter oder angeschweißter Schachtboden

Anschlüsse
Anschlussstutzen für Drainagerohre DN 100
Höhe der Stutzen entsprechend Gefälle der vorhandenen Drainage
Dichte, zugelassene Verbindungssysteme

Einbau
Herstellung der erforderlichen Schachtgrube
Unterbau aus geeignetem Material (Kies/Splitt 0/32)
Setzen des Schachtes lot- und höhengerecht
Anschluss der vorhandenen Drainageleitungen nach Stilllegung der bestehenden provisorischen Leitungsführung
Fachgerechte Rückverfüllung und Verdichtung

Filterpackung
Rund um den Schacht mind. 15-20 cm Kies 8/16

Abdeckung
Schachtabdeckung Klasse A15 oder B125 je nach Belastung
Material: Guss oder verzinkter Stahl
Rahmen bündig und dauerhaft einbauen

Der Schacht wird erst zu einem späteren Zeitpunkt hergestellt, nachdem die bis Geländeoberkante geführten Drainageleitungen nicht mehr benötigt werden.
Anpassung der bestehenden Drainageführung:
Entfernen oder Kürzen der provisorischen Leitungen
Einbindung aller erforderlichen Drainagerohre in den neuen Schacht
Sicherstellung der dauerhaften Zugänglichkeit der Schachtabdeckung.

Tiefe Anschlussrohr Drainage:
UK Rohr: Baugrube +1,30 m NHN,
 = Tiefe unter Planum 2,20m
= Höhe bis zur OK Gelände 3,0m  (4 Stück)

Fahrzeughalle +2,00 m NHN,
= Tiefe unter Planum 1,50m
= Höhe bis zur OK Gelänbde 2,30m (1 Stück)
Menge: 5,000 St
DIN 276:2018-12: 319

*Hinweis: Ablaufleitung*

**01.03.01.15 Ablaufleitung DN 150**
Ausführung gemäß Hinweisposition und nachfolgender
Beschreibung:
Ablaufleitung DN 150 als Druckleitung von der Baugrube
bis zur Einleitstelle verlegen.
Durchflussmenge: 10 m3/h
Nennweite: DN 150
Einschl. Rohrbögen, Formstücken, Flanschverbindungen,
Schrauben und Dichtungen.
Verlegeart überflur nach Wahl des AN und in Abstimmung
mit den zuständigen Behörden, einschl. der notwendigen
Rohrauflager.
Rohrleitung frostsicher ausbilden.
Rohrleitung gegen Verschieben, Rutschen und unbefugtes
Öffnen sichern.

Menge:
1x von Pumpe bis zur Einleitstelle BT1: ca.10m
1x von Pumpe bis zur Einleitstelle BT2: ca.10m
1x Um den Verbau herum: als Anschluss : ca.110m
Gesamt: ca.140m

Inkl Anschluss an Pumpen (2x) / Tiefendrainage (5x) & Vakuumspülfiltern (7x)
Menge: 140,000 m
DIN 276:2018-12: 319

**01.03.01.16 Ablaufleitung vorhalten bis zur Abnahme.**
Ausführung gemäß Hinweisposition und nachfolgender
Beschreibung: Vorbeschriebene Ablaufleitung DN 150 einschl. aller
Rohrbrücken, Formteile, Aufständerungen. Einleitstellen und
sonstigen Konstruktionen vorhalten.

Abgerechnet wird nach Länge in Meter x Tage der
Vorhaltung

Anzahl Tage: ca. 210
Anzahl Meter: ca. 140
Menge: 29400,000 d/m
DIN 276:2018-12: 319

**01.03.01.17 Einleitstelle, inkl Sandfang**
Ausführung gemäß Hinweisposition und nachfolgender
Beschreibung:
Herstellen einer Einleitstelle in den Regenwasserkanal
in Abstimmung mit der Stadtentwässerung

Das geförderte Wasser ist in den Regenwasserkanal abzuleiten.
Es gibt zwei Einleitstellen in die bestehende Grundstücksentwässerung.
- am Verbau: nähe Bestandsgebäude
und
- Östliches Ende der Fahrzeughalle

inkl geeignetem Sandfang.
Lieferung und Einbau eines Sandfangs an der Einleitstelle zur Abscheidung von Sand und groben Schwebstoffen

Sandfang wird zugänglich und bedienbar installiert (z. B. Gitterrost, Handlauf)

Anschluss an bestehende Rohrleitung / Einleitungssystem

Während der Bauphase regelmäßige Kontrolle und Reinigung, um Funktion und Zugänglichkeit sicherzustellen

Standort dient ggf. als Bezugspunkt für spätere Wasserproben oder Messungen

Typ: Kompakt Sandfang. ca. 2m3
Menge: 2,000 St
DIN 276:2018-12: 319

**01.03.01.18 Wasserzähler an der Einleitstelle liefern, einbauen und betreiben**
Lieferung und Einbau eines geeigneten Wasserzählers / Durchflussmessers (MID oder Ultraschall) in die Ablaufleitung.
Einbau direkt an der Einleitstelle in den Regenwasserkanal (gemäß Abstimmung mit der Stadtentwässerung).
Komplette Messstrecke inkl. aller erforderlichen Armaturen, Übergänge, Halterungen.
Sicherstellung der Zugänglichkeit für Ablesung und Kontrolle.
Regelmäßige Ablesung und Dokumentation der Einleitmengen für das Wasserbuch während der Bauphase.
Funktionskontrolle, Reinigung, Wartung und späterer Rückbau des Messgeräts.
Menge: 2,000 St
DIN 276:2018-12: 319

**01.03.01.19 Betriebs- und Dokumentationspauschale**
Betrieb und Dokumentation des Wasserzählers während der Bauphase
Regelmäßige Ablesung des Wasserzählers gemäß Genehmigung (z. B. täglich).
Dokumentation der Einleitmengen im Wasserbuch oder behördlichen Formularen.
Kontrolle der Funktionsfähigkeit, Reinigung des Messbereichs, ggf. Batteriewechsel.
Bereitstellung der Daten und Monatsberichte an die Bauleitung.

Menge: ca. 210 Tage
Menge: 210,000 d
DIN 276:2018-12: 319

*Hinweis: Grundwasserstandsmessungen*

**01.03.01.20 Messung der Grundwassermesstellen (Umfeldmessstellen) bis zur Abnahme**
Messung der Grundwasserstände an der Grundwassermessstelle
im Abstand <300 m zur Baugrube bis zur Abnahme.
Anzahl der GWMs: 1 Stck

Bei der Messestelle handelt es sich um eine Bestandsmessstelle auf dem Baugrundstück.

1x pro Tag muss eine Messung stattfinden.
Anzahl Tage ca.210
Die Messungen sind in das Wasserbuch zu dokumentieren.
Menge: 210,000 d
DIN 276:2018-12: 319

**01.03.01.21 Entnahme von Pumpproben aus den Umfeldmessstellen nach der Abnahme**
Entnahme von Pumpproben aus den Umfeldmessstellen
(Grundwassermessstellen) zur Analyse der Wasserproben im
Labor inkl. Bestimmung der Feldparameter und Führen eines
Entnahmeprotokolls nach der Abnahme.

Es ist eine Messung zu Beginn der Arbeiten/Wasserhaltung sowie eine Messung zum Ende der Arbeiten/Wasserhaltung auszuführen.
Menge: 2,000 St
DIN 276:2018-12: 319

*Hinweis: Messungen*

**01.03.01.22 Beweissicherung durch Fotodokumentation des Bestands um die Baugrube**
Erstellung einer umfassenden, fotodokumentarischen Beweissicherung des Bestands im Bereich der Baugrube vor Beginn der Baumaßnahmen.

Ziel ist die lückenlose Dokumentation des vorhandenen Bauwerkszustands, angrenzender Gebäude, Bauwerksöffnungen, oberflächenrelevanter Zustände (z. B. Risse, Setzungen, Schäden) sowie sonstiger relevanter Bauwerks- und Geländebedingungen.

Anfertigung von hochauflösenden Farbfotos an definierten Punkten um die Baugrube, einschließlich aller angrenzenden Bauwerke und relevanter Flächen

Dokumentation von auffälligen Merkmalen (Risse, Beschädigungen, Setzungen, sonstige Auffälligkeiten)
Erstellung eines Fotoprotokolls mit Lageplan und Beschreibungen der Fotostandorte

Übergabe der Fotodokumentation in digitaler Form (PDF und JPEG/PNG-Dateien) an den Auftraggeber
Durchführung der Arbeiten vor Beginn der Erdarbeiten

Bestand: 1x Bestandsgebäude auf den Grundstück + 1x Bestandsgebäude Nachbargrundstück Südlich
Menge: 1,000 psch
DIN 276:2018-12: 319

**01.03.01.23 Setzungsmessbolzen an Gebäuden**
Liefern und Anbringen von Setzungsmessbolzen an Gebäuden im
Nahbereich der Baugrube zur Hebungs-/Setzungskontrolle
Anordnung nach Vorgaben des AG
2 Stück an Bestandsgebäude
2 Stück an Nachbargebäude Südlich
Menge: 4,000 St
DIN 276:2018-12: 319

**01.03.01.24 Messungen der Setzungsmessbolzen**
Durchführen von Erst- und Kontrollmessungen an den Messbolzen
gemäß vorstehende Position "Setzungsmessbolzen am Gebäude"
nach Höhe und Übergabe der Ergebnisse an den AG innerhalb 1 Tages nach Messung.
Ausbildung: nach Wahl des Vermessungsingenieurs
Messgenauigkeit: Höhe ñ1 mm, Nivellement nach DIN 4107
Abgerechnet wird nach Anzahl der Messungen.
Menge: 8,000 St
DIN 276:2018-12: 319

#### Bereich 01.04 Erdarbeiten / Verbau

##### Abschnitt 01.04.01 Erdarbeiten / Verbau

*Hinweis: Hinweistext Erdarbeiten, Gründung u. Abdichtung*
Allgemeines
_Die im folgenden beschriebenen Arbeiten dienen dem Einbau
der Gründungsebene bis UK Bodenplatte und sind in zeitlicher
Abstimmung mit der Verlegung der Grundleitungen und der
Erstellung von Fundamenten und Bodenplatte (nachfolgende
Titel) auszuführen.

Ablauf Gründungsarbeiten
_
Für die nachfolgend beschriebenen Gründungsarbeiten ist
folgender Ablauf vorgesehen:

1. Vorab (bauseits)
1.1 Kampfmittelfreiheit ist bestätigt;
1.2 Leitungsfreigabe, Gas, Strom und Telekom;
1.3 Einrichtung Baustelle über bauseitige BE-Firma (Bauzaun,
Baustrom / Bauwasser etc.)
1.4. Bodenaustausch über gesamte Grundstücksfläche (bauseits)
1.5. Planum herstellen auf +3,78m NHN (-80cm OKFF) (bauseits)
1.6 .Herstellung Baustraße (tragfähige Schotterschicht) gem. BE-Plan (bauseits)

2. BAUTEIL 1
2.1 Vermessungsarbeiten
2.2 Herstellen/einbauen und anschließen Horizontale-/Tiefendrainage und Vakuumspülfiltern.
2.3 Herstellen Baugrube
2.4 Bodenaushub Grob innerhalb des Verbaus bis +0,88m NHN (-3,70m OKFF)
2.5 Feinaushub / rückschreitender Aushub innerhalb des Verbaus & Bodenersatzmaterial als Lastausbreitungsschicht (d=30cm) Herstellung der Gründungsfläche
2.6 Bodenaushub Grob Aufzugsunterfahrt
2.7 Feinaushub / rückschreitender Aushub Aufzugsunterfahrt & Bodenersatzmaterial als Lastausbreitungsschicht (d=30cm) Herstellung der Gründungsfläche
2.8. Herstellen Pumpensümpfe, inkl Drainagerohr innerhalb Baugrube
2.9 Herstellen Lastausbreitungsschicht Kran + Platzieren Kran.
2.10 Herstellen Sauberkeitschicht und Perimeterdämmung
2.11 Herstellen Betonarbeiten WU-Wanne und Dämmung
2.12 Herstellen Abtreppung Erdarbeiten innerhalb Verbau für Magerbetonabtreppungen
2.13 Herstellen Magerbetonabtreppungen inkl. Verlegung TGA Leitungen
2.14 Verfüllen Baugrube
2.15 Rückbau Verbau (Wasserhaltung ist weiterhin in Betrieb bis Fertigstellung Rohbau Wände 1.OG)
2.16 Feinaushub / rückschreitender Aushub nicht unterkellerter Bereich & Bodenersatzmaterial als Lastausbreitungsschicht (d=30cm) Herstellung der Gründungsfläche
2.17 Herstellen Sauberkeitschicht und Perimeterdämmung
2.18 Herstellen Betonarbeiten WU Sohle.

3. BAUTEIL 2
Der Ablauf 3.1 bis 3.5 wird schrittweise ausgeführt von Westen nach Osten, bzw. Achse C bis N.
3.1 Vermessungsarbeiten
3.2 Bodenaushub Grob Einzelfundamente /Streifenfundamente 3.3 Feinaushub / rückschreitender Aushub & Bodenersatzmaterial als Lastausbreitungsschicht (d=30cm) Herstellung der Gründungsfläche
3.4 Betonarbeiten Gründung
3.5 Verfüllen der Gräben bis =OK -90cm
3.6 Betonarbeiten Stützen / Sockel
3.7 Abdichtungsarbeiten Sockel Außenseite
3.8 Feinaushub / rückschreitender Aushub & Bodenersatzmaterial als Lastausbreitungsschicht (d=30cm) Herstellung der Gründungsfläche innerhalb der Farzeughalle und Werkstatt.
3.9 Herstellen Sauberkeitschicht und Perimeterdämmung
3.10 Abdichtung innerhalb der Fahrzeughalle und Werkstatt
3.11 Betonarbeiten Sohle Fahrzeughalle und Werkstatt

_Abweichende Ausführungskonzepte sind möglich soweit sie
vor Ort mit dem beauftragten Bodengutachter und der Statik
abgestimmt sind und zu keinen Mehrkosten führen.

Abdichtungsarbeiten
_Die Abdichtung hat gem. DIN 18533 für erdberührte Bauteile
zu erfolgen.
_ Abdichtung BT1:
eine Lage EPDM Bahnenandichtung mit Glasfaserarmierung, geeignet für Auflast Verblendmauerwerk. bis ca. 40cm unterhalb Gelände und 30cm oberhalb Gelände.
_Abdichtung BT2
Sohle: Winkelförmiges Elastomer-Fugenband, einbetoniert
Sockel, horizontal & vertikal: Elastisches Fugen- und Abdichtungsband aus flexiblem Kunststoff, verklebt
_Es ist sicherzustellen, dass der Untergrund vor Ausführung
fachgerecht gesäubert ist.
_Sämtliche Durchdringungen sind systemgerecht wasserdicht
anzuschließen.
_Während des Betoniervorgangs sind die Anschlüsse und die
Abdichtung angemessen zu schützen.
_
vollflächige Verklebung der seitlichen Flächen und Anschluss
an aufgehende Bauteile gem Systemvorgabe.
_Vor dem Verfüllen der Baugrube ist die Abdichtung
hinsichtlich eventueller Beschädigungen zu prüfen und falls
vorhanden, zu beheben.
_Aufgrund von Betonierabschnitten des AN und dem damit
einhergehenden Baufortschritt müssen die unten aufgeführten
Abdichtungsleistungen z.T. zeitlich versetzt ausgeführt werden.
U.a. kann die Abdichtung bis 30cm über Geländeoberkante erst
nach Erstellung der EG Wände erfolgen, jedoch müssen vorher
bereits die Fundamentgräben verfüllt sein!
Mehraufwand ist entsprechend zu berücksichtigen und
einzukalkulieren.
Grundsätzlich festgelegte Einbauhöhe:
- mindestens 30cm über OKFF
- im Bereich von bodengleichen Fassadenöffnungen bis OK
Rohsohle

Wassereinwirkungsklasse
_Unterhalb +4,30m NHN Wassereinwirkungsklasse: W 2.1-E nach DIN 18533 Ständig oder zeitweise drückendes Wasser
Oberhalb +4,30m NHN Wassereinwirkungsklasse: W 1.1-E nach DIN 18533: Bodenfeuchte und nicht drückendes Wasser

Bodenaustausch und Transport Boden
_Der Bodenaustausch für die Erstellung des Planums erfolgt bauseits; OK Planum +3,78m NHN (-80cm OKFF).
_Der bei den Rohbauarbeiten anfallende Aushub soll direkt auf Transportfahrzeuge verladen und entsorgt werden.
Eine kurzzeitige operative Zwischenablage auf der Baufläche ist zulässig, jedoch keine längerfristige Zwischenlagerung
_Der Aushub erfolgt getrennt nach Bodenarten
_Vor Beginn der Erdarbeiten ist das vorhandene
Gelände gemeinsam mit der Bauleitung aufzumessen. In
diesem Aufmaß werden die relevanten Höhen zur
Abrechnung der Leistung festgelegt. Einmessarbeiten sind
in die Einheitspreise einzukalkulieren.
_ Die Abrechnung der zu entsorgenden Materialien
erfolgt gemäß objektbezogenen, datierten Wiegescheinen
und Entsorgungsnachweisen.

_Vorstehende Rahmenbedingungen, sowie Aufwendungen für
Abhängigkeiten, Arbeitsunterbrechungen, etc. aus obigem
Ablauf und Randbedingungen sind zu berücksichtigen und in die jeweiligen Einheitspreise einzurechnen.

*Hinweis: Verbau BT1*

**01.04.01.1 Konzept Verbau erstellen**
Erstellen eines technischen Verbau-Konzepts für die Herstellung eines Kellergeschosses inkl. Magerbetonabtreppungen.

Diese Leistung umfasst ausschließlich die Planung, Dimensionierung und Abstimmung des Verbaus.

Die nachfolgenden Punkte sind zu berücksichtigen:
- Die Wasserhaltung ist in separaten Positionen erfasst und nicht Bestandteil dieser Position.
- Das Konzept soll ein Aussteifungskonzept enthalten.
- Der Verbau (Stahlträger) ist nach Abschluss der Baugrubenarbeiten zu ziehen. Ein Verbleib im Erdreich ist nur zulässig, sofern das Ziehen einzelner Stützen aus bauablauftechnischen Gründen nicht möglich ist.
- Rückverankerung ist nicht gestattet.

VORGABEN VERBAU:

Maße Verbau:
l/b=  ca. 28,5m / 23m
Tiefe: OK Planum bis OK Aushub: ca. 3,2m

Absturzsicherung:
Die umschließende Absturzsicherung um die Baugrube ist zu gewährleisten. Höhe: mindestens 1,0m ü. OK Gelände;
Typ: 3-teilige Absturzsicherung o. glw.

Aussteifungskonzept:
Die bevorzugte Lage der Aussteifung ist oberhalb der Kellerwände, sodass die WU-Wanne nicht gequert wird.
Sofern das Aussteifungskonzept eine Querung der WU-Wanne vorsieht, sind die entstehenden Öffnungen nachträglich fachgerecht zu schließen. Die Ausführung ist im Rahmen des Aussteifungskonzeptes zu konkretisieren.
Die Ausführung der Verschlüsse muss den aktuellen Richtlinien, Normen und Herstellervorgaben entsprechen, um die Dichtigkeit der WU-Wanne sicherzustellen.

TGA:
Innerhalb der Baugrube befinden sich TGA-Einbauteile (z.B. Fettabscheider und Geothermie-Schacht), die bei der Planung des Verbaus zu berücksichtigen sind. Der Einbau der TGA-Elemente erfolgt bauseits.

Örtliche Gegebenheiten:
Nördlicher Teil des Verbaus: Abstand zur Bestand: ca. 2,0m
Südlicher Teil des Verbaus: ca. 2,8m bis zur Grundstückgrenze.
Östlicher Teil des Verbaus:
-Abstand zum Feuerwehrhof bzw. Abstand zur Grenze der BE- Fläche: ca. 4,5m
- Abstand zur Geothermie Sonde: ca. 4,5m
- Kranstandort: zwischen Achse F und G
Westlicher Teil: keine baulichen Einschränkungen.

BERICHT:
Es liegt ein Bericht "Bemessung eines Baugrubenverbaus" vor, der als Grundlage für die Erstellung des Verbau-Konzepts dient. Das Konzept ist darauf basierend zu konkretisieren, insbesondere das Aussteifungskonzept.
Abweichungen von diesem Bericht sind zulässig, sofern sie fachlich begründet sind.
Nach Auftragserteilung sind Abstimmungstermine für das Verbau-Konzept mit dem Auftraggeber, dem Auftragnehmer sowie dem Fachplaner einzuplanen, um die Umsetzung, Planung und ggf. Anpassungen abzustimmen.

Rahmenparameter aus dem vorhandenen Bericht
Typ: Trägerbohlwandverbau

vertikal gerichtete erdseitige Belastung mit pv,k = 10 kN/m²
Mindestabstand von 1,00 m zur Baugrubenwand  für straßenzugelassene Fahrzeuge

Aufgrund der nahen Bestandsbebauung sind die vorhandenen Fundamente zu sichern und der
Verbau entsprechend auszusteifen

Maße Trägerbohlwand (gem. Bericht):
Gewähltes Trägerprofil: HEA 360 / S 235
Breite / Höhe: 300 mm / 360 mm
Bohlträgerabstand (Achsmaß): 1,50m
Erforderliche Einbindetiefe
(ausgehend von Oberkante Aushubsohle) : 4,40m
Gesamtlänge des Bohlträgers: 8,40m
Ausnutzungsgrad Summe V µsum;V : 0,46
Ausnutzungsgrad Summe H µsum;H : 0,45
Maximaler Ausnutzungsgrad des Bohlträgers max µ : 0,65
Optimale Ausfachungsdicke (Holz) : 7,4cm
Anzahl Trägerprofile: ca. 69 stück
Menge: 1,000 psch
DIN 276:2018-12: 312

**01.04.01.2 Ausführungs-, Werks- und Montageplanung für Baugrubenverbau**
Ausführung gemäß Hinweisposition und nachfolgender
Beschreibung:

-Erstellung der Ausführungs-, Werk- und Montageplanung sowie der erforderlichen Detailplanungen.
-Erstellung der statischen Berechnungen, Standsicherheitsnachweise und erforderlichen Zulassungen für den Baugrubenverbau einschließlich sämtlicher Bauteile, Anlagenteile und Baubehelfe gemäß gesonderter Position.
-Abstimmung des Verbaus auf die örtlichen Gegebenheiten.
-Erfassen und Darstellen der Nachbarbebauung sowie des vorhandenen Leitungsbestandes.
-Überprüfung sämtlicher in der Entwurfsplanung getroffenen Annahmen und Eingangswerte.
-Übergabe der geprüften Planung in einfacher Ausfertigung.
Menge: 1,000 psch
DIN 276:2018-12: 312

**01.04.01.3 Statische Nachweiße**
Prüffähigen statischen Nachweis für den Baugrubenverbau erstellen und dem Auftraggeber zur Freigabe vorlegen.

Der statische Nachweis umfasst insbesondere:
sämtliche Berechnungen zur Standsicherheit und Gebrauchstauglichkeit des Verbaus;
Nachweise für alle Verbauteile, Aussteifungen, Anker, Gurte und sonstigen Hilfskonstruktionen;
Nachweis aller Bauzustände einschließlich Einbau-, Umbau- und Rückbauzustand;
Nachweis der Verankerungs- und Anschlusskonstruktionen;
Berücksichtigung der örtlichen Randbedingungen, der Nachbarbebauung sowie vorhandener Leitungen;
erforderliche Konstruktionszeichnungen und Berechnungsunterlagen;
gegebenenfalls erforderliche Zulassungen und Nachweise.
Die statischen Berechnungen sind prüffähig zu erstellen und dem Auftraggeber einfach als PDF-Datei zu übergeben.
Menge: 1,000 psch
DIN 276:2018-12: 312

**01.04.01.4 Herstellen Verbau**
Herstellung des Baugrubenverbaus entsprechend dem zuvor erstellten Verbau-Konzept.

Lieferung und Montage der vom Auftragnehmer gewählten Verbaulösung, inkl. aller notwendigen Bauteile für die Aussteifung, Tragfähigkeit und Stabilität.

Einhaltung der Absturzsicherung um die Baugrube (Höhe mindestens 1,0 m ü. OK Gelände, 3-teilige Sicherung oder gleichwertig).

Umsetzung der im Konzept beschriebenen Aussteifungsempfehlungen, inklusive fachgerechter Verschlüsse der WU-Wanne, falls erforderlich.

Kontrolle der Einbindetiefen, Achsmaße und Verbauabmessungen während der Montage.

Dokumentation der durchgeführten Arbeiten, ggf. Fotodokumentation.

Hinweis: Alle Arbeiten erfolgen nach freigegebenem Konzept des Auftragnehmers unter Berücksichtigung der örtlichen Gegebenheiten.
Wasserhaltung ist nicht Bestandteil dieser Position.
Erdarbeiten sind nicht Bestandteil dieser Position.
Menge: 1,000 psch
DIN 276:2018-12: 312

*Hinweis: Erdarbeiten BT1*

*Hinweis: Hinweis Untersuchung Materialproben der Bodensichtungen*
Untersuchungsergebnisse Ersatzbaustoffverordnung (EBV)
Geotechnisch Bericht 26.09.2023. Bericht Nummer 23-17990

Probe P001, P003 und P004: Materialklasse BM-0
Abfallschlüssel 17 05 04 nicht gefährlich

Mischprobe P002: Materialklasse BM-F1
humosen Auffüllungen
Abfallschlüssel 17 05 04 nicht gefährlich

Die Böden sind Einbauklasse Z 0 nach LAGA TR-Boden zuzuordnen.

**01.04.01.5 Bodenaushub Grob innerhalb des Verbaus**
*** Bezugsbeschreibung
Ausbau, Abfuhr und Entsorgung von Bodenmaterial gemäß
Hinweisposition und nachfolgender Beschreibung:

_ Innerhalb des Verbaus
_Großflächiger Aushub, Aushubtiefe: ca. 2,90 m, bis OK Lastausbreitungschicht:  -3,70m OKFF
_Einbauklasse: Z0 gemäß LAGA TR-Boden
_Materialklasse BM-0  gemäß Ersatzbaustoffverordnung.
_Abfallschlüssel 17 05 04 (nicht gefährlich)
_Abrechnung: Tonnen für BM-0, nach Wiegeschein
_Arbeitsraumräumung und planmäßige Herstellung der Solltiefe
_Entsorgung nach geltenden Vorschriften (LAGA TR Boden/EBV)
_Unter Beachtung aller einschlägigen Sicherheits- und Arbeitsschutzvorschriften.
_Verladung auf Transportfahrzeuge zur direkten Entsorgung. Eine kurzzeitige operative Zwischenablage auf der Baufläche ist zulässig, jedoch keine längerfristige Zwischenlagerung

Menge:
Aushubfläche: ca. 639,93 m²
Aushubvolumen:
639,93 m² × 2,90 m = ca. 1.855,8 m³

1855,8 x 1,7t/m3 = ca. 3154,86 Tonnen
Menge: 3154,855 t
DIN 276:2018-12: 312

**01.04.01.6 Bodenmaterial der Materialklasse BM-F1**
*** wie Position 01.04.01.5
Aushub und Entsorgung von Bodenmaterial der Materialklasse BM-F1 gemäß EBV, Abfallschlüssel 17 05 04 (nicht gefährlich), einschließlich Laden, Transport und Entsorgungsnachweisen.
Menge: 100,000 t
DIN 276:2018-12: 312

**01.04.01.7 Bodenaushub Grob Aufzugsunterfahrt**
*** wie Position 01.04.01.5
Position Aufzugsunterfahrt

_Aushubtiefe: ca. 1,10 m, bis OK Lastausbreitungschicht: -4,80m OKFF
_ Baugrubenränder senkrecht ausgeführt gem. DIN 4124 4.2.2
Höhendifferenz Baugrube UG zu Baugrube Aufzug = ca.110cm,
Arbeitsraum mind. 0,50m umlaufend
alternativ Ränder angeböscht im 45° Winkel

Fläche ca.16,83m2
Aushubvolumen:
16,83 m² × 1,10 m = ca.18,51 m³

18,51 x 1,7t/m3 = ca.31,47 Tonnen
Menge: 31,470 t
DIN 276:2018-12: 312

**01.04.01.8 Feinaushub / rückschreitender Aushub innerhalb des Verbaus**
*** Bezugsbeschreibung
Rückschreitender Feinaushub der letzten 30 cm bis auf  +0,58 m NHN,
_einschließlich Profilkontrolle und Herstellung der Gründungsfläche.
_Ausführung: lagenweise, sauber nach Höhenlage
_Arbeitsraumräumung und Einhaltung aller relevanten Sicherheits- und Umweltvorschriften
_Arbeiten in Handarbeit für die auszuführenden Inhalte dieser Position aufgrund der beengten Baustelle oder des Arbeitsablaufes des Baus der Fahrzeughalle inkl.
des dafür notwendigen Geräts sowie der damit verbundenen Arbeitsstunden sind an dieser Stelle mit einzukalkulieren.
_Höhe: 30cm

_Einbauklasse: Z0 gemäß LAGA TR-Boden
_Materialklasse BM-0  gemäß Ersatzbaustoffverordnung.
_Abrechnung: Tonnen für BM-0, nach Wiegeschein
_Verladung auf Transportfahrzeuge zur direkten Entsorgung. Eine kurzzeitige operative Zwischenablage auf der Baufläche ist zulässig, jedoch keine längerfristige Zwischenlagerung

Menge:
Aushubfläche: ca.639,93 m²
Aushubvolumen:
639,93 m² × 0,30 m = ca.191,98 m³

191,98 x 1,7t/m3 =ca. 326,36 Tonnen
Menge: 326,364 t
DIN 276:2018-12: 312

**01.04.01.9 Feinaushub / rückschreitender Aushub Aufzugunterfahrt**
*** wie Position 01.04.01.8
Position Aufzugsunterfahrt

_Aushubtiefe: 0,3 m,

Menge:
Fläche ca.16,83m2
Aushubvolumen:
16,83 m² × 0,30 m =ca.5,05 m³

5,05 x 1,7t/m3 = ca.8,58 Tonnen

_Arbeiten in Handarbeit für die auszuführenden Inhalte dieser Position aufgrund der beengten Baustelle oder des Arbeitsablaufes des Baus der Fahrzeughalle inkl.
des dafür notwendigen Geräts sowie der damit verbundenen Arbeitsstunden sind an dieser Stelle mit einzukalkulieren.
Menge: 8,580 t
DIN 276:2018-12: 312

**01.04.01.10 Feinaushub / rückschreitender Aushub, nicht unterkellerter Bereich**
*** wie Position 01.04.01.8
Position: BT1, nicht unterkellerter Bereich

_Aushubtiefe: 0,3 m,

Menge:
Fläche ca.345,57m2
Aushubvolumen:
345,57 m² × 0,30 m =ca.103,67 m³

103,67 x 1,7t/m3 = ca.176,24 Tonnen

_Arbeiten in Handarbeit für die auszuführenden Inhalte dieser Position aufgrund der beengten Baustelle oder des Arbeitsablaufes des Baus der Fahrzeughalle inkl.
des dafür notwendigen Geräts sowie der damit verbundenen Arbeitsstunden sind an dieser Stelle mit einzukalkulieren.
Menge: 176,241 t
DIN 276:2018-12: 312

**01.04.01.11 Bodenersatzmaterial als Lastausbreitungsschicht (d=30cm): Verbau**
*** Bezugsbeschreibung
Liefern und direkt Einbauen Bodenersatzmaterial als Lastausbreitungsschicht, einschließlich Verdichtung und Herstellung derEbenheit.
Einbau Innerhalb des Verbaus
Einbautiefe: ca. 3,2m unterhalb Planum (-,80m OKFF)
Höhe: 30cm

Ein schluffarmer, verdichtungsfähiger und steinfreier Füllsand ist zu verwenden.

Bodengruppe: SE
Schluffanteil von < 5% (Lieferkörnung)
Frei von organischen Bestandteilen
Verdichtungsgrad: DPr ≥ 98 % (mindestens mitteldichte Lagerung)
Einbau lagenweise in Schichtdicken von max. 30 cm

Menge:
Fläche ca.639,m2
Volumen:
345,93 m² × 0,30 m =ca.191,98 m³

191,98 x 1,7t/m3 = ca.326,36 Tonnen
Menge: 326,364 t
DIN 276:2018-12: 312

**01.04.01.12 Bodenersatzmaterial als Lastausbreitungsschicht (d=30cm): Aufzugsunterfahrt**
*** wie Position 01.04.01.11
Position Aufzugsunterfahrt innerhalb des Verbaus

Menge:
Fläche ca.16,83m2
Volumen:
16,83 m² × 0,30 m =ca.5,05 m³

5,05 x 1,7t/m3 = ca.8,58 Tonnen
Menge: 8,580 t
DIN 276:2018-12: 312

**01.04.01.13 Bodenersatzmaterial als Lastausbreitungsschicht (d=30cm): nicht unterkellerter Bereich**
*** wie Position 01.04.01.11
Position nicht unterkellerter Bereich
Einbautiefe: ca. -30cm unterhalb Planum.

Menge:
Fläche ca.345,57m2
Aushubvolumen:
345,57 m² × 0,30 m =ca.103,67 m³

103,67 x 1,7t/m3 = ca.176,24 Tonnen
Menge: 176,241 t
DIN 276:2018-12: 312

**01.04.01.14 Bodenersatzmaterial als Lastausbreitungsschicht: Unterhalb Abtreppung**
*** wie Position 01.04.01.11
Das Bodenersatzmaterial ist die Unterkonstruktion für die Magerbeton-Abtreppungen im Erdreich.
Eventuelle Schalung bzw Hilfsmittel sind in diese Position mit einzukalkulieren.
Die Abtreppungen sind wegen des Höhenunterschieds in mehreren Schichten auszuführen/zu planen.

Anzahl Abtreppungen: 2 Stück

Abtreppung Keller : zwischen Achse B und C
vier verschiedene Höhen
Höhenversprung ca. 70cm / 90cm
h=ca.  0,9 / 1,6 / 2,3m /2,9m
Volumen: 7,69m2x28m=ca. 215,32m3

Abtreppung zu NEA Tank
2 verschiedene Höhen:
h= ca. 0,3 / 1,15m
Volume: 1,76m2 x 10=ca. 17,60m3

Volumen Total= ca. 232,92 m³

232,92 x 1,7t/m3 = ca. 395,96 Tonnen
Menge: 395,960 t
DIN 276:2018-12: 312

**01.04.01.15 Verfüllen bis OK -80cm OKFF**
Liefern und Verfüllen der Arbeitsräume um das Untergeschoss. Abschnittsweise bis OK -80cm OKFF mit einem schluffarmen, verdichtungsfähigen und steinfreien Füllsand
inkl. Verlegen der Grundleitungen

Das zu vervüllende Volumen um die Kelleraußenwände ist durch die Magerbeton-Abtreppung und die dazugehörige Lastausbreitschicht bereits sehr reduziert.

Bodengruppe: SE
Schluffanteil von < 5% (Lieferkörnung)
Frei von organischen Bestandteilen
Verdichtungsgrad: DPr ≥ 98 % (mindestens mitteldichte Lagerung)
Einbau lagenweise in Schichtdicken von max. 30 cm
Menge: 464,640 t
DIN 276:2018-12: 312

*Hinweis: Erdarbeiten BT2*

**01.04.01.16 Bodenaushub Grob_Einzelfundamente**
*** Bezugsbeschreibung
Ausbau, Abfuhr und Entsorgung von Bodenmaterial gemäß
Hinweisposition und nachfolgender Beschreibung:

_ Position: Einzelfundamente
_Anzahl: 16 Stück
_ Aushubtiefe: ca. 1,15 m, bis OK Lastausbreitungschicht: -1,95m OKFF
_Einbauklasse: Z0 gemäß LAGA TR-Boden
_Materialklasse BM-0  gemäß Ersatzbaustoffverordnung.
_Abrechnung: Tonnen für BM-0, nach Wiegeschein
_Arbeitsraumräumung und planmäßige Herstellung der Solltiefe
_Entsorgung nach geltenden Vorschriften (LAGA TR Boden/EBV)
_Unter Beachtung aller einschlägigen Sicherheits- und Arbeitsschutzvorschriften.
_Verladung auf Transportfahrzeuge zur direkten Entsorgung. Eine kurzzeitige operative Zwischenablage auf der Baufläche ist zulässig, jedoch keine längerfristige Zwischenlagerung

Menge:
Aushubfläche: 3,85*3,85 = ca. 14,82m²
Aushubvolumen:
14,82 m² × 1,15 m = ca.17,04 m³
16 Stück = 17,04x16=ca.272,64m3

272,64 x 1,7t/m3 = ca.463,48 Tonnen
Menge: 463,488 t
DIN 276:2018-12: 312

**01.04.01.17 Bodenaushub Grob_Streifenfundamente**
*** wie Position 01.04.01.16
_ Position: Streifenfundamente
_ Anzahl: 7 Einzelstücke
_ Aushubtiefe: ca. 0,65 m, bis OK Lastausbreitungschicht: -1,45m OKFF
- Breite Aushub: ca. 2,20m

Menge:

13,5+12+12+3,4+2,6+1,3+1,3= ca.46,1

Aushubfläche: 46,1x2,2 = ca.101,42m²
Aushubvolumen:
101,42 m² × 0,65 m = ca.65,92 m³

65,93 x 1,7t/m3 = ca.112,07 Tonnen
Menge: 112,070 t
DIN 276:2018-12: 312

**01.04.01.18 Feinaushub / rückschreitender Aushub Einzelfundamente**
*** Bezugsbeschreibung
Rückschreitender Feinaushub der letzten 30 cm

_einschließlich Profilkontrolle und Herstellung der Gründungsfläche.
_Ausführung: lagenweise, sauber nach Höhenlage
_Arbeitsraumräumung und Einhaltung aller relevanten Sicherheits- und Umweltvorschriften
_Arbeiten in Handarbeit für die auszuführenden Inhalte dieser Position aufgrund der beengten Baustelle oder des Arbeitsablaufes des Baus der Fahrzeughalle inkl.
des dafür notwendigen Geräts sowie der damit verbundenen Arbeitsstunden sind an dieser Stelle mit einzukalkulieren.
_Höhe: 30cm

_Einbauklasse: Z0 gemäß LAGA TR-Boden
_Materialklasse BM-0  gemäß Ersatzbaustoffverordnung.
_Abrechnung: Tonnen für BM-0, nach Wiegeschein
_Verladung auf Transportfahrzeuge zur direkten Entsorgung. Eine kurzzeitige operative Zwischenablage auf der Baufläche ist zulässig, jedoch keine längerfristige Zwischenlagerung

Menge:
Aushubfläche: 3,85*3,85 = ca.14,82m²
Aushubvolumen:
14,82 m² ×0,3 m = ca.4,45 m³
16 Stück = 4,45x16=ca.71,2m3

71,2 x 1,7t/m3 = ca.121,04 Tonnen
Menge: 121,040 t
DIN 276:2018-12: 312

**01.04.01.19 Feinaushub / rückschreitender Aushub Streifenfundamente**
*** wie Position 01.04.01.18
_ Position: Streifenfundamente
_ Anzahl: 7 Einzelstücke

Menge:

13,5+12+12+3,4+2,6+1,3+1,3= ca.46,1

Aushubfläche: 46,1x2,2 = ca.101,42m²
Aushubvolumen:
101,42 m² × 0,30 m = ca.30,43 m³

30,43 x 1,7t/m3 = ca.51,72 Tonnen

_Arbeiten in Handarbeit für die auszuführenden Inhalte dieser Position aufgrund der beengten Baustelle oder des Arbeitsablaufes des Baus der Fahrzeughalle inkl.
des dafür notwendigen Geräts sowie der damit verbundenen Arbeitsstunden sind an dieser Stelle mit einzukalkulieren.
Menge: 51,720 t
DIN 276:2018-12: 312

**01.04.01.20 Feinaushub / rückschreitender Aushub Frostschutz**
*** wie Position 01.04.01.18
_ Position: Frostschutz zwischen Einzelfundamenten
_ Anzahl: ca. 16 Einzelstücke

Tiefe Aushub ca. 45cm bis -1,25 OKFF
Breite Aushub: ca. 1,80m

Menge:

(1,85x14m)+2,64+4,81 = ca.33,35m

Aushubfläche: 33,35x1,80 = ca.60,03m²
Aushubvolumen:
60,03 m² × 0,45 m = ca.27,01 m³

27,01 x 1,7t/m3 = ca.45,93 Tonnen

_Arbeiten in Handarbeit für die auszuführenden Inhalte dieser Position aufgrund der beengten Baustelle oder des Arbeitsablaufes des Baus der Fahrzeughalle inkl.
des dafür notwendigen Geräts sowie der damit verbundenen Arbeitsstunden sind an dieser Stelle mit einzukalkulieren.
Menge: 45,930 t
DIN 276:2018-12: 312

**01.04.01.21 Feinaushub / rückschreitender Aushub innerer Bereich der Fahrzeughalle**
*** wie Position 01.04.01.18
Feinaushub im Innenbereich der Fahrzeughalle

Die Arbeiten finden erst nach Fertigstellung der Rohbaukonstruktion der Fahrzeughalle statt.
Zufahrt und Materialtransport erfolgen über die vorhandenen Toröffnungen.

Der Aushub ist sorgfältig und erschütterungsarm auszuführen.
Es ist zwingend darauf zu achten, dass keine Bauteile der Halle, insbesondere:

Wände, Stützen, Fundamente, Anschlüsse und Bodenplattenränder durch Geräte oder Aushubarbeiten beschädigt oder beeinträchtigt werden.

Maschineneinsatz ist so zu wählen, dass die Unversehrtheit sämtlicher Bauwerksteile gewährleistet bleibt.
Etwaige Schutzmaßnahmen (z. B. Kantenschutz, Holzbohlen, Schutzmatten) sind zu berücksichtigen.

Leistungsumfang:

Feinaushub Tiefe: ca.20 cm (bis -1,00 m OKFF)

Sauberer und höhengerechter Aushub

Schonender Einsatz von Geräten im eingeschränkten Innenbereich

Räumung und Reinigung der Arbeitsstelle

Menge:
Zwei Flächen: Fahrzeughalle und Werkstatt

Menge:

Fläche Werkstatt ca.74,36
Fläche Fahrzeughalle: ca.326,74+16

Aushubfläche: ca.417m²
Aushubvolumen:
417 m² × 0,2 m = ca.83,42 m³

83,42 x 1,7t/m3 = ca.141,82 Tonnen

_Arbeiten in Handarbeit für die auszuführenden Inhalte dieser Position aufgrund der beengten Baustelle oder des Arbeitsablaufes des Baus der Fahrzeughalle inkl.
des dafür notwendigen Geräts sowie der damit verbundenen Arbeitsstunden sind an dieser Stelle mit einzukalkulieren.
Menge: 141,820 t
DIN 276:2018-12: 312

**01.04.01.22 Bodenersatzmaterial als Lastausbreitungsschicht (d=30cm): Einzelfundamente**
*** Bezugsbeschreibung
Liefern und direkt Einbauen Bodenersatzmaterial als Lastausbreitungsschicht, einschließlich Verdichtung und Herstellung der  Ebenheit.
Einbau Einzelfundamente (16 Stück)
Einbautiefe: ca.1,45m unterhalb Planum (-0,80m OKFF)
Höhe: 30cm

Ein schluffarmer, verdichtungsfähiger und steinfreier Füllsand ist zu verwenden

Bodengruppe: SE
Schluffanteil von < 5% (Lieferkörnung)
Frei von organischen Bestandteilen
Verdichtungsgrad: DPr ≥ 98 % (mindestens mitteldichte Lagerung)
Einbau lagenweise in Schichtdicken von max. 30 cm
Menge: 121,040 t
DIN 276:2018-12: 312

**01.04.01.23 Bodenersatzmaterial als Lastausbreitungsschicht (d=30cm): Streifenfundamente**
*** wie Position 01.04.01.22
_ Position: Streifenfundamente
_ Anzahl: 7 Einzelstücke
_Einbautiefe: -1,75 OKFF
Menge: 510,720 t
DIN 276:2018-12: 312

**01.04.01.24 Bodenersatzmaterial als Lastausbreitungsschicht (d=30cm): Frostschutz**
*** wie Position 01.04.01.22
_ Position: Forstschutz zwischen Einzelfundamenten
_ Anzahl ca. 16 Einzelstücke

Einbautiefe  ca. 45cm unterhalb Planum
Breite : ca. 1,80m
Menge: 45,930 t
DIN 276:2018-12: 312

**01.04.01.25 Bodenersatzmaterial als Lastausbreitungsschicht (d=30cm): innerer Bereich der Fahrzeughalle**
*** wie Position 01.04.01.22
Bodenersatzmaterial als Lastausbreitungsschicht im Innenbereich der Fahrzeughalle

Die Arbeiten finden erst nach Fertigstellung der Rohbaukonstruktion der Fahrzeughalle statt.
Zufahrt und Materialtransport erfolgen über die vorhandenen Toröffnungen.

Die Arbeiten sind sorgfältig und erschütterungsarm auszuführen.
Es ist zwingend darauf zu achten, dass keine Bauteile der Halle, insbesondere: Wände, Stützen, Fundamente, Anschlüsse und Bodenplattenränder durch Geräte oder Arbeiten beschädigt oder beeinträchtigt werden.

Maschineneinsatz ist so zu wählen, dass die Unversehrtheit sämtlicher Bauwerksteile gewährleistet bleibt.
Etwaige Schutzmaßnahmen (z. B. Kantenschutz, Holzbohlen, Schutzmatten) sind zu berücksichtigen.

Leistungsumfang:

Einbautiefe  -1,00 OKFF
Menge:
Zwei Flächen: Farhzeughalle und Werkstatt

Menge:

Fläche Werkstatt ca.113,40 m2
Fläche Fahrzeughalle: ca.509,68 m2

Fläche: ca.623,08m²
Volumen:
623,08 m² × 0,3 m = ca.186,93 m³

186,93 x 1,7t/m3 = ca.317,78 Tonnen
Menge: 317,780 t
DIN 276:2018-12: 312

**01.04.01.26 Verfüllen bis OK -80cm OKFF**
Liefern und Verfüllen der Arbeitsräume; Abschnittsweise bis OK -80cm OKFF mit einem schluffarmen, verdichtungsfähigen und steinfreien Füllsand

Bodengruppe: SE
Schluffanteil von < 5% (Lieferkörnung)
Frei von organischen Bestandteilen
Verdichtungsgrad: DPr ≥ 98 % (mindestens mitteldichte Lagerung)
Einbau lagenweise in Schichtdicken von max. 30 cm
Menge: 315,384 t
DIN 276:2018-12: 312

*Hinweis: Lastausbreitungsschicht Kran*

**01.04.01.27 Bodenersatzmaterial als Lastausbreitungsschicht (d=50cm): Kran**
Liefern und direkt Einbauen Bodenersatzmaterial als Lastausbreitungsschicht, einschließlich Verdichtung und Herstellung der Ebenheit.
Einbau 1 Stück für Kranstandort

Höhe: 50cm

Eine Schottertragschicht, Schichtstärke min. 0,50 m ist erforderlich.

Gesteinskörnung: 0/32 mm, gebrochen, frostbeständig
Anforderungen gemäß TL SoB-StB
Verdichtungsgrad: DPr ≥ 100 %
EV2 ≥ 120 kN/m ² (EV2/EV1 ≤ 2,5)

Menge:
lxb=ca. 6x6m
Höhe=0,5m
2 Tonnen /m3
Menge: 36,000 t
DIN 276:2018-12: 312

*Hinweis: Lastausbreitungsschicht Gerüst*

**01.04.01.28 Gerüststandflächen Schottertragschicht**
Liefern und herstellen einer Schottertragschicht für die Gerüststandflächen, Ausführung erfolgt zeitversetzt nach Verlegung von Entwässerungsleitungen, Dämm- und Abdichtungsarbeiten sowie dem Wiederverfüllen der Arbeitsräume.
- Material: Schottertragschicht 0/32
- Einbaudicke: ca. 30 cm
- Einbauort: An den Außenkanten des Gebäudes
- Breite: ca. 1 m
- Verdichtung der oberen Lage
Menge: 222,000 m2
DIN 276:2018-12: 312

#### Bereich 01.05 TGA in Rohbau - Erdungs- und Blitzschutzanlage

##### Abschnitt 01.05.01 Erdungsanlage und kombinierte Potentialausgleichsanlage

*Hinweis: Technische Vorbemerkung Blitzschutz- und Erdungsanlage*
Technische Vorbemerkung

Es ist eine funktionsfähige Blitzschutz- und Erdungsanlage gemäß den derzeit gültigen VDE-Vorschriften zu erstellen.
Die Gesamtanlage ist entsprechend den einschlägigen Richtlinien zu errichten, insbesondere gelten die nachfolgend
aufgelisteten Anforderungen und Montagehinweise.

Für das Gebäude ist eine äußere Blitzschutzanlage der Schutzklasse III (3) vorgesehen.

Fangeinrichtungen und Ableitungen
Es ist ein Blitzschutzsystem nach DIN EN62305-3 (VDE0185-305-3) einschl. Beiblätter gemäß der Blitzschutzklasse III (3) zu errichten.

Bei einem getrennten Blitzschutzsystem kommen die Fangeinrichtungen und Ableitungen nicht mit der baulichen Anlage in Verbindung. Die Fang- und Ableiteinrichtung ist dafür verantwortlich, den Blitz einzufangen, die Fehlerströme zu verteilen und sicher in Richtung Erde abzuleiten. Dabei wird zwischen drei Verfahren unterschieden, wie eine Fangeinrichtung aufgebaut sein kann. Das Maschenverfahren eignet sich vor allem für ebene Flächen. Das Schutzwinkelverfahren eignet sich für einfache Gebäude oder einzelne Dachaufbauten. Das Blitzkugelverfahren ist für alle Gebäudetypen geeignet. Bauliche
Anlagen dürfen auch durch die Kombinationen der beschriebenen Verfahren geschützt werden.

Dachaufbauten mit oder ohne elektrische Einrichtungen (Ausnahme metallene Aufbauten h< 0,3m, l< 2m, A< 1m² und
nicht metallene Aufbautenh < 0,3m), müssen durch Fangeinrichtungen geschützt werden.

Bei Stahlbeton- oder Stahlskelettbauten sollte die metallene Struktur als natürlicher Bestandteil des Blitzschutzsystems
verwendet werden.

Vorhandene metallene Einfassungen bzw. Abdeckungen können als natürliche Bestandteile der Fangeinrichtung verwendet werden, sofern sie eine Mindestmaterialstärke, entsprechend VDE0185-305-3, Tabelle 3, Wert, aufweisen (z. B. Kupfer 5mm, Stahl 4mm).

Kann das Durchschmelzen metallener Einfassungen bzw. Abdeckungen am Einschlagpunkt (Folgeschäden durch
Eindringen von Wasser) akzeptiert werden oder kann ausgeschlossen werden, dass eine Entzündung von brennbarem Material stattfindet (auch Holzbretter), können Mindestmaterialstärken entsprechend Tabelle 3 Wert (z. B. Kupfer Mindestdicke 0,5mm, Stahl 0,5mm) als Fangeinrichtung verwendet werden.

Die Fang-/Ableitungen sollen nach Möglichkeit ungeschnitten und auf kürzestem Wege mit der Erdungsanlage verbunden
werden. Bei den Verbindungen von Fangeinrichtungen, Ableitungen und Erdungsanlage ist auf die Materialverträglichkeit der verwendeten Werkstoffe zu achten.
Materialspezifische Leiterlängen von 10m (Aluminium) 20m(Stahl) sind im oberirdischen Bereich mit Dehnungsstücken zu versehen (temperaturbedingte Längenänderung).
Leitungshalter sind nach Art der Dacheindeckung, Dachform und Wandbekleidung auszuwählen.

Erdungsanlage
Für jede neu zu errichtende bauliche Anlage ist ein Fundamenterder zu installieren. Die erforderliche Maschenweite im Betonfundament bzw. unter dem Betonfundament (WU-Beton, SchwarzeWanne, Perimeterdämmung oder Folienisolierung) ist der DIN 18014 bzw. der DIN EN 62305-3(VDE0185-305-3) zu entnehmen.
Bei einem stahlarmierten Betonfundament mit einem Typ-B Erder außerhalb dieses Betonfundamentes muss für diesen
Typ-B Erder einkorrosionsfester Erderwerkstoff (z. B. NIROV4A, Werkstoff-Nr. 1.4571) eingesetzt werden.
Hinsichtlich der Anforderungen an die Erdungsanlage sind eventuelle, mitgeltende Normen des Personenschutzes nach
DIN VDE 0100 und für Anlagen > 1kV nach DIN VDE 0101 u. 0141 usw. zu beachten.

Lage und Anordnung von Anschlussfahnen für den Äußeren und Inneren Blitzschutz, Blitzschutz-Potentialausgleich wie
auch für den Schutzpotentialausgleich über die Haupterdungsschiene (HES) sind vor Errichtung der Erdungsanlage festzulegen.

WirdfürdenErdereinesBlitzschutzsystemsdieschutzklassenspezifischeMindestlängel1nichterreicht, sindimBereich
jederAbleitungzusätzlicheErder(Tiefen- od. Strahlenerder) einzubringen. DieMindestlängel1mussnichtberücksichtigt
werden, wennderErdungswiderstandderErdungsanlage10Ohmunterschreitet.

Ausführungsvorgaben
Die Feuerwache Süd in der Hamburger Straße 2-6 25337 Elmshorn soll um ein Feuerwehrgerätehaus erweitert werden. Der Bau besteht aus 2 Bauabschnitten (BA).

BA1 ist ein teilunterkellertes kombiniertesVerwaltungs- und Wohngebäude mit einem
Untergeschoss und 3 oberirdischen Geschossen. BA2 ist eine zweigeschossige Fahrzeughalle mit darüberliegendem Büro und Stabs-/Einsatzleittrakt.

Das Gebäude wird in unmittelbarer Nähe zum Bestandsgebäude errichtet. Beide Gebäude werde nüber einen
Verbindungsgang miteinander verbunden. Die Erdungsanlage des neuen Gebäudes muss mit der Erdungsanlage des
Bestandsgebäudes in geeigneter Weise verbunden werden.

BA2 wird mit einer schwimmenden Sohlplatte errichtet. Der Funktionspotentialausgleichsleiter in den Streifenfundamenten
und die kombinierte Potentialausgleichsanlage innerhalb der Sohlplatte werden mit der Ringerderanlage verbunden.
Die Ableitungen werden außen am Gebäude an Fallrohren und auf der Klinkerfassade montiert. Trennstellen sind am
unteren Ende der Ableitungen im Übergang zur Erdungsanlage einzurichten und fortlaufend zu nummerieren.

Die Dächer werde nauf zwei unterschiedliche Arten aufgebaut. Der Aufbau besteht zum einen aus einem KalZip-System
und zum anderenaus einem KalZip-Gründach. Es ist geplant, auf dem KalZip-Dach eine PV- und Solarthermieanlage zu
installieren. Die PV- und Solarthermieanlage ist durch Fangstangen vor einem direkten Blitzeinschlag zu schützen und in das Blitzschutzsystem als Nicht-Getrenntes-System zu integrieren.

Allgemeines
In die Einheitspreise ist die vollständige Lieferung und Montage, die Baustelleneinrichtung sowie die Vorhaltung
sämtlicher für die Arbeiten erforderlichen Geräte einzukalkulieren. Es ist davon auszugehen, dass die Gebäude (-teile) nach einander errichtet werden. Hier für sind separate Anfahrten erforderlich und in die Einheitspreise einzukalkulieren.

**01.05.01.1 Runddraht Edelstahl**
Runddraht Edelstahl

Edelstahldraht 10mm/ 78mm² NIRO(V4A)
Runddrähte nach DIN EN 62561-2 (VDE0185 Teil 202), für
den Einsatz bei Blitzschutz- und Erdungsanlagen.
Durchmesser ØLeiter: 10 mm
Querschnitt: 78 mm2
Werkstoff: NIRO(V4A)
Werkstoff-Nr.: 1.4571/ 1.4404
ASTM/ AISI:: 316Ti/ 316L
Normenbezug: in Anlehnung an DIN EN 62561-2

komplett inkl. allen erforderlichen Arbeiten liefern und fachgerecht montieren, auch in Teillängen

Angebotenes Fabrikat: '....................................................'

Angebotener Typ: '....................................................'
Menge: 975,000 m
DIN 276:2018-12: 446

**01.05.01.2 Edelstahlband 30 mm Breite NIRO**
Edelstahlband 30 mm Breite/ 105mm² NIRO(V4A)

Bänder nach DIN EN 62561-2 (VDE0185 Teil 202), für den
Einsatz bei Erdungsanlagen, Blitzschutzanlagen und beim
Ringpotentialausgleich.
Breite: 30 mm
Dicke: 3,5 mm
Werkstoff: NIRO(V4A)
Werkstoff-Nr.: 1.4571/ 1.4404
ASTM/ AISI:: 316Ti/ 316L

komplett inkl. allen erforderlichen Arbeiten liefern und fachgerecht montieren, auch in Teillängen

Angebotenes Fabrikat: '....................................................'

Angebotener Typ: '....................................................'
Menge: 100,000 m
DIN 276:2018-12: 446

**01.05.01.3 Anschlussfahne Runddraht NIRO (V4A)**
Anschlussfahne Runddraht NIRO (V4A)

Anschlussfahnen gerichtet für den Anschluss der Ableitungen
an die Erdungsanlage aus korrosionsfestem Edelstahl NIRO
(V4A)
Nach DIN EN 62561-2 (VDE0185 Teil 202).
Werkstoff: NIRO(V4A)
Werkstoff-Nr.: 1.4571/ 1.4404
ASTM/ AISI:: 316Ti/ 316L
Länge: 1500 mm
Abmessung: Ø10 mm
Querschnitt: 78 mm2
Normenbezug: DIN EN 62561-2

komplett inkl. allen erforderlichen Arbeiten liefern und fachgerecht montieren, auch in Teillängen
inkl. Klein- und Klemmmaterial

Angebotenes Fabrikat: '....................................................'

Angebotener Typ: '....................................................'
Menge: 60,000 St
DIN 276:2018-12: 446

**01.05.01.4 Kennzeichnung für Anschlussfahnen PVC**
Kennzeichnung für Anschlussfahnen

PVC 70 mm Farbe
grün/gelb
Kennzeichnung für Anschlussfahnen zum Aufstecken auf
Runddrähte oder Bänder als auffällige Kennzeichnung (wie
nach DIN 18014 gefordert) während der Bauphase.
Werkstoff: PVC
DurchmesserØ: 70mm
AufnahmeFl: 30x3,5mm
AufnahmeRd: 10mm
Farbe: grün/ gelb

komplett inkl. allen erforderlichen Arbeiten liefern und fachgerecht montieren

Angebotenes Fabrikat: '....................................................'

Angebotener Typ: '....................................................'
Menge: 60,000 St
DIN 276:2018-12: 446

**01.05.01.5 MV-Klemme mit Sechskantschraube NIRO(V4A)**
MV-Klemme mit Sechskantschraube NIRO(V4A)

MV-Klemmen Mehrzweck-Verbindungsklemme zur universellen
Verwendung als Kreuz-, T- und Parallelklemme für Rundleiter
Blitzstromtragfähig
geprüft nach EN 62561-1
mit Sechskantschraube und Gewinde im Unterteil
Werkstoff Klemme: NIRO(V4A)
Klemmbereich Rd: 8-10mm
Materialstärke: 2,5mm
Werkstoff-Nr.: 1.4401
ASTM/ AISI:: 316Ti/ 316L/ 316
Normenbezug: DIN EN 62561-1

komplett inkl. allen erforderlichen Arbeiten liefern und fachgerecht montieren

Angebotenes Fabrikat: '....................................................'

Angebotener Typ: '....................................................'
Menge: 120,000 St
DIN 276:2018-12: 446

**01.05.01.6 Korrosionsschutzbinde**
Korrosionsschutzbinde (Breite 100mm)

Korrosionsschutzbinden zur Umhüllung von ober- und
unterirdischen Verbindungen zur Verwendung im Erdreich nach
DIN30672, in Rollen 10 m lang, UV-stabilisiert
Werkstoff: Petrolat
Länge: 10 m
Bandbreite: 100 mm

komplett inkl. allen erforderlichen Arbeiten liefern und fachgerecht montieren, auch in Teillängen

Angebotenes Fabrikat: '....................................................'

Angebotener Typ: '....................................................'
Menge: 6,000 St
DIN 276:2018-12: 446

**01.05.01.7 Stahlband 30 mm Breite/ 105mm² St/tZn**
Stahlband 30 mm Breite/ 105mm² St/tZn

Bänder nach DIN EN 62561-2 (VDE0185 Teil 202), für den
Einsatz bei Erdungsanlagen, Blitzschutzanlagen und beim
Ringpotentialausgleich.
Breite: 30 mm
Dicke: 3,5 mm
Werkstoff: St/tZn
Verlegung in Teilabschnitten in Sohle und Geschossdecken

komplett inkl. allen erforderlichen Arbeiten liefern und fachgerecht montieren, auch in Teillängen

Angebotenes Fabrikat: '....................................................'

Angebotener Typ: '....................................................'
Menge: 845,000 m
DIN 276:2018-12: 446

**01.05.01.8 Verbindungsklemmen für Bewehrungen St/tZn**
Verbindungsklemmen für Bewehrungen St/tZn

Verbindungsklemmen, für Bewehrungen zum Verbinden von
Betonstahl-Matten oder Bewehrungen mit Flachleitern für
T-, Kreuz- und Parallelverbindungen
Werkstoff: St/tZn
Klemmbereich Rd/ Fl:(+) 6-10/ 30 mm
Klemmbereich Fl/ Fl:(+/ II) 30/ 30 mm
Kurzschlussstrom(50Hz): 13 kA
Normenbezug: DIN EN 62561-1

komplett inkl. allen erforderlichen Arbeiten liefern und fachgerecht montieren
Angebotenes Fabrikat: '....................................................'

Angebotener Typ: '....................................................'
Menge: 615,000 St
DIN 276:2018-12: 446

**01.05.01.9 SV-Klemmen für Flach- und Rundleiter St/tZn**
SV-Klemmen für Flach- und Rundleiter St/tZn

SV-Klemmen für ober- und unterirdische Verbindungen für Kreuz-, Parallel- und T-Verbindungen mit Verdrehschutz der Schrauben
Werkstoff Klemme: St/tZn
Klemmbereich Rd/ Rd: 7-10/ 7-10 mm
Klemmbereich Rd/ Fl: 7-10/ 30 mm
Klemmbereich Fl/ Fl: 30/ 30 mm
Kurzschlussstrom(AC 50 Hz/ DC): 7,3 kA
Normenbezug: DIN EN 62561-1

komplett inkl. allen erforderlichen Arbeiten liefern und fachgerecht montieren

Angebotenes Fabrikat: '....................................................'

Angebotener Typ: '....................................................'
Menge: 100,000 St
DIN 276:2018-12: 446

**01.05.01.10 Dehnungsband für Fundamenterder NIRO**
Dehnungsband für Fundamenterder NIRO

Dehnungsband für Fundamenterder zum Durchführen vom
Fundamenterder in ausgedehnten Fundamenten (mehrere
Abschnitte) durch die Dehnungs- oder Trennfugen, ohne
notwendiges Herausführen des Erders aus der Bodenplatte.
Werkstoff Band: NIRO
Abmessung Band: ca. 700x30x(4x1) mm
Querschnitt: 120 mm2
Werkstoff Block: Styropor
Kurzschlussstrom(50 Hz): 6 kA
Normenbezug: DIN EN 62561-2

komplett inkl. allen erforderlichen Arbeiten liefern und fachgerecht montieren
inkl. Klein- und Klemmmaterial

Angebotenes Fabrikat: '....................................................'

Angebotener Typ: '....................................................'
Menge: 1,000 St
DIN 276:2018-12: 446

**01.05.01.11 Erdungsfestpunkt Typ M NIRO**
Erdungsfestpunkt Typ M
verpresst mit Wassersperre NIRO (V4A) M10/M12

Erdungsfestpunkte als korrosionsfreien Anschluss z.B. der
Ableitung an die Bewehrung von Gebäuden oder an die
Erdungsanlage für den Schutzpotentialausgleich und/oder den
Funktionspotentialausgleich

Typ M mit verpresster Anschlussachse und zusätzlicher Wassersperre gegen das weitere Eindringen von Wasser entlang der Achsein die Wand (geprüft mit Druckluft 5 bar nach Fpr EN62 561-5(Stand 06-2008)

einschl. sach- und fachgerechtem Anschluss an den Ringerder
inkl. aller Verbindungs- und Befestigungsbauteilen
Anschlussgewinde: M10/ M12
Werkstoff Platte: NIRO(V4A)
Werkstoff-Nr.: 1.4571/ 1.4404/ 1.4401
ASTM/ AISI:: 316Ti/ 316L/ 316
Werkstoff Achse: St/tZn
Kurzschlussstrom(50 Hz): 3,7 kA
Werkstoff Wassersperre: PVC
Normenbezug: DIN EN 62561-1

komplett inkl. allen erforderlichen Arbeiten liefern und fachgerecht montieren, auch in Teillängen
inkl. Klein- und Klemmmaterial

Angebotenes Fabrikat: '....................................................'

Angebotener Typ: '....................................................'
Menge: 45,000 St
DIN 276:2018-12: 446

**01.05.01.12 Anschlussklemme mit Gewindebolzen Ausführung schwer M12**
Anschlussklemme mit Gewindebolzen Ausführung schwer M12

NIRO (V4A) Anschlussklemmen, mit Gewindebolzen zum
Anschließen von Rd- und Fl-Leitungen an Erdungsfestpunkten
mit Gewinde M10/12

Auch für die Montage auf der Rückseite des
Erdungsfestpunktes

Werkstoff Klemme: NIRO(V4A)
Klemmbereich Rd/ Fl: 7-10/ 30-40 mm
WerkstoffBolzen: NIRO(V4A)
Schraube: M12x55/ M8x25 mm
Werkstoff Schraube/ Mutter: NIRO(V4A)
Normenbezug: DIN EN 62561-1

komplett inkl. allen erforderlichen Arbeiten liefern und fachgerecht montieren

Angebotenes Fabrikat: '....................................................'

Angebotener Typ: '....................................................'
Menge: 45,000 St
DIN 276:2018-12: 446

**01.05.01.13 Erdungsfestpunkt Typ M verpresst NIRO(V4A) M10/M12**
Erdungsfestpunkt Typ M verpresst NIRO(V4A) M10/M12

Erdungsfestpunkte als korrosionsfreien Anschluss z.B. der
Ableitung an die Bewehrung von Gebäuden oder an die
Erdungsanlage für den Schutzpotentialausgleich und/oder den
Funktionspotentialausgleich

Typ M mit verpresster Anschlussachse (l= 180 mm, Ø10 mm)
Anschlussgewinde: M10/ M12
Werkstoff Platte: NIRO(V4A)
Werkstoff-Nr.: 1.4571/ 1.4404/ 1.4401
ASTM/ AISI:: 316Ti/ 316L/ 316
Werkstoff Achse: NIRO
Kurzschlussstrom(50 Hz): 3,3 kA
Normenbezug: DIN EN 62561-1

komplett inkl. allen erforderlichen Arbeiten liefern und fachgerecht montieren

Angebotenes Fabrikat: '....................................................'

Angebotener Typ: '....................................................'
Menge: 1,000 St
DIN 276:2018-12: 446

**01.05.01.14 Dichtmanschette für Anschlussfahne (Rundleiter)**
Dichtmanschette für Anschlussfahne (Rundleiter)

Dichtmanschette für Durchführungen bei wasserdichten
Fundamentplatten/ Wänden (z. BweißeWanne).
Druckwasserdichte Ausführung zum Aufschieben auf
Rundleiter mit NIRO-Spannbändern. Mit Druckwasserprüfung
bis 1 bar, die eine Einbausituation bis zu einer Tiefe von 10 m
gegenüber stehendem Wasser darstellt, zusätzlich geprüft mit
Druckluft 5 bar nach DIN EN 62561-5.
Werkstoff: Thermoplast Elastomer
Durchmesser Ø: 105 mm
Durchführung Rd: 10 mm
Normenbezug: DIN EN 62561-5

komplett inkl. allen erforderlichen Arbeiten liefern und fachgerecht montieren
inkl. Klein- und Klemmmaterial

Angebotenes Fabrikat: '....................................................'

Angebotener Typ: '....................................................'
Menge: 1,000 St
DIN 276:2018-12: 446

##### Abschnitt 01.05.02 Ableitungen

**01.05.02.1 Runddraht Alu-Draht 8mm/ 50mm² Al Mg**
Runddraht Alu-Draht 8mm/ 50mm² Al Mg

Runddraht nach DIN EN 62561-2 (VDE0185 Teil 202), für den Einsatz bei Blitzschutzanlagen als Ableitung.
Durchmesser Ø Leiter: 8 mm
Querschnitt: 50 mm2
Werkstoff: Al Mg Si
Eigenschaften: halbhart

komplett inkl. allen erforderlichen Arbeiten liefern und fachgerecht montieren, auch in Teillängen

Angebotenes Fabrikat: '....................................................'

Angebotener Typ: '....................................................'
Menge: 195,000 m
DIN 276:2018-12: 446

**01.05.02.2 Leitungshalter NIRO**
Leitungshalter NIRO

Leitungshalter als schraubenloses NIRO-Haltersystem mit loser
Leitungsführung vormontiert mit Schraube, Kunststoffsockel
(grau) und Dübel
Bauhöhe Leitungshalter: 20 mm
Bohrung Leitungshalter: Ø 7,8 mm
Werkstoff Leitungshalter: NIRO
Leitungshalter Aufnahme Rd: 8 mm
Schraube: 5x50 mm

komplett inkl. allen erforderlichen Arbeiten liefern und fachgerecht montieren

Angebotenes Fabrikat: '....................................................'

Angebotener Typ: '....................................................'
Menge: 50,000 St
DIN 276:2018-12: 446

**01.05.02.3 Leitungshalter für Regenfallrohre NIRO**
Leitungshalter für Regenfallrohre NIRO

Leitungshalter, für Regenfallrohre zum Verlegen von
Ableitungen an Regenfallrohren mit fester Leitungsführung mit
Schneckengewinde und Sicke
Spannbereich Ø Rohr: 100-120 mm
Leitungshalter Aufnahme Rd: 8 mm
Werkstoff Leitungshalter: NIRO

komplett inkl. allen erforderlichen Arbeiten liefern und fachgerecht montieren

Angebotenes Fabrikat: '....................................................'

Angebotener Typ: '....................................................'
Menge: 150,000 St
DIN 276:2018-12: 446

**01.05.02.4 Runddraht Alu-Draht mit Kunststoffmantel 8 mm/ 50 mm² Al Mg**
Runddraht Alu-Draht mit Kunststoffmantel 8 mm/ 50 mm² Al Mg Si weich

unddraht mit Kunststoff-Mantel nach DIN EN
62561-2 (VDE0185 Teil 202), für den Einsatz bei
Blitzschutzanlagen als Ableitung.
Durchmesser Ø Leiter: 8 mm
Querschnitt: 50 mm2
Werkstoff: Al Mg Si
Eigenschaften: weich
Normenbezug: in Anlehnung an DIN EN 62561-2
Durchmesser Ø Außen: 11 mm

komplett inkl. allen erforderlichen Arbeiten liefern und fachgerecht montieren, auch in Teillängen

Angebotenes Fabrikat: '....................................................'

Angebotener Typ: '....................................................'
Menge: 1,000 m
DIN 276:2018-12: 446

**01.05.02.5 Leitungshalter Überleger NIRO**
Leitungshalter Überleger NIRO

Leitungshalter als Überleger mit Nageldübel für Unterputzmontage von Runddrähten
Werkstoff Leitungshalter: NIRO
Leitungshalter Aufnahme Rd: 6-10 mm
Nageldübel: Ø 8x80 mm

komplett inkl. allen erforderlichen Arbeiten liefern und fachgerecht montieren

Angebotenes Fabrikat: '....................................................'

Angebotener Typ: '....................................................'
Menge: 30,000 St
DIN 276:2018-12: 446

**01.05.02.6 Erdeinführungsstange NIRO (V4A)**
Erdeinführungsstange NIRO (V4A)

Erdeinführungsstange für den Anschluss der Ableitungen an
die Erdungsanlage
Werkstoff: NIRO(V4A)
Werkstoff-Nr.: 1.4571/ 1.4404/ 1.4401
ASTM/ AISI:: 316Ti/ 316L/ 316
Normenbezug: DIN EN 62561-2
Durchmesser Ø: 16 mm
Länge: 1500 mm

komplett inkl. allen erforderlichen Arbeiten liefern und fachgerecht montieren
inkl. Klein- und Klemmmaterial

Angebotenes Fabrikat: '....................................................'

Angebotener Typ: '....................................................'
Menge: 20,000 St
DIN 276:2018-12: 446

**01.05.02.7 Stangenhalter mit Innengewinde vormontiert NIRO**
Stangenhalter mit Innengewinde vormontiert NIRO

Stangenhalter zum Befestigen von Fang- und
Erdeinführungsstangen mit geschlitztem Überleger, feste
Leitungsführung. Vormontiert mit Schraube, Kunststoffsockel und Dübel
Werkstoff Leitungshalter: NIRO
Leitungshalter Aufnahme Rd: 16 mm
Bauhöhe Leitungshalter: 20 mm
Gewinde Leitungshalter: M8
Schraube: 5x50 mm
Kunststoffdübel: Ø 8x40 mm

komplett inkl. allen erforderlichen Arbeiten liefern und fachgerecht montieren
inkl. Klein- und Klemmmaterial

Angebotenes Fabrikat: '....................................................'

Angebotener Typ: '....................................................'
Menge: 40,000 St
DIN 276:2018-12: 446

**01.05.02.8 UNI-Trennklemme NIRO**
UNI-Trennklemme NIRO

UNI-Trennklemmen zum Verbinden der Ableitungen mit den
Erdeinführungen, Ausführung mit Zwischenplatte für Rd und Rd
Werkstoff: NIRO
KlemmbereichRd/ Rd: 8-10/ 8-10 mm
Normenbezug: DIN EN 62561-1

komplett inkl. allen erforderlichen Arbeiten liefern und fachgerecht montieren

Angebotenes Fabrikat: '....................................................'

Angebotener Typ: '....................................................'
Menge: 20,000 St
DIN 276:2018-12: 446

**01.05.02.9 Nummernschild mit Nummerangabe für Rund-/ Flachleiter Al**
Nummernschild mit Nummerangabe für Rund-/ Flachleiter Al

Nummernschilder zum Kennzeichnen der Trennstellen
Werkstoff: Al
Klemmbereich Rd/ Fl: 7-10/ 30 mm

komplett inkl. allen erforderlichen Arbeiten liefern und fachgerecht montieren
inkl. Klein- und Klemmmaterial

Angebotenes Fabrikat: '....................................................'

Angebotener Typ: '....................................................'
Menge: 20,000 St
DIN 276:2018-12: 446

**01.05.02.10 Regenrohrschelle St/tZn Klemmbereich Rohr D100 mm**
Regenrohrschelle St/tZn Klemmbereich Rohr D100 mm

Regenrohrschellen zum Anschluss von Regenfallrohren in den
Blitzschutz-Potentialausgleich nach EN 62305
Werkstoff: St/tZn
Klemmbereich Rohr Ø: 100 mm
BohrungØ: 11 mm

komplett inkl. allen erforderlichen Arbeiten liefern und fachgerecht montieren
inkl. Klein- und Klemm-/Verbindungsmaterial

Angebotenes Fabrikat: '....................................................'

Angebotener Typ: '....................................................'
Menge: 14,000 St
DIN 276:2018-12: 446

##### Abschnitt 01.05.03 Auffangeinrichtungen

**01.05.03.1 Runddraht Alu-Draht 8 mm/ 50 mm² Al Mg**
Runddraht Alu-Draht 8 mm/ 50 mm² Al Mg

Runddraht nach DIN EN 62561-2 (VDE0185 Teil 202), für den Einsatz bei Blitzschutzanlagen als Fangeinrichtung.
Durchmesser Ø Leiter: 8 mm
Querschnitt: 50 mm2
Werkstoff: Al Mg Si
Eigenschaften: halbhart

komplett inkl. allen erforderlichen Arbeiten liefern und fachgerecht montieren, auch in Teillängen

Angebotenes Fabrikat: '....................................................'

Angebotener Typ: '....................................................'
Menge: 200,000 m
DIN 276:2018-12: 446

**01.05.03.2 Alu-Draht 8 mm/ 50 mm² Al Mg Si halbhart**
Alu-Draht 8 mm/ 50 mm² Al Mg Si halbhart

Runddraht nach DIN EN 62561-2 (VDE0185 Teil202), für den
Einsatz als Fangspitze mit einer Länge von 50cm einschl.
fachgerechtem Anschluss an die Unterkonstruktion.
Durchmesser Ø Leiter: 8 mm
Querschnitt: 50 mm2
Werkstoff: Al Mg Si
Eigenschaften: halbhart
Normenbezug: DIN EN 62561-2

komplett inkl. allen erforderlichen Arbeiten liefern und fachgerecht montieren, auch in Teillängen

Angebotenes Fabrikat: '....................................................'

Angebotener Typ: '....................................................'
Menge: 30,000 St
DIN 276:2018-12: 446

**01.05.03.3 Dachleitungshalter Metalldach**
Dachleitungshalter Metalldach

Dachleitungshalter für Metalldächer für die Befestigung von zusätzlichen Fangeinrichtungen auf Metalldächern
Werkstoff Dachleitungshalter: NIRO
Werkstoff Leitungshalter: NIRO
Leitungshalter Aufnahme Rd: 8 mm
Leitungsführung: lose

komplett inkl. allen erforderlichen Arbeiten liefern und fachgerecht montieren
inkl. Klein- und Klemm-/Verbindungsmaterial

Angebotenes Fabrikat: '....................................................'

Angebotener Typ: '....................................................'
Menge: 90,000 St
DIN 276:2018-12: 446

**01.05.03.4 Leitungshalter für Flachdach Beton/Kunststoff**
Leitungshalter für Flachdach

Dachleitungshalter, für Flachdächer zur Befestigung von
Rundleitern auf Flachdächern mit 2-facher Leitungshalterung
aus frostbeständigem Beton und wetterbeständigem Kunststoff,
UV-stabilisiert, Kunststoff- und Betonteil getrennt recycelbar
Leitungsführung: lose
Werkstoff Leitungshalter: Kunststoff
Leitungshalter Aufnahme Rd: 8 mm
Gewicht: 1kg
Stein: Beton (C35/45)

komplett inkl. allen erforderlichen Arbeiten liefern und fachgerecht montieren
inkl. Klein- und Klemm-/Verbindungsmaterial

Angebotenes Fabrikat: '....................................................'

Angebotener Typ: '....................................................'
Menge: 110,000 St
DIN 276:2018-12: 446

**01.05.03.5 MV-Klemme mit Sechskantschraube St/tZn**
MV-Klemme mit Sechskantschraube St/tZn

MV-Klemmen Mehrzweck-Verbindungsklemme zur universellen
Verwendung als Kreuz-, T- und Parallelklemme für Rundleiter
Blitzstromtragfähig, geprüft nach EN 62561-1
mit Sechskantschraube und Gewinde im Unterteil
Werkstoff Klemme: St/tZn
Klemmbereich Rd: 8-10 mm
Materialstärke: 2,5 mm
Normenbezug: DIN EN 62561-1

komplett inkl. allen erforderlichen Arbeiten liefern und fachgerecht montieren

Angebotenes Fabrikat: '....................................................'

Angebotener Typ: '....................................................'
Menge: 80,000 St
DIN 276:2018-12: 446

**01.05.03.6 Überbrückungsseil Länge 300 mm**
Überbrückungsseil Länge 300 mm

Überbrückungsseile zum temperaturbedingten
Längenausgleich für längere Leitungen bei Haltern mit loser
Leitungsführung
Länge: 300mm
Werkstoff Kabelschuh: Al
Werkstoff Seil: Cu
Querschnitt: 16mm2

komplett inkl. allen erforderlichen Arbeiten liefern und fachgerecht montieren
inkl. Klein- und Klemm-/Verbindungsmaterial

Angebotenes Fabrikat: '....................................................'

Angebotener Typ: '....................................................'
Menge: 6,000 St
DIN 276:2018-12: 446

**01.05.03.7 Anschluss an Metallteile**
Anschluss an Metallteile

Herstellen von Anschlüssen an
Metallteilen wie z.B. Attikaabdeckungen, Dachrinnen,
Fallrohren, Stahlkonstruktionen, etc. als Mischkalkulation
Ausführung: verz./Al

komplett inkl. allen erforderlichen Arbeiten liefern und fachgerecht montieren
inkl. Klein- und Klemm-/Verbindungsmaterial

Angebotenes Fabrikat: '....................................................'

Angebotener Typ: '....................................................'
Menge: 100,000 St
DIN 276:2018-12: 446

**01.05.03.8 Anschlussan Metallteile NIRO**
Anschlussan Metallteile NIRO

Herstellen von Anschlüssen an
Metallteilen wie z.B. Attikaabdeckungen, Dachrinnen,
Fallrohren, Stahlkonstruktionen, etc. alsMischkalkulation
Ausführung: NIRO

komplett inkl. allen erforderlichen Arbeiten liefern und fachgerecht montieren
inkl. Klein- und Klemm-/Verbindungsmaterial

Angebotenes Fabrikat: '....................................................'

Angebotener Typ: '....................................................'
Menge: 25,000 St
DIN 276:2018-12: 446

**01.05.03.9 Überbrückungslaschen Ausführung kurz Al**
Überbrückungslaschen Ausführung kurz Al

Überbrückungslaschen zum Anschließen und Verbinden von
Metallverkleidungen, zum Nieten oder Schrauben
Ausführung kurz
Werkstoff: Al
Länge: 170 mm
Befestigung: [8x] Ø 5,2 / [4x] Ø 6,5 mm
Normenbezug: DIN EN 62561-1

komplett inkl. allen erforderlichen Arbeiten liefern und fachgerecht montieren
inkl. Klein- und Klemm-/Verbindungsmaterial

Angebotenes Fabrikat: '....................................................'

Angebotener Typ: '....................................................'
Menge: 5,000 St
DIN 276:2018-12: 446

**01.05.03.10 Fangstange freistehend Höhe bis 2000 mm Betonsockel**
Fangstange freistehend Höhe bis 2000 mm

Fangstangen freistehend mit Betonsockel zum Schutz von Dachaufbauten, Werkstoff Fangstange: Al
einschl. Betonsockel und (Kunststoff-) Unterlegplatten zum Schutz der Dachhaut, UV-stabilisiert, Kunststoff- und Betonteil getrennt recycelbar

Höhe bis 2000 mm

komplett inkl. allen erforderlichen Arbeiten liefern und fachgerecht montieren
inkl. Klein- und Klemm-/Verbindungsmaterial

Angebotenes Fabrikat: '....................................................'

Angebotener Typ: '....................................................'
Menge: 10,000 St
DIN 276:2018-12: 446

**01.05.03.11 Fangstange freistehend Höhe bis 2000 mm KalZip**
Fangstange freistehend Höhe bis 2000 mm

Fangstangen freistehend mit Befestigungsset zur Installation auf KalZip -Dächern zum Schutz von Dachaufbauten,
Werkstoff Fangstange: Al
einschl. Befestigungsset für KalZip-Dächer und
Anschlussklemme

Höhe bis 2000 mm

komplett inkl. allen erforderlichen Arbeiten liefern und fachgerecht montieren
inkl. Klein- und Klemm-/Verbindungsmaterial

Angebotenes Fabrikat: '....................................................'

Angebotener Typ: '....................................................'
Menge: 10,000 St
DIN 276:2018-12: 446

**01.05.03.12 Fangstange freistehend Höhe 3500 mm**
Fangstange freistehend Höhe 3500 mm

Fangstangen freistehend mit Dreibeinstativ zum Schutz von Dachaufbauten, mit Anpassung an die Dachneigung bis
max. 10 Grad.
Werkstoff Fangstange: Al
Werkstoff Stativ: St/tZn
einschl. Stativ, Betonsockel und (Kunststoff-) Unterlegplatten zum Schutz der Dachhaut, UV-stabilisiert, Kunststoff- und Betonteil getrennt recycelbar

Höhe bis 3500 mm

komplett inkl. allen erforderlichen Arbeiten liefern und fachgerecht montieren
inkl. Klein- und Klemm-/Verbindungsmaterial

Angebotenes Fabrikat: '....................................................'

Angebotener Typ: '....................................................'
Menge: 1,000 St
DIN 276:2018-12: 446

##### Abschnitt 01.05.04 Stundenlohnarbeiten

*Hinweis: Hinweise zu Stundenlohnarbeiten*
Hinweise zu Stundenlohnarbeiten

Im Stundenlohn sind Arbeiten nur auf besondere Anordnung des Auftraggebers oders einer benannten
Vertretung auszuführen. Es sind Verrechnungssätze anzubieten, in denen unaufgegliedert Lohnkosten, anteilige Gemeinkosten einschl. Wagnis und Gewinn, sowie Lohnnebenkosten (Fahrtkosten, Weggelderu.a.), enthalten sind.

**01.05.04.1 Stundenlohnarbeiten durch Obermonteur/-in**
Stundenlohnarbeiten durch Obermonteur/-in

Stundenlohnarbeiten durch Obermonteur/-in auf Anordnung
des AG ausführen, der Verrechnungssatz für die jeweilige
Arbeitskraft umfasst sämtliche Aufwendungen wie Lohn- und
Gehaltskosten, Lohn- und Gehaltsnebenkosten, Zuschläge,
lohngebundene und lohnabhängige Kosten, sonstige
Sozialkosten, Gemeinkosten, Wagnis und Gewinn.
Menge: 5,000 St
DIN 276:2018-12: 446

**01.05.04.2 Stundenlohnarbeiten durch Monteur/-in**
Stundenlohnarbeiten durch Monteur/-in

Stundenlohnarbeiten durch Monteur/-in auf Anordnung
des AG ausführen, der Verrechnungssatz für die jeweilige
Arbeitskraft umfasst sämtliche Aufwendungen wie Lohn- und
Gehaltskosten, Lohn- und Gehaltsnebenkosten, Zuschläge,
lohngebundene und lohnabhängige Kosten, sonstige
Sozialkosten, Gemeinkosten, Wagnis und Gewinn.
Menge: 5,000 St
DIN 276:2018-12: 446

**01.05.04.3 Stundenlohnarbeiten durch Bauhelfer/-in**
Stundenlohnarbeiten durch Bauhelfer/-in

Stundenlohnarbeiten durch Bauhelfer/-in auf Anordnung
des AG ausführen, der Verrechnungssatz für die jeweilige
Arbeitskraft umfasst sämtliche Aufwendungen wie Lohn- und
Gehaltskosten, Lohn- und Gehaltsnebenkosten, Zuschläge,
lohngebundene und lohnabhängige Kosten, sonstige
Sozialkosten, Gemeinkosten, Wagnis und Gewinn.
Menge: 5,000 St
DIN 276:2018-12: 446

##### Abschnitt 01.05.05 Dokumentation

**01.05.05.1 Werk- und Montageplanung**
Erstellen der Werk- und Montageplanung
auf der Grundlage der Ausführungsplanung

Die Montageplanung ist vor der Ausführung von Arbeit zu erstellen und bei Änderungen fortzuschreiben. Die W+M-Planung beinhaltet hierbei Detaillösungen der Installationen und Geräte. Für die Montage sind immer die aktuellsten Werkpläne auf der Baustelle vorzuhalten.

Angebotenes Fabrikat: '....................................................'

Angebotener Typ: '....................................................'
Menge: 1,000 psch
DIN 276:2018-12: 446

**01.05.05.2 Dokumentation der Erdungsanlage**
Dokumentation der Erdungsanlage

Erstellung und Lieferung der Dokumentation der
Erdungsanlage nach DIN 18014, bestehend aus:

- Revisionsplänen der Blitzschutz-/Erdungsanlage gem. VOB/C
- aussagekräftigen und eindeutig zuordnungsfähigen  Fotografien der Gesamterdungsanlage;
- aussagekräftigen und eindeutig zuordnungsfähigen Detailaufnahmen von Verbindungsstellen z.B. zu Haupterdungsschienen, Anschlussteilen der Blitzschutzanlage, Geräteanschlüssen etc.;
- Ergebnisse der baubegleitend durchzuführenden
Durchgangsmessungen

komplett inkl. allen erforderlichen Planungsarbeiten erstellen und auf digitalem Datenträger und auf Verlangen des AG auch 1-fach in Papierform an den AG übergeben

Angebotenes Fabrikat: '....................................................'

Angebotener Typ: '....................................................'
Menge: 1,000 St
DIN 276:2018-12: 446

**01.05.05.3 Blitzschutz-Prüfbuch**
Blitzschutz-Prüfbuch

Erstellung und Lieferung eines Blitzschutz-
Prüfbuches, digital auf Datenträger und 1-fach in Papierform
bestehend aus:

- Anlagenbeschreibung
- Messprotokoll
- Revisionsplänen der Blitzschutz- und Erdungsanlage

komplett inkl. allen erforderlichen Planungs-/Dokumentationsarbeiten erstellen und auf digitalem Datenträger und auf Verlangen des AG auch als 1-fach in Papierform an den AG übergeben

Angebotenes Fabrikat: '....................................................'

Angebotener Typ: '....................................................'
Menge: 1,000 St
DIN 276:2018-12: 446

#### Bereich 01.06 TGA in Rohbau - Hauseinführungen

##### Abschnitt 01.06.01 Hauseinführung

**01.06.01.1 Mehrsparten-Hauseinführung, rund**
Mehrsparten-Hauseinführung, rund

Gewerk Elektro

für Gebäude mit Keller zur gas- und druckwasserdichten Abdichtung von Rohr- und Kabeldurchführungen. Einsatz nach DIN 18533 für Hautabdichtungen (Schwarze Wanne) oder WU-Betonkernbohrung (Weiße Wanne) geeignet.

Mehrsparten-Hauseinführung für Gebäude mit Keller, beidseitig abdichtend, für die Mehrfach-Belegung verschiedener Gewerke,
mit zusätzlichem Dichtflansch für Einsatz nach DIN 18533 für W2.1-E (schwarze Wanne), korrosionsfrei und elektrisch nichtleitend durch Fertigung aus Hochleistungskunststoff,
Einsatz in bauseitiges Futterrohr oder Kernbohrung DN 200 von 199 mm bis 204 mm, Einsatz in Wandstärken von 190 mm bis 550 mm, Trockeneinbau

variable Anordnung der einzelnen Gewerke möglich,
100%ige Gewerketrennung, Gewerkeabdichtungen für:
2 x Wasser Außendurchmesser 32 - 50 mm, optional 63mm,
1 x Energie Außendurchmesser 25 - 53 mm, *
1 x Telekommunikation für Außendurchmesser (2 x 5-7 mm, 4 x 7-13 mm, 1 x 13-21 mm), alle Gewerkeabdichtungen mit gas- und druckwasserdichten Blindstopfen vorbelegt,
Anschlussmöglichkeit von starren oder flexiblen Schutzrohrsystemen

Auswahl der Gewerkeabdichtungen nach örtlichen Gegebenheiten und Anforderungen

Prüfungen/Normen:
Hauseinführung zugelassen nach: DVGW-VP 601 (B1),
geprüfte Gas- und Druckwasserdichtigkeit,
geprüfte Radondichtigkeit,
WU-Beton Beanspruchungsklasse 1 und 2,
DIN 18533 Wassereinwirkungsklasse W1.1-E, W1.2-E und W2.1-E

komplett inkl. allen erforderlichen Arbeiten liefern und fachgerecht montieren
inkl. Klein- und Klemmmaterial

Fabrikat der Planung: Doyma
Typ der Planung: Quadro-Secura  Nova 1-M
Artikelnummer: 2510 211 000 0 0
oder gleichwertig

Angebotenes Fabrikat: '....................................................'

Angebotener Typ: '....................................................'
Menge: 1,000 St
DIN 276:2018-12: 419

**01.06.01.2 Einsparten-Hauseinführung, rund**
Bauherrenpaket-Einsparte für Gebäude mit Keller, rund

Gewerk Sanitär - Trinkwasser

Einsparten-Hauseinführung für Gebäude mit Keller, beidseitig abdichtend mit zusätzlichem Dichtflansch für Einsatz nach DIN 18533 für W2.1-E (schwarze Wanne) korrosionsfrei und elektrisch nichtleitend durch Fertigung aus Hochleistungskunststoff, Einsatz in ein Futterrohr

Einsatz in Wandstärken von 300 mm

Trockeneinbau

Gewerkeabdichtung für:
Gas-Hauseinführung von RMA oder Schuck

Wasser für Außendurchmesser 63mm

Gewerkeabdichtung mit gas- und druckwasserdichten Blindstopfen vorbelegt,

Anschlussmöglichkeit von starren oder flexiblen Schutzrohrsystemen

Prüfungen/Normen:
Hauseinführung zugelassen nach: DVGW-VP 601,
geprüfte Gas- und Druckwasserdichtigkeit,
geprüfte Radondichtigkeit, WU-Beton Beanspruchungsklasse 1 und 2, DIN 18533 Wassereinwirkungsklasse
W1.1-E, W1.2-E und W2.1-E

komplett inkl. allen erforderlichen Arbeiten liefern und fachgerecht montieren
inkl. Klein- und Klemmmaterial

Fabrikat der Planung: Doyma
Typ der Planung: Quadro-Secura E1
Artikelnummer: 2810 000 010 0 0

oder gleichwertig

Angebotenes Fabrikat: '....................................................'

Angebotener Typ: '....................................................'
Menge: 1,000 St
DIN 276:2018-12: 419

**01.06.01.3 Mantelrohr DN 75 Blau**
Mantelrohr zur verlängerung der Hauseinfürhung

Gewerk Sanitär - Trinkwasser

komplett inkl. allen erforderlichen Arbeiten liefern und fachgerecht montieren
inkl. Klein- und Klemmmaterial

Fabrikat der Planung: Doyma
Typ der Planung: Matlerohr
Artikelnummer: 2990 775 475 0 0

oder gleichwertig

Angebotenes Fabrikat: '....................................................'

Angebotener Typ: '....................................................'
Menge: 24,000 m
DIN 276:2018-12: 419

**01.06.01.4 Verbindungsmufe DN 75**
Verbindungsmuffe für beidseitigen Anschluss auf AD 75 mm

Gewerk Sanitär - Trinkwasser

komplett inkl. allen erforderlichen Arbeiten liefern und fachgerecht montieren
inkl. Klein- und Klemmmaterial

Fabrikat der Planung: Doyma
Typ der Planung: Matlerohr
Artikelnummer: 2990 726 090 0 0

oder gleichwertig

Angebotenes Fabrikat: '....................................................'

Angebotener Typ: '....................................................'
Menge: 2,000 St
DIN 276:2018-12: 419

**01.06.01.5 Futterrohr**
Futterrohr aus Spezialfaserzement
als Aussparung für Durchdringungen,
zur Aufnahme von Dichtungseinsätzen,
spezielle Rillung der äußeren Oberfläche für eine homogene Verbindung zum Beton, Dichtigkeit gegen drückendes und nichtdrückendes Wasser, gasdicht gegen Bodengase,
geprüft nach FHRK Prüfgrundlage GE 102,
mit FHRK-Qualitätssiegel ausgezeichnet,

Gewerk Sanitär - Trinkwasser

Futterrohrinnendurchmesser DN 100

300 mm einschl. Schalungshilfen

komplett inkl. allen erforderlichen Arbeiten liefern und fachgerecht montieren
inkl. Klein- und Klemmmaterial

Fabrikat der Planung: Doyma
Typ der Planung: Futterrohr
Artikelnummer:

oder gleichwertig

Angebotenes Fabrikat: '....................................................'

Angebotener Typ: '....................................................'
Menge: 1,000 St
DIN 276:2018-12: 419

**01.06.01.6 Mehrsparten-Hauseinführung, als Reihen-Ausführung 3 Gewerke**
Mehrsparten-Hauseinführung, als Reihen-Ausführung 3 Gewerke

Gewerk Elektro

für Gebäude ohne Keller. Zur gas- und druckwasserdichten Abdichtung von Rohr- und Kabeldurchführungen. Mehrsparten-Hauseinführung als Reihen-Ausführung mit montierten Matnelrohren für die Leitungsführung

bestehend aus:

Rohbauteil zum Einbetonieren in die Bodenplatte,
mit Klebeflansch nach DIN 18533 zur Anbindung von Abdichtungen oder Radonfolien auf der Bodenplatte,
Dreifach-Reihen-Variante mit Aufstellvorrichtung zur Fixierung,
variable Höhenanpassung an Fertigfußboden bis 155mm,
inkl. 3 Stk. biegesteifen Mantelrohren DN/OD 90 (ID 78) mit auszugsicherer Steckverbindung, grau, Länge = 6,0 m

und

Installationsteil inkl. frei kombinierbarer Gewerkeabdichtungen für: Gas-Hauseinführung von RMA oder Schuck oder VAF Voigt oder Burger (jeweils DN25), oder
Wasser für Außendurchmesser 32 - 50 mm, oder
Energie für Außendurchmesser 25 - 53 mm, oder
Telekommunikation für Außendurchmesser (2 x 5-7 mm, 4 x 7-13 mm, 1 x 13-21 mm),
alle Gewerkeabdichtungen mit gas- und druckwasserdichten Blindstopfen, variable Anordnung der Sparten möglich.

Auswahl der Gewerkeabdichtungen nach örtlichen Gegebenheiten und Anforderungen

Prüfungen/Normen:
Hauseinführung zugelassen nach: DVGW-VP 601 (B1),
geprüfte Gas- und Druckwasserdichtigkeit,
optional methangasbeständig, *
geprüfte Radondichtigkeit, druckgeprüfte Mantelrohrsysteme,
keine bauseitige Dichtigkeitsprüfung nach DVGW G459-1 erforderlich,
WU-Beton Beanspruchungsklasse 1 und 2,
DIN 18533 Wassereinwirkungsklasse W1.1-E

komplett inkl. allen erforderlichen Arbeiten liefern und fachgerecht montieren
inkl. Klein- und Klemmmaterial

Fabrikat der Planung: Doyma
Typ der Planung: Quadro-Secura Nova R3
Artikelnummer: 2230 111 530 1 6
oder gleichwertig

Angebotenes Fabrikat: '....................................................'

Angebotener Typ: '....................................................'
Menge: 1,000 St
DIN 276:2018-12: 419

**01.06.01.7 Mehrsparten-Hauseinführung, als Reihen-Ausführung 4 Gewerke**
Mehrsparten-Hauseinführung, als Reihen-Ausführung 4 Gewerke

Gewerk Elektro

für Gebäude ohne Keller. Zur gas- und druckwasserdichten Abdichtung von Rohr- und Kabeldurchführungen. Mehrsparten-Hauseinführung als Reihen-Ausführung mit montierten Matnelrohren für die Leitungsführung

bestehend aus:

Rohbauteil zum Einbetonieren in die Bodenplatte,
mit Klebeflansch nach DIN 18533 zur Anbindung von Abdichtungen oder Radonfolien auf der Bodenplatte,
Vierfach-Reihen-Variante mit Aufstellvorrichtung zur Fixierung,
variable Höhenanpassung an Fertigfußboden bis 155mm,
inkl. 4 Stk. biegesteifen Mantelrohren DN/OD 90 (ID 78) mit auszugsicherer Steckverbindung, grau, Länge = 6,0 m

und

Installationsteil inkl. frei kombinierbarer Gewerkeabdichtungen für: Gas-Hauseinführung von RMA oder Schuck oder VAF Voigt oder Burger (jeweils DN25), oder *
Wasser für Außendurchmesser 32 - 50 mm, oder
Energie für Außendurchmesser 25 - 53 mm, oder
Telekommunikation für Außendurchmesser (2 x 5-7 mm, 4 x 7-13 mm, 1 x 13-21 mm), alle Gewerkeabdichtungen mit gas- und druckwasserdichten Blindstopfen, variable Anordnung der Sparten möglich.

Auswahl der Gewerkeabdichtungen nach örtlichen Gegebenheiten und Anforderungen

Prüfungen/Normen:
Hauseinführung zugelassen nach: DVGW-VP 601 (B1),
geprüfte Gas- und Druckwasserdichtigkeit,
optional methangasbeständig, *
geprüfte Radondichtigkeit, druckgeprüfte Mantelrohrsysteme,
keine bauseitige Dichtigkeitsprüfung nach DVGW G459-1 erforderlich,
WU-Beton Beanspruchungsklasse 1 und 2,
DIN 18533 Wassereinwirkungsklasse W1.1-E

komplett inkl. allen erforderlichen Arbeiten liefern und fachgerecht montieren
inkl. Klein- und Klemmmaterial

Fabrikat der Planung: Doyma
Typ der Planung: Quadro-Secura Nova R4
Artikelnummer: 2251 090 540 1 6
oder gleichwertig

Angebotenes Fabrikat: '....................................................'

Angebotener Typ: '....................................................'
Menge: 1,000 St
DIN 276:2018-12: 419

**01.06.01.8 Bajonett-Doppeldichtpackung rund**
Bajonett-Doppeldichtpackung, rund

Gewerk Elektro

ausgestattet mit druckwasserdichtem Blinddeckel, Bajonettaufnahme, und Abdichtsystem zum Beton. Nach dem Betonieren bis 2,5 bar gas- und wasserdicht. Geeignet zum beidseitigen Anschluss von Systemdeckeln, Systemeinsätzen und KSS-Systemen.

Zum bündigen Einbetonieren in Wände.
Paketbildung vor Ort möglich.
Für Wandstärken ab 100 mm
Lastfall: Aufstauendes Sickerwasser; Druckwasser; WU-Beton Beanspruchungsklasse 1

Erläuterung Artikelbezeichnung:
(L)= Wandstärke in mm, gem. Planung 300 mm im UG

komplett inkl. allen erforderlichen Arbeiten liefern und fachgerecht montieren
inkl. Klein- und Klemmmaterial
inkl. erforderlichem Systemanschluss für separat aufgeführtes Schutzrohr nach örtlichen Gegebenheiten und als Bajonettanschluss

Fabrikat der Planung: UGA
Typ der Planung: BKD150-K2/300 (L)
oder gleichwertig

Angebotenes Fabrikat: '....................................................'

Angebotener Typ: '....................................................'
Menge: 6,000 St
DIN 276:2018-12: 419

**01.06.01.9 Schräg-Bajonett-Einfachdichtpackung 45° als 2-fach Paket**
Schräg-Bajonett-Einfachdichtpackung 45° als2-fach Paket

Gewerk Elektro

zur Montage in Sohle Erdgeschoss

ausgestattet mit druckwasserdichtem Blinddeckel, Bajonettaufnahme und Abdichtsystem zum Beton, für schräg zuführende Kabel und Leitungen im Winkel von 45°. Ausführung mit Hilfsrahmen aus Stahl ST 37 und Styroporkeil. Nach dem
Betonieren bis 2,5 bar gas- und wasserdicht. Geeignet zum einseitigen Anschluss von Systemdeckeln, Systemeinsätzen und KSS-Systemen.
Montagefertig zum bündigen Einbetonieren in Wände oder Decken. Ab zwei Dichtpackungen nebeneinander werkseitige Paketbildung.
Für Wandstärken ab 240 mm
Lastfall: Aufstauendes Sickerwasser; Druckwasser; WU-Beton Beanspruchungsklasse 1 und 2.

Erläuterung Artikelbezeichnung:
(Z) = Dichtpackungen nebeneinander
S = Winkel durch die Wand
(L) = Wandstärke in mm

Beispiel: BKD150-K-S45/1x(Z)/(L)

Herstellerhinweise zu Paketbildung (angereihte Montage) beachten!

komplett inkl. allen erforderlichen Arbeiten liefern und fachgerecht montieren
inkl. Klein- und Klemmmaterial
inkl. erforderlichem Systemanschluss für separat aufgeführtes Schutzrohr nach örtlichen Gegebenheiten und als Bajonettanschluss

Fabrikat der Planung: UGA
Typ der Planung: BKD150-K-S45/1x2/45
oder gleichwertig

Angebotenes Fabrikat: '....................................................'

Angebotener Typ: '....................................................'
Menge: 2,000 St
DIN 276:2018-12: 419

**01.06.01.10 Schräg-Bajonett-Einfachdichtpackung 45° als 3-fach Paket**
Schräg-Bajonett-Einfachdichtpackung 45° als 3-fach Paket

Gewerk Elektro

zur Montage in Sohle Erdgeschoss

ausgestattet mit druckwasserdichtem Blinddeckel, Bajonettaufnahme und Abdichtsystem zum Beton, für schräg zuführende Kabel und Leitungen im Winkel von 45°. Ausführung mit Hilfsrahmen aus Stahl ST 37 und Styroporkeil. Nach dem
Betonieren bis 2,5 bar gas- und wasserdicht. Geeignet zum einseitigen Anschluss von Systemdeckeln, Systemeinsätzen und KSS-Systemen.
Montagefertig zum bündigen Einbetonieren in Wände oder Decken. Ab zwei Dichtpackungen nebeneinander werkseitige Paketbildung.
Für Wandstärken ab 240 mm
Lastfall: Aufstauendes Sickerwasser; Druckwasser; WU-Beton Beanspruchungsklasse 1 und 2.

Erläuterung Artikelbezeichnung:
(Z) = Dichtpackungen nebeneinander
S = Winkel durch die Wand
(L) = Wandstärke in mm

Beispiel: BKD150-K-S45/1x(Z)/(L)

Herstellerhinweise zu Paketbildung (angereihte Montage) beachten!

komplett inkl. allen erforderlichen Arbeiten liefern und fachgerecht montieren
inkl. Klein- und Klemmmaterial
inkl. erforderlichem Systemanschluss für separat aufgeführtes Schutzrohr nach örtlichen Gegebenheiten und als Bajonettanschluss

Fabrikat der Planung: UGA
Typ der Planung: BKD150-K-S45/1x3/45
oder gleichwertig

Angebotenes Fabrikat: '....................................................'

Angebotener Typ: '....................................................'
Menge: 1,000 St
DIN 276:2018-12: 419

**01.06.01.11 Schutzrohr für Erdverlegung unterhalb Sohle**
Schutzrohr für Erdverlegung unterhalb Sohle

Gewerk Elektro

druckwasserdichte Ausführung

Schutzrohr geeignet zum Verlegen im Erdreich, unter Bodenplatten und im Beton. Sehr stabile und dennoch flexible Ausführung mit hochgleitfähiger Innenfläche für schonenden Kabelzug. Mit den dazugehörenden Anschlusskomponenten kann ein druckdichtes Kabeleinführungssystem hergestellt werden.

Maße: Ø:150 mm
Rollenlänge: max. 25 m
Werkstoff: PVC-Hart/PVC-Weich
gas- und wasserdicht bis 1,0 bar

Herstellerhinweise zu Systemanschlüssen beachten!

komplett inkl. allen erforderlichen Arbeiten liefern und fachgerecht montieren
inkl. Klein- und Klemmmaterial

Erläuterung Artikelbezeichnung:
(L) = Länge in mm

Fabrikat der Planung: UGA
Typ der Planung: KSS150-S/(L)
oder gleichwertig

Angebotenes Fabrikat: '....................................................'

Angebotener Typ: '....................................................'
Menge: 80,000 m
DIN 276:2018-12: 419

**01.06.01.12 Gummi-Press-Dichtung mit Ø 100 mm**
Gummi-Press-Dichtung mit Ø 100 mm

Gewerk Elektro

Gummi-Press-Dichtung geteilt mit Zwiebelschnitttechnik
geeignet zum Einbau in vorhandene Futterrohre oder
Kernbohrungen, zum Abdichten von verlegten Kabeln
mit herausnehmbaren Zwiebelschnitteinsätzen. Die
Kabeldurchmesser sind durch die
Zwiebelschnitttechnik stufenlos wählbar. Inklusive
Stufenlaschen zum Schutz vor Durchrutschen.

Metallteile in Edelstahl V2A EN1.4301/AISI304) oder
V4A (EN1.4571/AISI 316Ti), Pressplatten 5 mm
Gummiqualität: EPDM-Dichtgummi 40mm
Dichtheit: Gas- und wasserdicht
Lastfall: WU-Beton Beanspruchungsklasse 1 und 2
DIN 18533 W1.1-E, DIN 18533 W1.2-E, DIN 18533 W2.1-E, DIN 18533 W2.2-E
geeignet für Kernbohrung/Futterrohr Ø 100 mm
Anzahl der Kabel: 0 - 2 Kabel Ø 4 - 32 mm
Anzahl der Kabel: 0 - 2 Kabel Ø 4 - 25 mm

komplett inkl. allen erforderlichen Arbeiten liefern und fachgerecht montieren
inkl. Klein- und Klemmmaterial

Fabrikat der Planung: UGA
Typ der Planung: GPD100/G/40/ZS/V2A/EPDM
2x(4-32) + 2x(4-25)
Artikelnummer: 485210032424
oder gleichwertig

Angebotenes Fabrikat: '....................................................'

Angebotener Typ: '....................................................'
Menge: 2,000 St
DIN 276:2018-12: 419

**01.06.01.13 Gummi-Press-Dichtung mit Ø 150 mm**
Gummi-Press-Dichtung mit Ø 150 mm

Gewerk Elektro

geteilt mit Zwiebelschnitttechnik
geeignet zum Einbau in vorhandene Futterrohre oder
Kernbohrungen, zum Abdichten von verlegten Kabeln
mit herausnehmbaren Zwiebelschnitteinsätzen. Die
Kabeldurchmesser sind durch die
Zwiebelschnitttechnik stufenlos wählbar. Inklusive
Stufenlaschen zum Schutz vor Durchrutschen.

Metallteile in Edelstahl V2A EN1.4301/AISI304) oder
V4A (EN1.4571/AISI 316Ti), Pressplatten 5 mm
Gummiqualität: EPDM-Dichtgummi 40mm
Dichtheit: Gas- und wasserdicht
Lastfall: WU-Beton Beanspruchungsklasse 1 und 2
DIN 18533 W1.1-E, DIN 18533 W1.2-E, DIN 18533 W2.1-E, DIN 18533 W2.2-E

geeignet für Kernbohrung/Futterrohr Ø 150 mm
Anzahl der Kabel: 0 - 6; Kabel Ø 4 - 32 mm

komplett inkl. allen erforderlichen Arbeiten liefern und fachgerecht montieren
inkl. Klein- und Klemmmaterial

Fabrikat der Planung: UGA
Typ der Planung: GPD150/G/40/ZS/V2A/EPDM 6x(4-32)
Artikelnummer: 485215032624
oder gleichwertig

Angebotenes Fabrikat: '....................................................'

Angebotener Typ: '....................................................'
Menge: 2,000 St
DIN 276:2018-12: 419

**01.06.01.14 Gummi-Press-Dichtung mit Ø 200 mm**
Gummi-Press-Dichtung mit Ø 200 mm

Gewerk Elektro

geteilt mit Zwiebelschnitttechnik
geeignet zum Einbau in vorhandene Futterrohre oder
Kernbohrungen, zum Abdichten von verlegten Kabeln
mit herausnehmbaren Zwiebelschnitteinsätzen. Die
Kabeldurchmesser sind durch die
Zwiebelschnitttechnik stufenlos wählbar. Inklusive
Stufenlaschen zum Schutz vor Durchrutschen.

Metallteile in Edelstahl V2A EN1.4301/AISI304) oder
V4A (EN1.4571/AISI 316Ti), Pressplatten 5 mm
Gummiqualität: EPDM-Dichtgummi 40mm
Dichtheit: Gas- und wasserdicht
Lastfall: WU-Beton Beanspruchungsklasse 1 und 2
DIN 18533 W1.1-E, DIN 18533 W1.2-E, DIN 18533 W2.1-E, DIN 18533 W2.2-E

geeignet für Kernbohrung/Futterrohr Ø 200 mm
Anzahl der Kabel: 0 - 3; Kabel Ø 22 - 54 mm
Anzahl der Kabel: 0 - 4; Kabel Ø 4 - 25 mm
Anzahl der Kabel: 0 - 3; Kabel Ø 4 - 20 mm

komplett inkl. allen erforderlichen Arbeiten liefern und fachgerecht montieren
inkl. Klein- und Klemmmaterial

Fabrikat der Planung: UGA
Typ der Planung: GPD200/G/40/ZS/V2A/EPDM
3x(22-54) + 4x(4-25) + 3x(4-20)
Artikelnummer: 485220054324
oder gleichwertig

Angebotenes Fabrikat: '....................................................'

Angebotener Typ: '....................................................'
Menge: 1,000 St
DIN 276:2018-12: 419

**01.06.01.15 Dichtungseinsatz als ungeteilte Dichtung**
Dichtungseinsatz zur Abdichtung von Durchdringungen mit Rohren. Dicht gegen drückendes und nichtdrückendes Wasser. Einsatz in Futterrohr.

Gewerk Sanitär - Schmutzwasser

Dichtungseinsatz breit mit ungeteilte Dichtung,
mit Gestellringen aus Hochleistungskunststoff,
mit 4 Fixierlaschen incl. Schrauben aus Edelstahl V2A,
mit integrierter Drehmomentkontrolle durch selbstabscherende Spezialmuttern,
mit Elastomer-Dichtung, Dichtbreite 80 mm aus EPDM

Dichtigkeit gegen drückendes und nichtdrückendes Wasser, gasdicht, mit geprüfter Radondichtigkeit,

erfüllt Anforderungen nach FHRK-Standard 60,
geprüft nach FHRK Prüfgrundlage GE 101,
mit FHRK-Qualitätssiegel ausgezeichnet,
mit Umwelt-Produktdeklaration (EPD),
wartungsfreie Ausführung (kein Nachspannen erforderlich),

Außendurchmesser der Medienleitung 110mm

Futterrohr-/Kernbohrungsinnendurchmesser mm

liefern und nach Einbauanleitung des Herstellers montieren.

komplett inkl. allen erforderlichen Arbeiten liefern und fachgerecht montieren
inkl. Klein- und Klemmmaterial

Fabrikat der Planung: Doyma
Typ der Planung: Curaflex Nova Breit
Artikelnummer: 1 88 7 110 200 4 0
oder gleichwertig

Angebotenes Fabrikat: '....................................................'

Angebotener Typ: '....................................................'
Menge: 4,000 St
DIN 276:2018-12: 419

**01.06.01.16 Futterrohr**
Futterrohr aus Spezialfaserzement
als Aussparung für Durchdringungen,
zur Aufnahme von Dichtungseinsätzen,
spezielle Rillung der äußeren Oberfläche für eine homogene Verbindung zum Beton, Dichtigkeit gegen drückendes und nichtdrückendes Wasser, gasdicht gegen Bodengase,
geprüft nach FHRK Prüfgrundlage GE 102,
mit FHRK-Qualitätssiegel ausgezeichnet,

Gewerk Sanitär - Schmutzwasser

Futterrohrinnendurchmesser DN 200

300 mm einschl. Schalungshilfen

komplett inkl. allen erforderlichen Arbeiten liefern und fachgerecht montieren
inkl. Klein- und Klemmmaterial

Fabrikat der Planung: Doyma
Typ der Planung: Futterrohr
Artikelnummer:

oder gleichwertig

Angebotenes Fabrikat: '....................................................'

Angebotener Typ: '....................................................'
Menge: 4,000 St
DIN 276:2018-12: 419

**01.06.01.17 Dichtungseinsatz als ungeteilte Dichtung**
Dichtungseinsatz zur Abdichtung von Durchdringungen mit Rohren. Dicht gegen drückendes und nichtdrückendes Wasser. Einsatz in Futterrohr.

Gewerk Heizung - Geothermie

Dichtungseinsatz breit mit ungeteilte Dichtung,
mit Gestellringen aus Hochleistungskunststoff,
mit 4 Fixierlaschen incl. Schrauben aus Edelstahl V2A,
mit integrierter Drehmomentkontrolle durch selbstabscherende Spezialmuttern,
mit Elastomer-Dichtung, Dichtbreite 80 mm aus EPDM

Dichtigkeit gegen drückendes und nichtdrückendes Wasser, gasdicht, mit geprüfter Radondichtigkeit,

erfüllt Anforderungen nach FHRK-Standard 60,
geprüft nach FHRK Prüfgrundlage GE 101,
mit FHRK-Qualitätssiegel ausgezeichnet,
mit Umwelt-Produktdeklaration (EPD),
wartungsfreie Ausführung (kein Nachspannen erforderlich),

Außendurchmesser der Medienleitung 110mm

Futterrohr-/Kernbohrungsinnendurchmesser mm

liefern und nach Einbauanleitung des Herstellers montieren.

komplett inkl. allen erforderlichen Arbeiten liefern und fachgerecht montieren
inkl. Klein- und Klemmmaterial

Fabrikat der Planung: Doyma
Typ der Planung: Curaflex Nova Breit
Artikelnummer: 1 88 7 110 200 4 0
oder gleichwertig

Angebotenes Fabrikat: '....................................................'

Angebotener Typ: '....................................................'
Menge: 2,000 St
DIN 276:2018-12: 419

**01.06.01.18 Futterrohr**
Futterrohr aus Spezialfaserzement
als Aussparung für Durchdringungen,
zur Aufnahme von Dichtungseinsätzen,
spezielle Rillung der äußeren Oberfläche für eine homogene Verbindung zum Beton, Dichtigkeit gegen drückendes und nichtdrückendes Wasser, gasdicht gegen Bodengase,
geprüft nach FHRK Prüfgrundlage GE 102,
mit FHRK-Qualitätssiegel ausgezeichnet,

Gewerk Heizung - Geothermie

Futterrohrinnendurchmesser DN 200

300 mm einschl. Schalungshilfen

komplett inkl. allen erforderlichen Arbeiten liefern und fachgerecht montieren
inkl. Klein- und Klemmmaterial

Fabrikat der Planung: Doyma
Typ der Planung: Futterrohr
Artikelnummer:

oder gleichwertig

Angebotenes Fabrikat: '....................................................'

Angebotener Typ: '....................................................'
Menge: 2,000 St
DIN 276:2018-12: 419

**01.06.01.19 Mauerkragen-Set aus EPDM DN 100**
Mauerkragen-Set aus EPDM

komplett inkl. allen erforderlichen Arbeiten liefern und fachgerecht montieren
inkl. Klein- und Klemmmaterial

Fabrikat der Planung: Frank
Typ der Planung:
Artikelnummer: 90954011001

oder gleichwertig

Angebotenes Fabrikat: '....................................................'

Angebotener Typ: '....................................................'
Menge: 2,000 St
DIN 276:2018-12: 419

**01.06.01.20 Mauerkragen-Set aus EPDM DN 50**
Mauerkragen-Set aus EPDM

komplett inkl. allen erforderlichen Arbeiten liefern und fachgerecht montieren
inkl. Klein- und Klemmmaterial

Fabrikat der Planung: Frank
Typ der Planung:
Artikelnummer: 90954005001

oder gleichwertig

Angebotenes Fabrikat: '....................................................'

Angebotener Typ: '....................................................'
Menge: 1,000 St
DIN 276:2018-12: 419

#### Bereich 01.07 TGA in Rohbau - Leerrohre in Betonbauteilen und Decken

##### Abschnitt 01.07.01 Leerrohre in Betonbauteilen und Decken

*Hinweis: Planung und Vorbereitung Leerrohrinstallation Beton*
Planung und Vorbereitung der Leerrohrinstallation in Beton

1. Planung und Vorbereitung
   - Überprüfung der Pläne und Vorgaben, um die genauen Positionen der Leerrohre und Schalterdosen festzulegen.
   - Sicherstellen, dass die Materialien (Leerrohre, Schalterdosen, Halterungen) gemäß den Spezifikationen bereitstehen.
2. Markierung der Positionen:
   - Markieren der vorgesehenen Positionen auf der Schalung, an denen Leerrohre und Schalterdosen angebracht werden sollen.
   - Sicherstellen, dass die Abstände und Höhen gemäß den Bauvorschriften und Plänen eingehalten werden.
3. Montage der Leerrohre:
   - Verlegen der Leerrohre entlang der markierten Positionen und Befestigen mit geeigneten Mitteln an der Schalung.
   - Sicherstellen, dass die Leerrohre stabil befestigt sind, um ein Verrutschen beim Betonieren zu vermeiden.
   - Einführen von Schutzkappen an den Enden der Leerrohre, um das Eindringen von Beton zu verhindern.
4. Montage der Schalterdosen:
   - Positionieren und Befestigen der Schalterdosen an den markierten Stellen auf der Schalung.
   - Verwenden von geeigneten Halterungen oder Schrauben, um die Schalterdosen stabil zu fixieren.
   - Sicherstellen, dass die Schalterdosen bündig mit der Schalung abschließen.
5. Überprüfung:
   - Kontrollieren, ob alle Leerrohre und Schalterdosen korrekt und sicher montiert sind.
   - Prüfen, ob die Leerrohre frei von Verstopfungen sind und die Schalterdosen ordnungsgemäß ausgerichtet sind.
6. Freigabe für Betonarbeiten:
   - Nach erfolgreicher Überprüfung erfolgt die Freigabe der Schalung für die Betonarbeiten.

Die Montage erfolgt abschnittsweise baubegleitend nach Baufortschritt und in enger Absprache mit der Bauleitung.

**01.07.01.1 Leerrohr M25 für Betonverlegung**
Leerrohr vom Typ M25

geeignet für die Betonverlegung

mittleres Kunststoff-Wellrohr aus PVC, mit hochgleitfähiger Innenschicht, Kunststoffmantel, nicht flammenausbreitend, in der Farbe grau. Verwendet wird dieses Kunststoff-Wellrohr für die Beton- und Hohlwandinstallation sowie bei tiefen Temperaturen im Erdreich, hochgleitfähigen Innenschicht, erfüllt VDE 0605 und DIN EN 61386-22
Mindestdruckfestigkeit: 750N/5cm

Die Montage erfolgt abschnittsweise baubegleitend nach Baufortschritt und in enger Absprache mit der Bauleitung

komplett inkl. allen erforderlichen Arbeiten liefern und fachgerecht montieren, auch in Teillängen
inkl. geeigneter End-/Übergangstülle
inkl. geeignetem Wand-/Deckenkrümmer 30°

Fabrikat der Plannung: Fränkische
Typ der Planung: FFkuS-EM-F 25
oder gleichwertig

Angebotenes Fabrikat: '....................................................'

Angebotener Typ: '....................................................'
Menge: 1045,000 m
DIN 276:2018-12: 444

**01.07.01.2 Leerrohr M32 für Betonverlegung**
Leerrohr vom Typ M32

geeignet für die Betonverlegung

mittleres Kunststoff-Wellrohr aus PVC, mit hochgleitfähiger Innenschicht, Kunststoffmantel, nicht flammenausbreitend, in der Farbe grau. Verwendet wird dieses Kunststoff-Wellrohr für die Beton- und Hohlwandinstallation sowie bei tiefen Temperaturen im Erdreich, hochgleitfähigen Innenschicht, erfüllt VDE 0605 und DIN EN 61386-22
Mindestdruckfestigkeit: 750N/5cm

Die Montage erfolgt abschnittsweise baubegleitend nach Baufortschritt und in enger Absprache mit der Bauleitung

komplett inkl. allen erforderlichen Arbeiten liefern und fachgerecht montieren, auch in Teillängen
inkl. geeigneter End-/Übergangstülle
inkl. geeignetem Wand-/Deckenkrümmer 30°

Fabrikat der Plannung: Fränkische
Typ der Planung: FFkuS-EM-F 32
oder gleichwertig

Angebotenes Fabrikat: '....................................................'

Angebotener Typ: '....................................................'
Menge: 135,000 m
DIN 276:2018-12: 444

**01.07.01.3 Leerrohr M40 für Betonverlegung**
Leerrohr vom Typ M40

geeignet für die Betonverlegung

mittleres Kunststoff-Wellrohr aus PVC, mit hochgleitfähiger Innenschicht, Kunststoffmantel, nicht flammenausbreitend, in der Farbe grau. Verwendet wird dieses Kunststoff-Wellrohr für die Beton- und Hohlwandinstallation sowie bei tiefen Temperaturen im Erdreich, hochgleitfähigen Innenschicht, erfüllt VDE 0605 und DIN EN 61386-22
Mindestdruckfestigkeit: 750N/5cm

Die Montage erfolgt abschnittsweise baubegleitend nach Baufortschritt und in enger Absprache mit der Bauleitung

komplett inkl. allen erforderlichen Arbeiten liefern und fachgerecht montieren, auch in Teillängen
inkl. geeigneter End-/Übergangstülle
inkl. geeignetem Wand-/Deckenkrümmer 30°

Fabrikat der Plannung: Fränkische
Typ der Planung: FFkuS-EM-F 40
oder gleichwertig

Angebotenes Fabrikat: '....................................................'

Angebotener Typ: '....................................................'
Menge: 45,000 m
DIN 276:2018-12: 444

**01.07.01.4 Geräte-Verbindungsdose auf der Schalung**
Geräte-Verbindungsdose

zur Montage auf der Schalung

mit 4 Schraubdomen und 2 Spreizkrallenfeldern
2-teilig mit angespritztem Rückteil
Dosen-Rückteil mit Aufnahme für Stützelement
Ausführung für alle Schalungsarten geeignet
Norm-Kombinationsabstand 71 mm
Länge 94 mm
Breite 75 mm
Tiefe 91 mm
Einbauöffnung Ø60 mm
Ausbrechöffnungen für Rohre DIN EN Ø 20/25 mm = 7
Markierungen für Kabel bis Ø 16 mm = 7
Anzahl Teile = 2

Die Montage erfolgt abschnittsweise baubegleitend nach Baufortschritt und in enger Absprache mit der Bauleitung

komplett inkl. allen erforderlichen Arbeiten liefern und fachgerecht montieren, auch in Teilmengen
inkl. Einführen von Leerrohren
inkl. ggf. erf. geeigneten Stützelementen

Fabrikat der Plannung: Kaiser
Typ der Planung: B1 Geräte-Verbindungsdose 1265-01
oder gleichwertig

Angebotenes Fabrikat: '....................................................'

Angebotener Typ: '....................................................'
Menge: 235,000 St
DIN 276:2018-12: 444

**01.07.01.5 Electronic-Geräteverbindungsdose auf der Schalung**
Electronic-Geräteverbindungsdose

zur Montage auf der Schalung

mit Trennwand zur Stromkreistrennung
mit 4 Schraubdomen
Für alle Schalungsarten geeignet
2-teilig mit angespritztem Rückteil
Dosen-Rückteil mit Aufnahme für Stützelement
Norm-Kombinationsabstand 71 mm
Länge 160 mm
Breite 75 mm
Tiefe 91 mm
Einbauöffnung Ø60 mm
Ausbrechöffnungen für Rohre DIN EN Ø 20/25 mm = 7
Ausbrechöffnungen für Rohre DIN EN Ø 32/40 mm = 2
Markierungen für Kabel bis Ø 16 mm = 7
Anzahl Teile = 9

Die Montage erfolgt abschnittsweise baubegleitend nach Baufortschritt und in enger Absprache mit der Bauleitung

komplett inkl. allen erforderlichen Arbeiten liefern und fachgerecht montieren, auch in Teilmengen
inkl. Einführen von Leerrohren
inkl. ggf. erf. geeigneten Stützelementen

Fabrikat der Plannung: Kaiser
Typ der Planung: B1 Electronic-Dose 1268-01
oder gleichwertig

Angebotenes Fabrikat: '....................................................'

Angebotener Typ: '....................................................'
Menge: 35,000 St
DIN 276:2018-12: 444

**01.07.01.6 Decken-Verbindungsdose Ø 60 mm auf der Schalung**
Decken-Verbindungsdose Ø 60 mm

zur Montage auf der Schalung

Dosen-Rückteil mit Aufnahme für Leuchtenhaken nach DIN EN 60670 (50 N)
2-teilig mit angespritztem Rückteil
Länge 94 mm
Breite 75 mm
Tiefe 95 mm
Einbauöffnung Ø60 mm
Ausbrechöffnungen für Rohre DIN EN Ø 20/25 mm = 7
Markierungen für Kabel bis Ø 16 mm = 7
Anzahl Teile = 2

Die Montage erfolgt abschnittsweise baubegleitend nach Baufortschritt und in enger Absprache mit der Bauleitung

komplett inkl. allen erforderlichen Arbeiten liefern und fachgerecht montieren, auch in Teilmengen
inkl. Einführen von Leerrohren
inkl. ggf. erf. geeigneten Stützelementen

Fabrikat der Plannung: Kaiser
Typ der Planung: B1 Decken-Verbindungsdose 1265-11
oder gleichwertig

Angebotenes Fabrikat: '....................................................'

Angebotener Typ: '....................................................'
Menge: 45,000 St
DIN 276:2018-12: 444

**01.07.01.7 Deckenleiste Ø 25 mm auf der Schalung**
Deckenleiste (als Deckenauslass) Ø 25 mm

zur Montage auf der Schalung

Deckenauslass zum Einspeisen von Zwischenwänden als Deckenauslass oder zum Verbinden von Rohren,
großer Toleranzausgleich, zur Schalungsseite offen, Auslassen von zwei Rohren an einer Auslassstelle möglich,
kombinierbar für mehrere Auslässe nebeneinander,
Raum für Rohrenden zum Verlängern mit Rohrmuffen

Material Polyethylen
Länge 138 mm
Breite 36 mm
Höhe 29 mm
geeignet für Rohre nach DIN EN Außen-Ø25 mm

Die Montage erfolgt abschnittsweise baubegleitend nach Baufortschritt und in enger Absprache mit der Bauleitung

komplett inkl. allen erforderlichen Arbeiten liefern und fachgerecht montieren, auch in Teilmengen
inkl. Einführen von Leerrohren
inkl. ggf. erf. geeigneten Stützelementen

Fabrikat der Plannung: Kaiser
Typ der Planung: Deckenleiste Ø 25 mm 1283-34
oder gleichwertig

Angebotenes Fabrikat: '....................................................'

Angebotener Typ: '....................................................'
Menge: 25,000 St
DIN 276:2018-12: 444

**01.07.01.8 Prüfung von Rohren und Einziehen Zugdraht**
Prüfung von Rohren und Einziehen eines Zugdrahts

Leistungsumfang:

- Prüfung der Leerrohre:
  Überprüfung der durchgängigen Belegbarkeit der  verlegten Rohre.
- Kontrolle auf Verstopfungen, Beschädigungen oder andere  Hindernisse, die den Einsatz behindern könnten.
- Einziehen des Zugdrahts:
  Einbringung eines geeigneten Zugdrahts in die  zuvor geprüften Leerrohre. Sicherstellen, dass der  Zugdraht spannungsfrei und durchgängig verlegt  ist.

Angebotenes Fabrikat: '....................................................'

Angebotener Typ: '....................................................'
Menge: 215,000 St
DIN 276:2018-12: 444

**01.07.01.9 Bilddokumentation**
Erstellung einer Bilddokumentation für das Einlegen der Leerrohre und Montage der Schalterdosen in Beton

Die Bilddokumentation dient als Nachweis für die ordnungsgemäße Ausführung und ermöglicht eine spätere Nachvollziehbarkeit der Arbeiten. Sie umfasst alle wesentlichen Arbeitsschritte und Details, die während des Einlegens der Leerrohre in Beton dokumentiert werden müssen.
Vorgehensweise zur Erstellung der Bilddokumentation:

  Positionierung der Leerrohre:
  Einlegearbeiten:
  Festhalten des Einbringens der Leerrohre in die Schalung, einschließlich der Fixierungsmethoden (z. B. Kabelbinder, Abstandshalter).
  Verlauf der Rohre:
  Übersichtsfotos der verlegten Leerrohre aus verschiedenen Perspektiven.
  Detailaufnahmen von Kreuzungen, Abzweigungen und Verbindungsstellen.

  Kontrolle vor dem Betonieren:
  Endkontrolle:
  Nachweise über die fachgerechte Verlegung und Befestigung der Rohre, um ein Verrutschen beim Betonieren zu verhindern.
  Zusammenstellung der Dokumentation:
  Chronologischer Ablauf: Die Bilder werden in der Reihenfolge der Arbeitsschritte sortiert.
  Beschriftung: Jedes Foto wird mit Datum, Uhrzeit und einer kurzen Beschreibung versehen.
  Übersichtliche Struktur:
  Verweis auf Raum und Stockwerk
  Kennzeichnung der einzelnen Abschnitte und Etappen.

Hinweise:

  Die Bilder müssen in ausreichender Qualität aufgenommen werden, um Details klar zu erkennen (Vorgabe: min. 12 MP).
  Alle relevanten Normen sind bei der Dokumentation zu berücksichtigen.
  Nach Abschluss wird die Dokumentation digital archiviert und an die relevanten Beteiligten und den AG Übergeben/weitergeleitet.

Angebotenes Fabrikat: '....................................................'

Angebotener Typ: '....................................................'
Menge: 1,000 psch
DIN 276:2018-12: 444

**01.07.01.10 Werk- und Montageplanung**
Erstellen Werk- und Montageplanung
auf der Grundlage der Ausführungsplanung

Die Montageplanung ist vor der Ausführung von Arbeit zu erstellen und bei Änderungen fortzuschreiben. Die W+M-Planung beinhaltet hierbei Detaillösungen der Installationen und Geräte. Für die Montage sind immer die aktuellsten Werkpläne auf der Baustelle vorzuhalten.

komplett inkl. allen erforderlichen Planungsarbeiten erstellen und auf digitalem Datenträger und auf Verlangen des AG auch 1-fach in Papierform an den AG übergeben.

Angebotenes Fabrikat: '....................................................'

Angebotener Typ: '....................................................'
Menge: 1,000 psch
DIN 276:2018-12: 444

**01.07.01.11 Revisionsunterlagen**
Der Auftragnehmer hat Revisionspläne zu erstellen. Die
Revisionspläne sind entsprechend VOB / C
zusammenzustellen. Darüber hinaus sind Fabrikatslisten
mit Bezugsnachweis und Prüf- und Wartungslisten zu
übergeben. Einzelabnahmeprotokolle,
Übergabe- und Einweisungsprotokolle
sowie die Errichterbescheinigung gehören ebenfalls zu
den Unterlagen. Die Unterlagen sind als Farbdrucke in
Ordnern mit Inhaltsverzeichnis 3- fach und als Dateien
1- fach auf digitalem Datenträger spätestens bei der Abnahme an den AG zu übergeben.

Angebotenes Fabrikat: '....................................................'

Angebotener Typ: '....................................................'
Menge: 1,000 psch
DIN 276:2018-12: 444

**01.07.01.12 Anfahrtpauschale und Arbeitsplatzeinrichtung**
Anfahrtpauschale und Arbeitsplatzeinrichtung
Die Anfahrtpauschale und die Kosten für die Arbeitsplatzeinrichtung dürfen ausschließlich für Arbeiten berechnet werden, die nicht tagesfüllend sind. Dies gilt für Leistungen mit einem Arbeitsaufwand unter 5 Räumen.

Angebotenes Fabrikat: '....................................................'

Angebotener Typ: '....................................................'
Menge: 5,000 St
DIN 276:2018-12: 444

#### Bereich 01.08 TGA in Rohbau - Grundleitungen

##### Abschnitt 01.08.01 Erdarbeiten - Rohrgräben und Baugruben

*Hinweis: ----Maschinell----*

**01.08.01.1 Rohrgrabenaushub mit Verfüllen, Bodenklasse 3-5, bis 1,00m**
Rohrgrabenaushub bis 1,00 m Tiefe

Rohrgraben nach DIN EN 1610, sowie DIN 4124:2012-01 mit allen erforderlichen Nebenarbeiten herstellen.

Boden der Bodenklassen 3-5

Aushubmaterial seitlich für Wiederverwendung
lagern zur Wiederverfüllung. Einbau der jeweils nächsten Lage erst nach Nachweis der ausreichenden Verdichtung der Lage und Freigabe durch die örtliche Bauüberwachung. Die Abfolge des Einbaus von Auftraggeber und örtliche Bauüberwachung schriftlich bestätigen lassen.

Rohrgrabenbreite nach DIN EN 1610,
für Leitungsanlagen bis DN 300 mindest Grabenbreite 80cm
bis zu einer Tiefe von 0,00 bis 1,00 m.
Menge: 110,000 m
DIN 276:2018-12: 411

**01.08.01.2 Rohrgrabenaushub mit Verfüllen, Bodenklasse 3-5, bis 1,50m**
Rohrgrabenaushub bis 1,50 m Tiefe

Rohrgraben nach DIN EN 1610, sowie DIN 4124:2012-01 mit allen erforderlichen Nebenarbeiten herstellen.

Boden der Bodenklassen 3-5

Aushubmaterial seitlich für Wiederverwendung
lagern zur Wiederverfüllung. Einbau der jeweils nächsten Lage erst nach Nachweis der ausreichenden Verdichtung der Lage und Freigabe durch die örtliche Bauüberwachung. Die Abfolge des Einbaus von Auftraggeber und örtliche Bauüberwachung schriftlich bestätigen lassen.

Rohrgrabenbreite nach DIN EN 1610,
für Leitungsanlagen bis DN 300 mindest Grabenbreite 80cm
bis zu einer Tiefe von 0,00 bis 1,50 m.
Menge: 1,000 m
DIN 276:2018-12: 411

**01.08.01.3 Bodenlängstransport auf der Baustelle, abzufahrender Boden, gelieferter Boden**
Menge: 20,000 m3
DIN 276:2018-12: 411

**01.08.01.4 Material liefern, einbauen und verdichten**
Material liefern, einbauen und verdichten

Material liefern, in Leitungsgraben einschließlich
Schachtbaugruben einbauen und verdichten.

Material = Gemischtkörniger Boden.

Material nach Verlegen der Leitung in Graben oberhalb
der Leitungszone einbauen und verdichten.

Abgerechnet wird mit senkrechten Wänden entsprechend
der Abrechnung beim Aushub, abzüglich der durch Baukörper
mit mehr als 0,1 m2 Querschnitt sowie durch
Teilverfüllungen verdrängten Mengen.
Menge: 20,000 m3
DIN 276:2018-12: 411

**01.08.01.5 Bodenaushub für die Schächte und Kopflöcher**
Bodenaushub für die Schächte und Kopflöcher

Bodenaushub wird seitlich gelagert und muss nicht abgefahren und entsorgt werden.
Menge: 1,000 m3
DIN 276:2018-12: 411

*Hinweis: ----Handschachtung----*

**01.08.01.6 Bodenaushub/Suchschachtung in Handschachtung**
Bodenaushub in Handschachtung

Bodenaushub im Bereich von Ver- und Entsorgungsleitungen
und Gebäuden in Handschachtung durchführen.
Diese Position kommt nur nach vorheriger Absprache mit
der örtlichen Bauüberwachung zur Ausführung, wenn ein
Maschineneinsatz nicht möglich ist.
Abgerechnet wird nach vor Ort abgestimmten
Baugrubenaufmaß.

diese Position ist auch für Suchschachtungen anzusetzten
Menge: 5,000 m3
DIN 276:2018-12: 411

**01.08.01.7 Fremdleitungen und Kabel sichern bis DN250 Rohrgraben**
Fremdleitungen und Kabel sichern bis DN250 im Rohrgraben
Menge: 5,000 St
DIN 276:2018-12: 411

##### Abschnitt 01.08.02 Rohrleitungen und Schächte

*Hinweis: ----Schmutzwasser----*

*Hinweis: Vorbeschreibung Abwasserleitungen*
Transport und Lagerung der Abwasserleitungen

Rohre, Rohrleitungsteile und Verbindungszubehör sind bei der Lieferung zu überprüfen.
Die Leitungsteile sind vor Beschädigungen zu schützen. Daher sind für das Auf- und Abladen palettierter und insbesondere für nichtpalettierte Rohre breite Gurte oder andere schonende Vorrichtungen zu empfehlen.
Ferner wird empfohlen, dass nichtpalettierte Rohre während des Transports möglichst auf ihrer gesamten Länge aufliegen und dass heftige Schlagbeanspruchungen - besonders bei Temperaturen in Frostnähe - vermieden werden.

Sämtliche Leitungsteile sind so zu lagern, dass sie nicht verunreinigt werden können. Durch eine einwandfreie Auflagerung ist sicherzustellen, dass Verformungen möglichst vermieden werden. Nicht palettierte Rohre können mit und ohne Zwischenhölzer gelagert werden. Dabei sollen die Muffen der Rohre frei aus den Stapeln herausragen.
Lockere Rohrstapel sind zu sichern, um Schäden durch Abrollen zu vermeiden. Stapelhöhen von über 2 m sind zu vermeiden, damit die Rohre im unteren Teil des Stapels nicht überlastet werden.
Der Kontakt zu schädigenden Stoffen ist zu vermeiden.
Rohre und Formstücke können im Freien gelagert werden. Dichtmittel aus Elastomeren sind - sofern sie nicht geschützt sind - nicht über längere Zeit (in der Regel 2 Jahre) im Freien zu lagern.

Ablassen und Verlegen

Vor Einbau der Rohre und Rohrleitungsteile sind diese auf evtl. Beschädigungen zu überprüfen. Weiterhin sind Herstellerzeichen, Zulassungs- oder DIN-Nr., GKR1-Überwachungszeichen etc. der Rohrkennzeichnung zu überprüfen.
Nur so kann zuverlässig festgestellt werden, dass die zur Baustelle gelieferten Teile den Anforderungen des Auftraggebers entsprechen.
Das Einbringen von Kunststoffkanalrohren und -formteilen kann je nach Gewicht und örtlichen Verhältnissen von Hand erfolgen.
Von Hebezeugen oder Aufhängungen dürfen keine Gefahren ausgehen, die die Rohrleitungsteile schädigen könnten. Haken, Ketten, Drahtseile oder andere Hilfsmittel, die zu scharfkantigen oder stoßartigen Belastungen führen und abgleiten können, sind unbedingt zu vermeiden. Es sollten allgemein Textilgurte verwendet werden.
Jedes Rohr und Formstück ist nach Gefälle und Richtung einzumessen. Die Höhenlage ist auf Grund der größeren Rohrlänge mehrfach zu kontrollieren. Ein gerader durchgehender Verlauf im vorgeschriebenen Gefälle ist einzuhalten.

Ablängen und Anschrägen

Schnitte sind rechtwinklig zur Rohrachse auszuführen. Es empfiehlt sich der Einsatz einer feinzahnigen Säge oder eines Rohrschneiders für Kunststoffrohre. Grate und Unebenheiten sind mit einem geeigneten Werkzeug, z.B. grobhiebige Feile, Ziehklinge oder Schaber, zu entfernen.

| DN | 100 | 125 | 250 | 200 | 250 | 300 | 400 | 500 | 600 |
| --- | --- | --- | --- | --- | --- | --- | --- | --- | --- |
| b | 6 | 6 | 7 | 9 | 9 | 12 | 15 | 18 | 23 |

Die zugeschnittenen Rohrenden müssen entsprechend der o.g Tabelle angeschrägt werden. Formstücke dürfen nicht gekürzt werden, da sonst die Dichtigkeit nicht mehr gewährleistet ist.

Herstellen der Rohrverbindung

Die Teile der Rohroberfläche im Muffen- und Spitzendbereich, müssen sauber und frei von Beschädigungen sein. Eventuell vorhandene Kappen mit Schutzfunktion dürfen erst unmittelbar vor dem Herstellen der Verbindung entfernt werden.
Kanalrohre kleiner Nennweiten können von Hand zusammengeschoben werden. Bei größeren Durchmessern sind geeignete Geräte zu verwenden. Die Rohre sind konzentrisch in Richtung der Rohrachse zu schieben. Die Richtungsgenauigkeit muss überprüft und - falls notwendig - nach dem Verbinden korrigiert werden.

Steckmuffenverbindung

Vor dem Einbau ist die Lage und Unversehrtheit bei werkseitig eingelegten Dichtmitteln zu überprüfen. Das Gleitmittel muss unbedingt sauber und für den Verwendungszweck geeignet sein. Es wird empfohlen, nur werkseitig empfohlenes Gleitmittel einzusetzen. Es ist dünn auf das Einsteckende und im Bereich der Anfasung aufzutragen.
Vor der Herstellung der Steckmuffenverbindungen ist darauf zu achten, dass die Achsen des bereits verlegten und des einzuschiebenden Rohres oder Formstückes eine Linie bilden. Zum
Einschieben des Einsteckendes in die Muffe können je nach Nennweite Hebe- oder spezielle Verlegegeräte der Rohrhersteller eingesetzt werden.
Steckmuffenverbindungen können keine bzw. nur in sehr geringem Maße Axialkräfte aufnehmen (z.B. Druckprüfung), so dass ungesicherte Formstücke, wie z. B. Bögen und Abzweige, durch den Innendruck weggeschoben werden. Die Sicherung bei freiliegenden Leitungen kann durch Widerlager oder durch geeignete Schubsicherungsklemmen erfolgen.

*Hinweis: Vollwandabwasserrohre und Formstücke aus Polypropylen*
Vollwandabwasserrohre und Formstücke aus Polypropylen
(PP-MD) gemäß DIN EN 14758-1 mit werksseitig
eingelegter patentierter Lippendichtung.
Hochlastkanalrohr mit hoher Ringsteifigkeit > 10 kN/m²
(durch MPA-Gutachten nach DIN EN ISO 9969 bestätigt),
im Schwerlastbereich (SLW 60) einsetzbar. Die
Rohrleitungen sind unter Beachtung der DIN EN 1610 und
der Herstellerverlegeanleitung zu verlegen.

Fabrikat: '....................................................'

Typ: '....................................................'

**01.08.02.1 DN100**
Farbe: verkehrsgrün

komplett liefern und mit allem systembedingtem Zubehör und Befestigungsmaterial montieren.
Menge: 72,500 m
DIN 276:2018-12: 411

**01.08.02.2 DN150**
Farbe: verkehrsgrün

komplett liefern und mit allem systembedingtem Zubehör und Befestigungsmaterial montieren.
Menge: 10,000 m
DIN 276:2018-12: 411

**01.08.02.3 Bögen DN100 15-45°**
Bogen: 15-45°
Farbe: verkehrsgrün

komplett liefern und mit allem systembedingtem Zubehör und Befestigungsmaterial montieren.
Menge: 65,000 St
DIN 276:2018-12: 411

**01.08.02.4 Abzweige DN100/100 45°**
Abzweig: 45°
Farbe: verkehrsgrün

komplett liefern und mit allem systembedingtem Zubehör und Befestigungsmaterial montieren.
Menge: 4,000 St
DIN 276:2018-12: 411

**01.08.02.5 Abzweige DN160/100 45°**
Abzweig: 45°
Farbe: verkehrsgrün

komplett liefern und mit allem systembedingtem Zubehör und Befestigungsmaterial montieren.
Menge: 3,000 St
DIN 276:2018-12: 411

**01.08.02.6 Reduktionsstücke DN 125/100**
Farbe: verkehrsgrün

komplett liefern und mit allem systembedingtem Zubehör und Befestigungsmaterial montieren.
Menge: 1,000 St
DIN 276:2018-12: 411

**01.08.02.7 Reduktionsstücke DN 160/100**
Farbe: verkehrsgrün

komplett liefern und mit allem systembedingtem Zubehör und Befestigungsmaterial montieren.
Menge: 1,000 St
DIN 276:2018-12: 411

**01.08.02.8 Anschlusstrichter DN 100**
Anschlusstrichter DN 100

Anschlusstrichter mit integriertem Trittschutzeinsatz zum Einbetonieren in die Bodenplatte für die optimale Abdichtung zum KG-Rohr. Zum Ausgleich eines Versatzes (nach dem Betonieren) zwischen Fallrohr und Bodenablauf in jede Richtung.

Maße: Durchmesser: 385 mm; für KG-Rohr Øa: 110 mm

Werkstoff: Trittschutzeinsatz: PP; Trichter: ABS/TPE

Lastfall: WU-Beton Beanspruchungsklasse 1; WU-Beton Beanspruchungsklasse 2; Wassereinwirkungsklasse DIN 18533 W1.1-E; Wassereinwirkungsklasse DIN 18533 W1.2-E

Dichtheit: gas- und wasserdicht; radonsicher

geeignet für Medienrohr Øa (mm): 110

Eigenschaften: mit axialem Toleranzausgleich; einfache Einbindung der Dampfsperre über Klebeflansch; stolperfreier Einbau nach DGUV 38 §12a dank Trittschutzeinsatz; mit integrierter Libelle zur lagemäßigen Ausrichtung des Anschlusstrichters

komplett liefern und mit allem systembedingtem Zubehör und Befestigungsmaterial montieren.

Fabrikat der Planung
Hersteller: Hauff-Technik
Typ: AT110

oder gleichwertig

angebotenes Fabrikat: '....................................................'

angebotener Typ: '....................................................'
Menge: 10,000 St
DIN 276:2018-12: 411

**01.08.02.9 Einmessen der Grundleitungsanschlüsse**
Einmessen der Grundleitungsanschlüsse inkl. Dokumentation
Menge: 18,000 St
DIN 276:2018-12: 411

**01.08.02.10 Ablaufgrundkörper DN 100**
Grundkörper Pressflansch DN 100, Auslauf Senkrecht
Edelstahl V2A

Ausführung
Abdichtung am Grundkörper: Pressdichtungsflansch (geeignet zur Ausbildung von wasserdichten Abdichtungen)
Sperrwasserhöhe: 50 mm

Allgemeine Merkmale
Norm: EN 1253-1
Nennweite (DN): 100
Außendurchmesser (DA): 110 mm

Grundkörper
Material Grundkörper: Edelstahl 1.4301 (V2A)
Stutzen Ausführung: senkrecht

Geruchsverschluss

komplett liefern und mit allem systembedingtem Zubehör und Befestigungsmaterial montieren.

Fabrikat der Planung
Hersteller: Kessel
Typ: Ferrofix 54230

oder gleichwertig

angebotenes Fabrikat: '....................................................'

angebotener Typ: '....................................................'
Menge: 3,000 St
DIN 276:2018-12: 411

*Hinweis: ----Regenwasser----*

*Hinweis: Vorbeschreibung Regenwasser*
Transport und Lagerung der Regnwasser

Rohre, Rohrleitungsteile und Verbindungszubehör sind bei der Lieferung zu überprüfen.
Die Leitungsteile sind vor Beschädigungen zu schützen. Daher sind für das Auf- und Abladen palettierter und insbesondere für nichtpalettierte Rohre breite Gurte oder andere schonende Vorrichtungen zu empfehlen.
Ferner wird empfohlen, dass nichtpalettierte Rohre während des Transports möglichst auf ihrer gesamten Länge aufliegen und dass heftige Schlagbeanspruchungen - besonders bei Temperaturen in Frostnähe - vermieden werden.

Sämtliche Leitungsteile sind so zu lagern, dass sie nicht verunreinigt werden können. Durch eine einwandfreie Auflagerung ist sicherzustellen, dass Verformungen möglichst vermieden werden. Nicht palettierte Rohre können mit und ohne Zwischenhölzer gelagert werden. Dabei sollen die Muffen der Rohre frei aus den Stapeln herausragen.
Lockere Rohrstapel sind zu sichern, um Schäden durch Abrollen zu vermeiden. Stapelhöhen von über 2 m sind zu vermeiden, damit die Rohre im unteren Teil des Stapels nicht überlastet werden.
Der Kontakt zu schädigenden Stoffen ist zu vermeiden.
Rohre und Formstücke können im Freien gelagert werden. Dichtmittel aus Elastomeren sind - sofern sie nicht geschützt sind - nicht über längere Zeit (in der Regel 2 Jahre) im Freien zu lagern.

Ablassen und Verlegen

Vor Einbau der Rohre und Rohrleitungsteile sind diese auf evtl. Beschädigungen zu überprüfen. Weiterhin sind Herstellerzeichen, Zulassungs- oder DIN-Nr., GKR1-Überwachungszei-
chen etc. der Rohrkennzeichnung zu überprüfen. Nur so kann zuverlässig festgestellt werden, dass die zur Baustelle gelieferten Teile den Anforderungen des Auftraggebers entsprechen.
Das Einbringen von Kunststoffkanalrohren und -formteilen kann je nach Gewicht und örtlichen Verhältnissen von Hand erfolgen.
Von Hebezeugen oder Aufhängungen dürfen keine Gefahren ausgehen, die die Rohrleitungsteile schädigen könnten. Haken, Ketten, Drahtseile oder andere Hilfsmittel, die zu scharfkantigen oder stoßartigen Belastungen führen und abgleiten können, sind unbedingt zu vermeiden. Es sollten allgemein Textilgurte verwendet werden.
Jedes Rohr und Formstück ist nach Gefälle und Richtung einzumessen. Die Höhenlage ist auf Grund der größeren Rohrlänge mehrfach zu kontrollieren. Ein gerader durchgehender Verlauf im vorgeschriebenen Gefälle ist einzuhalten.

Ablängen und Anschrägen

Schnitte sind rechtwinklig zur Rohrachse auszuführen. Es empfiehlt sich der Einsatz einer feinzahnigen Säge oder eines Rohrschneiders für Kunststoffrohre. Grate und Unebenheiten sind mit einem geeigneten Werkzeug, z.B. grobhiebige Feile, Ziehklinge oder Schaber, zu entfernen.

| DN | 100 | 125 | 250 | 200 | 250 | 300 | 400 | 500 | 600 |
| --- | --- | --- | --- | --- | --- | --- | --- | --- | --- |
| b | 6 | 6 | 7 | 9 | 9 | 12 | 15 | 18 | 23 |

Die zugeschnittenen Rohrenden müssen entsprechend der o.g Tabelle angeschrägt werden. Formstücke dürfen nicht gekürzt werden, da sonst die Dichtigkeit nicht mehr gewährleistet ist.

Herstellen der Rohrverbindung

Die Teile der Rohroberfläche im Muffen- und Spitzendbereich, müssen sauber und frei von Beschädigungen sein. Eventuell vorhandene Kappen mit Schutzfunktion dürfen erst unmittelbar vor dem Herstellen der Verbindung entfernt werden.
Kanalrohre kleiner Nennweiten können von Hand zusammengeschoben werden. Bei größeren Durchmessern sind geeignete Geräte zu verwenden. Die Rohre sind konzentrisch in Richtung der Rohrachse zu schieben. Die Richtungsgenauigkeit muss überprüft und - falls notwendig - nach dem Verbinden korrigiert werden.

Steckmuffenverbindung

Vor dem Einbau ist die Lage und Unversehrtheit bei werkseitig eingelegten Dichtmitteln zu überprüfen. Das Gleitmittel muss unbedingt sauber und für den Verwendungszweck geeignet sein. Es wird empfohlen, nur werkseitig empfohlenes Gleitmittel einzusetzen. Es ist dünn auf das Einsteckende und im Bereich der Anfasung aufzutragen.
Vor der Herstellung der Steckmuffenverbindungen ist darauf zu achten, dass die Achsen des bereits verlegten und des einzuschiebenden Rohres oder Formstückes eine Linie bilden. Zum
Einschieben des Einsteckendes in die Muffe können je nach Nennweite Hebe- oder spezielle Verlegegeräte der Rohrhersteller eingesetzt werden.
Steckmuffenverbindungen können keine bzw. nur in sehr geringem Maße Axialkräfte aufnehmen (z.B. Druckprüfung), so dass ungesicherte Formstücke, wie z. B. Bögen und Abzweige, durch den Innendruck weggeschoben werden. Die Sicherung bei freiliegenden Leitungen kann durch Widerlager oder durch geeignete Schubsicherungsklemmen erfolgen.

*Hinweis: Vollwandabwasserrohre und Formstücke aus Polypropylen*
Vollwandabwasserrohre und Formstücke aus Polypropylen
(PP-MD) gemäß DIN EN 14758-1 mit werksseitig
eingelegter patentierter Lippendichtung.
Hochlastkanalrohr mit hoher Ringsteifigkeit > 10 kN/m²
(durch MPA-Gutachten nach DIN EN ISO 9969 bestätigt),
im Schwerlastbereich (SLW 60) einsetzbar. Die
Rohrleitungen sind unter Beachtung der DIN EN 1610 und
der Herstellerverlegeanleitung zu verlegen.

angebotenes Fabrikat: '....................................................'

angebotener Typ: '....................................................'

**01.08.02.11 DN100**
Farbe: verkehrsgrün

komplett liefern und mit allem systembedingtem Zubehör und Befestigungsmaterial montieren.
Menge: 28,000 m
DIN 276:2018-12: 411

**01.08.02.12 Bögen DN100 15-45°**
Bogen: 15-45°
Farbe: verkehrsgrün

komplett liefern und mit allem systembedingtem Zubehör und Befestigungsmaterial montieren.
Menge: 22,000 St
DIN 276:2018-12: 411

**01.08.02.13 Einmessen der Grundleitungsanschlüsse**
Einmessen der Grundleitungsanschlüsse inkl. Dokumentation
Menge: 11,000 St
DIN 276:2018-12: 411

**01.08.02.14 Vorstreckung für Ablaufpunkt**
Vorstreckung für Ablaufpunkt z.b. Hofablauf oder Ablaufrinne
inkl. dauerhafte Markierung und sicherung für Gala-Bauer zur späteren wiederaufnahme inklusive Einmessen in Revisionsplan.
Menge: 2,000 St
DIN 276:2018-12: 411

##### Abschnitt 01.08.03 Allgemeines

**01.08.03.1 Dichtheitsprüfung nach DIN EN 1610**
Dichtheitsprüfung nach DIN EN 1610 der Gesamten Rohrleitungen Schmutzwasser und Regenwasser

Abdrücken (Druckprobe Verfahren "W" nach
DIN EN 1610) einschl. Verschließen der abgehenden
Haltungen und Gestellung der Absperreinrichtungen, sowie
sämtlicher Nebenarbeiten.

Die Übergabe der Prüfprotokolle vom AN an
den AG erfolgt in Dateiform als PDF.
Menge: 1,000 St
DIN 276:2018-12: 411

**01.08.03.2 Revisionsunterlagen**
Revisionsunterlagen über alle vom AN
tatsächlich ausgeführten Leistungen in folgendem
Mindestumfang:
- Verlege- und Einbaupläne als auf Ist-Montagezustand
nachgeführte Werkstatt- und Montageplanung
- es sind Kanal-/Leerrohrverlauf, Schächte.
Bögen/Knickpunkte, End- und Anschlusspunkte sowie der
Bezugspunkt in Lage und Höhe im Gelände aufzunehmen,
einzumessen und in den Plänen zu vermaßen
- Sämtliche für die Arbeiten aufgestellten Berechnungen und
Nachweise
- Zulassungen und Prüfzeugnisse sämtlicher verbauter
Materialien samt deren Einbauanleitungen

- Zustimmungen im Einzelfall - soweit relevant - sowie deren
zu Grunde liegende Prüfungen und Nachweise
-Errichterbescheinigung über die regelgerechte Errichtung
des Werks/Ausführung der Arbeiten
- Wartungsanleitungen für alle eingebauten Produkte
- Farb- und Designdokumentation mit vollständiger
Herstellerartikel- und Farbbezeichnung für alle sichtbar
verbleibenden Produkte und Oberflächen

Die Dokumentation/Revision ist vom AN über die Dauer der Bauzeit entsprechend fortzuschreiben und spätestens 21 Tage vor (Teil-)Abnahme der Leistungen dem AG zur Prüfung und nach Prüfung/Freigabe an den AG zum Verbleib zu übergeben.

Die Übergabe der Werkstatt- und Montageplanung vom AN an
den AG erfolgt in Dateiform als PDF und bearbeitungsfähige Programmdatei (DWG).
Menge: 1,000 St
DIN 276:2018-12: 411

**01.08.03.3 Werk- und Montageplanung**
Erstellen Werk- und Montageplanung
auf der Grundlage der Ausführungsplanung

Die Montageplanung ist vor der Ausführung von Arbeit zu erstellen und bei Änderungen fortzuschreiben. Die W+M-Planung beinhaltet hierbei Detaillösungen der Installationen und Geräte. Für die Montage sind immer die aktuellsten Werkpläne auf der Baustelle vorzuhalten.

komplett inkl. allen erforderlichen Planungsarbeiten erstellen und auf digitalem Datenträger und auf Verlangen des AG auch 1-fach in Papierform an den AG übergeben.

Angebotenes Fabrikat: '....................................................'

Angebotener Typ: '....................................................'
Menge: 1,000 St
DIN 276:2018-12: 411

**01.08.03.4 Video-Kanalbefahrung**
Kanalvideountersuchung gemäß DIN EN 13508, den
Arbeitshilfen Abwasser, ATV Merkblättern M143 und den
ATV-Arbeitsblättern A149.

Optische Inspektion einer Bestands-Rohrleitungsanlage durch
Kamerainspektionsbefahrung samt Dokumentation und
Zustandskatastererstellung.

Leistungsbestandteile
- Reinigung des Systems
- Protokollierung des Ist-Zustandes
- optische Inspektion mit Kanalrohr-Fernanalge in Farbtechnik
- Dokumentation, zeichnerisch und schriftlich, die
untersuchten Kanäle sind unter Angabe markanter Punkte
der Entfernungskoordinaten und Dimension in bauseits
gestellten Plänen einzuskizzieren
- Sicherung von geöffneten Kanaldeckeln
- Dokumentation samt Übergabe und Befahrungsvideo in Dateiform
Menge: 100,000 m
DIN 276:2018-12: 411

#### Bereich 01.09 Betonarbeiten

*Hinweis: Hinweistext Stahlbetonarbeiten*
Allgemein

_Die im nachfolgenden zu kalkulierenden
Stb-Bauteile beinhalten soweit nicht gesondert
ausgeschrieben Lieferung und Einbau des Betons
sowie die vollständigen Schalungsarbeiten und den
kompletten Einbau der Bewehrung gem. Angabe
Statik. Hierzu gehören insbesondere folgende
Leistungen: Anliefern, Herstellen, Vorhalten,
Ausbauen und Abfahren der Schalung, einschließlich
aller erforderl. Verbindungsmittel, Abstützungen und
Hilfsgerüste. Ebenso sind alle erforderlichen
Abdeckfolien usw. in den jeweiligen Angebotspreis mit
einzukalkulieren.

_Die Abrechnung des Bewehrungsstahls erfolgt nach
den zur Ausführung freigegebenen Bewehrungsplänen
mit den dazugehörenden Stahllisten sowie den
eventuell vom Prüfstatiker geforderten Zulagen.
_Sämtliche Verbindungs- und
Befestigungsmaterialien sind in die Einheitspreise mit
einzukalkulieren.
_Grundsätzliche Bedenken gegen die von der Statik
geplante Technologie der tragenden Konstruktion
sowie Berechnungs-/ Konstruktionsangaben
sind vom AN mit Angebotsabgabe schriftlich
mitzuteilen.

Planunterlagen/ Planvorlauf
_Dem AN werden zur Rohbauausführung folgende
digitale Unterlagen zur Verfügung gestellt
(erforderliche Vervielfältigungen der Unterlagen
erfolgen durch den AN):
_die aktuellen Lastenannahmen für das zu
erstellende Bauwerk;
_die statische Berechnung gem. §49 HOAI
Leistungsphase 4 (Grundleistungen), auch für Bauteile
und Bauwerke, für die der AN eigene
Ausführungsunterlagen erstellen muss (z.B.
Fertigteile);
_die Schalpläne für das zu erstellende Bauwerk gem.
§49 HOAI, Leistungsphase 5;
_Ausführungsplanung Architekt, M 1:50 sowie
Regeldetails (Dämmung, Fassadenverankerungen,
etc.);
_Ausführungsplanung Fachplaner (z.B. Blitzschutz,
Leerrohre, Grundleitungen, etc.);
_die Bewehrungspläne für die Ortbetonbauteile des
zu erstellenden Bauwerks gem. §49 HOAI
Leistungsphase 5 (Grundleistungen), inkl.
Detaildarstellungen, ohne Schalmaße;
_Sämtliche darüber hinausgehende statische
Berechnungen und Planungsleistungen sind durch
den AN zu erbringen und den Architekt*innen,
Fachingenieur*innen und Prüfingenieur*innen
rechtzeitig vorzulegen (siehe auch entsprechende
Positionen). Dieses gilt insbesondere für:
_Nachweis für Montage- und Transportzustände
der Fertigteile und Halbfertigteile;
_Elementpläne und Bewehrungspläne für
Stahlbetonfertigteile (einschl. der Abstimmungen
und ggf. erforderlichen Anpassungen der Bewehrungspläne
angrenzender Bauteile bei Änderung der
vorgeschlagenen Anschlussdetails);

Ausführung
_ Die Betonierabschnitte der Bodenplatten, Decken,
Wände und Stützen sind, wenn technologisch erforderlich, vom AN eigenverantwortlich festzulegen. Im Rahmen der
Arbeitsvorbereitung sind die Bewehrungspläne
diesbezüglich zu prüfen und ggf. vom AN auf seine
Belange hin zu ändern.
Bei Arbeitsfugen in wandartigen Trägern sind die
Oberflächen in den Kategorien rau oder verzahnt
gemäß DIN EN 1992 auszuführen.
Alle Unterzüge sind, wenn keine Arbeitsfugen
angegeben, mit der Geschossdecke zusammen ohne
Betonfuge herzustellen.
_Sämtliche Aufwendungen, wie z.B.
Schalungsausschnitte, Sonderbewehrungen
(Rückbiegeanschlüsse, Schraubanschlüsse,
Dübelleisten, etc.), Abstellungen usw. sind im
Angebotspreis zu berücksichtigen, wenn nicht gesondert ausgeschrieben.
_Folgende Betongüten sind gem. Statik vorgegeben:

BT1:
Gründung
Magerbetonauffüllung C12/15 XC0
Bodenplatten C25/30 (WU) XC2/XA1/WF
Aufzugsunterfahrt C25/30 (WU) XC2/XA1/WF
Bodenplatte Windfang C25/30 (WU) XC3/XA1/WF

Kellergeschoss
Wände C25/30 (WU) XC2/XA1/WF
Stützen C25/30 XC1/WO
Unterzüge C25/30 XC1/WO
Treppen C25/30 XC1/WO
Decken C25/30 (WU) XC2/XA1/WF

Erdgeschoss
Wände C25/30 XC1/WO
Stützen C25/30 XC1/WO
Unterzüge C25/30 XC1/WO
Balken C25/30 XC1/WO
Treppen C25/30 XC1/WO
Decken C25/30 XC1/WO

1. Obergeschoss
Wände C25/30 XC1/WO
Stützen C25/30 XC1/WO
Unterzüge C25/30 XC1/WO
Balken C25/30 XC1/WO
Treppen C25/30 XC1/WO
Spannbetondecke Fertigteil XC1
Decke C25/30 XC3/XC1 WO

2. Obergeschoss
Wände C25/30 XC1/WO
Überzüge C25/30 XC3/WO
Unterzüge C25/30 XC1/WO
Decke C25/30 XC3/WO

Dachgeschoss
Wände C25/30 XC1/WO

BT2:
Gründungsbauteile
Einzelfundamente
(Außentreppe) C25/30 XC2/WF
Einzelfundamente
(Hallenbereich) C25/30 XC2/WF
Streifenfundamente
(Hallenbereich) C25/30 XC2/WF
Bodenplatte C30/37 (WU) XC3/XA1/WF

Erdgeschoss
Unterzüge C25/30 XC3/WF
Stützen C35/45 XC3/XD2/XF2/WA
Wände C25/30 XC3/WF
Ortbetonsockel C35/45 (WU) XC3/XD2/XA1/WF
Decken C25/30 XC3/XC1 WO

1. Obergeschoss
Wände C25/30 XC1/WO
Decken C25/30 XC1/WO

_Weitere Angaben zu den genauen Betongüten sind
in den jeweiligen Positionen vermerkt.
_Die beschriebenen Stb-Unterzüge (Decke) sowie
Abfangungen und Überzüge erreichen ihre statischen
Abmessungen in der Regel erst nach mehreren
Betonierabschnitten. Schalung und zugehörige
Unterstützung bzw. Absteifung für den Bauzustand
dürfen erst nach Fertigstellung und Erreichen der
vollen Tragfähigkeit des gesamten statisch
erforderlichen Querschnittes ausgebaut werden.
_Alle hiermit zusammenhängenden Aufwendungen
insbesondere Hilfsunterstützungen, Umrüstungen
sowie erhöhte Vorhaltemengen und Zeiten des
Schalungsmaterials sind in die Einheitspreise
einzurechnen.
_Der Nachweis der Standsicherheit und Durchbiegung der Schalelemente und Traggerüste ist,
gem. den einschlägigen Normen, vom AN
eigenverantwortlich zu führen. Alle erforderlichen
Unterstützungen und Sprießungen die sich aus der
Lastabtragung der Konstruktionsteile ergeben sind
vom AN eigenverantwortlich zu ermitteln.
_Mauerwerks- und Leichtbauwände dürfen frühestens 60 Tage nach nach Rohbauerstellung eingebaut werden.
_Inkl. aller Dreikantleisten an den sichtbaren
Eckpunkten, Stirnseiten der Wände, etc..

Abnahme/ Kontrolle der Ausführung
_Die Baugrubensohle ist nach DIN EN 1997 vor
Baubeginn durch den Baugrundsachverständigen
abzunehmen.
_Vor dem Betonieren hat der AN die Bewehrung in
eigener Verantwortung entsprechend den gültigen
Vorschriften abzunehmen. Die Bewehrungsabnahme
ist für jeden Einzelfall zu protokollieren. Eine Abnahme
mit dem bestellten Prüfingenieur ist vom AN in
Eigenverantwortung durchzuführen und
nachzuweisen.
Für die eigenverantwortliche Bewehrungsabnahme
sind fachkundige und in Konstruktionsfragen
erfahrene Bauingenieure einzusetzen. Die Personen
sind dem AG schriftlich zu benennen.
_Bei der Ausführung von Tragwerken aus Beton sind
die Anforderungen nach DIN EN 13670 und DIN
1045-3 zu berücksichtigen.

Planung Arbeitsfugen
_Im Zuge der Arbeitsvorbereitung sind durch den AN
die erforderlichen Arbeitsfugen zu planen und der
Bauleitung mind. 3 Wochen vor Baubeginn zur
Abstimmung zu übergeben. Diese beinhaltet
insbesondere:
_Lage und Ausbildung der Arbeitsfugen;
verwendete Produkte, z.B. für beschichtete
_Fugenbleche,
Verpressschläuche, etc.;
_Nachbehandlung der Arbeitsfugen (z.B. Anschlüsse
Fertigteile an Ortbeton, Wände an Decken, HFT, etc.);
Dieses ist in alle nachfolgenden Positionen
einzurechnen.
_Im Bereich geforderter kraftschlüssiger
Verbindungen (insbesondere Decken- und
Bodenplatten, an Unter- und Überzügen bzw. Stützen)
der einzelnen Bauteile, auch über Geschosse hinweg,
sind alle Betonierfugen (Arbeitsfugen) bezüglich ihrer
Oberflächenbeschaffenheit mind. als -RAUE FUGE-
herzustellen. Dieses ist in alle nachfolgenden
Positionen einzurechnen.

Kernbohrungen und Kernbohrzonen
werden über das Gewerk TGA ausgeführt. Einzelne
Kernbohrungen, die durch das Bauhauptgewerk
ausgeführt werden, sind in diesem
Leistungsverzeichnis ausgeschrieben.

Sonstiges
_Kleinere Ausführungsmängel an Betonelementen
bzw. Beschädigungen als Folge der Montagearbeiten
sind nur nach Aufforderung innerhalb von 5
Werktagen mit Kunstharzmörtel nachzubessern. Es
steht der Objektüberwachung bei mangelhafter
Ausführung frei die Bauteile entfernen und ersetzen zu
lassen.
_Aufgrund eng getakteter zeitlicher Abläufe sind
ausreichende Mengen an Schalungssätzen
vorzuhalten, um gleichzeitige Betonagen zu
ermöglichen und um die Betonierabschnitte zu
verringern.
_Sämtliche Aufwendungen aus den vorstehenden
Rahmenbedingungen sind in die Einheitspreise der
nachfolgenden Positionen einzurechnen.

Der ausführende Unternehmer muss folgende gültige Nachweise erbringen:
-Herstellerqualifikation zum Schweißen von Stahlhochbauten nach DIN EN 1090-2 Ausführungsklasse EXC2

Es sind folgende Gütenachweise bzw. Prüfergebnisse vorzulegen
-Lieferscheine güteüberwachter Werke für Transportbeton

Allgemein

_Die im nachfolgenden zu kalkulierenden
Stb-Bauteile beinhalten soweit nicht gesondert
ausgeschrieben Lieferung und Einbau des Betons
sowie die vollständigen Schalungsarbeiten und den
kompletten Einbau der Bewehrung gem. Angabe
Statik. Hierzu gehören insbesondere folgende
Leistungen: Anliefern, Herstellen, Vorhalten,
Ausbauen und Abfahren der Schalung, einschließlich
aller erforderl. Verbindungsmittel, Abstützungen und
Hilfsgerüste. Ebenso sind alle erforderlichen
Abdeckfolien usw. in den jeweiligen Angebotspreis mit
einzukalkulieren.

_Die Abrechnung des Bewehrungsstahls erfolgt nach
den zur Ausführung freigegebenen Bewehrungsplänen
mit den dazugehörenden Stahllisten sowie den
eventuell vom Prüfstatiker geforderten Zulagen.
_Sämtliche Verbindungs- und
Befestigungsmaterialien sind in die Einheitspreise mit
einzukalkulieren.
_Grundsätzliche Bedenken gegen die von der Statik
geplante Technologie der tragenden Konstruktion
sowie Berechnungs-/ Konstruktionsangaben
sind vom AN mit Angebotsabgabe schriftlich
mitzuteilen.

Planunterlagen/ Planvorlauf
_Dem AN werden zur Rohbauausführung folgende
digitale Unterlagen zur Verfügung gestellt
(erforderliche Vervielfältigungen der Unterlagen
erfolgen durch den AN):
_die aktuellen Lastenannahmen für das zu
erstellende Bauwerk;
_die statische Berechnung gem. §49 HOAI
Leistungsphase 4 (Grundleistungen), auch für Bauteile
und Bauwerke, für die der AN eigene
Ausführungsunterlagen erstellen muss (z.B.
Fertigteile);
_die Schalpläne für das zu erstellende Bauwerk gem.
§49 HOAI, Leistungsphase 5;
_Ausführungsplanung Architekt, M 1:50 sowie
Regeldetails (Dämmung, Fassadenverankerungen,
etc.);
_Ausführungsplanung Fachplaner (z.B. Blitzschutz,
Leerrohre, Grundleitungen, etc.);
_die Bewehrungspläne für die Ortbetonbauteile des
zu erstellenden Bauwerks gem. §49 HOAI
Leistungsphase 5 (Grundleistungen), inkl.
Detaildarstellungen, ohne Schalmaße;
_Sämtliche darüber hinausgehende statische
Berechnungen und Planungsleistungen sind durch
den AN zu erbringen und den Architekt*innen,
Fachingenieur*innen und Prüfingenieur*innen
rechtzeitig vorzulegen (siehe auch entsprechende
Positionen). Dieses gilt insbesondere für:
_Nachweis für Montage- und Transportzustände
der Fertigteile und Halbfertigteile;
_Elementpläne und Bewehrungspläne für
Stahlbetonfertigteile (einschl. der Abstimmungen
und ggf. erforderlichen Anpassungen der Bewehrungspläne
angrenzender Bauteile bei Änderung der
vorgeschlagenen Anschlussdetails);

Ausführung
_ Die Betonierabschnitte der Bodenplatten, Decken,
Wände und Stützen sind, wenn technologisch erforderlich, vom AN eigenverantwortlich festzulegen. Im Rahmen der
Arbeitsvorbereitung sind die Bewehrungspläne
diesbezüglich zu prüfen und ggf. vom AN auf seine
Belange hin zu ändern.
Bei Arbeitsfugen in wandartigen Trägern sind die
Oberflächen in den Kategorien rau oder verzahnt
gemäß DIN EN 1992 auszuführen.
Alle Unterzüge sind, wenn keine Arbeitsfugen
angegeben, mit der Geschossdecke zusammen ohne
Betonfuge herzustellen.
_Sämtliche Aufwendungen, wie z.B.
Schalungsausschnitte, Sonderbewehrungen
(Rückbiegeanschlüsse, Schraubanschlüsse,
Dübelleisten, etc.), Abstellungen usw. sind im
Angebotspreis zu berücksichtigen, wenn nicht gesondert ausgeschrieben.
_Folgende Betongüten sind gem. Statik vorgegeben:

BT1:
Gründung
Magerbetonauffüllung C12/15 XC0
Bodenplatten C25/30 (WU) XC2/XA1/WF
Aufzugsunterfahrt C25/30 (WU) XC2/XA1/WF
Bodenplatte Windfang C25/30 (WU) XC3/XA1/WF

Kellergeschoss
Wände C25/30 (WU) XC2/XA1/WF
Stützen C25/30 XC1/WO
Unterzüge C25/30 XC1/WO
Treppen C25/30 XC1/WO
Decken C25/30 (WU) XC2/XA1/WF

Erdgeschoss
Wände C25/30 XC1/WO
Stützen C25/30 XC1/WO
Unterzüge C25/30 XC1/WO
Balken C25/30 XC1/WO
Treppen C25/30 XC1/WO
Decken C25/30 XC1/WO

1. Obergeschoss
Wände C25/30 XC1/WO
Stützen C25/30 XC1/WO
Unterzüge C25/30 XC1/WO
Balken C25/30 XC1/WO
Treppen C25/30 XC1/WO
Spannbetondecke Fertigteil XC1
Decke C25/30 XC3/XC1 WO

2. Obergeschoss
Wände C25/30 XC1/WO
Überzüge C25/30 XC3/WO
Unterzüge C25/30 XC1/WO
Decke C25/30 XC3/WO

Dachgeschoss
Wände C25/30 XC1/WO

BT2:
Gründungsbauteile
Einzelfundamente
(Außentreppe) C25/30 XC2/WF
Einzelfundamente
(Hallenbereich) C25/30 XC2/WF
Streifenfundamente
(Hallenbereich) C25/30 XC2/WF
Bodenplatte C30/37 (WU) XC3/XA1/WF

Erdgeschoss
Unterzüge C25/30 XC3/WF
Stützen C35/45 XC3/XD2/XF2/WA
Wände C25/30 XC3/WF
Ortbetonsockel C35/45 (WU) XC3/XD2/XA1/WF
Decken C25/30 XC3/XC1 WO

1. Obergeschoss
Wände C25/30 XC1/WO
Decken C25/30 XC1/WO

_Weitere Angaben zu den genauen Betongüten sind
in den jeweiligen Positionen vermerkt.
_Die beschriebenen Stb-Unterzüge (Decke) sowie
Abfangungen und Überzüge erreichen ihre statischen
Abmessungen in der Regel erst nach mehreren
Betonierabschnitten. Schalung und zugehörige
Unterstützung bzw. Absteifung für den Bauzustand
dürfen erst nach Fertigstellung und Erreichen der
vollen Tragfähigkeit des gesamten statisch
erforderlichen Querschnittes ausgebaut werden.
_Alle hiermit zusammenhängenden Aufwendungen
insbesondere Hilfsunterstützungen, Umrüstungen
sowie erhöhte Vorhaltemengen und Zeiten des
Schalungsmaterials sind in die Einheitspreise
einzurechnen.
_Der Nachweis der Standsicherheit und Durchbiegung der Schalelemente und Traggerüste ist,
gem. den einschlägigen Normen, vom AN
eigenverantwortlich zu führen. Alle erforderlichen
Unterstützungen und Sprießungen die sich aus der
Lastabtragung der Konstruktionsteile ergeben sind
vom AN eigenverantwortlich zu ermitteln.
_Mauerwerks- und Leichtbauwände dürfen frühestens 60 Tage nach nach Rohbauerstellung eingebaut werden.
_Inkl. aller Dreikantleisten an den sichtbaren
Eckpunkten, Stirnseiten der Wände, etc..

Abnahme/ Kontrolle der Ausführung
_Die Baugrubensohle ist nach DIN EN 1997 vor
Baubeginn durch den Baugrundsachverständigen
abzunehmen.
_Vor dem Betonieren hat der AN die Bewehrung in
eigener Verantwortung entsprechend den gültigen
Vorschriften abzunehmen. Die Bewehrungsabnahme
ist für jeden Einzelfall zu protokollieren. Eine Abnahme
mit dem bestellten Prüfingenieur ist vom AN in
Eigenverantwortung durchzuführen und
nachzuweisen.
Für die eigenverantwortliche Bewehrungsabnahme
sind fachkundige und in Konstruktionsfragen
erfahrene Bauingenieure einzusetzen. Die Personen
sind dem AG schriftlich zu benennen.
_Bei der Ausführung von Tragwerken aus Beton sind
die Anforderungen nach DIN EN 13670 und DIN
1045-3 zu berücksichtigen.

Planung Arbeitsfugen
_Im Zuge der Arbeitsvorbereitung sind durch den AN
die erforderlichen Arbeitsfugen zu planen und der
Bauleitung mind. 3 Wochen vor Baubeginn zur
Abstimmung zu übergeben. Diese beinhaltet
insbesondere:
_Lage und Ausbildung der Arbeitsfugen;
verwendete Produkte, z.B. für beschichtete
_Fugenbleche,
Verpressschläuche, etc.;
_Nachbehandlung der Arbeitsfugen (z.B. Anschlüsse
Fertigteile an Ortbeton, Wände an Decken, HFT, etc.);
Dieses ist in alle nachfolgenden Positionen
einzurechnen.
_Im Bereich geforderter kraftschlüssiger
Verbindungen (insbesondere Decken- und
Bodenplatten, an Unter- und Überzügen bzw. Stützen)
der einzelnen Bauteile, auch über Geschosse hinweg,
sind alle Betonierfugen (Arbeitsfugen) bezüglich ihrer
Oberflächenbeschaffenheit mind. als -RAUE FUGE-
herzustellen. Dieses ist in alle nachfolgenden
Positionen einzurechnen.

Kernbohrungen und Kernbohrzonen
werden über das Gewerk TGA ausgeführt. Einzelne
Kernbohrungen, die durch das Bauhauptgewerk
ausgeführt werden, sind in diesem
Leistungsverzeichnis ausgeschrieben.

Sonstiges
_Kleinere Ausführungsmängel an Betonelementen
bzw. Beschädigungen als Folge der Montagearbeiten
sind nur nach Aufforderung innerhalb von 5
Werktagen mit Kunstharzmörtel nachzubessern. Es
steht der Objektüberwachung bei mangelhafter
Ausführung frei die Bauteile entfernen und ersetzen zu
lassen.
_Aufgrund eng getakteter zeitlicher Abläufe sind
ausreichende Mengen an Schalungssätzen
vorzuhalten, um gleichzeitige Betonagen zu
ermöglichen und um die Betonierabschnitte zu
verringern.
_Sämtliche Aufwendungen aus den vorstehenden
Rahmenbedingungen sind in die Einheitspreise der
nachfolgenden Positionen einzurechnen.

Der ausführende Unternehmer muss folgende gültige Nachweise erbringen:
-Herstellerqualifikation zum Schweißen von Stahlhochbauten nach DIN EN 1090-2 Ausführungsklasse EXC2

Es sind folgende Gütenachweise bzw. Prüfergebnisse vorzulegen
-Lieferscheine güteüberwachter Werke für Transportbeton

Die Unternehmerin / Der Unternehmer, die / der die bauliche Anlage oder Anlagenteile
herstellt, hat die Übereinstimmung der verwendeten Bauprodukte und Bauarten mit den
Technischen Bestimmungen derWTB SH (VerwaltungsvorschriftTechnische
Baubestimmungen Schleswig-Holstein) zu bescheinigen.

*Hinweis: Hinweistext WU-Betonbauteile*
Ergänzend zu dem Hinweistext Stahlbetonarbeiten
gelten folgende Hinweise:

Allgemeines
_WU-Betonbauteile:
Kellerwände und Kellersohle, inkl Aufzugsunterfahrt BT1
Sohle EG BT1
Decke über Keller BT1
Sohle EG BT2
Ortbetonwände bis 50cm über OKFF BT2

_Nutzungsklasse: A;
_Beanspruchsklasse: 1;
_Rissweitenbegrenzung: wk^</=0,3mm;

- frühen Zwang nach Entwurfsgrundsatz EGS a (WU-Richtlinie) bzw. E-RV
(Lohmeyer/Ebeling)
- späten Zwang (NUR BEI PERIMETERDÄMMUNG) nach Entwurfsgrundsatz EGS c
(WU-Richtlinie) bzw. E-RA (Lohmeyer/Ebeling)

geltende Richtlinien und Normen für die
Ausführung
_DIN 18533.
_WU-RiLi des DafStb;
_Rissverpressung nach RiLi Inst. des DafStb;
_Beton gem. Vorgaben des EC2 einbauen,
nachbehandeln und ausschalen;
Überwachung/ zu beachtende Parameter
_Die Betonage ist während der Ausführung im
Hinblick auf dichtungstechnische Belange durch den
AN zu überwachen.
_Frischbetontemperatur;
_Hydratationswärme- und Festigkeitsentwicklung;
_Nachbehandlungsparameter zum kontrollierten
Wärmeabfluss;
Nachbehandlung WU-Unterfahrten und Schächte
_inkl. mechanische Nachverdichtung der Oberfläche
nach Betonage und anschließender Schutz gegen
schnelles Austrocknen der Oberfläche;
_Inkl. Mehraufwendungen zum Schutz gegen
schnelles Austrocknen durch Auslegen von PE-Folie
auf der Betonoberfläche. Hierfür erforderliche
Mehraufwendungen werden nicht gesondert vergütet
und sind in den EPs der jeweiligen Positionen zu
berücksichtigen. Inkl. Windsicherungsmaterial für die
Folie, sowie Rückbau und Entsorgung.
Einbau Fugenblech
_Entfernung Schutzfolie vor dem Stellen der
Wandschalung;
_Lage Fugenbleche gem. Planung;
_Inkl. aller Mehraufwendungen für erschwerten
Einbau von Abschalelementen, z.B. wenn die obere
Bewehrungslage bereits eingebaut wurde. Die hierfür
erforderlichen Mehraufwendungen können nicht
gesondert vergütet werden. Die Arbeitsabläufe sind
entsprechend zu planen.

Rissverpressung/ Abdichtung gegen
eindringendes Wasser

_Sofern aufgrund der Wahl des WU- Konzepts geplante Risse in der WU- Konstruktion entstehen, sind alle gerichteten und sonstigen Risse als Teil der Leistung fachgerecht zu verpressen.
_Zur Erfassung ist durch den AN eine Vorortbegehung in Anwesenheit der Tragwerksplanung und der Bauleitung zu organisieren, Risse müssen gemeinsam begutachtet und Festlegungen für die Verpressung getroffen werden. Nach erfolgter Verpressung ist die Dokumentation hierzu vorzulegen sowie eine abschließende Begehung vorzunehmen.
_Die Ausführung der Rissverpressung von
Undichtigkeiten hat fachgerecht und regelkonform zu
erfolgen.
_ oberseitig/ innenseitig
_ Inkl. aller Maßnahmen (z.B. Rissinjektion) zur
Abdichtung gegen eindringendes Wasser. Die hierfür
erforderlichen Mehraufwendungen werden nicht
gesondert vergütet und sind in den EPs der jeweiligen
zu berücksichtigen.

Untergrundvorbereitung Abdichtung
_ Inkl. aller Untergrundvorbereitungen bei
Abdichtungsmaßnahmen, wie z.B. Säubern oder
Trocknung;
_Inkl. aller Spachtelarbeiten zum Ausgleich des
Untergrundes, falls erforderlich.
_Die hierfür notwendigen Mehraufwendungen werden
nicht gesondert vergütet und sind in den EPs der
jeweiligen Positionen zu berücksichtigen.

Verlängerung Gewährleistung auf 10 Jahre
Der Gewährleistung ist für WU-Betonbauteile nach
Ablauf der Gewährleistungsfrist auf 10 Jahre zu
verlängern.
In der Gewährleistung ist die Rissverpressung /
Abdichtung gegen eindringendes Wasser (z.B. durch
Risse, an Bauwerksfugen und an Durchdringungen,
etc.) sowie alle notwendigen Vorab- und
Folgemaßnahmen enthalten.
Aufwendungen dafür sind in der nachfolgenden
Position "Verlängerung Gewährleistungsfrist"
einzukalkulieren.

*Hinweis: Hinweistext Halbfertigteile und Fertigteile*
Ergänzend zu dem Hinweistext Stahlbetonarbeiten
gelten folgende Hinweise:

Allgemeines
_Die Halbfertigteile werden als Decken-, Innenwand- und Außenwandelemente im Gebäude eingesetzt.

Anschlüsse
_Inkl. aller Anschluss- und Durchstanzbewehrungen

Doppelwandelement
_Wände werden als elementierte Doppelwände
hergestellt, welche aus 2 Stahlbetonschalen, die durch
Gitterwerk, der Wandstärke entsprechend, distanziert
sind. Der Ortbetonkern wird auf der Baustelle
eingebracht, wodurch ein monolithischer Baukörper
entsteht.
_Die Elementaufteilungen werden im Zuge der
Werkstatt- und Montageplanung festgelegt. Hierbei
sind verschiedene Elemenbreiten vorgesehen.
_Die Elementaufteilung erfolgt gem.Werkplanung AN
_Inkl. der Deckenabschalung in der Höhe.
_Fugenbreite, senkrecht: ca.1,5cm;

Elementdecken
_Die Werkplanung der Decken erfolgt durch den AN
(bzw. den Hersteller).
_Die Horizontalanschlüsse der Decken sind gem.
Zulassung des Herstellers bzw. den allgemeingültigen
fachtechnischen Regeln herzustellen.
_Inkl. Herstellung umlaufender Anschlüsse.
_Inkl. aller notwendigen Gerüste, Träger, Drehsteifen,
etc. zum Einbau der Deckenplatten.
_Inkl. Nacharbeiten von Fehlstellen im Fugen- und
Ringankerverguss, sowie die fachgerechte
Nachbehandlung des Vergussbetons.
Inkl. aller erforderlichen Anschlussteile,
_Befestigungsmittel, Dübel, Anker, Schweißarbeiten,
Ausbildung von Gleitlagern und Dehnfugen,
Ummantelung von Stahlteilen zur Erhöhung der
Feuerwiederstandsklasse, etc..
_Ausführung aller Aussparungen und
Deckenöffnungen unter Berücksichtigung der stat.
Erfordernisse. Eventuell notwendige Wechsel oder
sonstige Verstärkungen sind in den entsprechenden
Positionen zu berücksichtigen und werden nicht
gesondert vergütet.

Markierungen, Ausrichtung und Höhenabgleich Fertigteile/
Halbfertigteile
_Das Aufreißen der Wände auf Grundlage der freigegebenen
Werkstatt- und Montageplanung erfolgt durch den AN. Die
durch die Bodenmarkierung entstehenden Mehrkosten werden
nicht gesondert vergütet und sind in den EPs der jeweiligen
Positionen zu berücksichtigen. Markierung der Elemente in
Abhängigkeit von der geforderten Fluchtung.
_Inkl. Höhenabgleich während Montage mittels Unterkeilungen.
Als Unterkeilungen sind Beilagen z.B. aus PVC-Montageplatten
zu verwenden. Beim Höhenabgleich ist vom höchsten Punkt, je
Geschoss, auszugehen, um die Höhe der Unterkeilung zu
ermitteln. Hierbei ist darauf zu achten, dass die Bereiche frei
von jeglichem Bauschutt sind.
_Als Ausgleichsschicht kann eine 2cm Mörtelschicht
vorgesehen werden. Nach dem Ausrichten sind diese Fugen mit
Vergussmörtel zu vergießen (F90). Die hierfür entstehenden
Mehraufwendungen werden nicht gesondert vergütet und sind in
den EPs der jeweiligen Positionen zu berücksichtigen.

Kennzeichnung - Fertigteile
Anlegen von Kennzeichnungen auf den Oberseiten sämtlicher
Boden- und Deckenplatten zur Platzierung vorstehend
beschriebener Wandelemente aus HFT und FT gem.
Hinweistext und nachfolgender Beschreibung.
- Kennzeichnung der:

Wandelemente (+ Stoßpunkte);
_Öffnungen;
_Elementstärken;

- dauerhafte und deutliche Kennzeichnung mittels Farbstreifen
auf ganzer Länge;
- Die Kennzeichnung dient zur Verdeutlichung der
Wandverläufe und Überprüfung der Passgenauigkeit;
- Ausführung: witterungsbeständige Markierung;

Maßtoleranzen/ Montagetoleranzen
_Die Fertig- und Halbfertigteile sind passgenau zueinander
auszurichten, sodass keine Höhenversprünge zwischen den
Betonelementen entstehen.
_Bei Wandelementen ist auf die bündige Montage zwischen
benachbarten Elementen auf den Sichtseiten zu achten.
Gleiches gilt für sichtbare Deckenelemente, welche von unten
sichtbar bleiben.
_Inkl. Vornahme einer kontrollierten Montage, bei der nach
Zielmarken versetzt und das Justieren mit Mess- und
Hilfswerkzeugen durchgeführt wird.

Fugen + Ecken HFT/ FT
_Fugenbreiten Stöße zw. Elementen: ca. 15mm;
_In den Stoßfugen zwischen den Elementen sind
Schaum-Rundschnüre (PE-Rundschnur) als Fugenfüller
vorzusehen. Hieraus entstehende Mehraufwendungen werden
nicht gesondert vergütet und sind in den EPs der jeweiligen
Positionen zu berücksichtigen.
_Ausführung Stoßfugen mittels Dreikantleisten.
_Inkl. Anbringung Stahlwinkel zur Sicherung gegen Aufweiten
der Ecken. Die Anzahl der Winkel ist auf die jeweilige
Wandhöhe abzustimmen. Die hierfür erforderlichen
Mehraufwendungen werden nicht gesondert vergütet und sind in
den jeweiligen EPs zu berücksichtigen.
_Inkl. durchgehende Fugensicherung mit geeigneten
Maßnahmen gegen Ausweichen infolge des Betonierdrucks.
_Inkl. Nachbehandlung: Durch Fugen ausgetretene
Zementschlämme ist nach dem Betonieren zu säubern oder
auszuwaschen. Eventuell überstehender Beton ist abzustoßen.

Transport- und Montageanker
_Die Lage und das Erscheinungsbild der Transport- und
Montageanker wird im Zuge der Werkstatt- und
Montageplanung mit dem AN abgestimmt und sind Bestandteil
dessen Planung.
_Sollten sichtbar bleibende Transport- und Montageanker nicht
vermieden werden können, so sind diese mittels
flächenbündigen Abdecktellern/ Verschlussstopfen in farblich
passender Betonoptik zu verschließen. Hierfür erforderliche
Mehraufwendungen werden nicht gesondert vergütet und sind in
den EPs der jeweiligen Positionen zu berücksichtigen.

Abstandshalter
_Das Abzeichnen der Abstandshalter in Sichtflächen ist zu
vermeiden (z.B. durch Aufhängen der Bewehrung).

Schutzmaßnahmen
_Die FT und HFT müssen beim Transport und bei der Montage
durch geeignete Maßnahmen geschützt werden.
_Weitergehende Schutzmaßnahmen während der Bauphase
sind in die jeweiligen EPs der Positionen zu inkludieren, um
Rostfahnen oder andere Beschädigungen der Sichtbetonflächen
durch freie Bewitterung zu verhindern.
_Abdrücke oder Verfärbungen in sichtbaren Betonflächen,
welche aufgrund von mangelhafter Lagerung entstehen, sind
nicht zulässig.

Sonstiges
_Kleinere Ausführungsmängel an Betonelementen bzw.
Beschädigungen als Folge der Montagearbeiten sind nur nach
Aufforderung innerhalb von 5 Werktagen mit Kunstharzmörtel
nachzubessern. Es steht der Objektüberwachung bei
mangelhafter Ausführung frei, die Bauteile entfernen und
ersetzen zu lassen.
_Aufgrund eng getakteter zeitlicher Abläufe sind ausreichende
Mengen an Schalungssätzen vorzuhalten, um gleichzeitige
Betonagen zu ermöglichen und um die Betonierabschnitte zu
verringern.
_Ankerlöcher sind flächenbündig mit Betonkonus zu schließen.
Hierfür erforderliche Mehraufwendungen werden nicht
gesondert vergütet und sind in den EPs der jeweiligen
Positionen zu berücksichtigen.
_Sämtliche Aufwendungen aus den vorstehenden
Rahmenbedingungen sind in die Einheitspreise der
nachfolgenden Positionen einzurechnen.

*Hinweis: Arbeiten in Abschnitten*
Das Arbeiten in Abschnitten gemäß
Bauablaufkonzept und in Absprache Bauleitung ist in die Einheitspreise der Betonarbeiten mit einzukalkulieren
und wird nicht gesondert vergütet.

*Hinweis: Hinweistext Sichtbetonarbeiten*
Allgemeine Betonoberflächen (kein Sichtbeton nach DBV)

Alle Betonoberflächen, bis auf die gekenzeichneten Wände, werden verputzt/gespachtelt/ gefliest
oder befinden sich im nicht sichtbaren Bereich oberhalb von abgehängten Decken.

Die gekennzeichneten, frei sichtbaren Betonflächen sind als glattgeschalte Oberflächen auszuführen.
Die Schalhaut ist sauber, frei von Zementleimresten und so herzustellen, dass keine Abplatzungen, Betonnester oder groben Porenbildungen entstehen.
Für diese Flächen werden keine Anforderungen gemäß DBV-Merkblatt "Sichtbeton" gestellt; dennoch ist ein ordentliches und gleichmäßiges Erscheinungsbild sicherzustellen.

Mindestanforderungen für sichtbare Betonflächen (kein Sichtbeton nach DBV):
Für alle Betonflächen im Sichtbereich gelten folgende Mindestanforderungen:
_Gleichmäßige und saubere Oberfläche ohne ausgeprägte Farbwolken, grobe Porenansammlungen oder nennenswerte Strukturunterschiede.
_Fehlerfreie Ausbildung von Kanten, Arbeitsfugen und Stoßfugen; ausgebrochene Stellen sind unzulässig.
_Vermeidung von Betonnestern, Abplatzungen und Ausblutungen in sichtbaren Bereichen.
_Saubere und gleichmäßige Verschlüsse von Ankerlöchern bzw. Konen.
_Homogene Flächenwirkung innerhalb eines Bauteils, ohne stark voneinander abweichende Schalbilder.
_Sorgfältige Schalung und Verarbeitung, um eine optisch stimmige, technisch einwandfreie Oberfläche zu erzielen.

Sichtbetonarbeiten - Sichtbetonklasse SB3 gemäß DBV-Merkblatt "Sichtbeton"

Im Bauteil BT-1, 1. Obergeschoss, ist eine Wand als Sichtbetonfläche der Sichtbetonklasse SB3 auszuführen.

Schalungs- und Schalhautsystem:
_ einheitliche, nicht saugende, glatte Schalhaut
_ neuwertige Schalung (Erstverwendung)
_ Schaltafeln mit scharfen Kanten für homogene, gratfreie
Oberfläche
_ Rahmenschalung mit sauberen, gleichgroße Schaltafeln
Schalung: Peri Maximo oder gleichwertig

Flächengliederung
_ Anordnung von Fugenbild und Ankern in Abstimmung mit den
Architekten (gem vorstehender Position Werkplanung);
_ Anker sind in einem regelmäßigen Raster und nicht direkt an
Fugen/Stößen (zB Peri Maximo Schalung) anzuordnen;
_Betonierabschnitte mit einheitlich durchgehendender Höhe
gemäß vorstehender Abstimmung;
_ Durchgehendes Schalungsbild

Fugen
_ z.T Strukturierung bzw. Betonierfugen mittels Trapezleisten
abtrennen. Abrechnung über separate Position.
_ Alle Kanten werden als gebrochene Kanten (Dreikantleisten)
ausgeführt. Abrechnung über separate Position.

Oberflächenausbildung:
_Es ist keine nachträgliche Oberflächenbearbeitung oder
Nachbehandlung geplant.
_ Ankerlöcher sind mit versenkten Betonkegeln zu schließen;

Abdichtung:
_ Die Schalung ist sicher und standfest aufzustellen und zur
Vermeidung von Kiesnestern sogfältig abzudichten (Schalfugen,
Schnittkanten Schalung, Fußpunkt, Öffnungen, Kanten,
Anschlüsse, Spannstellen)
_ Die Abdichtung ist mit Dichtungsband und nicht mit Silikon
auszuführen.
_ Es sind abgedichtete Schalungsanker zu verwenden (zb
Moosgummiabdichtung)

Verarbeitung:
_ Die Schalung ist geschützt zu lagern, die oberste Sicht ist vor
dem Austrocknen zu schützen
_ Der Trennmittelauftrag muss auf zusammenhängenden
Wandflächen gleichmäßig und zeitgleich erfolgen
_ Abdichtung des Schalungsfußes und reduzierugn der Fallhöhe
um das das Entmischen am Schalungsfuß zu vermeiden
_ Der Sichtbeton ist nach gleicher Verweildauer zu entschalen
_ Die Anschlussbewehrung ist zuverlässig vor
Niederschlagswasser (Frischhaltefolie) schützen.

*Hinweis: Hinweistext Windfang und Umbau Bestand*
Die Arbeiten am Windfang und Umbau Bestand
sind nach Abschluss der Hauptarbeiten und nach Rückbau des Fassadengerüstes auszuführen.
Der hierfür erforderliche Mehraufwand durch eine erneute Anfahrt und Arbeitsaufnahme ist in die Einheitspreise einzukalkulieren und wird nicht gesondert vergütet.

*Hinweis: Hinweistext Leerrohre*
Die Leerrohre sind in gesonderten Leerrohrplänen dargestellt und daher nicht in den Schalplänen enthalten. Dies ist bei der Ausführung zu berücksichtigen.

##### Abschnitt 01.09.01 Werkstatt- und Montageplanung

*Hinweis: Hinweistext Werkstatt- und Montageplanung*
Ergänzend zu dem Hinweistext Stahlbetonarbeiten gelten
folgende Hinweise:
_
Durch den AN ist eine Werk- und Montageplanung,
einschließlich ergänzender statischer Berechnungen für die
Fertigteile auf Grundlage der Architektenpläne und
Detailvorgaben des Architekten sowie der statischen
Berechnung und Übersichtszeichnungen des Tragwerkplaners
(Schal- bzw. Bewehrungspläne) zu erstellen und den Beteiligten
(inkl. Prüfingeneur:in) zur Prüfung vorzulegen.
_
Die Werkstattplanung hat u.a. folgende Punkte zu beinhalten:
· alle erforderlichen statischen Detailnachweise für
Anschlagmittel;
· Bau- und Transportzustände und Änderungen;
· detaillierte Material- und Stücklisten;
· Ausführungszeichnungen;
· Montageanweisungen;
· Angaben zur bauzeitlichen Unterstützung;
_
Ggf. sind für Leerrohre, Einbauteile der Haustechnik weitere
Pläne zu beachten.
_
Werkstattpläne sind nach Prüfdurchläufen gleichzustellen.
Werden mehrere Prüfdurchläufe erforderlich, so werden diese
_
nicht gesondert vergütet und sind entsprechend im EP der
Positionen einzukalkulieren.
_
Die Planung ist unmittelbar nach Auftragserteilung zu erstellen
und rechtzeitig vor Beginn der Arbeiten (mind. 4 Wochen vor
Fertigungsbeginn) vorzulegen.
_
Die Statik/ Planung des AN ist der Prüfstatik eigenständig
durch den AN vorzulegen.

**01.09.01.1 Werkstatt- und Montageplanung - Halbfertigteile**
*** Bezugsbeschreibung
Herstellung und Übergabe von prüffähiger Werkstatt- und
Montageplanung für alle nachfolgenden Halbfertigteildecken der
nachfolgenden Titel, gem. Hinweistext und nachfolgender
Beschreibung.
Grundannahmen Statik;
- Planung AN inklusive:
· Anschlussdetails;
· Montageablaufplan;
· Montagepläne, inkl. Planung für Montagehilfe u. Szenario;
· Verlegepläne/ Übersichtspläne vermaßt und Stücklisten
(Darstellung zusammenhängender vermaßter Wand- und
Deckenabwicklungen);
· Elementpläne
· Eisenlisten;
· Einbauteile;
· statische Ergänzungen, soweit erforderlich auf Grundlage
der Vorgaben der Statik des AG;
· Fugenplanung/ Fugenbild (vermaßt);
· Einbauteile;
· Darstellung und Vermaßung Öffnungen und
Durchbrüche;
- Ablauf:
· Planung auf Grundlage Vorgaben;
· Prüfdurchlauf parallel Architekt (Abstimmung Teilung und
sichtbarer Anschlüsse) und Statik (Ziel Reduzierung
Stahleinsatz);
· wenn nötig Gleichstellung;
· Durchlauf Prüfstatik;
· wenn nötig Gleichstellung;
- Darstellungsumfang:
· zur Abstimmung mit Architekten und Statik: PDF-Datei;
· zur Prüfung Behörde: 4-fach Papier;
· zur Gleichstellung und Vorlage Bauherr: PDF-Datei;
Menge: 1,000 psch
DIN 276:2018-12: 399

**01.09.01.2 Werkstatt- und Montageplanung - Fertigteile**
*** wie Position 01.09.01.1
- für alle nachfolgenden Fertigteilelemente (ausgenommen
Treppen, da diese gesondert erfasst werden)
Menge: 1,000 psch
DIN 276:2018-12: 399

**01.09.01.3 Werkplanung FT Treppen**
Herstellung und Übergabe von prüffähiger Werkplanung für alle
nachfolgenden Fertigteiltreppen gemäß
Hinweisposition und nachfolgender Beschreibung:
_
Vorgaben: M1:50 u. Regeldetails sowie Grundannahmen
Statik .
_
Inkl. Planung für Montagehilfe u. Szenario;
Ablauf:
_
· Planung auf Grundlage Vorgaben.
· Prüfdurchlauf parallel Architekt (Abstimmung Teilung und
sichtbarer Anschlüsse) u. Statik (Ziel Reduzierung
Stahleinsatz).
· wenn nötig Gleichstellung.
· Durchlauf Prüfstatik.
· wenn nötig Gleichstellung.
_
Darstellungsumfang:
_
zur Abstimmung mit Architekten u. Statik: je 1-fach Papier +
pdf-Datei;
· zur Prüfung Behörde: 4-fach Papier;
· zur Gleichstellung u. Vorlage Bauherr: 2-fach Papier.
Menge: 1,000 psch
DIN 276:2018-12: 399

##### Abschnitt 01.09.02 WU Konzept

**01.09.02.1 Technische Bearbeitung WU-Konstruktion**
Technische Bearbeitung für Ausführungs-, Werkstatt- und
Montageplanung der WU-Konstruktionen:
Alle durch die Bauart bedingten Aufwendungen für die
technische Bearbeitung, Werk- und Montageplanung,
Betontechnologie und die konstruktiven Zusatzmaßnahmen
sind Leistungsbestandteil des Auftragnehmers. Die technische
Bearbeitung der Ausführung der "Weißen Wanne" unterliegt
dem Ausführenden vor Ort. Er übernimmt die Gewährleistung
für die Wasserundurchlässigkeit.

Planung der WU-Ortbetonkonstruktionen
Fugen- und Fugenbandplanungen mit WU-Konzept der
WU-Konstruktion im Untergeschoss durch den AN.
Planung von Arbeitsfugen, Sollrissfugen u. dgl. in Abstimmung
mit Objekt- und Tragwerksplaner. Erstellung von
Übersichtsplänen, Detailplänen, Lage der Fugen,
Ausführung/Ausbildung der Fugen, Stöße und Verbindungen.
Mit produktspezifischen Nachweisen zur Gebrauchstauglichkeit
und Tragfähigkeit.
Erstellen von Verlegeplänen mit Angaben zur Lage, Ausbildung
der Stöße, Angaben zu Verbindungen

Betonierabschnitte werden durch den AN festgelegt.
Nachbehandlungskonzept wird durch den AN festgelegt.
Zugelässige mittlere Rissbreite: wk = 0,30 mm
Untergrund: Sauberkeitsschicht, Dämmung mit PE-Folie
Betongüte, Expositionsklassen, Bewehrungsmenge gem. Statik
Alle Durchdringungen mit Zulassung für WU-Bauteile.

Entwurfsgrundsatz:
- frühen Zwang nach Entwurfsgrundsatz EGS a (WU-Richtlinie) bzw. E-RV
(Lohmeyer/Ebeling)
- späten Zwang (NUR BEI PERIMETERDÄMMUNG) nach Entwurfsgrundsatz EGS c
(WU-Richtlinie) bzw. E-RA (Lohmeyer/Ebeling)

Nutzungsklasse A
Beanspruchungsklasse 1

Es gibt drückendes Wasser seitlich und von unten,

 Bemessungswasserstand (der während der voraussichtlichen Nutzungs- bzw. Lebensdauer zu erwartende höchste Wasserstand) ist auf ca. +1,15 m NHN im Baugrund angegeben.

Unterkante Sohle liegt bei ca. +3,95m NHN, ca. 2,85m unter Wasserstand.

Übergabe der Ausführungsdokumentation als
Papierzeichnung/Plotterausdruck, 1-fach, farbig, gefaltet DIN
A4, einschl. Übergabe der Pläne, pdf-Daten, Schnittstelle DWG,
Datenträger CD-ROM, an den Bauherrn, Tragwerksplaner,
Prüfingenieur und Architekt.
Menge: 1,000 psch
DIN 276:2018-12: 399

**01.09.02.2 Fremdüberwachung; Überwachungsklasse 2 und 3**
Überwachung der Baustelle mit Einbau von Beton der Überwachungsklasse 2 und 3 nach DIN EN 13670 und den Anwendungsregeln nach DIN 1045-3 durch eine ständige, anerkannte und zertifizierte Prüfstelle über die gesamte Bauzeit.

Leistungsbestandteile
- Einrichtung, Vorhaltung und Unterhaltung der Baustelle als BII-Baustelle mit allen erforderlichen Prüfgeräten
- Kennzeichnung der Baustelle
- Führen eines Betontagebuchs
- Durchführen der erforderlichen Betonprüfungen und Herstellen von Prüfkörpern gem. Überwachungsklasse
- Übermittlung der Aufzeichnungen und Prüfergebnisse an die zuständige anerkannte Überwachungsstelle
- Beurteilung und Auswertung der Ergebnisse der Prüfungen
- Vollständige Dokumentation digital und in Papierform und Übergabe an den Bauherrn
Menge: 1,000 psch
DIN 276:2018-12: 399

**01.09.02.3 Mitwirkung BBQ nach DIN 1045-1000**
Werkstattplanung zur Ausführung von Bauwerkssohlen und Außenwänden mit WU-Beton-Qualitätsanspruch, "Weiße Wanne" nach WU-Richtline des DAfStb sowie als Betonbauqualitätsklasse "S" (besondere Ausführungen)

Leistungsumfang:
- Grundlagenermittlung
- Beratung des AG
- Erarbeitung von Ausführungsvorschlägen
- BBQ-Ausschreibungsgespräch (auch nach Vergabe)
- BBQ-Ausführungsstartgespräch nach DIN 1045-1000
- BBQ-Ausfürhungsverlaufsgespräche nach DIN 1045-1000
- Werkstatt- und Montageplanung des AN

Insbesondere die Anforderungen aus der Nutzung sind mit dem AG zu klären und vertraglich festzulegen. Die statische Berechnung, die konstruktiven Maßnahmen sowie die Bauausführung sind auf diese Forderung abzustellen.

Mindest-Leistungsumfang zu Grundlagenermittlung und Beratung ist die AN-seitige Erarbeitung aller Beiträge gemäß Standard-Schnittstellenvorschlag aus DIN 1045-1000 (Anlage 2) gemäß objektbezogener Anforderungen an Planungs- und Betonbauqualitätsklassen:

In der AN-seitigen Planung zu berücksichtigende Elemente und Maßnahmen sind:
- Baustoff: Beton mit hohem Wassereindringwiderstand
- Zwangspannungen im Bauwerk: Rissbreite und Bewehrungsführung; Nachweis zur Begrenzung der Rissbreite bzw. Rissvermeidung
- Fugenplanung: Auswahl und Anordnung von Fugenabdichtungen
- Bauausführung: Betonierbarkeit, Verdichtung, Nachbehandlung
- Bauphysik: Wärmedämmung, Nutzungsanforderungen, Baufeuchte

Nutzungsklasse:  A (gem. DBV-Merkblatt
  Hochwertige Nutzung von
  Untergeschossen")
Beanspruchungsklasse:  1 (drückendes Wasser)
Planungsklasse:  S (DIN 1045-1000)
Betonbauqualitätsklasse:  S (DIN 1045-1000)
Menge: 1,000 psch
DIN 276:2018-12: 399

##### Abschnitt 01.09.03 BT1 Sohle, Fundamente und Keller (UG)

*Hinweis: Sohle*

**01.09.03.1 Sauberkeitsschicht 50mm**
Herstellung von Feinplanum u. Sauberkeitsschicht
planeben für den nachfolgenden Einbau einer
Perimeterdämmung unter der Sohle gemäß Hinweisposition
u. nachfolgender Beschreibung.
- Einbauort: vorstehende Baugrube
- Feinplanum:
- Boden Ab- bzw. Auftrag ca.
+/-5cm;
- Geforderte Genauigkeit +/-2cm;
- Sauberkeitschicht:
- Betonfestigkeitsklasse C 8/10;
- Expositionsklasse gemäß Statik
- Feuchtigkeitsklasse gemäß Statik;
- Schichtdicke im Mittel 5cm;
- Abrechnungsmaß: Achsmaß Fundamente, gemäß Schalplan;

inkl. Aufzugsunterfahrt
Menge: 321,058 m2
DIN 276:2018-12: 325

**01.09.03.2 Perimeterdämmung 220 (WLG035)**
Lieferung, Zuschnitt und Einbau von Wärmedämmung unter
Stb-Sohle gem. Hinweistext und nachfolgender Beschreibung.
- Einbau auf vorstehender Sauberkeitsschicht;
- Stärke: 1x d=120mm + d=1x 100mm (stöße versetzt);
- Material: XPS WLG 035;
- zulässige Dauerdruckspannung nach DIN EN 1606 sigma
D,50: ≥ 500 kN/m2;

- Abrechnungsmaß: eingebaute Fläche; inkl. Aufzugsunterfahrt
Menge: 321,058 m2
DIN 276:2018-12: 325

**01.09.03.3 PE Folie 1 lagig, 0,2mm**
Trennlage aus PE-Folie als Gleitschicht für WU-Beton, Dicke 0,2 mm, einlagig, auf Untergrund Dämmung.
Liefern und aufbringen,
Stöße überlappen
Menge: 321,058 m2
DIN 276:2018-12: 325

**01.09.03.4 WU Sohle Keller: C 25/30 WU; B 500 A/B, d = 40 cm**
Liefern und Herstellen einer Stb-Sohle gemäß
Hinweisposition und nachfolgender Beschreibung.

gemäß DAfStb-WU-Richtlinie, Beanspruchungsklasse 1 "Ständig oder zeitweise drückendes Wasser".
_
Abrechnung Betonstahl in separater, nachfolgender
Position;
_
auf vorstehendem Planum, PE Folie, Perimeterdämmung u.
Sauberkeitsschicht
_
Betongüte: C 25/30 WU
_
Expositionsklasse: unten XC2/ XA1/ WF; cnom = 3,5 cm
oben XC1/WO; cnom = 2,5 cm
_
Einbauort: Sohle Keller  (OK Sohle = -3,03 OKFF)
Stärken: 40cm;
_
Randschalung in nachstehender Position
Schalung Sohle
_
ca. 8 Eckausbildungen;
_
Anschluss nachfolgend aufgehende Stb-Wände ca. 27 m (Innenwände) + ca. 84 m Umlaufend (Außenwände)
_
Anschluss nachfolgend aufgehende Stb-Stützen ca. 2 Stk.;
_
Abrechnungsmaß: Systemmaße gemäß Schalplan.
Menge: 125,556 m3
DIN 276:2018-12: 322

**01.09.03.5 Schalung Sohle Keller**
Liefern, Vorhalten, Einbauen, Demontieren u. Abfahren
von Schalung für Randbereich Sohle gemäß Hinweisposition
und nachfolgender Beschreibung
Einbauort: Sohle Keller
_
Höhe Sohle ca. 40cm;
_
Abschnitte ca. 25,5+,25,5+12,5+12,5+1,8+1,8+2,6+2,6 m;
_
_
Auflager / An- u. Abschlüsse:
auf vorstehender Sauberkeitsschicht,
_
(vorstehender Titel);
_
ca. 2 St Eckausbildungen;
_
ca. 2 St Übergang / Anschluss weitere
Fundamente;
_
_
Abrechnungsmaß: abgewickelte Sohllänge gemäß
Schalplan
Menge: 84,400 m
DIN 276:2018-12: 322

*Hinweis: Aufzugsunterfahrt*

**01.09.03.6 StB Sohle Aufzug, d = 25cm, WU**
Liefern und Herstellen von Stb-Sohle gemäß Hinweisposition
und nachfolgender Beschreibung:

gemäß DAfStb-WU-Richtlinie, Beanspruchungsklasse 1 "Ständig oder zeitweise drückendes Wasser".
_
Abrechnung Betonstahl in separater, nachfolgender
Positionen.
_
auf vorstehendem Planum, Perimeterdämmung/
_
Betongüte: C 25/30 WU; B 500 A/B

Expositionsklasse: oben (innen) XC1/WO; cnom = 2,5 cm
unten (außen) XC2/ XA1/ WF; cnom = 3,5 cm

Abmessung ca. 3,20 x 2,24m.
Stärke: 25cm.
_
_
inkl. umlaufende Randschalung.
_
umlaufender Anschluss an nachfolgend aufgehende
Stb-Wände mit Fugenblechen;
_
Abrechnungsmaß: Systemmaße gemäß Schalplan.
Menge: 7,168 m2
DIN 276:2018-12: 322

**01.09.03.7 StB Wände Aufzugsunterfahrt, WU**
Liefern und Herstellen von Stb-Wandabschnitten gem.
Hinweisposition und nachfolgender Beschreibung:

gemäß DAfStb-WU-Richtlinie, Beanspruchungsklasse 1 "Ständig oder zeitweise drückendes Wasser".
_
Inkl. Schalung u. aller dazugehörigen Aufwendungen;
_
Abrechnung Betonstahl in separater, nachfolgender
Positionen;
_
Betongüte: C 25/30 WU; B 500 A/B

Expositionsklasse: innen XC1/WO; cnom = 2,5 cm
außen XC2/ XA1/ WF; cnom = 3,5 cm
_
Abmessungen:
· Stärke: d ca. 25 bis 30cm.
· Höhe: ca. 0,70m.
· Länge: ca. 2x 3,20m + 2x 2,35m.
_

inkl: horizontale Fugen abgedichtet mit SynkoElast od.glw.

Oberflächenqualität:
· außen, Perimeterdämmung
· innen, sichtbarer Beton (Technikraum).
_
Auflager / An- u. Abschlüsse:
· unten, bündig auf Außenkante vorstehender Stb-Sohle;
· senkrecht, 4 x Eckausbildung;
  oben, Anschluss nachfolgende Sohlplatte mit
Fugenblechen;
_
Abrechnungsmaß: Systemmaße gemäß Schalplan.
Menge: 7,616 m2
DIN 276:2018-12: 331

*Hinweis: Außenwände Keller*

**01.09.03.8 StB Wände Keller, d=30cm, WU**
StB Wand als Keller Außenwand liefern und fachgerecht montieren gem. Hinweißposition und nachfolgender Beschreibung:

Typ: Elementwände als Weiße Wanne /WU), inkl. Ortbeton/WU-Beton zur Fugenausbildung und Anschluss an Bodenplatte, gemäß DAfStb-WU-Richtlinie, Beanspruchungsklasse 1 "Ständig oder zeitweise drückendes Wasser".
d = 30 cm (Elementwand)

Material: C25/30 (WU); B500 A, Fertigteil: C 30/37 WU

Expositionsklasse: innen XC1/WO; cnom = 2,5 cm
außen XC2/ XA1/ WF; cnom = 3,5 cm

Einbauort: Keller Außenwände, Länge ca. 12,5 / 25,5m;
bündig auf Außenkante Stb-Bodenplatte/Sohle;
Abmessungen: Stärke: d=30cm;
Höhe: ca. 2,500 m;
Oberflächenqualität: außen, nicht sichtbar, bauseitige Bekleidung;
innen, sichtbarer Beton und teilweise verputzt
Auflager / An- u. Abschlüsse: unten, auf Stb-Bodenplatte, senkrecht, Anschluss bzw. Fortführung
vor- und nachstehende Wände und Anschluss an StB EG Decke, 4 x Eckausbildung;
oben, Anschluss nachfolgende Deckenplatte;

Abrechnungsmaß: Systemmaße gemäß Schalplan.

Fugen: Abstand vertikaler Fugen max. 5,68 m
vertikale Stoßfugen sind Sollrissstellen ohne Bewehrung
horizontale und vertikale Fugen abgedichtet mit SynkoElast o.glw.

Brandschutzklasse: R90

Hinweis:
Im Bereich des Treppenlochs und zu den Fundamenten der
angrenzenden Bebauung sind Abtreppungen aus Magerbeton
herstzustellen um eine starke horizontale Belastung der Wände
zu vermeiden !
Menge: 190,000 m2
DIN 276:2018-12: 331

**01.09.03.9 Perimeterdämmung 200 (WLG035)**
Lieferung, Zuschnitt und Einbau von Wärmedämmung an Kellerwand gem. Hinweistext und nachfolgender Beschreibung.
- Einbau auf vorstehender StB Kellerwand;
- Stärke: 1x d=100mm + d=1x 100mm (Stöße versetzt);
- Material: XPS WLG 035;
- Inklusive Eckausbildungen (ca.4 Stück);
- zulässige Dauerdruckspannung nach DIN EN 1606 sigma
D,50: ≥ 500 kN/m2;
- Höhe ca. 3,42m, bis OK Rohdecke EG

- Abrechnungsmaß: eingebaute Fläche;
 Einbauort: Kellerwand Ost/ Süd/ West
Menge: 217,170 m2
DIN 276:2018-12: 335

**01.09.03.10 Schutzlage Abdichtung Wand Noppenbahn D 8mm lose verlegen**
Schutzlage für Abdichtung erdberührter Wände DIN 18533-1
und DIN 18533-2, aus Noppenbahn mit Gleit-, Schutz- und
Lastverteilungsschicht, Schichtdicke 8 mm, lose verlegen,

Noppenbahn für Schutz Dämmung Wände
Untergeschoss
Menge: 259,920 m2
DIN 276:2018-12: 335

**01.09.03.11 Perimeterdämmung, Schaumglas 280mm (WLG048)**
Perimeterdämmung auf Kelleraußenwand,
(gem. DIN 18533, Eignung für W2.1-E), aus Schaumglas CG DIN EN 13167,
Bemessungswert der Wärmeleitfähigkeit max. 0,048  W/(mK),

Dicke 280 mm, Anwendungsgebiet DIN 4108-10 PW, hohe
Druckbelastbarkeit - dh, Befestigung gemäß bauaufsichtlicher
Zulassung, Ausführung gemäß Einzelbeschreibung,
Schaumglasplatte zweischalig (2x140mm) liefern und
fachgerecht montieren.
Montage: Systemkleber
Montageuntergrund: StB
Bemessungswert der Wärmeleitfähigkeit 0,048 W/mK (DIN
4108-4:2016-07)
Einbauort: Außenwand Untergschoss Achse 1, parallel zu Bestand
(Feuerwiderstandsklasse F90 A+M)
Menge: 42,750 m2
DIN 276:2018-12: 335

*Hinweis: Abtreppung Magerbeton*

**01.09.03.12 Magerbeton Abtreppung_Keller**
Ortbeton Auffüllung, als unbewehrter Beton, C12/15, XC0
25/30 DIN EN 206, DIN 1045-2, natürliche Gesteinskörnung,
Dicke 0,6 bis 2,97m liefern und montieren.

Als Abtreppung ausführen, h=ca. 0,6 / 1,3 / 2,0 / 2,97m

Ort: Westliche Außenwand/ Längsseite Keller

Magerbeton Abtreppung
in 4 Abschnitten betonieren
ohne Sauberkeitsschicht
Untergrund: Erde / Sandböden
Inkl. Schalung u. aller dazugehörigen Aufwendungen;
Menge: 203,235 m3
DIN 276:2018-12: 322

**01.09.03.13 Magerbeton Abtreppung_Erdtank**
Wie Vorposition jedoch:
Position: Achse 1, neben Erdtank

2 Stufen von ca.1,2m Breite
von 2,4m unterhalb Gelände bis Oberkante Sauberkeitschicht
Länge: 10m
Menge: 29,600 m3
DIN 276:2018-12: 322

*Hinweis: Innenwände / Innenstütze*

**01.09.03.14 StB Stütze b/h=40/30**
Lieferung und Herstellung von Stb.
-Stützen gem. Hinweistext und nachfolgender Beschreibung. (Grundposition)
- inkl. Schalung u. aller dazugehörigen Aufwendungen;
- Abrechnung Betonstahl in separater, nachfolgender
Positionen (Titel Stahlbetonarbeiten Sonstige);
- Einbauort: Innenwände UG;
- Abschnitte: 1 Stück;
Material: C25/30; B500 A
Querschnitt: 40/30 cm
- Expositionsklasse: XC1-WO;
- Oberflächenqualität:
_
Sichtbeton gemäß nachfolgender Beschreibung;
- Oberflächengüte: sichtbarer Beton

Länge: bis ca. 2,50m;
- Auflager / An- u. Abschlüsse:
_
unten, auf Stb-Sohle, Durchstanzbewehrung
beachten;
_
oben, an nachfolgende Stb-UZ; StB-Decke
- Abrechnungsmaß: Systemmaße gemäß Schalplan;
Menge: 2,500 m
DIN 276:2018-12: 341

**01.09.03.15 StB Stütze b/h=40/24**
wie Vorposition jedoch,

 b/h=40/24cm
Menge: 2,500 m
DIN 276:2018-12: 341

**01.09.03.16 StB Unterzug b/h=24/40cm**
*** Bezugsbeschreibung
Liefern und Herstellen von Stb-Unterzug gem.
Hinweisposition und nachfolgender Beschreibung.
Inkl. Schalung u. aller dazugehörigen Aufwendungen;
Abrechnung Betonstahl in separater, nachfolgender
Positionen (Titel Stahlbetonarbeiten Sonstiges);

Material: C25/30; B500 A
Expositionsklasse: XC1/ WO

Einbauort: UG;
_
Herstellung im Zuge vorstehender Deckenerstellung,
1 Abschnitt über vorstehenden Stb-Stützen
_
_
Abmessung:
Breite: 24cm ;
Höhe bis UK Decke ca. 40cm;
statische Höhe inkl. Decke ca. 70cm;
_
Oberflächenqualität:
_
außen / innen: sichtbarer Beton
Auflager / An- u. Abschlüsse:
St Auflager Stb-Stützen (Bewehrung
Stützen bis Decke durchlaufend);
seitlich, Eckanschlüsse;
seitlich,  Wandanschluss
_
oben, an nachfolgende Stb-Decke
Abrechnungsmaß: Systemmaße gemäß Schalplan;
Menge: 1,400 m
DIN 276:2018-12: 341

**01.09.03.17 StB Unterzug b/h=40/40cm**
*** wie Position 01.09.03.16
Breite: 40cm ;
Menge: 3,850 m
DIN 276:2018-12: 341

**01.09.03.18 Innenwand StB**
StB Wand als Innenwand liefern und fachgerecht montieren gem. Hinweisposition und nachfolgender Beschreibung:

Typ: Elementwände inkl. Ortbeton zur Fugenausbildung und Anschluss an Bodenplatte,
d = 30 cm (Elementwand)

Material: C25/30; B500 A
Querschnitt: d = 24 cm (Elementwand)
Expositionsklasse: XC1/ WO cnom = 2,5 cm
Brandschutzklasse: R90

Einbauort: Keller Innenwände, Länge ca. 12 / 14,9m;
Höhe: ca. 2,500 m;
Oberflächenqualität: außen / innen, sichtbarer Beton
Auflager / An- u. Abschlüsse: unten, auf Stb-Bodenplatte, Anschluss an Stb-EG-Decke,

Abrechnungsmaß: Systemmaße gemäß Schalplan.
Menge: 86,000 m2
DIN 276:2018-12: 341

**01.09.03.19 Zulage: Innenwand StB als Ortbeton**
Zulage für Vorposition StB Wand als Innenwand.

Die Elementwand is als Ortbeton auszuführen, inkl Schalung.
Die Wand ist als tragende Wandscheibe auszuführen.

Beton: C25/30, XC1/WO
Anzahl: 1 Stück Betonwand.
Menge: 13,338 m2
DIN 276:2018-12: 341

**01.09.03.20 Eckausbildungen Wände, 90°**
Mehraufwendungen bei Herstellung vorstehender
Stb-Wänden gemäß Hinweisposition und nachfolgender
Beschreibung:

Ausführung im Zuge der Herstellung vorstehender
Bauteile;
_
Eckausbildung 90°;
Wandstärken wie oben beschrieben;
ca. 2 Einzellängen;
nur für nicht in den Positionen benannte Anschlüsse.
Menge: 5,000 m
DIN 276:2018-12: 341

**01.09.03.21 T-Stöße Wände 90 Grad**
Mehraufwendungen bei Herstellung vorstehender
Stb-Wänden gemäß Hinweisposition und nachfolgender
Beschreibung:

Ausführung im Zuge der Herstellung vorstehender
Bauteile;
T Stöße Wände 90 Grad
Wandstärken wie oben beschrieben;
Menge: 2,500 m
DIN 276:2018-12: 341

**01.09.03.22 Stirnfläche**
Mehraufwendungen bei Herstellung vorstehender
Stb-Wänden gemäß Hinweisposition und nachfolgender
Beschreibung:

Ausführung im Zuge der Herstellung vorstehender
Bauteile;
Freies Wandende.
Wandstärken wie oben beschrieben;
Menge: 2,500 m
DIN 276:2018-12: 341

*Hinweis: Sonstiges*

**01.09.03.23 Betonlichtschacht**
Lieferung und Montage von einem Betonlichtschacht in Kellerwand (DIN 18533, W2.1-E) gem. Hinweisposition und nachfolgender Beschreibung:

lichte Breite 1270mm
Lichte Tiefe 500mm
Lichte Höhe ca. 2000mm
Wandstärke 70mm
Anschlussdämmung 200mm

inkl Anschluss an bauseitiges Entwässerungssystem

inkl. Gitterrsotabdeckung

Der Betonlichtschacht ist angschlossen an eine WU-Kelleraußenwand und liegt unterhalb des Bemessungswasserstands

inkl. Leibungsfenster mit 3-fach-Wärmeschutzverglasung für das Fertigteilwerk
Wärmedurchgangskoeffizient: Uw = 0.89 W/(m²/K)
Lueftungsquerschnitt - 0.618 m² (freie Querschnitt muss größer sein als 0,5m2)
Baurichtmaß 1000x100mm

inkl. dazugehöriger Perimeterabdeckrahmen von 20cm Tiefe.
Menge: 1,000 psch
DIN 276:2018-12: 339

*Hinweis: Decke über Keller*

**01.09.03.24 WU Geschossdecke Keller: C 25/30 WU; B 500 A/B, d = 30 cm**
Liefern und Herstellen von Stb-Decke gemäß
Hinweisposition und nachfolgender Beschreibung.

gemäß DAfStb-WU-Richtlinie, Beanspruchungsklasse 1 "Ständig oder zeitweise drückendes Wasser".
_
Abrechnung Betonstahl in separater, nachfolgender
Positionen;

Inkl. Schalung u. aller dazugehörigen Aufwendungen;

aufgelagert auf vorstehende StB Stützen und StB Wände (WU Verbindung)

-inkl.Fugenausbildung und Anschluss an WU Wände, gemäß DAfStb-WU-Richtlinie, Beanspruchungsklasse 1 "Ständig oder zeitweise drückendes Wasser".
_
Betongüte: C 25/30 WU
_
Expositionsklasse: unten XC2/ XA1/ WF; cnom = 3,5 cm
oben XC1/WO; cnom = 2,5 cm
_
Einbauort: Decke Keller 2,50m über Sohle Keller
Stärken: 30cm;
_
Randschalung in nachstehender Position
Schalung Sohle
_
ca. 8 Eckausbildungen;
_
inkl Auskragung auf den Stirnseiten des Kellers (Achse 1 und Achse 6) über die Vorderkante der Außenwand hinaus zur Ausbildung eines Auflagers für das Verblendmauerwerk.
Länge der Auskragung Achse 1: ca. 7,2m
Länge der Auskargung Achse 6: ca. 12,5m.
Auskragungstiefe ca. 32cm:

Anschluss nachfolgend aufgehende Stb-Wände ca. 41m=  (Innenwände) + ca. 41 m Umlaufend (Außenwände)
_
Anschluss nachfolgend aufgehende Stb-Stützen ca. 1 Stk.;
_
Abrechnungsmaß: Systemmaße gemäß Schalplan.
Menge: 302,794 m2
DIN 276:2018-12: 351

**01.09.03.25 Schalung Decke Keller_Gerade**
Liefern, Vorhalten, Einbauen, Demontieren u. Abfahren
von Schalung für Randbereich Decke gemäß Hinweisposition
und nachfolgender Beschreibung
Einbauort: Decke über Keller
_
Höhe Decke ca. 30cm;
_
__
Auflager / An- u. Abschlüsse:
auf vorstehende Wände
_
(vorstehender Titel);
_
ca. 10 St Eckausbildungen;
_

_
Abrechnungsmaß: abgewickelte Sohllänge gemäß
Schalplan
Menge: 82,400 m
DIN 276:2018-12: 351

**01.09.03.26 Schalung Decke Keller_Auskragung**
Wie Vorposition, jedoch:
Auskragung 32cm
Menge: 20,000 m
DIN 276:2018-12: 351

*Hinweis: Sohle Erdgeschoss*

**01.09.03.27 Sauberkeitsschicht 50mm**
Herstellung von Feinplanum u. Sauberkeitsschicht
planeben für den nachfolgenden Einbau einer
Perimeterdämmung unter der Sohle gemäß Hinweisposition
u. nachfolgender Beschreibung.
- Einbauort: Bauteil 1, Sohle EG
- Feinplanum:
- Boden Ab- bzw. Auftrag ca.
+/-5cm;
- Geforderte Genauigkeit +/-2cm;
- Sauberkeitschicht:
- Betonfestigkeitsklasse C 8/10;
- Expositionsklasse gemäß Statik
- Feuchtigkeitsklasse gemäß Statik;
- Schichtdicke im Mittel 5cm;
- Abrechnungsmaß: Achsmaß Fundamente, gemäß Schalplan;
Menge: 383,104 m2
DIN 276:2018-12: 322

**01.09.03.28 Zulage Sauberkeitsschicht: zusätzlich 50mm**
Stärke der Vorposition um ca. 50mm erhöhen;

Stärke: ca. 50mm zusätzlich zur Vorposition, Gesamtstärke: ca. 100mm
Breite: ca. 70cm

Zur Herstellung der frostfreien Gründung bis mind. 80cm u. OKG.

Die Oberkante der Vorposition Sauberkeitsschicht verbleibt gleich, Erhöhung der Stärke nach unten.

Einbauort: 3-seitig umlaufend im Randbereich der Sohle EG, nicht unterkellerter Bereich BT1 (Achse 1/6 und Achse A)
Menge: 43,400 m2
DIN 276:2018-12: 325

**01.09.03.29 Perimeterdämmung 100mm (WLG035)**
Lieferung, Zuschnitt und Einbau von Wärmedämmung unter
Stb-Sohle gem. Hinweistext und nachfolgender Beschreibung.
- Einbau auf vorstehender Sauberkeitsschicht;
- Stärke: 1x d=100mm
- Material: XPS WLG 035;
- zulässige Dauerdruckspannung nach DIN EN 1606 sigma
D,50: ≥ 500 kN/m2;

- Abrechnungsmaß: eingebaute Fläche
Menge: 479,142 m2
DIN 276:2018-12: 325

**01.09.03.30 PE Folie 1 lagig, 0,2mm**
Trennlage aus PE-Folie als Gleitschicht für WU-Beton, Dicke 0,2 mm, einlagig, auf Untergrund Dämmung.
Liefern und Aufbringen,
Stöße überlappen
Menge: 479,142 m2
DIN 276:2018-12: 325

**01.09.03.31 WU Sohle EG: C 25/30 WU; B 500 A/B, d = 40 cm**
Liefern und Herstellen von Stb-Sohle gemäß
Hinweisposition und nachfolgender Beschreibung.

gemäß DAfStb-WU-Richtlinie, Beanspruchungsklasse 1 "Ständig oder zeitweise drückendes Wasser".
_
Abrechnung Betonstahl in separater, nachfolgender
Positionen;
_
auf vorstehendem Planum, PE Folie, Perimeterdämmung u.
Sauberkeitsschicht

-inkl.Fugenausbildung und Anschluss an WU Wände/Decke über Keller, gemäß DAfStb-WU-Richtlinie, Beanspruchungsklasse 1 "Ständig oder zeitweise drückendes Wasser".

Betongüte: C 25/30 WU
_
Expositionsklasse: unten XC2/ XA1/ WF; cnom = 3,5 cm
oben XC1, XA1/WO; cnom = 3,0 cm
_
Einbauort: Sohle EG ( Unterseite Sohle -0,63 OKFF)
Stärken: 40cm;
_
_
Randschalung in vorstehender Position
Schalung Sohle
_
ca. 4 Eckausbildungen;
_
Anschluss nachfolgend aufgehende Stb-Wände ca. 78 m (Innenwände) + ;ca. 60 m Umlaufend (Außenwände)
_
Anschluss nachfolgend aufgehende Stb-Stützen ca. 3 Stk.;
_
Abrechnungsmaß: Systemmaße gemäß Schalplan.
Menge: 191,657 m3
DIN 276:2018-12: 322

**01.09.03.32 Schalung Sohle EG**
Liefern, Vorhalten, Einbauen, Demontieren u. Abfahren
von Schalung für Randbereich Sohle gemäß Hinweisposition
und nachfolgender Beschreibung

Höhe Sohle ca. 40cm;
_
_
_
Auflager / An- u. Abschlüsse:
auf vorstehender Sauberkeitsschicht,
_
(vorstehender Titel);
_
ca. 2 St Eckausbildungen;
_
ca. 2 St Übergang / Anschluss weitere
Fundamente;
_
_
Abrechnungsmaß: abgewickelte Sohllänge gemäß
Schalplan
Menge: 62,200 m
DIN 276:2018-12: 322

**01.09.03.33 Zulage Schalung Sohle EG**
Mehraufwand zu vorstehenden Randfundamenten für gefaste
Kantenausbildung und vertieften Versprung gemäß Hinweisposition und nachfolgender
Beschreibung:

an Sohlkanten Dreikantleiste ca. 10x10mm.

Verspung.
An der Oberseite ist über die gesamte Länge ein Bereich von b/h= 32/7,5cm als Versprung/Versatz auszubilden.

inkl. Eckausbildungen.
Ausführung in Abschnitten gemäß Vorgabe Schalplan.
Menge: 56,200 m
DIN 276:2018-12: 322

*Hinweis: Abdichtung*

**01.09.03.34 Auflagerflächen egalisieren**
Erforderlichenfalls Egalisieren der Auflagerflächen wie folgt:
- Entfernen / Abstumpfen von Graten
- Auffüllen von Vertiefungen wie Löcher, Risse, Lunker
Menge: 99,000 m2
DIN 276:2018-12: 325

**01.09.03.35 Flächengrundierung**
Flächengrundierung zur Aktivierung der Selbstklebeschicht
mittels Lammfellrolle flächig auftragen
- Untergrund: Stahlbetonwand,
- Verbrauch: mindestens 300 g/m²
Menge: 99,000 m2
DIN 276:2018-12: 325

**01.09.03.36 Abdichtung EPDM**
Abdichtungslage
Vertikale Abdichtungslage nach DIN SPEC 20000-202:
- BA/MSB-nQ EPDM-BV-V-GG-1,6-SK
- Gesamtdicke: 2,75 mm
- gemäß aktuell gültigem Zertifikat als
Radondiffusionssperre geeignet
- Oberseite: rutschfest strukturierte Oberfläche
- Einlage: Glasgelege
- Unterseite:
vollflächige Polymerbitumenschicht mit abziehbarer Trennfolie
- Rissüberbrückungsklasse: RÜ1-E bis RÜ4-E
unmittelbar nach Ablüften der Flächengrundierung
(Fingertest) im Kaltselbstklebeverfaren an Außenwänden des
Untergeschosses verkleben.
- Untergrund: Stahlbetonkonstruktionen (Bodenplattenrand +
aufgehende Wände)

geeignet für Wassereinwirkungsklasse 1 & 2,
geeignet für Auflast Verblendmauerwerk,
bis ca. 40cm unter Gelände.
Unterer/oberer Bereich verschweißt auf Flächengrundierung. Breite Abdichtung ca. 1,0m

- Mindestüberdeckung unterhalb Verblendschale: 200 mm
(DIN 18533-2:2017-07, 8.2.5.2 Abs. 4)
- Überdeckung: mindestens 50 mm
- Breite der Schweißnähte: mindestens 40 mm
dicht verschweißen und die Dichtigkeit an der austretenden
Bitumenraupe kontrollieren.
Quernähte müssen verschweißt werden (bei zweischaligem
Mauerwerk + Entwässerung unterhalb der Geländeoberfläche;
(DIN 18533-2:2017-07, 8.2.5.2 Abs. 4).

Planungsgrundlage: RESITRIX SK W Full Bond o.glw.

Einbauort: Umlaufend BT1 als Sockelabdichtung Übergang WU StB an aufgehende Bauteile.

Anschlussbereich des WU-Bauteils mechanisch abtragend
vorbereiten,
Schweißnaht als Anschluss an Horizontalabdichtung
- Überdeckung des WU-Bauteils: >/= 150 mm
- Breite der Schweißnaht: >/= 50 mm
Herstellen und die Dichtigkeit an der austretenden
Bitumenraupe kontrollieren.
Das Entfernen / Entsorgen der Materialien zur Sauberhaltung
des Anschlussbereiches ist einzukalkulieren.
Mit dem Angebot wird ein gültiges AbP als Nachweis der
bauordnungsrechtlichen Zulassung vorgelegt.

Inkl Montieren an 4 Gebäudeecken
Menge: 99,000 m2
DIN 276:2018-12: 325

**01.09.03.37 Oberer Anschluss Abdichtung**
Herstellen eines hinterlaufsicheren Abschlusses mittels
mechanisch befestigter Klemmschiene
oder je nach Anforderung
Herstellen eines mechanisch gesicherten Abschlusses mittels
Klemmprofil.
Menge: 99,000 m
DIN 276:2018-12: 325

**01.09.03.38 Perimeterdämmung 100mm(WLG035), Stirnseite Sohle**
Lieferung, Zuschnitt und Einbau von Wärmedämmung an Stirnseite Sohle gem. Hinweistext und nachfolgender Beschreibung.
- Einbau auf vorstehender Stirnseite StB Sohle, inkl. Teilweise Einbau unterhalb Auskragung Sohle in Bereich Keller.
- Stärke: 1x d=100mm
- Material: XPS WLG 035;
- Inklusive Eckausbildungen (ca.4 Stück);
- zulässige Dauerdruckspannung nach DIN EN 1606 sigma
D,50: ≥ 500 kN/m2;
- Höhe Dämmung: ca.0,55m

- Abrechnungsmaß: eingebaute Fläche
Menge: 46,420 m2
DIN 276:2018-12: 325

**01.09.03.39 Schutzlage Abdichtung Wand Noppenbahn D 8mm lose verlegen**
Liefern und montieren von einer Schutzlage für Abdichtung erdberührter Wände DIN 18533-1
und DIN 18533-2, aus Noppenbahn mit Gleit-, Schutz- und
Lastverteilungsschicht, Schichtdicke 8 mm, lose verlegen,

Noppenbahn zum Schutz der Dämmung

Höhe: ca. 85cm
-inkl aller Eckausbidlungen horizontal und vertikal
Menge: 71,740 m2
DIN 276:2018-12: 325

*Hinweis: Windfang*

**01.09.03.40 Sauberkeitsschicht 50mm**
Herstellung von Feinplanum u. Sauberkeitsschicht
planeben für den nachfolgenden Einbau einer
Perimeterdämmung unter der Sohle gemäß Hinweisposition
u. nachfolgender Beschreibung.
- Einbauort: Bauteil 1 Sohle Windfang
- Feinplanum:
- Boden Ab- bzw. Auftrag ca.
+/-5cm;
- Geforderte Genauigkeit +/-2cm;
- Sauberkeitschicht:
- Betonfestigkeitsklasse C 8/10;
- Expositionsklasse gemäß Statik
- Feuchtigkeitsklasse gemäß Statik;
- Schichtdicke im Mittel 5cm;
- Abrechnungsmaß: Achsmaß Fundamente, gemäß Schalplan;
Menge: 13,500 m2
DIN 276:2018-12: 322

**01.09.03.41 Perimeterdämmung 100mm (WLG035)**
Lieferung, Zuschnitt und Einbau von Wärmedämmung unter
Stb-Sohle gem. Hinweistext und nachfolgender Beschreibung.
- Einbau auf vorstehender Sauberkeitsschicht;
- Stärke: 1x d=100mm
- Material: XPS WLG 035;
- zulässige Dauerdruckspannung nach DIN EN 1606 sigma
D,50: ≥ 500 kN/m2;

- Abrechnungsmaß: eingebaute Fläche
Menge: 13,500 m2
DIN 276:2018-12: 325

**01.09.03.42 PE Folie 1 lagig, 0,2mm**
Trennlage aus PE-Folie als Gleitschicht für WU-Beton,
Dicke 0,2 mm, einlagig, auf Untergrund Dämmung.
Liefern und aufbringen, Stöße überlappen
Menge: 13,500 m2
DIN 276:2018-12: 325

**01.09.03.43 WU Sohle Windfang: C 25/30 WU; B 500 A/B, d = 25 cm**
Liefern und Herstellen von Stb-Sohle gemäß
Hinweisposition und nachfolgender Beschreibung.

gemäß DAfStb-WU-Richtlinie, Beanspruchungsklasse 1 "Ständig oder zeitweise drückendes Wasser".
_
Abrechnung Betonstahl in separater, nachfolgender
Positionen;
_
auf vorstehendem Planum, PE Folie, Perimeterdämmung u.
Sauberkeitsschicht

-inkl.Fugenausbildung und Anschluss an WU Wände/Decke über Keller, gemäß DAfStb-WU-Richtlinie, Beanspruchungsklasse 1 "Ständig oder zeitweise drückendes Wasser". und inkl Anschluss an Bestand"

Betongüte: C 25/30 WU
_
Expositionsklasse: unten XC2/ XA1/ WF; cnom = 3,5 cm
oben XC1, XA1/WO; cnom = 2,5 cm
_
Einbauort: Sohle EG Windfang ( Unterseite Sohle -0,48 OKFF)
Stärken: 25cm;
_
_
Randschalung in nachstehender Position
Schalung Sohle
_
ca. 4 Eckausbildungen;
_
Abrechnungsmaß: Systemmaße gemäß Schalplan.
Menge: 3,375 m3
DIN 276:2018-12: 322

**01.09.03.44 Schalung Sohle Windfang**
Liefern, Vorhalten, Einbauen, Demontieren u. Abfahren
von Schalung für Randbereich Sohle gemäß Hinweisposition
und nachfolgender Beschreibung

Höhe Sohle ca. 25cm;
_
_
_
Auflager / An- u. Abschlüsse:
auf vorstehender Sauberkeitsschicht,
_
(vorstehender Titel);
_
ca. 4 St Eckausbildungen;
_
ca. 4 St Übergang / Anschluss weitere
Fundamente;
_
_
Abrechnungsmaß: abgewickelte Sohllänge gemäß
Schalplan
Menge: 15,000 m

**01.09.03.45 Abdichtung Dehnfugen Innenseite Übergang Sohle-Wand, Winkelförmiges Elastomer Fugenband**
Lieferung, Bereitstellung und fachgerechter Einbau des Fugenabdichtungssystems, inklusive aller systemrelevanten Komponenten, Untergrundvorbereitung, Klebstoffe, Hilfsstoffe, Zuschnittarbeiten und Nebenleistungen.

gemäß DAfStb-WU-Richtlinie, Beanspruchungsklasse 1 "Ständig oder zeitweise drückendes Wasser".

Typ: Winkelförmiges Elastomer Fugenband, verklebt und einbetoniert.
Breite der Fuge: ca. 20mm
Restsetzung der Sohle: ca. 10mm
Übergang: umlaufend Anschluss der Sohle an aufgehende Bauteile: Wände

Die Ausführung erfolgt gemäß den aktuellen Herstellerangaben, einschlägigen Normen (insbesondere DIN 18533, DIN 1045, DIN EN 1992), den allgemein anerkannten Regeln der Technik sowie den objektspezifischen Vorgaben.

Technische Anforderungen und Leistungsumfang:
- Abdichtung von Arbeitsfugen, Bewegungsfugen, Sollrissquerschnitten und kritischen Übergangsdetails in Betonbauwerken.
- Verwendung des hochflexiblen, mehrlagigen Profilbandes geeignet für erhöhte Bewegungsaufnahmen in mehrere Richtungen.
- Geeignet für Abdichtungen an WU-Konstruktionen, sowie Übergänge WU-Bauteil und Normalbeton.
- Beständig gegen chloridhaltige Medien (z. B. Tausalze), sulfatbelastetes Wasser und übliche im Erdreich vorkommende Stoffe.
- Hochfeste Verklebung durch systemzugehörige Epoxidharz-Klebstoffe; vollflächiger Verbund beidseitig sicherzustellen.
- Wasserundurchlässige Ausführung für Bauwerksabdichtungen mit erhöhter Beanspruchung.
-Geeignet für Abdichtungen in Bereichen mit Wassereinwirkungsklassen bis W2.1-E gemäß DIN 18533.

Ausführung / Montage:

inkl: Untergrundvorbereitung:
Reinigen, Aufrauen, Entstauben und Entfernen aller haftmindernden Stoffe. Sicherstellen eines tragfähigen, festen Untergrundes.

inkl: Grundierung / Klebstoffauftrag:
Auftrag des systemzugehörigen Klebers gemäß Herstellervorschriften; Schichtdicke gleichmäßig herstellen.

inkl: Einbau des Profils:
Zuschnitt des Profils auf vorgesehene Fugenlängen.
Einbettung des Profils in den frisch aufgetragenen Klebstoff.
Pressen und Ausformen zur Gewährleistung des vollflächigen Verbundes.
Sicherstellung einer spannungsfreien, mittigen Lage über der Fuge.

inkl: Detailausbildung:
Herstellung aller notwendigen Überlappungen, Endstücke, Kreuzungen, Innen-/Außenecken, T-Anschlüsse und Sonderprofile gemäß Herstellerempfehlungen.

inkl: Schutz und Nachbehandlung:
Schutz des frischen Systems vor mechanischer Belastung, Verschmutzung, Feuchtigkeit und Witterungseinflüssen bis zur vollständigen Aushärtung.

Produkt der Planung:
Sikadur Combiflex TF-Profil DFT 330/3 KI o.glw.

Hersteller/Typ:
'....................................................'
(Bieterangabe produkt)
Menge: 6,750 m
DIN 276:2018-12: 325

*Hinweis: Profile WU-Konstruktion*

**01.09.03.46 Fugenblech 80mm**
Liefern und Einbauen von beschichtetem Fugenblech gemäß
Hinweisposition und nachfolgender Beschreibung:
_
Arbeitsfugen Aufkantung Übergang/ Anschluss Kellerwand-Decke über Keller.
_
Anschlussfugen Bodenplatte zu aufgehenden
Außenwänden;
Bodenplatte UG - Außenwand UG,
Bodenplatte Unterfahrt - Wand Unterfahrt,
Außenwand UG - Bodenplatte EG/ Decke über UG
_
Abdichtung von vertikalen
Arbeitsfugen gegen Bodenfeuchte;
Blechbreite 80mm;
_
Mindesteinbindetiefe 30mm;
_
_
inkl aller erforderlicher Befestigungsmittel.

Produkt der Planung:
Pentaflex Fugenblech KB 80/KB167 o.glw.

Hersteller/Typ:
'....................................................'
(Bieterangabe produkt)
Menge: 171,600 m
DIN 276:2018-12: 325

**01.09.03.47 Fugenblech 140mm**
*** Bezugsbeschreibung
Wie Vorposition jedoch:

Anschluss horizontal:

Arbeitsfugen Decke über Keller und Anschluss an Sohle EG
_
Anschlussfugen Bodenplatte zu Bodenplatte
_
Abdichtung von horizontalen Arbeitsfugen gegen Bodenfeuchte;
Blechbreite 140mm;
_
Mindesteinbindetiefe 30mm;
_
_
inkl aller erforderlicher Befestigungsmittel.
Menge: 25,500 m
DIN 276:2018-12: 325

**01.09.03.48 Fugenblech 167mm**
*** wie Position 01.09.03.47
Fugenblech Sollrissfugen für:
Elementwand - Elementwand

Breite Blech 167mm
Menge: 57,600 m
DIN 276:2018-12: 325

##### Abschnitt 01.09.04 BT1_Stahlbetonarbeiten Erdgeschoss, inkl Decke

*Hinweis: Wände*

**01.09.04.1 Innenwand StB, d=24cm**
StB Wand als Innenwand liefern und fachgerecht montieren gem. Hinweisposition und nachfolgender Beschreibung:

Typ: Elementwände inkl. Ortbeton zur Fugenausbildung und Anschluss an Bodenplatte,
d = 24 cm (Elementwand)

Material: C25/30; B500 A
Querschnitt: d = 24 cm (Elementwand)
Expositionsklasse: XC1/ WO cnom = 2,5 cm
Brandschutzklasse: R90

Einbauort: EG Innenwände,
Höhe: ca. 3,510 m;
Oberflächenqualität: außen / innen, sichtbarer Beton
Auflager / An- u. Abschlüsse: unten, auf Stb-Bodenplatte, Anschluss an StB OG1 Decke,

Abrechnungsmaß: Systemmaße gemäß Schalplan.
Menge: 317,916 m2
DIN 276:2018-12: 341

**01.09.04.2 Innenwand StB, d=30cm**
wie Vorposition, jedoch:

Querschnitt: d = 30 cm (Elementwand)
Menge: 34,960 m2
DIN 276:2018-12: 341

**01.09.04.3 Außenwände StB, d=24cm**
Wie Vorposition, jedoch:

Querschnitt: d = 24 cm (Elementwand)
Expositionsklasse: Innen XC1 W0, Außen XC1
Menge: 262,659 m2
DIN 276:2018-12: 331

**01.09.04.4 Eckausbildungen Wände, 90°**
Mehraufwendungen bei Herstellung vorstehender
Stb-Wänden gemäß Hinweisposition und nachfolgender
Beschreibung:

Ausführung im Zuge der Herstellung vorstehender
Bauteile;
_
Eckausbildung 90°;
Wandstärken wie oben beschrieben;
ca. 13 Einzellängen;
nur für nicht in den Positionen benannte Anschlüsse.
Menge: 45,630 m
DIN 276:2018-12: 341

**01.09.04.5 T-Stöße Wände 90 Grad**
Mehraufwendungen bei Herstellung vorstehender
Stb-Wänden gemäß Hinweisposition und nachfolgender
Beschreibung:

Ausführung im Zuge der Herstellung vorstehender
Bauteile;
T Stöße Wände 90 Grad: 11 St.
Wandstärken wie oben beschrieben;
Menge: 38,610 m
DIN 276:2018-12: 341

**01.09.04.6 Stirnfläche**
Mehraufwendungen bei Herstellung vorstehender
Stb-Wänden gemäß Hinweisposition und nachfolgender
Beschreibung:

Ausführung im Zuge der Herstellung vorstehender
Bauteile;
Freies Wandende.6 St.
Wandstärken wie oben beschrieben;
Menge: 21,060 m
DIN 276:2018-12: 341

*Hinweis: Stützen*

**01.09.04.7 StB Stütze b/h=40/30**
*** Bezugsbeschreibung
Lieferung und Herstellung von Stb.
-Stützen gem. Hinweistext und nachfolgender Beschreibung. (Grundposition)
- inkl. Schalung u. aller dazugehörigen Aufwendungen;
- Abrechnung Betonstahl in separater, nachfolgender
Positionen (Titel Stahlbetonarbeiten Sonstige);
- Einbauort: Innenwände EG;
- Abschnitte: 3 Stück;
Material: C25/30; B500 A
Querschnitt: 40/30 cm
- Expositionsklasse: XC1-WO;
- Oberflächenqualität:
_
Sichtbeton gemäß nachfolgender Beschreibung;
- Oberflächengüte: sichtbarer beton

Länge: bis ca. 3,51m;
- Auflager / An- u. Abschlüsse:
_
unten, auf Stb-Sohle, Durchstanzbewehrung
beachten;
_
oben, an nachfolgende Stb-UZ; StB-Decke
- Abrechnungsmaß: Systemmaße gemäß Schalplan;
Menge: 10,530 m
DIN 276:2018-12: 341

**01.09.04.8 StB Stütze b/h=44/24**
*** wie Position 01.09.04.7
Stütze als Außenwand-Stütze:
Expositionsklasse: Innen XC1 W0, Außen XC1

Querschnitt: 44/24 cm
Menge: 1 Stück
Menge: 3,510 m
DIN 276:2018-12: 341

**01.09.04.9 StB Stütze b/h=50/40**
*** wie Position 01.09.04.7
Querschnitt: 50/40 cm
Menge: 1 Stück
Menge: 3,510 m
DIN 276:2018-12: 341

*Hinweis: Unterzüge*

**01.09.04.10 StB Unterzug b/h=50/65cm**
*** Bezugsbeschreibung
Liefern und Herstellen von Stb-Unterzug gem.
Hinweisposition und nachfolgender Beschreibung.
Inkl. Schalung u. aller dazugehörigen Aufwendungen;
Abrechnung Betonstahl in separater, nachfolgender
Positionen (Titel Stahlbetonarbeiten Sonstiges);

Material: C25/30; B500 A
Expositionsklasse: XC1/ WO

Einbauort: EG;
_
Herstellung im Zuge vorstehender Deckenerstellung,
2 Abschnitte über vorstehenden Stb-Stützen
_
_
Abmessung:
Breite: 50cm ;
Höhe bis UK Decke ca. 65cm;
statische Höhe inkl. Decke ca. 95cm;
_
Oberflächenqualität:
_
außen / innen: sichtbarer Beton
Auflager / An- u. Abschlüsse:
St Auflager Stb-Stützen (Bewehrung
Stützen bis Decke durchlaufend);
seitlich, Eckanschlüsse;
seitlich,  Wandanschluss
_
oben, an nachfolgende Stb-Decke
Abrechnungsmaß: Systemmaße gemäß Schalplan;
Menge: 13,580 m
DIN 276:2018-12: 351

**01.09.04.11 StB Unterzug b/h=24/28cm**
*** wie Position 01.09.04.10
Abmessung:
Breite: 24cm ;
Höhe bis UK Decke ca. 28cm;
statische Höhe inkl. Decke ca. 58cm;

Herstellung im Zuge vorstehender Deckenerstellung,
3 Abschnitte über vorstehenden Stb-Stützen
Menge: 9,230 m
DIN 276:2018-12: 351

**01.09.04.12 StB Unterzug b/h=24/51cm**
*** wie Position 01.09.04.10
Abmessung:
Breite: 24cm ;
Höhe bis UK Decke ca. 51cm;
statische Höhe inkl. Decke ca. 81cm;

Herstellung im Zuge vorstehender Deckenerstellung,
1 Abschnitt über vorstehenden Stb-Stützen
Menge: 5,770 m
DIN 276:2018-12: 351

**01.09.04.13 StB Unterzug b/h=24/65cm**
*** wie Position 01.09.04.10
Abmessung:
Breite: 24cm ;
Höhe bis UK Decke ca. 65cm;
statische Höhe inkl. Decke ca. 95cm;

Herstellung im Zuge vorstehender Deckenerstellung,
2 Abschnitte über vorstehenden Stb-Stützen
Menge: 8,110 m
DIN 276:2018-12: 351

**01.09.04.14 StB Unterzug b/h=24/80cm**
*** wie Position 01.09.04.10
Abmessung:
Breite: 24cm ;
Höhe bis UK Decke ca. 80cm;
statische Höhe inkl. Decke ca. 110cm;

Herstellung im Zuge vorstehender Deckenerstellung,
2 Abschnitte über vorstehenden Stb-Stützen
Menge: 7,630 m
DIN 276:2018-12: 351

**01.09.04.15 StB Unterzug b/h=30/65cm**
*** wie Position 01.09.04.10
Abmessung:
Breite: 30cm ;
Höhe bis UK Decke ca. 65cm;
statische Höhe inkl. Decke ca. 95cm;

Herstellung im Zuge vorstehender Deckenerstellung,
3 Abschnitte über vorstehenden Stb-Stützen
Menge: 13,005 m
DIN 276:2018-12: 351

*Hinweis: Decke über EG*

**01.09.04.16 Geschossdecke über EG: C 25/30; B 500 A, d = 30 cm**
Liefern und Herstellen von Stb-Decke gemäß
Hinweisposition und nachfolgender Beschreibung.
_
Abrechnung Betonstahl in separater, nachfolgender
Positionen;

Inkl. Schalung u. aller dazugehörigen Aufwendungen;

aufgelagert auf vorstehende StB-Stütze und StB-Wände

-inkl.Fugenausbildung und Anschluss an Wände.
_
Material: C25/30; B500 A
Querschnitt: h = 30 cm (Elementdecke)

Expositionsklasse: oben/unten: XC1/ WO cnom = 2,5 cm
_
Einbauort: Decke EG 3,51m über Sohle EG
Stärke: 30cm;
_
ca. 20 Eckausbildungen;
_
 4 große Aussparungen.

Anschluss nachfolgend aufgehende Stb-Wände ca. 100m=  (Innenwände) + ca. 75 m umlaufend (Außenwände)
_
Anschluss nachfolgend aufgehende Stb-Stützen ca. 5 Stk.;
_
Abrechnungsmaß: Systemmaße gemäß Schalplan.
Menge: 743,068 m2
DIN 276:2018-12: 351

*Hinweis: Sockel*

**01.09.04.17 Stahlbetonsockels, b/h=15cm/40cm**
*** Bezugsbeschreibung
Herstellung eines nichttragenden Stahlbetonsockels für Trockenbauwände gemäß nachfolgender Beschreibung.

Einbauort: EG auf WU-Bodenplatte;
Abmessungen: Breite ca. 15 cm, Höhe ca. 40 cm;

Ausführung als nichttragender Stahlbetonsockel zur Aufnahme von Trockenbauwänden und zur Ausbildung der Abdichtung;

Betonfestigkeitsklasse: C25/30;
inkl konstruktive Bewehrung gemäß Angabe des Auftragnehmers;

einschließlich aller Schalungsarbeiten und erforderlichen Anschlussbewehrungen;
einschließlich Ausbildung der Fugenabdichtung zur WU-Bodenplatte;

Oberkante waagerecht und für die Montage der Trockenbauwände geeignet herstellen;
einschließlich aller Nebenleistungen.
Menge: 15,000 m
DIN 276:2018-12: 341

**01.09.04.18 Stahlbetonsockels, b/h=18cm/40cm**
*** wie Position 01.09.04.17
Abmessungen: Breite ca. 18 cm, Höhe ca. 40 cm;
Menge: 7,000 m
DIN 276:2018-12: 341

*Hinweis: StB Bodenplatte NEA*

**01.09.04.19 StB Bodenplatte NEA**
Herstellung, Lieferung und Einbau einer schwimmend gelagerten Stahlbetonbodenplatte gemäß Hinweistext, Zeichnung FSE_TRZ_A_1_DE_XY_207 und nachfolgender Beschreibung.

Einbauort: NEA-Raum;
Ausführung als schwingungsentkoppelte, schwimmend gelagerte Stahlbetonbodenplatte auf bauseits hergestellter Schwingungsisolierung;
inkl. Trennlage aus PE-Folie zwischen Schwingungsisolierung und Stahlbetonplatte;
Dicke der Bodenplatte: 11 cm;
Betonfestigkeitsklasse: C25/30;
Expositionsklasse: Oben/unten/seitlich:  XC1; WO, minc=10 / Delta c=10 /nom c = 20

Nutzlast: 5,0 kN/m²;
Ausführung mit konstruktiver Bewehrung gemäß Statik;
maximale Rissbreite wk = 0,20 mm,
einschließlich aller erforderlichen Schalungs-, Einbau- und Nachbehandlungsarbeiten;
einschließlich aller Randanschlüsse und Trennlagen;
Oberflächenqualität: geglättet, zur Aufnahme des Oberbelags geeignet;
einschließlich aller erforderlichen Nebenleistungen.
l/b=7,12m / 2,95m

Die Aussparungen, Eckausbildungen sind in den einheitspreis mit einzu kalkulieren.
Menge: 21,004 m2
DIN 276:2018-12: 322

**01.09.04.20 Aufkantung StB Bodenplatte NEA**
Herstellung einer Stahlbetonaufkantung auf der vorstehend beschriebenen schwimmend gelagerten Bodenplatte im NEA-Raum gemäß Zeichnung FSE_TRZ_A_1_DE_XY_207 und nachfolgender Beschreibung.

Ausführung in drei getrennten Teilbereichen;
Querschnitt B × H: ca. 100 × 100 mm;
Betonqualität entsprechend der Bodenplatte, C25/30;
kraftschlüssige Verbindung mit der Bodenplatte;
einschließlich erforderlicher konstruktiver Bewehrung bzw. Anschlussbewehrung;
einschließlich beidseitiger Schalung, Betonage, Verdichtung und Nachbehandlung;
Oberseite eben und maßhaltig herstellen;
Schwingungsentkopplung der Gesamtkonstruktion darf durch die Aufkantung nicht überbrückt werden;
einschließlich aller Eckausbildungen, Endabschlüsse und Nebenleistungen.
Menge: 7,310 m
DIN 276:2018-12: 322

**01.09.04.21 Schwingungsisolierung, PUR-Elsatomerverbund 1.5cm**
Herstellen, Liefern und Montieren von Schwingungsisolierung für Bodenplatte NEA gemäß nachfolgender
Beschreibung:

15mm PUR Elastomermatte für elastrische Lagerung und Entkopplung, Schwingungsisolierung, aus gemischtzelligem Polyurethanschaum, stumpf gestoßen;
- einschl. seitliche Entkopplung durch Randdämmstreifen, oberseitig elastische Fuge mit Rundschnur hinterlegt;
- inkl.Aussparrung herstellen

Einbauort NEA
Nutzlast: 5,0 kN/m²;
Menge: 21,004 m2
DIN 276:2018-12: 325

##### Abschnitt 01.09.05 BT1_Stahlbetonarbeiten Obergeschoss 1, inkl Decke

*Hinweis: Wände*

**01.09.05.1 Innenwand StB, d=24cm**
StB Wand als Innenwand liefern und fachgerecht montieren gem. Hinweisposition und nachfolgender Beschreibung:

Typ: Elementwände inkl. Ortbeton zur Fugenausbildung und Anschluss an Decken,
d = 24 cm (Elementwand)

Material: C25/30; B500 A
Querschnitt: d = 24 cm (Elementwand)
Expositionsklasse: XC1/ WO cnom = 2,5 cm
Brandschutzklasse: R90

Einbauort: OG1 Innenwände,
Höhe: ca. 3,810 m;
Oberflächenqualität: außen / innen, sichtbarer Beton
Auflager / An- u. Abschlüsse: unten, auf Stb-Bodenplatte, Anschluss an StB OG2 Decke,

Abrechnungsmaß: Systemmaße gemäß Schalplan.
Menge: 325,540 m2
DIN 276:2018-12: 341

**01.09.05.2 Innenwand StB, d=30cm**
wie Vorposition, jedoch:

Querschnitt: d = 30 cm (Elementwand)
Menge: 48,997 m2
DIN 276:2018-12: 341

**01.09.05.3 Außenwände StB, d=24cm**
Wie Vorposition, jedoch:

Querschnitt: d = 24 cm (Elementwand)
Expositionsklasse: Innen XC1 W0, Außen XC1
Menge: 313,084 m2
DIN 276:2018-12: 341

**01.09.05.4 Eckausbildungen Wände, 90°**
Mehraufwendungen bei Herstellung vorstehender
Stb-Wände gemäß Hinweisposition und nachfolgender
Beschreibung:

Ausführung im Zuge der Herstellung vorstehender
Bauteile;
_
Eckausbildung 90°;
Wandstärken wie oben beschrieben;
ca. 2 Einzellängen;
nur für nicht in den Positionen benannte Anschlüsse.
Menge: 7,620 m
DIN 276:2018-12: 341

**01.09.05.5 T-Stöße Wände 90 Grad**
Mehraufwendungen bei Herstellung vorstehender
Stb-Wände gemäß Hinweisposition und nachfolgender
Beschreibung:

Ausführung im Zuge der Herstellung vorstehender
Bauteile;
T-Stöße Wände 90 Grad: 13 St.
Wandstärken wie oben beschrieben;
Menge: 49,530 m
DIN 276:2018-12: 341

**01.09.05.6 Stirnfläche**
Mehraufwendungen bei Herstellung vorstehender
Stb-Wände gemäß Hinweisposition und nachfolgender
Beschreibung:

Ausführung im Zuge der Herstellung vorstehender
Bauteile;
Freies Wandende: 3 st.
Wandstärken wie oben beschrieben;
Menge: 11,430 m
DIN 276:2018-12: 341

**01.09.05.7 Sichtbeton Wände, SB 3**
Mehraufwand für Ausbildung der Wandflächen vorstehender
Stb-Bauteile  in Sichtbetonqualität SB3 gemäß
Hinweisposition und nachfolgender Beschreibung.
Ausführung gemäß DBZ-Merkblatt Sichbeton
Betonqualität:
_ Beton: C25/30;
_ Expositionsklasse: XC1/ WO cnom = 2,5 cm
_ Sichtbetonklasse: SB 3
_ inkl. Stirnseiten
- 1 Stück Wand
- Lage: 1.OG Wand in Flurbereich
Menge: 39,734 m2
DIN 276:2018-12: 341

*Hinweis: Stützen*

**01.09.05.8 StB Stütze b/h=50/24**
Lieferung und Herstellung von Stb.
-Stützen gem. Hinweistext und nachfolgender Beschreibung. (Grundposition)
- inkl. Schalung u. aller dazugehörigen Aufwendungen;
- Abrechnung Betonstahl in separater, nachfolgender
Positionen (Titel Stahlbetonarbeiten Sonstige);
- Einbauort: Innenwände 1.OG;
- Abschnitte: 2 Stück;
Material: C25/30; B500 A
Querschnitt: 50/24 cm
- Expositionsklasse: XC1-WO;
- Oberflächenqualität:
_
Sichtbeton gemäß nachfolgender Beschreibung;
- Oberflächengüte: sichtbarer Beton

Länge: bis ca. 3,81m;
- Auflager / An- u. Abschlüsse:
_
unten, auf Stb-Decke, Durchstanzbewehrung
beachten;
_
oben, an nachfolgende Stb-UZ; StB-Decke
- Abrechnungsmaß: Systemmaße gemäß Schalplan;
Menge: 7,620 m
DIN 276:2018-12: 341

*Hinweis: Unterzüge*

**01.09.05.9 StB Unterzug b/h=40/80cm**
*** Bezugsbeschreibung
Liefern und Herstellen von Stb-Unterzug gem.
Hinweisposition und nachfolgender Beschreibung.
Inkl. Schalung u. aller dazugehörigen Aufwendungen;
Abrechnung Betonstahl in separater, nachfolgender
Positionen (Titel Stahlbetonarbeiten Sonstiges);

Material: C25/30; B500 A
Expositionsklasse: XC1/ WO

Einbauort: OG1;
_
Herstellung im Zuge vorstehender Deckenerstellung,
2 Abschnitte über vorstehenden Stb-Stützen
_
_
Abmessung:
Breite: 40cm ;
Höhe bis UK Decke ca. 80cm;
statische Höhe inkl. Decke ca.110cm;
_
Oberflächenqualität:
_
außen / innen: sichtbarer Beton
Auflager / An- u. Abschlüsse:
St Auflager Stb-Stützen (Bewehrung
Stützen bis Decke durchlaufend);
seitlich, Eckanschlüsse;
seitlich,  Wandanschluss
_
oben, an nachfolgende Stb-Decke
Abrechnungsmaß: Systemmaße gemäß Schalplan;
Menge: 9,710 m
DIN 276:2018-12: 351

**01.09.05.10 StB Unterzug b/h=125/53cm**
*** wie Position 01.09.05.9
Abmessung:
Breite: 125cm ;
Höhe bis UK Decke ca. 53cm;
statische Höhe inkl. Decke ca. 53cm;

Herstellung im Zuge vorstehender Deckenerstellung,
1 Abschnitt über vorstehenden Stb-Wände
Menge: 10,635 m
DIN 276:2018-12: 351

**01.09.05.11 StB Unterzug b/h=24/80cm**
*** wie Position 01.09.05.9
Abmessung:
Breite: 24cm ;
Höhe bis UK Decke ca. 80cm;
statische Höhe inkl. Decke ca. 110cm;

Herstellung im Zuge vorstehender Deckenerstellung,
2 Abschnitte über vorstehenden Stb-Wände
Menge: 3,220 m
DIN 276:2018-12: 351

*Hinweis: Decke über OG1*

**01.09.05.12 Geschossdecke über OG1: C 25/30; B 500 A, d = 30 cm**
*** Bezugsbeschreibung
Liefern und Herstellen von Stb-Decke gemäß
Hinweisposition und nachfolgender Beschreibung.
_
Abrechnung Betonstahl in separater, nachfolgender
Positionen;

Inkl. Schalung u. aller dazugehörigen Aufwendungen;

aufgelagert auf vorstehende StB-Stützen und StB-Wände

-inkl.Fugenausbildung und Anschluss an Wände.
_
Material: C25/30; B500 A
Querschnitt: h = 30 cm (Elementdecke)

Expositionsklasse: oben/unten: XC1/ WO cnom = 2,5 cm
_
Einbauort: Decke OG1, 3,81m über Decke EG
Stärken: 30cm;
_
ca.21 Eckausbildungen;

Es gibt 2 Abschnitte: 1x zwischen Achse 1-3 und 1x zwischen Achse 5-6
_

Anschluss nachfolgend aufgehende Stb-Wände ca. 78m=  (Innenwände) + ca. 45 m Umlaufend (Außenwände)
_
Abrechnungsmaß: Systemmaße gemäß Schalplan.
Menge: 338,155 m2
DIN 276:2018-12: 351

**01.09.05.13 Geschossdecke über OG1: C 25/30; B 500 A, d = 40 cm**
*** wie Position 01.09.05.12
Stärke: 40cm;
_
ca.4 Eckausbildungen;

Es gibt 1 Abschnitt: zwischen Achse 3-5
Menge: 120,558 m2
DIN 276:2018-12: 351

##### Abschnitt 01.09.06 BT1_Spannbetonfertigteilelemente Decke über OG1

*Hinweis: Werkplanung*
Für die Element- und Spannbetondecken ist durch
den AN eine Systemstatik zu erstellen und zur Prüfung
durch die Prüfstatik einzureichen inkl. Scheibennachweis
der Elemente.
Die Werkplanung der Spannbetonhohlplattendecken erfolgt
gemäß Hersteller.
In der Statik befindet sich eine Vordimensionierung mit dem
Produkt: EFD Platte von der Firma Elbedecken.
Ein gleichwertiges Produkt kann angeboten werden.
Der Horizontalanschluss der Hohlplattendecken an die Wände
ist gemäß Zulassung Hohlkammerdeckenhersteller herzustellen und in die Positionen mit einzurechnen,
wird entsprechend nicht gesondert vergütet.

**01.09.06.1 Spannbetonhohldielendecke, 300 mm**
Decke aus Spannbeton-Hohlplatten in Abschnitten
Lieferung und Montage
Spannweite gemäß Statik und Positionsplänen
waagerecht verlegt
Einbauort: Decke über OG1 Schulung
d=300 mm

Höhe über OG1: ca. 3,81m von OK ROH OG1 bis UK Spannbetonhohldielendecke

Decke in fertiger Arbeit fachgerecht herstellen,
zulässige Spannweiten sind statisch zu berücksichtigen.
Alle Spannbetonhohldielendecken sind Positionsweise
als Scheiben auszubilden
Zur Lieferleistung gehören die Anfertigung der
Montagepläne und eine prüffähige Plattenstatik,
Montieren der Deckenplatten entsprechend den
Vorschriften des Lieferwerks. Die Anforderungen an die
Auflager gem. Vorschriften des Lieferwerks sind
bauseits zu erfüllen.
- Passplatten mit einseitiger Fasenkante
- vorbereitete Wasserablaufbohrungen
- inkl. Abdecken bzw. Umwehren von Deckenöffnungen
- Montagezange, wenn mit (letztem LKW zurück)
- alle notwendigen Gerüste, Doka-Träger, Drehsteifer
etc. zum Einbau der Deckenplatten
- Auflagerstreifen und Hohlraumverschlußkappen.
- Verguss der Deckenplatten, entsprechend den
Vorschriften des Lieferwerks
- Herstellung von deckengleichen Unterzüge bzw.
Ringankern, hierbei sind Schalungsarbeiten, liefern und
einbauen von Mehrbeton sowie Fugen- bzw.
Ringankerbewehrung einzukalkulieren
- Nacharbeiten von Fehlstellen auf der Oberseite im
Fugen- oder Ringankerverguss, sowie das fachgerechte
Nachbehandeln des Vergussbetons
- alle erforderlichen Anschlussteile,
Befestigungsmittel, Dübel, Anker, etc.
- Schweißarbeiten
- Ausbildung von Gleitlagern und Dehnfugen
- Ummantelungen von Stahlteilen zu Erhöhung der
Feuerwiderstandsklasse,
- Dämm- und Dichtungsarbeiten einschl. Material
- Ausführung aller Aussparungen und Deckenöffnungen
unter Berücksichtigung der statischen Erfordernisse,
evtl. notwendige Stahlwechsel oder sonstige
Verstärkungen sind einzukalkulieren, soweit nicht anders
beschrieben
inkl- umlaufend Anschlüsse herstellen
gemäß Schalplanung und Statik als Teil dieser Position
in Abschnitten gemäß Positionen Decken.
Ggf. sind Fugen an Stößen von Decken in Ortbeton als Teil
dieser Position zu Schließen

Decken gemäß Schalplan
Platte EFD 30 XC1+F90 (VD5Y) o.glw.

Hersteller/Typ:
'....................................................'
(Bieterangabe produkt)
Menge: 285,584 m2
DIN 276:2018-12: 351

**01.09.06.2 Kennzeichnung Bohrbereiche an Unterseiten Spannbetonhohldielenelementen**
Um den Gefahrenbereich für die Montagearbeiten durch
Drittgewerke deutlich kenntlich zu machen, werden in
der Lage der Spannlitzen, dauerhafte und deutliche
Farbstreifen auf ganzer Länge aufgemalt.
Ausführung: möglichst werkseitig auf der Ober- und der
Unterseite der Deckenelemente.
Breite: Kennzeichnung des Bereichs, in dem nicht gebohrt werden darf
Länge: entsprechend der Deckenelemente
Material: witterungsbeständige Lackfarbe
Farbe: Signalrot
Zusätzlich ist innerhalb dieser Positon nach Fertigstellung
der Spannbetonhohldielendecken pro Raum
einmal eine Anweisung bzgl. Bohrungen/Befestigungen in
Papierform an der Wand zum jeweiligen Raum in DIN A 4 zu
liefern und befestigen
und der Bauleitung Hochbau und TGA jeweils 2 -fach
in Papierform und digital zu übergeben,
Menge: 285,584 m2
DIN 276:2018-12: 351

##### Abschnitt 01.09.07 BT1_Stahlbetonarbeiten Obergeschoss 2. inkl. Dach

*Hinweis: Wände*

**01.09.07.1 Innenwand StB, d=24cm**
*** Bezugsbeschreibung
StB Wand als Innenwand liefern und fachgerecht montieren gem. Hinweisposition und nachfolgender Beschreibung:

Typ: Elementwände inkl. Ortbeton zur Fugenausbildung und Anschluss an Decken,
d = 24 cm (Elementwand)

Material: C25/30; B500 A
Querschnitt: d = 24 cm (Elementwand)
Expositionsklasse: XC1/ WO cnom = 2,5 cm
Brandschutzklasse: R90

Einbauort: OG2 Innenwände,
Höhe: ca. 3,140 m;
Oberflächenqualität: außen / innen, sichtbarer Beton
Auflager / An- u. Abschlüsse: unten, auf Stb-Bodenplatte, Anschluss an StB OG2 Decke/Dach,

Abrechnungsmaß: Systemmaße gemäß Schalplan.
Menge: 261,105 m2
DIN 276:2018-12: 341

**01.09.07.2 Innenwand StB, d=30cm**
wie Vorposition, jedoch:

Querschnitt: d = 30 cm (Elementwand)
Menge: 11,618 m2
DIN 276:2018-12: 341

**01.09.07.3 Außenwände StB, d=24cm**
Wie Vorposition, jedoch:

Querschnitt: d = 24 cm (Elementwand)
Expositionsklasse: Innen XC1 W0, Außen XC1
Menge: 258,623 m2
DIN 276:2018-12: 331

**01.09.07.4 Außenwände StB, d=24cm, Aufzugschachtkopf**
Wie Vorposition, jedoch:

Querschnitt: d = 24 cm (Elementwand)
Expositionsklasse: Innen XC1 W0, Außen XC1

Höhe Wände 0,32m

Position: Aufzugschachtkopf über Decke/Dach 2.OG
Menge: 1,568 m2
DIN 276:2018-12: 331

**01.09.07.5 Außenwände StB, d=18cm, Aufkantung Dachaustieg**
Wie Vorposition, jedoch:

Querschnitt: d = 18 cm (Elementwand)
Expositionsklasse: Innen XC1 W0, Außen XC1

Höhe Wände 0,85m

Position: Dachausstieg über Decke/Dach 2.OG
Menge: 5,950 m2
DIN 276:2018-12: 331

**01.09.07.6 Außenwände StB, d=18cm, Aufkantung Oberlichter**
Wie Vorposition, jedoch:

Querschnitt: d = 18 cm (Elementwand)
Expositionsklasse: Innen XC1 W0, Außen XC1

Höhe Wände 0,74 bis 1,35m

Position: Oberlichter über Decke/Dach 2.OG

inkl. Oberseite Wände schräg in Dachneigung 8 Grad ausführen
Menge: 25,080 m2
DIN 276:2018-12: 331

**01.09.07.7 Schacht PV Elektroverteiler: StB Wandscheibe + Mauerwerk**
Liefern/herstellen und montieren von einem Schacht.

StB Wandscheibe als Teil des Schachts auf Dach 2.OG
Querschnitt: d = 18 cm
Expositionsklasse: Innen XC1 W0, Außen XC1
Höhe Wändescheibe ca. 2,0m

inkl. 3 seitig Mauerwerk. Dicke 12,5cm
Abwicklung: 30cm / 65cm und 30cm
Höhe ca. 2,0m
inkl Verputzen Außenseite.

Brandschutzanforderung: F90.
Menge: 1,000 psch
DIN 276:2018-12: 331

**01.09.07.8 Außenwände StB, d=43cm**
Wie Vorposition, jedoch:

Querschnitt: d = 43 cm (Elementwand)
Expositionsklasse: Innen XC1 W0, Außen XC1
Menge: 17,270 m2
DIN 276:2018-12: 331

**01.09.07.9 Außenwand StB, d=24cm; Oberseite schräg 8 Grad**
*** wie Position 01.09.07.1
StB Wand als Außenwand / Attika  liefern und fachgerecht montieren gem. Hinweisposition und nachfolgender Beschreibung:

Oberseite schräg gem. Dachneigung: 8 Grad. Satteldach folgend.

Einbauort: OG2 Wand über Decke OG2. Wand bis zu Satteldach
Höhe: ca. 0,00 bis 1,71 m;

Querschnitt: d = 24 cm (Elementwand)
Expositionsklasse: Innen XC1 W0, Außen XC1
Menge: 50,925 m2
DIN 276:2018-12: 331

**01.09.07.10 Eckausbildungen Wände, 90°**
Mehraufwendungen bei Herstellung vorstehender
Stb-Wänden gemäß Hinweisposition und nachfolgender
Beschreibung:

Ausführung im Zuge der Herstellung vorstehender
Bauteile;
_
Eckausbildung 90°;
Wandstärken wie oben beschrieben;
ca. 2 Einzellängen;
nur für nicht in den Positionen benannte Anschlüsse.
Menge: 28,260 m
DIN 276:2018-12: 331

**01.09.07.11 T-Stöße Wände 90 Grad**
Mehraufwendungen bei Herstellung vorstehender
Stb-Wänden gemäß Hinweisposition und nachfolgender
Beschreibung:

Ausführung im Zuge der Herstellung vorstehender
Bauteile;
T-Stöße Wände 90 Grad: 13 St.
Wandstärken wie oben beschrieben;
Menge: 40,820 m
DIN 276:2018-12: 331

**01.09.07.12 Stirnfläche**
Mehraufwendungen bei Herstellung vorstehender
Stb-Wänden gemäß Hinweisposition und nachfolgender
Beschreibung:

Ausführung im Zuge der Herstellung vorstehender
Bauteile;
Freies Wandende: 2 St.
Wandstärken wie oben beschrieben;
Menge: 6,280 m
DIN 276:2018-12: 331

*Hinweis: Unterzüge*

**01.09.07.13 StB Unterzug b/h=24/50cm**
Liefern und Herstellen von Stb-Unterzug gem.
Hinweisposition und nachfolgender Beschreibung.
Inkl. Schalung u. aller dazugehörigen Aufwendungen;
Abrechnung Betonstahl in separater, nachfolgender
Positionen (Titel Stahlbetonarbeiten Sonstiges);

Material: C25/30; B500 A
Expositionsklasse: XC1/ WO

Einbauort: OG2;
_
Herstellung im Zuge nachstehender Deckenerstellung,
1 Abschnitt über vorstehenden Stb-Stützen
_
_
Abmessung:
Breite: 24cm ;
Höhe bis UK Decke ca. 50cm;
statische Höhe inkl. Decke ca.75cm;
_
Oberflächenqualität:
_
außen / innen: sichtbarer Beton
Auflager / An- u. Abschlüsse:
St Auflager Stb-Wände (Bewehrung
Stützen bis Decke durchlaufend);
seitlich, Eckanschlüsse;
seitlich,  Wandanschluss
_
oben, an nachfolgende Stb-Decke
Abrechnungsmaß: Systemmaße gemäß Schalplan;
Menge: 5,985 m
DIN 276:2018-12: 351

*Hinweis: Überzüge*

**01.09.07.14 StB Überzug b/h=50/80cm**
Liefern und Herstellen von Stb-Überzug gem.
Hinweisposition und nachfolgender Beschreibung.
Inkl. Schalung u. aller dazugehörigen Aufwendungen;
Abrechnung Betonstahl in separater, nachfolgender
Positionen (Titel Stahlbetonarbeiten Sonstiges);

Material: C25/30; B500 A
Querschnitt: b/h:50/80cm
Expositionsklasse: oben/Seiten: XC3/ WO cnom = 3,5 cm
unten: XC1/ WO cnom = 2,5 cm
Brandschutz: R90

Einbauort: Decke über OG2 (Dachraum);
_
Herstellung im Zuge vorstehender Deckenerstellung,
3 Abschnitte über vorstehenden Stb-Stützen
_
_
Abmessung:
Breite: 50cm ;
Höhe bis UK Decke ca. 80cm;
statische Höhe inkl. Decke ca.105cm;
_
Oberflächenqualität:
_
außen / innen: nicht sichtbarer Beton
Auflager / An- u. Abschlüsse:
St Auflager Decke 2.OG
Wände bis Decke durchlaufend);
seitlich,  keine Anschlüsse
_
oben, an nachfolgende Stb-Decke
Abrechnungsmaß: Systemmaße gemäß Schalplan;
Menge: 31,800 m
DIN 276:2018-12: 351

*Hinweis: Decke über OG2*

**01.09.07.15 Geschossdecke über OG2: C 25/30; B 500 A, d = 25 cm**
*** Bezugsbeschreibung
Liefern und Herstellen von Stb-Decke gemäß
Hinweisposition und nachfolgender Beschreibung.
_
Abrechnung Betonstahl in separater, nachfolgender
Positionen;

Inkl. Schalung u. aller dazugehörigen Aufwendungen;

aufgelagert auf vorstehende StB Stützen und StB Wände

-inkl.Fugenausbildung und Anschluss an Wände.
_
Material: C25/30; B500 A
Querschnitt: h = 25 cm (Elementdecke)

Expositionsklasse: oben: XC3/ WO cnom = 3,5 cm
unten: XC1/ WO cnom = 2,5 cm
_
Einbauort: Decke OG2, 3,14m über Decke OG1
Stärken: 25cm;
_
ca.8 Eckausbildungen;

Anschluss nachfolgend aufgehende Stb-Wände ca. 74m=  (Innenwände) + ca. 98 m Umlaufend (Außenwände)
_
Abrechnungsmaß: Systemmaße gemäß Schalplan.
Menge: 687,580 m2
DIN 276:2018-12: 351

**01.09.07.16 Decke Aufzugschacht: C 25/30; B 500 A, d = 25 cm**
*** wie Position 01.09.07.15
Decke Aufzugschacht

Dicke: 25cm
Menge: 6,000 m2
DIN 276:2018-12: 351

##### Abschnitt 01.09.08 BT2 Sohle und Fundamente

*Hinweis: Einzel- und Streifenfundamente*

**01.09.08.1 Sauberkeitsschicht 50mm**
Herstellung von Feinplanum u. Sauberkeitsschicht
planeben für den nachfolgenden Einbau einer
Perimeterdämmung unter der Einzel- und Streifenfundamente gemäß Hinweisposition
u. nachfolgender Beschreibung.
- Einbauort: Bauteil 2, Einzel- und Streifenfundamente
- Feinplanum:
- Boden Ab- bzw. Auftrag ca.
+/-5cm;
- Geforderte Genauigkeit +/-2cm;
- Sauberkeitschicht:
- Betonfestigkeitsklasse C 8/10;
- Expositionsklasse gemäß Statik
- Feuchtigkeitsklasse gemäß Statik;
- Schichtdicke im Mittel 5cm;
- Abrechnungsmaß: Achsmaß Fundamente, gemäß Schalplan;
Menge: 195,350 m2
DIN 276:2018-12: 322

**01.09.08.2 Einzelfundament 2,65x2,65m, Höhe1,00m**
Liefern und Herstellen von Einzelfundamenten gem.
Hinweisposition und nachfolgender Beschreibung:
- Inkl. Schalung;
- Abrechnung Betonstahl in separater, nachfolgender
Positionen (Titel Stahlbetonarbeiten Sonstiges);
- Einbauort: Fahrzeughalle
- Material: C25/30; B500 A
Expositionsklasse: XC3, XD2, XF2 cnom = 5,5 cm
- Abmessungen:
- Höhe ca.100 cm;
- Länge x Breiten ca.265 x265cm;

Einzelfundament mit verzahntem Becher für das spätere Einstellen und Vergießen der Fertigteilstütze aus nachfolgender Position.

Menge: 16 Stück
Menge: 112,360 m3
DIN 276:2018-12: 322

**01.09.08.3 Streifenfundament / Frostschutz b/h=60/47cm, Achse 6**
Liefern und Herstellen von einen Streifenfundament/ Frostschutz gem.
Hinweisposition und nachfolgender Beschreibung:
- Inkl. Schalung;
- Abrechnung Betonstahl in separater, nachfolgender
Positionen (Titel Stahlbetonarbeiten Sonstiges);
- Einbauort: Fahrzeughalle
- Material: C25/30; B500 A
Expositionsklasse: XC3, XD2, XF2 cnom = 5,5 cm
- Abmessungen:
- Höhe ca.47 cm; Breite 60cm
- Länge: ca.34,1m durchgängiges Streifenfundament auf Achse 6.

inkl 8x Anschließen an Einzelfundamente & Stützen auf Achse 6.
Menge: 9,616 m3
DIN 276:2018-12: 322

**01.09.08.4 Streifenfundamente b/h=100/50cm**
Liefern und Herstellen von Streifenfundamenten.
Hinweisposition und nachfolgender Beschreibung:
- Inkl. Schalung;
- Abrechnung Betonstahl in separater, nachfolgender
Positionen (Titel Stahlbetonarbeiten Sonstiges);
- Einbauort: Fahrzeughalle/Werkstatt
- Material: C25/30; B500 A
Expositionsklasse: XC3, XD2, XF2 cnom = 5,5 cm
- Abmessungen:
- Höhe ca.50 cm; Breite 100cm
- Länge: 5 Abschnitte Wekstatt + 3 Abschnitte Achse D
- Inkl. ca. 8x 90 Grad Ecken und ca. 3x Endstücke
Menge: 32,650 m3
DIN 276:2018-12: 322

**01.09.08.5 Einzelfundament Treppe Außen: 0,6x0,6m, Höhe 1,0m**
*** Bezugsbeschreibung
Liefern und Herstellen von Einzelfundamenten gem.
Hinweisposition und nachfolgender Beschreibung:
- Inkl. Schalung;
- Abrechnung Betonstahl in separater, nachfolgender
Positionen (Titel Stahlbetonarbeiten Sonstiges);
- Einbauort: Treppe Außen Achse N
Material: C 35/45; B 500 A/B
Expositionsklasse: XC2/ XA1/ WF; cnom = 3,5 cm
- Abmessungen:
- Höhe ca.100 cm;
- Länge x Breiten ca.60 x60cm;

Menge: 3 Stück
Menge: 1,080 m3
DIN 276:2018-12: 322

**01.09.08.6 Einzelfundament Treppe Außen: L-Form: 1,5x1,3m, Höhe 1,0m**
*** wie Position 01.09.08.5
L-Form / bzw Streifenfundament.
Länge/Breite: ca.(1,5m*0,5m)  x (1,3m*0,6m)
Höhe ca.1m

- Inkl. Schalung, inkl 90 Grad Knick und Endstücke.
Menge: 1,260 m3
DIN 276:2018-12: 322

**01.09.08.7 Magerbeton Frostschutz; Tore**
Ortbeton Auffüllung, als unbewehrter Beton, Normalbeton C
25/30 DIN EN 206, DIN 1045-2, natürliche Gesteinskörnung,

Abmessung: Breite 85cm, Höhe: 48cm
Betonage in 2 Abschnitten
Abschnitt 1: bis Ok Sauberkeitschicht Sohle
Abschnitt 2: bis UK Sohle.

Inkl. Schalung und aller dazugehörigen Aufwendungen;
Lage: Im Bereich der Toröffnungen, jeweils zwischen 2 Stützen auf Achse 3
Menge: 14,280 m3
DIN 276:2018-12: 322

*Hinweis: Sohle*

**01.09.08.8 Sauberkeitsschicht 50mm**
Herstellung von Feinplanum u. Sauberkeitsschicht
planeben für den nachfolgenden Einbau einer
Perimeterdämmung unter der Sohle gemäß Hinweisposition
u. nachfolgender Beschreibung.
- Einbauort: Bauteil 2, Sohle EG
- Feinplanum:
- Boden Ab- bzw. Auftrag ca.
+/-5cm;
- Geforderte Genauigkeit +/-2cm;
- Sauberkeitschicht:
- Betonfestigkeitsklasse C 8/10;
- Expositionsklasse gemäß Statik
- Feuchtigkeitsklasse gemäß Statik;
- Schichtdicke im Mittel 5cm;
- Abrechnungsmaß: Achsmaß Fundamente, gemäß Schalplan;

_Das Arbeiten in Handarbeit für die auszuführenden Inhalte dieser Position aufgrund der beengten Baustelle oder des Arbeitsablaufes des Baus der Sohle der Fahrzeughalle inkl.
des dafür notwendigen Geräts sowie der damit verbundenen Arbeitsstunden sind an dieser Stelle mit einzukalkulieren.
Menge: 666,568 m2
DIN 276:2018-12: 322

**01.09.08.9 Perimeterdämmung 220mm (WLG035)**
Lieferung, Zuschnitt und Einbau von Wärmedämmung unter
Stb-Sohle gem. Hinweistext und nachfolgender Beschreibung.
- Einbau auf vorstehender Sauberkeitsschicht;
- Stärke: 1x d=100mm + d=1x 120mm (Stöße versetzt);
- Material: XPS WLG 035;
- zulässige Dauerdruckspannung nach DIN EN 1606 sigma
D,50: ≥ 500 kN/m2;

- Abrechnungsmaß: eingebaute Fläche; inkl. Aufzugsunterfahrt

_Das Arbeiten in Handarbeit für die auszuführenden Inhalte dieser Position aufgrund der beengten Baustelle oder des Arbeitsablaufes des Baus der Sohle der Fahrzeughalle inkl.
des dafür notwendigen Geräts sowie der damit verbundenen Arbeitsstunden sind an dieser Stelle mit einzukalkulieren.
Menge: 666,568 m2
DIN 276:2018-12: 322

**01.09.08.10 PE Folie 1 lagig, 0,2mm**
Trennlage aus PE-Folie als Gleitschicht für WU-Beton,
Dicke 0,2 mm, einlagig, auf Untergrund Dämmung.
Liefern und aufbringen,
Stöße überlappen,

_Das Arbeiten in Handarbeit für die auszuführenden Inhalte dieser Position aufgrund der beengten Baustelle oder des Arbeitsablaufes des Baus der Sohle der Fahrzeughalle inkl.
des dafür notwendigen Geräts sowie der damit verbundenen Arbeitsstunden sind an dieser Stelle mit einzukalkulieren.
Menge: 666,568 m2
DIN 276:2018-12: 322

**01.09.08.11 WU Sohle EG: C25/30; B500 A/B, d = 25 cm**
Liefern und Herstellen von Stb-Sohle gemäß
Hinweisposition und nachfolgender Beschreibung.

gemäß DAfStb-WU-Richtlinie, Beanspruchungsklasse 1 "Ständig oder zeitweise drückendes Wasser".

Die Sohle ist frei tragend und damit nicht statisch verbunden an aufgehende Bauteilen. Die Arbeitsfugen sind mit einen Abstand von 2cm einzuplanen. Bzw. Es gibt umlaufend 2cm Abstand zu aufgehenden Bauteilen.

Position ist inkl.Fugenausbildung (2cm) und Anschluss an WU Wände gemäß DAfStb-WU-Richtlinie, Beanspruchungsklasse 1."
Die Arbeitsfugenabdichtung ist in separater, nachfolgender Positionen;

Abrechnung Betonstahl in separater, nachfolgender
Position;
_
auf vorstehendem Planum, PE Folie, Perimeterdämmung u.
Sauberkeitsschicht

Betongüte: C 30/37 WU B500A/B

Expositionsklasse: XC3 / XA1/ WF cnom = 3,5 cm
_
Einbauort: Sohle EG Fahrzeughalle Uk Sohle -0,43 OKFF / Sohle EG Werkstatt Uk Sohle -0,44 OKFF
Stärken: 25cm;
_
_
- inkl. Schalung u. aller dazugehörigen Aufwendungen;

Anschluss nachfolgend aufgehende Stb-Wände; ca.135 m umlaufend (Außenwände), und ca. 16 Stück Stützen
_
Abrechnungsmaß: Systemmaße gemäß Schalplan.

_Das Arbeiten in Handarbeit für die auszuführenden Inhalte dieser Position aufgrund der beengten Baustelle oder des Arbeitsablaufes des Baus der Sohle der Fahrzeughalle inkl.
des dafür notwendigen Geräts sowie der damit verbundenen Arbeitsstunden sind an dieser Stelle mit einzukalkulieren.
Menge: 166,642 m3
DIN 276:2018-12: 322

**01.09.08.12 Perimeterdämmung 40mm(WLG035), Stirnseite Sohle**
Lieferung, Zuschnitt und Einbau von Wärmedämmung an Stirnseite Sohle gem. Hinweistext und nachfolgender Beschreibung.
- Einbau auf vorstehender Stirnseite StB Sohle, inkl. Keilausbildungen. Auf Achse 3A, zwischen den Stützen bei den Toröffnung.
- Stärke: 1x d=40mm
- Material: XPS WLG 035;
- Inklusive Eckausbildungen
- zulässige Dauerdruckspannung nach DIN EN 1606 sigma
D,50: ≥ 500 kN/m2;
- Höhe Dämmung: ca. 0,50m

- Abrechnungsmaß: eingebaute Fläche;

_Das Arbeiten in Handarbeit für die auszuführenden Inhalte dieser Position aufgrund der beengten Baustelle oder des Arbeitsablaufes des Baus der Sohle der Fahrzeughalle inkl.
des dafür notwendigen Geräts sowie der damit verbundenen Arbeitsstunden sind an dieser Stelle mit einzukalkulieren.
Menge: 18,700 m2
DIN 276:2018-12: 322

**01.09.08.13 Schutzlage Abdichtung Wand Noppenbahn D 8mm lose verlegen**
Liefern und Montieren einer Schutzlage für die Abdichtung und Dämmung  erdberührter Wände DIN 18533-1
und DIN 18533-2, aus Noppenbahn mit Gleit-, Schutz- und
Lastverteilungsschicht, Schichtdicke 8 mm, lose verlegen,

Noppenbahn für Schutz Dämmung und Abdichtung

Höhe: ca. 60cm
-inkl Aller Eckausbidlungen  horizontal und Vertikal

_Das Arbeiten in Handarbeit für die auszuführenden Inhalte dieser Position aufgrund der beengten Baustelle oder des Arbeitsablaufes des Baus der Sohle der Fahrzeughalle inkl.
des dafür notwendigen Geräts sowie der damit verbundenen Arbeitsstunden sind an dieser Stelle mit einzukalkulieren.
Menge: 22,440 m2
DIN 276:2018-12: 322

*Hinweis: Wände Sockelbereich*

**01.09.08.14 Stb-Wand, Ortbeton Sockel, EG, d=24cm, H ca. 0,93 m**
*** Bezugsbeschreibung
Liefern und Herstellen von Stb-Wandabschnitten gem.
Hinweisposition und nachfolgender Beschreibung.
_ Inkl. Schalung u. aller dazugehörigen Aufwendungen;
_ Abrechnung Betonstahl in separater, nachfolgender
Position;
_ Material: C35/45; B500SA
_ Expositionsklasse: XC3, XD2, XA1, WF
_ Einbauort: Ortbetonwände über Streifenfundament auf Achse 6, Zwischen Stützen; als Sockelwände.
_ bündig auf Innenkante Streifenfundament;
_ Abmessungen:
_ Stärke: d=24cm;
_ Höhe: ca. 0,93 m;
_ Oberflächenqualität:
_ außen, nicht sichtbar, bauseitige Bekleidung;
_ innen, sichtbarer Beton
_ Auflager / An- u. Abschlüsse:
_ unten, auf Streifenfundament;
_ senkrecht, Anschluss an Stützen
_ oben, Anschluss nachfolgende Wände;
_ Abrechnungsmaß: Systemmaße gemäß Schalplan.
_ 9 Abschnitte

Gewählt: Ortbetonwände/ Sockel
Menge: 28,338 m2
DIN 276:2018-12: 322

**01.09.08.15 Stb-Wand, Ortbeton Sockel, EG, d=24cm, H ca.1,40 m**
*** wie Position 01.09.08.14
_ Einbauort: Ortbetonwände über Streifenfundament b/h=100/50cm.
_ mittig auf Streifenfundament;
_ Höhe: ca. 1,40 m;
Menge: 91,420 m2
DIN 276:2018-12: 322

*Hinweis: Abdichtungen*

**01.09.08.16 Abdichtung, horizontal zwischen Wände und Fundament**
*** Bezugsbeschreibung
Lieferung, Bereitstellung, fachgerechte Verarbeitung und vollständige Herstellung einer flexiblen Fugenabdichtung
inklusive aller erforderlichen Neben- und Zusatzstoffe, Werkzeuge und Hilfsmittel gem. Hinweistext
und nachfolgender Beschreibung..

Die Ausführung erfolgt gemäß den aktuellen Herstellerrichtlinien, den allgemeinen anerkannten Regeln der Technik (a.a.R.d.T.), den einschlägigen Normen sowie den bauwerksspezifischen Vorgaben.

Abdichtung von Arbeitsfugen und kritischen Übergangsbereichen in Betonbauteilen.

Breite Abdichtung: 300mm
Dicke der Abdichtung: 1mm
Länge der Abdichtung: ca. 120m

Verwendung eines hochflexiblen Tapes, das Bewegungen in mehreren Richtungen dauerhaft aufnehmen kann, insbesondere bei zu erwartenden Bauteilbewegungen oder Verformungsunterschieden.

System ist geeignet als Chloridschutz, insbesondere für Bereiche mit Tausalzbelastung oder chloridführendem Wasser.

Geeignet für Wassereinwirkungsklasse W2.1-E (starke Einwirkung von nicht drückendem Wasser aus erdberührten Bereichen) gemäß DIN 18533.

Geeignet als Übergangsabdichtung zwischen WU-Bauteilen (wasserundurchlässiger Beton) und angrenzendem Normalbeton, einschließlich Anpassungen an unterschiedliche Steifigkeiten und Bewegungsverhalten der Bauteile.

Hervorragende Hafteigenschaften des Epoxidharz-Klebers auf trockenen und mattfeuchten Untergründen.

Hohe chemische Beständigkeit gegen wasserführende Medien und übliche im Boden vorkommende Substanzen.

Ausführungsdetails:

Inkl. Untergrundvorbereitung: Reinigung, Entfernen von losen Bestandteilen, eventuelles Anrauen, Entfetten sowie Wiederherstellung eines tragfähigen, gleichmäßigen und staubfreien Untergrundes.

Inkl.  Grundierung und Auftrag des systemzugehörigen Klebers gemäß Herstellervorgaben; Sicherstellung eines vollflächigen Verbundes.

Inkl.  Einbau des TF-Tapes mit definierter Überlappung an den Fugenflanken; blasenfreie Einbettung und kraftschlüssige Verbindung.

Inkl.  Kontrolle der Einbindetiefe, Randausbildung sowie Abdichtung sämtlicher Übergänge, Anschlüsse und Endstücke.

Inkl. Ausbildung aller erforderlichen Innen- und Außenecken, T-Stücke, Kreuzpunkte oder Sonderformen gemäß Systemanforderungen.

inkl. Schutz der frisch verarbeiteten Abdichtung vor mechanischen Beschädigungen, Nässe oder Verschmutzung während der Aushärtungszeit.

Produkt der Planung: Sikadur Combiflex TF-Tape 300/1 o.glw.

Angebotenes Fabrikat: '....................................................'

Angebotener Typ: '....................................................'
Menge: 35,790 m2
DIN 276:2018-12: 325

**01.09.08.17 Abdichtung, Vertikal zwischen Wände und Stütze**
*** wie Position 01.09.08.16
Abdichtung der Arbeitsfuge Vertikal zwischen Wänden und Stützen
Abdichtung hochführen bis ca. 50cm OKFF

Länge ca. 78cm pro Fuge
2 Fugen pro Stütze
16 Stützen

Gesamtlänge: 25m
Menge: 7,500 m2
DIN 276:2018-12: 325

**01.09.08.18 Abdichtung Dehnfugen Innenseite übergang Sohle-Wand/Stütze, Winkelförmiges Elastomer Fugenband**
*** Bezugsbeschreibung
Lieferung, Bereitstellung und fachgerechter Einbau des Fugenabdichtungssystems, inklusive aller systemrelevanten Komponenten, Untergrundvorbereitung, Klebstoffe, Hilfsstoffe, Zuschnittarbeiten und Nebenleistungen.

Typ: Winkelförmiges Elastomer Fugenband, verklebt und einbetonniert.
Breite der Fuge: ca. 20mm
Restsetzung der Sohle: ca. 10mm
Übergang: Umlaufender Anschluss der Sohle an aufgehende Bauteile: Wände und Stütze

Die Ausführung erfolgt gemäß den aktuellen Herstellerangaben, einschlägigen Normen (insbesondere DIN 18533, DIN 1045, DIN EN 1992), den allgemein anerkannten Regeln der Technik sowie den objektspezifischen Vorgaben.

Technische Anforderungen und Leistungsumfang:
- Abdichtung von Arbeitsfugen, Bewegungsfugen, Sollrissquerschnitten und kritischen Übergangsdetails in Betonbauwerken.
- Verwendung des hochflexiblen, mehrlagigen Profilbandes geeignet für erhöhte Bewegungsaufnahmen in mehreren Richtungen.
- Geeignet für Abdichtungen an WU-Konstruktionen, sowie Übergänge WU-Bauteil und Normalbeton.
- Beständig gegen chloridhaltige Medien (z. B. Tausalze), sulfatbelastetes Wasser und übliche im Erdreich vorkommende Stoffe.
- Hochfeste Verklebung durch systemzugehörige Epoxidharz-Klebstoffe; vollflächiger Verbund beidseitig sicherzustellen.
- Wasserundurchlässige Ausführung für Bauwerksabdichtungen mit erhöhtem Beanspruchung.
-Geeignet für Abdichtungen in Bereichen mit Wassereinwirkungsklassen bis W2.1-E gemäß DIN 18533.

Ausführung / Montage:

inkl: Untergrundvorbereitung:
Reinigen, Aufrauen, Entstauben und Entfernen aller haftmindernden Stoffe. Sicherstellen eines tragfähigen, festen Untergrundes.

inkl: Grundierung / Klebstoffauftrag:
Auftrag der systemzugehörigen Sikadur-Kleber (Normal oder Rapid) gemäß Herstellervorschriften; Schichtdicke gleichmäßig herstellen.

inkl: Einbau des Profils:
Zuschnitt des Profils auf vorgesehene Fugenlängen.
Einbettung des Profils in den frisch aufgetragenen Klebstoff.
Pressen und Ausformen zur Gewährleistung des vollflächigen Verbundes.
Sicherstellung einer spannungsfreien, mittigen Lage über der Fuge.

inkl: Detailausbildung:
Herstellung aller notwendigen Überlappungen, Endstücke, Kreuzungen, Innen-/Außenecken, T-Anschlüsse und Sonderprofile gemäß Herstellerempfehlungen.

inkl: Schutz und Nachbehandlung:
Schutz des frischen Systems vor mechanischer Belastung, Verschmutzung, Feuchtigkeit und Witterungseinflüssen bis zur vollständigen Aushärtung.

Produkt der Planung:
Sikadur Combiflex TF-Profil DFT 330/3 KI o.glw.

Angebotenes Fabrikat: '....................................................'

Angebotener Typ: '....................................................'
Menge: 189,140 m
DIN 276:2018-12: 325

**01.09.08.19 Abdichtung Dehnfugen Innenseite übergang Sohle-Sphle, Elastomer Fugenband**
*** wie Position 01.09.08.18
- Abdichtung Übergang Sohle-Sohle.
- Horizontale Abdichtung

Produkt der Planung Sikadur Combiflex TF profil´DFT 330/3

Angebotenes Fabrikat: '....................................................'

Angebotener Typ: '....................................................'
Menge: 12,540 m
DIN 276:2018-12: 325

##### Abschnitt 01.09.09 BT2 Stahlbetonarbeiten Erdgeschoss, inkl Decke

*Hinweis: Wände*

**01.09.09.1 Außenwand StB, d=24cm, Höhe 2,325m**
*** Bezugsbeschreibung
StB Wand als Außenwand liefern und fachgerecht montieren gem. Hinweisposition und nachfolgender Beschreibung:

Typ: Elementwände inkl. Ortbeton zur Fugenausbildung und Anschluss an Wände,
d = 24 cm (Elementwand)
Montieren auf vorhandene Ortbeton Sockelwand. (Vorposition)

Material: C25/30; B500 A
Querschnitt: d = 24 cm (Elementwand)
Expositionsklasse: XC3, WF cnom = 3,5 cm

Einbauort: EG Fahrzeughalle,
Höhe: ca. 2,325 m;
Breite Element: ca. 4,04m
Oberflächenqualität: außen verkleidet, innen, sichtbarer Beton
Auflager / An- u. Abschlüsse: unten, auf Ortbeton Wand, Seitlich Anschluss an StB Stützen, Oben kein Anschluss, bzw (Fensteröffnung)

Abrechnungsmaß: Systemmaße gemäß Schalplan.
Menge: 27,702 m2
DIN 276:2018-12: 331

**01.09.09.2 Außenwand StB, d=24cm, Höhe 4,7m**
*** wie Position 01.09.09.1
Höhe ca. 4,70m
Menge: 258,782 m2
DIN 276:2018-12: 331

**01.09.09.3 Außenwand Fertigteil StB, d=24cm, Höhe 2,325m**
StB Wand als Fertigteil Außenwand liefern und fachgerecht montieren gem. Hinweisposition und nachfolgender Beschreibung:

Typ: Fertigteilwand
d = 24 cm
Montieren auf vorhandene Ortbeton Sockelwand. (Vorposition)

Material: C25/30; B500 A
Querschnitt: d = 24 cm
Expositionsklasse: XC3, WF cnom = 3,5 cm

Einbauort: EG Fahrzeughalle,
Höhe: ca. 2,325 m;
Breite Element: ca. 4,04m
Oberflächenqualität: außen verkleidet, innen,sichtbarer Beton
Auflager / An- u. Abschlüsse: unten, auf Ortbeton Wand, Seitlich Anschluss an StB Stützen, Oben kein Anschluss, bzw (Fensteröffnung)

Abrechnungsmaß: Systemmaße gemäß Schalplan.
Menge: 65,751 m2
DIN 276:2018-12: 331

**01.09.09.4 Eckausbildungen Wände, 90°**
Mehraufwendungen bei Herstellung vorstehender
Stb-Wänden gemäß Hinweisposition und nachfolgender
Beschreibung:

Ausführung im Zuge der Herstellung vorstehender
Bauteile;
_
Eckausbildung 90°;
Wandstärken wie oben beschrieben;
ca. 2 Einzellängen;
nur für nicht in den Positionen benannte Anschlüsse.
Menge: 9,400 m
DIN 276:2018-12: 331

**01.09.09.5 T-Stöße Wände 90 Grad**
Mehraufwendungen bei Herstellung vorstehender
Stb-Wände gemäß Hinweisposition und nachfolgender
Beschreibung:

Ausführung im Zuge der Herstellung vorstehender
Bauteile;
T Stöße Wände 90 Grad: 13 St.
Wandstärken wie oben beschrieben;
Menge: 18,800 m
DIN 276:2018-12: 331

**01.09.09.6 Stirnfläche**
Mehraufwendungen bei Herstellung vorstehender
Stb-Wänden gemäß Hinweisposition und nachfolgender
Beschreibung:

Ausführung im Zuge der Herstellung vorstehender
Bauteile;
Freies Wandende.2 St.
Wandstärken wie oben beschrieben;
Menge: 18,800 m
DIN 276:2018-12: 331

*Hinweis: Stütze*

**01.09.09.7 Fertigteilstütze 46/50 cm, inkl Konsolen: Höhe ca. 6,5m**
Lieferung und Herstellung von Stb.
-Stützen gem. Hinweistext und nachfolgender Beschreibung.

- Abrechnung Betonstahl in separater, nachfolgender
Positionen (Titel Stahlbetonarbeiten Sonstiges);

Die Stütze ist am Kopf dreiseitig mit Konsolen ausgestattet, auf denen die Regelunterzüge in den Achsen E - L (Unterzug, b/h = 46/170 cm inkl. Decke über EG) sowie die entlang der Gebäudeaußenseiten verlaufenden Regelunterzüge in Achse 3 und Achse 6 (Unterzug, b/h = 24/80 cm inkl. Decke über EG) aufliegen.

Die Stützen sind in Einzelfundamente mit verzahntem Becher zu montieren.

Querschnitt: b/h = 46/50 cm (Fertigteil)
Material: mind. C35/45; B500 A
Expositionsklassen: XC3, XD2, XF2 cnom = 5,5 cm
- Einbauort: Tragende Stützen in Fahrzeughalle;
Sichtbeton gemäß nachfolgender Beschreibung;
- Oberflächengüte: sichtbarer Beton

Länge: bis ca. 6,5m; (Abstand UK Decke bis OK Fundament = 6,1m)

- Auflager / An- u. Abschlüsse:
_
unten, auf Einzelfundament mit verzahntem Becher
_
oben, an nachfolgende Stb-UZ; StB-Decke
- Abrechnungsmaß: Systemmaße gemäß Schalplan;
Menge: 16,000 St
DIN 276:2018-12: 341

*Hinweis: Unterzüge*

**01.09.09.8 StB Unterzug Fertigteil b/h=24/87cm, Achse 6 Außenwände, Konsolenauflager**
*** Bezugsbeschreibung
Liefern und Herstellen von Stb-Unterzug Fertigteil gem.
Hinweisposition und nachfolgender Beschreibung.

Abrechnung Betonstahl in separater, nachfolgender
Position (Titel Stahlbetonarbeiten Sonstiges);

Material: C25/30; B500 A
Expositionsklasse: XC3, WF cnom = 3,5 cm
Querschnitt: b/h = 24/107 (inkl. Decke über EG)
Brandschutzklasse: R90

Ausschnitt für Konsole (Auflager): ca. 38/42cm

Montieren auf vorhandene Konsole der Stütze

Einbauort: Unterzug über Fensteröffnung in Fahrzeughalle und Wekstatt Unterseite Unterzug = 4,33m über OKFF

Abmessung:
Länge Unterzug ca.: 7x 4,04m, 1x 4,315m, 1x 7,575m
Breite: 24cm
Höhe bis UK Decke ca. 87cm;
statische Höhe inkl. Decke ca. 107cm;
_
Oberflächenqualität:
_
außen: verkleidet / innen: sichtbarer Beton
Auflager / An- u. Abschlüsse:
St Auflager Stb-Stützen (Bewehrung
Stützen bis Decke durchlaufend);
seitlich, Anschluss Fertigteil Stütze
_
oben, an nachfolgende Stb-Decke
Abrechnungsmaß: Systemmaße gemäß Schalplan;
Menge: 40,195 m
DIN 276:2018-12: 351

**01.09.09.9 StB Unterzug Fertigteil b/h=24/45cm, Achse 3a Außenwände, Konsolenauflager**
*** wie Position 01.09.09.8
Brandschutzklasse: R90

Querschnitt: b/h = 24/45 cm (inkl. Decke über Obergeschoss)

Abmessung:
Länge Unterzug: ca. 9x 4,04m, 1x 5,41m
Breite: 24cm
Höhe bis UK Decke ca. 45cm;
statische Höhe inkl. Decke ca. 65cm;

Lage: über allen Toröffnungen
Unterseite ca.4,75 über OKFF
Menge: 41,770 m
DIN 276:2018-12: 351

**01.09.09.10 StB Unterzug Fertigteil b/h=46/150cm, Konsolenauflager**
*** Bezugsbeschreibung
Liefern und Herstellen von Stb-Unterzug Fertigteil gem.
Hinweisposition und nachfolgender Beschreibung.

Abrechnung Betonstahl in separater, nachfolgender
Positionen (Titel Stahlbetonarbeiten Sonstiges);

Material: C25/30; B500 A
Expositionsklasse: XC1 cnom = 2,5 cm
Querschnitt: b/h = 46/170 (inkl. Decke über EG)
Brandschutzklasse: R90
Ausschnitt für Konsole (Auflager): 38/86cm
inkl 2x Konsole mittig der Träger für Auflager Unterzüge (Folgeposition): 2x 30/38cm Konsole.
Einbauort: EG Fahrzeughalle;
_
Herstellung im Zuge nachstehender Deckenerstellung,
_
Abmessung:
Breite: 46cm ;
Höhe bis UK Decke ca. 150cm;
statische Höhe inkl. Decke ca. 170cm;

8 Stück Unterzug von ca. 12,34m
Unterseite ca. 3,70m über OKFF

Oberflächenqualität:
_
außen / innen: sichtbarer Beton
Auflager / An- u. Abschlüsse:
St Auflager Stb-Stützen (Bewehrung
Stützen bis Decke durchlaufend);
seitlich, Eckanschlüsse;
seitlich,  Wandanschluss
_
oben, an nachfolgende Stb-Decke
Abrechnungsmaß: Systemmaße gemäß Schalplan;
Menge: 98,720 m
DIN 276:2018-12: 351

**01.09.09.11 StB Unterzug Fertigteil b/h=40/70cm, Konsolenauflager**
*** wie Position 01.09.09.10
Anschluss an StB Wände statt Auflager auf Konsolen.

Querschnitt: b/h = 40/90 (inkl. Decke über EG)

Abmessung:
Breite: 40cm ;
Höhe bis UK Decke ca. 70cm;
statische Höhe inkl. Decke ca. 90cm;

1 Stück Unterzug von ca. 8,82m
Unterseite ca. 4,50m über OKFF

Einbauort: EG Werkstatt;
Menge: 8,820 m
DIN 276:2018-12: 351

**01.09.09.12 StB Unterzug Fertigteil b/h=60/70cm, Konsolenauflager**
*** wie Position 01.09.09.10
Anschluss an StB Wände statt Auflager auf Konsolen.

Querschnitt: b/h = 60/90 (inkl. Decke über EG)

Abmessung:
Breite: 60cm ;
Höhe bis UK Decke ca.70cm;
statische Höhe inkl. Decke ca. 90cm;

1 Stück Unterzug von ca. 8,82m
Unterseite ca. 4,50m über OKFF
Menge: 8,820 m
DIN 276:2018-12: 351

**01.09.09.13 StB Unterzug Fertigteil b/h=40/55cm, Konsolenauflager**
*** wie Position 01.09.09.10
Querschnitt: b/h = 40/75 (inkl. Decke über EG)

Abmessung:
Breite: 40cm ;
Höhe bis UK Decke ca. 55cm;
statische Höhe inkl. Decke ca. 75cm;

7 Stück Unterzug von ca. 4,04m
1x 4,95m / 1x 4,87m
Unterseiteca.  4,65m über OKFF

inkl. Ausschnitt für Konsole (Auflager): 38/30cm
Menge: 38,100 m
DIN 276:2018-12: 351

*Hinweis: Decke über EG*

**01.09.09.14 Geschossdecke über EG: C 25/30; B 500 A, d = 20 cm**
Liefern und Herstellen von Stb-Decke gemäß
Hinweisposition und nachfolgender Beschreibung.
_
Abrechnung Betonstahl in separater, nachfolgender
Position;

Inkl. Schalung u. aller dazugehörigen Aufwendungen;

aufgelagert auf vorstehende StB Stütze/ StB Unterzüge und StB Wände

Material: C25/30; B500 A
Querschnitt: h = 20 cm (Elementdecke)

Expositionsklasse:  XC3/XC1, WO cnom = 2,5 cm
_
Einbauort: Decke EG ca. 5,20m über OKFF
Stärken: 20cm;
_
ca. 6 Eckausbildungen;

Anschluss nachfolgend aufgehende Stb-Wände ca. 50m=  (Innenwände) + ca. 90 m Umlaufend (Außenwände)
_
Abrechnungsmaß: Systemmaße gemäß Schalplan.
Menge: 705,168 m2
DIN 276:2018-12: 351

*Hinweis: Anschlüsse*

**01.09.09.15 Kraftschlüssige vertikale Verbindung Fertigteilwand und Fertigteilstütze**
Liefern und Einbauen einer kraftschlüssigen, vertikalen Verbindung zwischen Fertigteilwänden und Fertigteilstützen.

Vorbereitung der Fugen: Reinigung, Ausrichten der Fertigteile, Einhaltung der Fugendistanzen.

Einbringen der Verbindungselemente / Bewehrung nach statischen Vorgaben.

Verguss der Fugen mit geeignetem, zugelassenem Vergussmaterial.

Sicherstellung der Tragfähigkeit und Maßhaltigkeit der Verbindung.

Abrechnungseinheit: laufender Meter hergestellter vertikaler Fertigteilverbindung (inkl. aller systembedingten Einbauteile beidseitig der Fuge, Montage, Verguss und Nebenleistungen

Produkt der Planung: PFEIFER VS-ISI-System o.glw.

Angebotenes Fabrikat: '....................................................'

Angebotener Typ: '....................................................'
Menge: 39,575 m
DIN 276:2018-12: 351

**01.09.09.16 kraftschlüssige vertikale Verbindung Elementwand und Fertigteilstütze**
Liefern und Einbauen einer kraftschlüssigen, vertikalen Verbindung zwischen Elementwänden und Fertigteilstützen mittels Rückbiegeanschluss.

Vorbereitung der Fugen: Reinigung, Ausrichten der Elemente, Einhaltung der Fugendistanzen.

Einbringen der Verbindungselemente / Bewehrung gemäß statischen Vorgaben.

Verguss der Fugen mit geeignetem, zugelassenem Vergussmaterial.

Sicherstellung der Tragfähigkeit und Maßhaltigkeit der Verbindung.

Produkt der Planung: Halfen HBT Rückbiegeanschluss o. glw.

Angebotenes Fabrikat: '....................................................'

Angebotener Typ: '....................................................'
Menge: 4,700 m
DIN 276:2018-12: 351

##### Abschnitt 01.09.10 BT2 Stahlbetonarbeiten Obergeschoss 1, inkl Dach

*Hinweis: Wände*

**01.09.10.1 Außenwand StB, d=24cm, Höhe 3,25m**
*** Bezugsbeschreibung
StB Wand als Außenwand liefern und fachgerecht montieren gem. Hinweisposition und nachfolgender Beschreibung:

Typ: Elementwände inkl. Ortbeton zur Fugenausbildung und Anschluss an Wände,
d = 24 cm (Elementwand)
Montieren auf StB Decke

Material: C25/30; B500 A
Querschnitt: d = 24 cm (Elementwand)
Expositionsklasse: XC3, WF cnom = 3,5 cm

Einbauort: OG BT2,
Höhe: ca. 3,25 m;
Oberflächenqualität: außen verkleidet, innen verputzt
Auflager / An- u. Abschlüsse: unten, auf StB Decke, seitlich Anschluss an StB Wände, oben Anschluss StB Decke/Dach

Abrechnungsmaß: Systemmaße gemäß Schalplan abzgl. 15x Öffnungen.
Menge: 187,397 m2
DIN 276:2018-12: 331

**01.09.10.2 Außenwände StB, d=18cm, Aufkantung Dachaustieg**
Wie Vorposition, jedoch:

Querschnitt: d = 18 cm (Elementwand)
Expositionsklasse: Innen XC1 W0, Außen XC1

Höhe Wände 0,85m

Position: Dachausstieg über Decke/Dach 2.OG
Menge: 5,950 m2
DIN 276:2018-12: 331

**01.09.10.3 Schacht PV Elektroverteiler: StB Wandscheibe + Mauerwerk**
Liefern/herstellen und montieren von einem Schacht.

StB Wandscheibe als Teil des Schachts auf Dach 2.OG
Querschnitt: d = 18 cm
Expositionsklasse: Innen XC1 W0, Außen XC1
Höhe Wändescheibe ca. 2,0m

inkl. 3 seitig Mauerwerk. Dicke 12,5cm
Abwicklung: 30cm / 65cm und 30cm
Höhe ca. 2,0m
inkl Verputzen Außenseite.

Brandschutzanforderung: F90.
Menge: 1,000 psch
DIN 276:2018-12: 341

**01.09.10.4 Innenwand StB, d=24cm, Höhe 3,25m**
*** wie Position 01.09.10.1
Innenwand statt Außenwand

Material: C25/30; B500 SA
Querschnitt: d = 24 cm (Elementwand)
Expositionsklasse: XC1/ WO cnom = 2,5 cm
Brandschutzklasse: R90

Einbauort: OG1 Innenwände,
Höhe: ca. 3,250 m;
Menge: 134,707 m2
DIN 276:2018-12: 341

**01.09.10.5 Eckausbildungen Wände, 90°**
Mehraufwendungen bei Herstellung vorstehender
Stb-Wänden gemäß Hinweisposition und nachfolgender
Beschreibung:

Ausführung im Zuge der Herstellung vorstehender
Bauteile;
_
Eckausbildung 90°;
Wandstärken wie oben beschrieben;
ca. 2 Einzellängen;
nur für nicht in den Positionen benannte Anschlüsse.
Menge: 16,250 m
DIN 276:2018-12: 341

**01.09.10.6 T-Stöße Wände 90 Grad**
Mehraufwendungen bei Herstellung vorstehender
Stb-Wänden gemäß Hinweisposition und nachfolgender
Beschreibung:

Ausführung im Zuge der Herstellung vorstehender
Bauteile;
T Stöße Wände 90 Grad: 13 St.
Wandstärken wie oben beschrieben;
Menge: 9,750 m
DIN 276:2018-12: 341

**01.09.10.7 Stirnfläche**
Mehraufwendungen bei Herstellung vorstehender
Stb-Wänden gemäß Hinweisposition und nachfolgender
Beschreibung:

Ausführung im Zuge der Herstellung vorstehender
Bauteile;
Freies Wandende.2 st.
Wandstärken wie oben beschrieben;
Menge: 3,250 m
DIN 276:2018-12: 341

*Hinweis: Decke über OG*

**01.09.10.8 Geschossdecke über OG1: C 25/30; B 500 A, d = 25 cm**
Liefern und Herstellen von Stb-Decke gemäß
Hinweisposition und nachfolgender Beschreibung.
_
Abrechnung Betonstahl in separater, nachfolgender
Position;

Inkl. Schalung u. aller dazugehörigen Aufwendungen;

aufgelagert auf vorstehende StB Wände

Material: C25/30; B500 A
Querschnitt: h = 25 cm (Elementdecke)

Expositionsklasse: oben/unten:
oben: XC1, WO mit cnom = 2,5 cm
unten: XC3,WF mit cnom = 3,5 cm
_
Einbauort: Decke/Dach ca. 3,25m über OKRB 1.OG
Stärken: 25cm;
_
ca. 4 Eckausbildungen;

Anschluss nachfolgend aufgehende Stb-Außenwände ca. 13,5m
_
Abrechnungsmaß: Systemmaße gemäß Schalplan.
Menge: 516,592 m2
DIN 276:2018-12: 351

*Hinweis: Attika / Wände über Decke*

**01.09.10.9 Attika_Außenwand StB, d=24cm; Oberseite schräg 8 Grad_über Dach OG**
*** wie Position 01.09.10.1
StB Wand als Außenwand / Attika  liefern und fachgerecht montieren gem. Hinweisposition und nachfolgender Beschreibung:

Oberseite schräg gem. Dachneigung: ca.8 Grad. Satteldach folgend.

Einbauort: Wand über Dach OG1. Wand bis zu Satteldach
Höhe: ca. 0,00 bis 0,94 m;

Querschnitt: d = 24 cm (Elementwand)
Expositionsklasse: Innen XC1 W0, Außen XC1
Menge: 6,251 m2
DIN 276:2018-12: 361

**01.09.10.10 Attika_Außenwand StB, d=24cm; Oberseite schräg 8 Grad_über Dach EG**
*** wie Position 01.09.10.1
StB Wand als Außenwand / Attika  liefern und fachgerecht montieren gem. Hinweisposition und nachfolgender Beschreibung:

Oberseite schräg gem. Dachneigung: ca. 8 Grad. Dach folgend: ca. 13m
Oberseite Gerade. Dach folgend: ca. 14m

Einbauort: Wand über Dach EG. Wand bis zu Satteldach
Höhe: ca. 0,00 bis 0,45 m;

Querschnitt: d = 24 cm (Elementwand)
Expositionsklasse: Innen XC1 W0, Außen XC1
Menge: 9,360 m2
DIN 276:2018-12: 361

##### Abschnitt 01.09.11 Öffnungen, Durchbrüche, Kernbohrungen und Wandschlitzen

*Hinweis: Durchbrüche WU-Sohle*

**01.09.11.1 TGA-Durchdringung Sohle (Einbauteil) in WU-Betonkonstruktion, bis 0,07 m2**
Fachgerechter Einbau eines WU-Einbauteils gem. vortshender Position für TGA-Leitungen in Sohle einer Weißen Wanne gemäß DAfStb-WU-Richtlinie.
Diese Position umfasst nur die Einbauleistung.

Positionieren, Ausrichten und Fixieren in der Schalung gemäß Ausführungsplanung
Herstellung der erforderlichen Einbaulage (Höhe, Richtung, Neigung)
Sichere Befestigung gegen Verschieben während der Betonage
Einhaltung der erforderlichen Betondeckung
Integration des vorhandenen Dichtsystems (z. B. werkseitiger Dichtflansch, Quellband, Fugenblech)

Betonage in einem Arbeitsgang ohne Entstehung zusätzlicher Arbeitsfugen

Schutzmaßnahmen gegen Verschmutzung oder Betoneinfall in das Einbauteil

Freilegen und Reinigen der Öffnung nach dem Ausschalen

Durchbruch rund 15cm
Menge: 7,000 St
DIN 276:2018-12: 322

**01.09.11.2 Einbau Einbautrichter S, Rund 38cm / 23cm in WU-Sohle**
Wie Vorposition, jedoch:

Durchführen und Einbinden von Grundleitungen durch
Bodenplatte gemäß Hinweisposition und nachfolgender
Beschreibung:
_ Durchführung von verlegtem Grundleitungssystem, Ausrichten
und Einbetonieren des Anschlusstrichters (siehe gesonderter
Titel Grundleitungen).
_ ca. DN 100 - 250.
_ inkl Einbindung von Mauerkragen.

Einbau Boden Einbautrichter S, Rund 38cm 21 x

Einbau Boden Einbautrichter S, Rund 23cm 1 x
Menge: 24,000 St
DIN 276:2018-12: 322

**01.09.11.3 Einbau Betoneinbauteil 11x35cm / 11x47cm in WU-Sohle**
wie Vorposition jedoch:

Typ: Quadro-Secura Nova R3 o.glw.
Abmessung: 11x35cm
Anzahl: 1x

Type: Quadro-Secura Nova R4 o.glw
Abmessung: 11x47cm
Anzahl: 1x
Menge: 2,000 St
DIN 276:2018-12: 322

*Hinweis: Durchbrüche WU Kellerwand*

**01.09.11.4 TGA-Durchdringung Wand (Einbauteil) in WU-Betonkonstruktion, bis 0,07 m2**
Fachgerechter Einbau eines WU-Einbauteils gem. vortshender Position für TGA-Leitungen in Wand einer Weißen Wanne gemäß DAfStb-WU-Richtlinie.
Diese Position umfasst nur die Einbauleistung.

Positionieren, Ausrichten und Fixieren in der Schalung gemäß Ausführungsplanung
Herstellung der erforderlichen Einbaulage (Höhe, Richtung, Neigung)
Sichere Befestigung gegen Verschieben während der Betonage
Einhaltung der erforderlichen Betondeckung
Integration des vorhandenen Dichtsystems (z. B. werkseitiger Dichtflansch, Quellband, Fugenblech)

Betonage in einem Arbeitsgang ohne Entstehung zusätzlicher Arbeitsfugen

Schutzmaßnahmen gegen Verschmutzung oder Betoneinfall in das Einbauteil

Freilegen und Reinigen der Öffnung nach dem Ausschalen

Durchbruch rund 15cm / rund 20cm
Menge: 20,000 St
DIN 276:2018-12: 331

**01.09.11.5 Durchbruch Lichtfenster 1,0 × 1,0m in WU-Wand**
Herstellen eines Durchbruchs für ein Lichtfenster / Lichtschacht in einer WU-Betonkonstruktion (Wand)
Abmessungen: 1,0m × 1,0m (1,0m²)

Der Fensterrahmen kann entweder bereits beim Betonieren der WU-Wand einbetoniert oder später nachträglich montiert werden.

Anzeichnen und Herstellen des Durchbruchs 1,0 × 1,0m in der WU-Wand

Lieferung und Einbau des Fensters (wird über Position "Betonlichtschacht" abgerechnet)
Menge: 1,000 St
DIN 276:2018-12: 331

**01.09.11.6 Einbetonieren von Leerrohren in Magerbetonabtreppung**
Einbetonieren von 8 Leerrohren gem. vortsehender Position in Magerbetonabtreppung neben Keller im Erdreich.

Die Position umfasst:

Vorbereitung der Magerbetonabtreppung für die Rohrdurchführung
Positionierung und Ausrichtung der Rohre entsprechend Planvorgabe
Fixierung der Rohre gegen Verschieben während des Einbringens und Verdichtens des Magerbetons
Einbetonieren der Rohre in Magerbeton gemäß Plan- bzw. Bauvorschrift
Sicherstellen der Einhaltung der erforderlichen Höhen- und Achsmaße
Schutz der Rohre gegen Verschmutzung und Beschädigung während der Betonarbeiten
Nachbearbeitung der Oberfläche nach dem Einbetonieren, soweit erforderlich

Die Abschnitte der Magerbetonabtreppung muss so angelegt sein, dass die Leerrohe der Gebäudeeinführungen sauber und fachgerecht montiert werden können.

Einbau Leerrohr pro Stück bis zu 5m.
Menge: 8,000 St
DIN 276:2018-12: 331

*Hinweis: Durchbrüche Wände*

*Hinweis: Innenwände*

**01.09.11.7 Wanddurchbrüche bis 0,07m2**
*** Bezugsbeschreibung
Herstellen von Durchbrüchen in vorstehenden Stb-Wänden
für die Durchführung von TGA-Leitungen etc.
_
rechteckig / rund bis 0,07qm;
_
Anlegen u. Schalungsarbeiten.
Menge: 118,000 St
DIN 276:2018-12: 341

**01.09.11.8 Wanddurchbrüche 0,07 bis 0,2m2**
*** wie Position 01.09.11.7
_
rechteckig / rund 0,07 - 0,2qm;
Menge: 70,000 St
DIN 276:2018-12: 341

**01.09.11.9 Wanddurchbrüche größer 0,2m2**
*** wie Position 01.09.11.7
_
rechteckig / rund größer als 0,2qm;
Menge: 56,000 St
DIN 276:2018-12: 341

**01.09.11.10 Kernbohrung Stb, d=ø10cm**
*** Bezugsbeschreibung
Kernbohrung in vorgenannten Stb-Bauteilen (Wand, Decke,
Sohle) fachgerecht herstellen, einschl. Entsorgung des
Bohrkernes.
Kernbohrdurchmesser: ø 10cm
Menge: 40,000 St
DIN 276:2018-12: 341

**01.09.11.11 Kernbohrung Stb, d=ø25cm**
*** wie Position 01.09.11.10
Menge: 40,000 St
DIN 276:2018-12: 341

**01.09.11.12 Kernbohrung Stb, d=ø15cm**
*** wie Position 01.09.11.10
Menge: 30,000 St
DIN 276:2018-12: 341

**01.09.11.13 Verfüllen Wanddurchbrüche bis 0,2qm**
Nachträgliches, fachgerechtes verfüllen vorstehender
Wanddurchbrüche.
- im Anschluss an bauseitige Leitungsdurchführung u. Verfüllen
von ungenutzten Aussparungen,
- inkl. Schalungsaufwendungen etc.
- rechteckig / rund bis 0,2 qm;
Menge: 5,000 St
DIN 276:2018-12: 341

**01.09.11.14 Wanddurchbrüche, d=24cm, Tür, bxh ca. 1,01 x 2,135m**
*** Bezugsbeschreibung
Aufwand für Herstellung von rechteckiger Wandöffnung im
Zuge Herstellung vorstehende Wandpositionen,
fachgerecht anlegen.

_ Innenwand
_ Wanddicke 24cm;
_ Breite ca. 1,01m;
_ Höhe ca. 2,135m (ab OK Sohle);
_ umlaufende Dreikantleiste 15x15mm
Menge: 3,000 St
DIN 276:2018-12: 341

**01.09.11.15 Wanddurchbrüche, d=24cm, Tür, bxh ca. 1,81 x 2,365m**
*** wie Position 01.09.11.14
_ Breite ca. 1,81m;
_ Höhe ca. 2,365m (ab OK Sohle);

Position: EG
Menge: 1,000 St
DIN 276:2018-12: 341

**01.09.11.16 Wanddurchbrüche, d=24cm, Tür, bxh ca. 1,35 x 2,565m**
*** wie Position 01.09.11.14
_ Breite ca. 1,35m;
_ Höhe ca. 2,565m (ab OK Sohle);

Position: EG Fahrzeughalle
Menge: 2,000 St
DIN 276:2018-12: 341

**01.09.11.17 Wanddurchbrüche, d=24cm, Tür, bxh ca. 1,35 x 2,61m**
*** wie Position 01.09.11.14
_ Breite ca. 1,35m;
_ Höhe ca. 2,61m (ab OK Sohle);

Position: EG
Menge: 2,000 St
DIN 276:2018-12: 341

**01.09.11.18 Wanddurchbrüche, d=24cm, Tür, bxh ca. 0,88 x 2,49m**
*** wie Position 01.09.11.14
_ Breite ca. 0,88m;
_ Höhe ca. 2,49m (ab OK Sohle);

Position: EG
Menge: 1,000 St
DIN 276:2018-12: 341

**01.09.11.19 Wanddurchbrüche, d=24cm, Tür, bxh ca. 1,01 x 2,49m**
*** wie Position 01.09.11.14
_ Breite ca. 1,01m;
_ Höhe ca. 2,49m (ab OK Sohle);

Position: EG
Menge: 2,000 St
DIN 276:2018-12: 341

**01.09.11.20 Wanddurchbrüche, d=24cm, Tür, bxh ca. 1,15 x 2,49m**
*** wie Position 01.09.11.14
_ Breite ca. 1,15m;
_ Höhe ca. 2,49m (ab OK Sohle);

Position: EG
Menge: 3,000 St
DIN 276:2018-12: 341

**01.09.11.21 Wanddurchbrüche, d=24cm, Tür, bxh ca. 1,29 x 2,435m**
*** wie Position 01.09.11.14
_ Breite ca. 1,29m;
_ Höhe ca. 2,435m (ab OK Sohle);

Position:  Aufzugschacht
Menge: 5,000 St
DIN 276:2018-12: 341

**01.09.11.22 Wanddurchbrüche, d=24cm, Tür, bxh ca. 1,50 x 2,95m**
*** wie Position 01.09.11.14
_ Breite ca. 1,50m;
_ Höhe ca. 2,95m (ab OK Sohle);

Position: 1.OG Treppenhaus
Menge: 1,000 St
DIN 276:2018-12: 341

**01.09.11.23 Wanddurchbrüche, d=24cm, Tür, bxh ca. 1,15 x 2,355m**
*** wie Position 01.09.11.14
_ Breite ca. 1,15m;
_ Höhe ca. 2,355m (ab OK Sohle);

Position: 1.OG
Menge: 1,000 St
DIN 276:2018-12: 341

**01.09.11.24 Wanddurchbrüche, d=24cm, Tür, bxh ca. 1,01 x 2,355m**
*** wie Position 01.09.11.14
_ Breite ca. 1,01m;
_ Höhe ca. 2,355m (ab OK Sohle);

Position: 1.OG /2.OG
Menge: 12,000 St
DIN 276:2018-12: 341

**01.09.11.25 Wanddurchbrüche, d=24cm, Tür, bxh ca. 1,50x 2,82m**
*** wie Position 01.09.11.14
_ Breite ca. 1,50m;
_ Höhe ca. 2,82m (ab OK Sohle);

Position: 1.OG
Menge: 1,000 St
DIN 276:2018-12: 341

**01.09.11.26 Wanddurchbrüche, d=24cm, Tür, bxh ca. 2,00x 2,82m**
*** wie Position 01.09.11.14
_ Breite ca. 2,00m;
_ Höhe ca. 2,82m (ab OK Sohle);

Position: 1.OG
Menge: 3,000 St
DIN 276:2018-12: 341

**01.09.11.27 Wanddurchbrüche, d=24cm, Tür, bxh ca. 2,50x 2,95m**
*** wie Position 01.09.11.14
_ Breite ca. 2,50m;
_ Höhe ca. 2,95m (ab OK Sohle);

Position: 1.OG
Menge: 1,000 St
DIN 276:2018-12: 341

**01.09.11.28 Wanddurchbrüche, d=24cm, Tür, bxh ca. 1,81x 2,80m**
*** wie Position 01.09.11.14
_ Breite ca. 1,81m;
_ Höhe ca. 2,80m (ab OK Sohle);

Position: 2.OG
Menge: 1,000 St
DIN 276:2018-12: 341

**01.09.11.29 Wanddurchbrüche, d=24cm, Tür, bxh ca. 1,51x 2,345m**
*** wie Position 01.09.11.14
_ Breite ca. 1,51m;
_ Höhe ca. 2,345m (ab OK Sohle);

Position: 2.OG
Menge: 6,000 St
DIN 276:2018-12: 341

*Hinweis: Außenwände*

**01.09.11.30 Wanddurchbrüche, Außenwand d=24cm, Fenster, bxh ca. 1,14 x 1,805m**
*** Bezugsbeschreibung
Aufwand für Herstellung von rechteckiger Wandöffnung im
Zuge Herstellung vorstehende Wandpositionen,
fachgerecht anlegen.

_ Innenwand
_ Wanddicke 24cm;
_ Breite ca. 1,14m;
_ Höhe ca. 1,805m (ca. 95cm ü OK Sohle);
_ umlaufende Dreikantleiste 15x15mm
Menge: 32,000 St
DIN 276:2018-12: 331

**01.09.11.31 Wanddurchbrüche, Außenwand d=24cm, Tür, bxh ca. 2,50 x 3,0m**
*** wie Position 01.09.11.30
_ Breite ca. 2,50m;
_ Höhe ca. 3,0m (ca. 0cm ü OK Sohle);

Position: EG Türöffnung
Menge: 4,000 St
DIN 276:2018-12: 331

**01.09.11.32 Wanddurchbrüche, Außenwand d=24cm, Fenster, bxh ca. 1,01 x 7,84m**
*** wie Position 01.09.11.30
_ Breite ca. 1,01m;
_ Höhe ca. 7,84m (ca. 277cm ü OK Sohle);

Position: EG bis 2.OG
Fensteröffnung ist im Treppenhaus und läuft von EG bis 2.OG, bzw Öffnung in mehrere Wandabschnitte.
Menge: 1,000 St
DIN 276:2018-12: 331

**01.09.11.33 Wanddurchbrüche, Außenwand d=24cm, Fenster, bxh ca. 1,14 x 2,055m**
*** wie Position 01.09.11.30
_ Breite ca. 1,14m;
_ Höhe ca. 2,055m (ca. 95cm ü OK Sohle);

Position: 1.OG
Menge: 15,000 St
DIN 276:2018-12: 331

**01.09.11.34 Wanddurchbrüche, Außenwand d=24cm, Fenster, bxh ca. 3,015 x 2,055m**
*** wie Position 01.09.11.30
_ Breite ca. 3,015m;
_ Höhe ca. 2,055m (ca. 95cm ü OK Sohle);

Position: 1.OG
Menge: 9,000 St
DIN 276:2018-12: 331

**01.09.11.35 Wanddurchbrüche, Außenwand d=24cm, Tür, bxh ca. 1,695 x 2,44m**
*** wie Position 01.09.11.30
Öffnung für ein Tür
_ Breite ca. 1,695m;
_ Höhe ca. 2,44m

Position: 2.OG  Außentür
(ca. 80cm ü OK Sohle );

Position: EG  Außentür
(ca.0cm ü OK Sohle );
Menge: 6,000 St
DIN 276:2018-12: 331

**01.09.11.36 Wanddurchbrüche, Außenwand d=24cm, Fenster, bxh ca. 2,015 x 2,055m**
*** wie Position 01.09.11.30
_ Breite ca. 2,015m;
_ Höhe ca. 2,055m (ca. 95cm ü OK Sohle);

Position: 2.OG
Menge: 2,000 St
DIN 276:2018-12: 331

**01.09.11.37 Wanddurchbrüche, Außenwand d=24cm, Fenster, bxh ca. 3,015 x 1,8050m**
*** wie Position 01.09.11.30
_ Breite ca. 3,01m;
_ Höhe ca. 1,805m (ca. 95cm ü OK Sohle);

Position: 2.OG
Menge: 15,000 St
DIN 276:2018-12: 331

**01.09.11.38 Wanddurchbrüche, Außenwand d=24cm, Fenster, bxh ca. 2,01 x 2,635m**
*** wie Position 01.09.11.30
_ Breite ca. 2,01m;
_ Höhe ca. 2,635m (ca. 12cm über OK Sohle);

Position: 2.OG
Menge: 3,000 St
DIN 276:2018-12: 331

*Hinweis: Durchbrüche Decke*

**01.09.11.39 Deckendurchbrüche, bis 0,07qm**
*** Bezugsbeschreibung
Herstellen von Deckendurchbrüchen in vorstehenen
Ortbeton-Decken für die Durchführung von TGA-Leitungen etc.
- rechteckig und rund bis 0,07qm;
- Anlegen u. Schalungsarbeiten.

0,2x0,2=0,04m2
rund 20cm
Menge: 91,000 St
DIN 276:2018-12: 351

**01.09.11.40 Deckendurchbrüche, 0,07 bis 0,25qm**
*** wie Position 01.09.11.39
- Größe Durchbruch: von ca. 0,07 bis 0,25qm;
Menge: 19,000 St
DIN 276:2018-12: 351

**01.09.11.41 Deckendurchbrüche, 0,25 bis 0,75qm**
*** wie Position 01.09.11.39
- Größe Durchbruch: von ca. 0,25 bis 0,75qm;
Menge: 4,000 St
DIN 276:2018-12: 351

**01.09.11.42 Deckendurchbrüche, Dachausstieg, ca. 1,00x2,00m**
*** Bezugsbeschreibung
Aufwand für Herstellung von rechteckigen Deckenöffnungen im
Zuge Herstellung vorstehende Stb-Deckenpositionen,
fachgerecht anlegen.
_ für Dachausstieg
_ Deckendicke 25cm;
_ Breite ca. 1,00m;
_ Länge ca. 2,00m;
Menge: 2,000 St
DIN 276:2018-12: 351

**01.09.11.43 Deckendurchbrüche, Schacht TGA, ca. 0,76x2,15m_Decke über EG**
*** wie Position 01.09.11.42
_ Breite ca. 0,76m;
_ Länge ca. 2,15m
_ Deckendicken 30cm;
Geschoss über EG
Menge: 1,000 St
DIN 276:2018-12: 351

**01.09.11.44 Deckendurchbrüche, Schacht TGA, ca. ,90x2,80m_Dach**
*** wie Position 01.09.11.42
_ Breite ca. 0,90m;
_ Länge ca. 2,80m
_ Deckendicken 25cm;
Dachgeschoss
Menge: 1,000 St
DIN 276:2018-12: 351

**01.09.11.45 Deckendurchbrüche, Schacht TGA, ca. ,90x2,39m_Obergeschoss**
*** wie Position 01.09.11.42
_ Breite ca. 0,90m;
_ Länge ca. 2,39m
_ Deckendicken 30cm;
Decke über OG1
Menge: 1,000 St
DIN 276:2018-12: 351

**01.09.11.46 Deckendurchbrüche, Bodenluke, ca. 0,68x1,18m**
*** wie Position 01.09.11.42
_ Breite ca. 0,68m;
_ Länge ca. 1,18m

Position: Decke Raum T2.057
1 Stück
Menge: 2,000 St
DIN 276:2018-12: 351

**01.09.11.47 Deckendurchbrüche, Oberlichter, ca. 1,50x1,50m**
*** wie Position 01.09.11.42
_ Breite ca. 1,50m;
_ Länge ca. 1,50m

Position: Haupttreppenhaus (über Treppenläufe/Treppenloch)
Menge: 4,000 St
DIN 276:2018-12: 351

**01.09.11.48 Deckendurchbrüche, Kran, ca. 2,50x2,50m**
*** wie Position 01.09.11.42
_ Breite ca. 2,50m;
_ Länge ca. 2,50m

Position: Öffnung herstellen in BT2 Decke über EG und Dach für der Position der Kran.
Menge: 2,000 St
DIN 276:2018-12: 351

**01.09.11.49 Verfüllen Deckendurchbrüche/Ausparrungen bis 0,07qm**
*** Bezugsbeschreibung
Nachträgliches, fachgerechtes verfüllen vorstehender
Deckendurchbrüche.
- Bis OK-Rohdecke;
- in Anschluss an bauseitige Leitungsdurchführung u. Verfüllen
von ungenutzten Aussparungen;
- inkl. Schalungsaufwendungen etc.
- rechteckig/rund bis 0,07qm;
Menge: 2,000 St
DIN 276:2018-12: 351

**01.09.11.50 Verfüllen Deckendurchbrüche/Ausparrungen 0,07 bis 0,25 qm**
*** wie Position 01.09.11.49
- Größe Durchbruch: von ca. 0,07 bis 0,25qm;
Menge: 2,000 St
DIN 276:2018-12: 351

**01.09.11.51 Verfüllen Deckendurchbrüche / Ausparrungen 0,25 bis 0,75qm**
*** wie Position 01.09.11.49
- Größe Durchbruch: von ca. 0,05 bis 0,75qm
Menge: 2,000 St
DIN 276:2018-12: 351

**01.09.11.52 Nachträgliches Schließen einer Deckendurchbruchöffnung (Kranöffnung)**
Fachgerechtes, statisch korrektes Verschließen einer Deckendurchbruchöffnung von ca. 2,5 × 2,5m in der Stahlbetondecke über EG und Dach GT2

Inklusive:
Herstellung und Montage aller erforderlichen Schalungen (Seiten- und Unterseiten)
Einbau und Anschließen der Bewehrung gemäß statischen Vorgaben
Ortbeton (Betongüte wie Decke) einbringen, verdichten und nachbehandeln
Abstützung / provisorische Träger während der Betonage zur Sicherstellung der Tragfähigkeit
Anschluss an vorhandene Decke fachgerecht herstellen
Alle Nebenkosten, Arbeitsaufwand, Material, Schalungs- und Bewehrungsvorhaltung inklusive

Maße: ca. 2,5 × 2,5m
( 6,25m²)

1x Dach: Dicke 25cm
1x Decke über EG: 20cm

_das Arbeiten in Handarbeit für die auszuführenden Inhalte dieser Position aufgrund des dann fehenden Krans
sind inkl. des notwendigen Geräts sowie der damit verbundenen Arbeitsstunden  an dieser Stelle mit einzukalkulieren.
Menge: 12,500 m2
DIN 276:2018-12: 351

*Hinweis: Wandaussparung*

**01.09.11.53 Aussparungen, b x t ca. 12 x 8cm**
Anlegen von Aussparungen bzw. Schlitze in vorstehend
beschriebenen Stb-Bauteilen.
- für bauseitige TGA-Leitungen, Einbauteile, etc.;
- die Ausführung erfolgt in Teillängen;
- Ausführung/ Abrechnung in Abschnitten bis ca. 0,35m;
- Größe Aussparung: b x t ca. 12 x 8cm;
Menge: 38,000 St
DIN 276:2018-12: 331

**01.09.11.54 Aussparung für Schöck Tronsole Typ Z in der Innenschale HFT Wand**
Herstellen, Vorhalten und Schließen einer Aussparung für den Einbau einer Schöck Tronsole Typ Z oder gleichwertig in der Innenschale HFT Wand gemäß Ausführungsplanung und Herstellerangaben.
Aussparung in Stahlbetonwand gemäß Werk- und Bewehrungsplanung herstellen;
Lage und Abmessungen gemäß Angaben des Tragwerksplaners und des Herstellers;
Aussparung ausschließlich in der Innenschale;
einschließlich aller erforderlichen Schalungsarbeiten, Schalungsausschnitte und Abstellungen;
einschließlich erforderlicher Zusatzbewehrung und Anpassungen der Bewehrungsführung gemäß Statik;
einschließlich aller Befestigungs- und Hilfsmittel;
Aussparung nach Einbau der Tronsole fachgerecht schließen.
Menge: 23,000 St
DIN 276:2018-12: 331

##### Abschnitt 01.09.12 Treppen

*Hinweis: HINWEISPOSITION Werkplanung Fertigteile*
Durch den AN ist eine Werk- und Montageplanung
einschließlich ergänzender statischer Berechnungen für die
Fertigteile auf Grundlage der Architektenpläne und
Detailvorgaben des Architekten sowie der statischen
Berechnung und Übersichtszeichnungen des Tragwerkplaners
(Schal- bzw. Bewehrungspläne) zu erstellen und den Beteiligten
(inkl. Prüfingenieur) zur Prüfung vorzulegen. Die Werk- und
Montageplanung muß alle erforderlichen statischen
Detailnachweise für Anschlagmittel, Bau- und
Transportzustände und Änderungen sowie detaillierte Material-
und Stücklisten, Ausführungszeichnungen sowie
Montageanweisungen enthalten. Angrenzende Bauteile mit
bauseitigen Bauteilen sind darzustellen. Ggf. sind für Leerrohre
und Einbauteile der Haustechnik weitere Pläne zu beachten.
Die Planung ist unmittelbar nach Auftragserteilung zu erstellen
und rechtzeitig vor Beginn der Arbeiten (mind. 4 Wochen vor
Fertigungsbeginn) vorzulegen.

*Hinweis: HINWEISPOSITION Stahlbetonarbeiten Treppe*
Allgemeines
_
Ergänzend zu dem Hinweistext Stahlbetonarbeiten, gelten
folgende Hinweise für die Stahlbetonarbeiten innerhalb der
Treppenhäuser.
_
Transport- und Montagevorrichtungen müssen in ihrer
Lageanordnung mit dem Architekten abgestimmt werden, eine
Anordnung dieser Vorrichtungen auf der Laufseite ist zu
vermeiden.
Inkl. Element- , Bewehrungs-, Montageplanung und
Elementstatik mit Nachweis der Lasteinleitung nach der vom AG
zur Verfügung gestellter Statik.
Beschreibung Treppenhäuser
_

Treppenhaus 1 (Haupttreppenhaus) erstreckt sich über UG bis OG2
Treppenhaus 1 verbindet auch BT1 mit BT2 auf ca. OG1,5
Treppenhaus 2 (Bewohner) erstreckt sich über EG bis OG2

_
Alle Stufen erhalten einen bauseitigen Betonwerkstein-Belag.
_
Die bauseitigen Geländerkonstruktionen werden in den beiden Treppenhäusern mit durchgehenden Stahlwangen
seitlich an die FT-Läufe angebracht.

Treppenhaus 1 (Haupttreppenhaus) besteht aus:
UG: Treppe U-Form bestehende aus3 Teile
1x Treppenlauf inkl Podest, gerade
2x Treppenlauf inkl Podest mit 90 Grad Winkel

EG Treppe U-Form bestehende aus 3 Teile:
1x Treppenlauf inkl Podest, gerade
1x Treppenlauf gerade
1x Treppenlauf inkl Podest, gerade

OG1 2 Gerade Treppenläufe:
1x Treppenlauf gerade
1x Treppenlauf gerade

Das Treppenhaus 1 besteht aus StB-Fertigteilelementen, inkl Randausklinungen für Anschlüsse.

Treppenhaus 2 (Bewohner) besteht aus:
4 Treppenläufe gerade,
1 Treppenlauf inkl Podest und
2 Zwischenpodeste.
Treppenläufe: Stb-Fertigteilelemente;
Zwischenpodeste: Ortbeton mit jeweils 2 Randausklinkungen.

Anschlüsse:
Liefern und Montieren der notwendigen
Trittschalldämmelemente zwischen den Fertigteilelementen und
Auflager- bzw Wandanschlüssen ist gemäß den jeweils
beschriebenen Anschlussituationen in die nachfolgenden
Positionen einzurechnen.

_mit geradem Fugenprofil, zur sicheren schallbrückenfreien
Ausführung der Fuge
Feuerwiderstandsklasse R90
_Elementlängen passend für Laufbreite Treppen
_Elementhöhe passend für Podesthöhe
_ geeignet für Negativfertigung der Fertigteiltreppenläufe

*Hinweis: Treppenhaus 1_Haupttreppenhaus*

**01.09.12.1 FT-Treppe, Lauf 1, 4 Stg + Podest**
Herstellung, Lieferung und Montage von
Fertigteiltreppenelement gem. Hinweistext und nachfolgender
Beschreibung.
- Abrechnung Betonstahl erfolgt über gesonderte Position;
- Treppenlauf: 1
- Einbauort: TRH 1_Haupttreppenhaus  UG-

- Betongüte: C 25/30;
- Expositionsklasse: XC1
- Feuchtigkeitsklasse: W0;
- Treppenlauf mit Podest, einteilig:
_
Treppenlauf: 4 Stg., Steigungsverhältnis ca. 17,82/28cm;
Podest: BxT ca. 1,45 x 1,675m;
_
- Stärke:
_
Treppenlauf: ca. 22cm;
Podest: ca. 26cm;
_
- Breite:
_
Treppenlauf: ca. 1,45m;
Podest: ca. 1,45m;
_
- Oberflächen:
_
Setzstufe, schalungsglatter Beton, Dreikantleiste zur
Trittstufe, mit bauseitigem Belag (Betonwerkstein) belegt;
_
Trittstufe, geglättet, mit bauseitigem Belag (Betonwerkstein) belegt, Dreikantleiste zur Unterseite;
_
Unterseite sichtbar, schalungsglatter Beton;
- Auflagersituation (jeweils schallentkoppelt):
_
Linienlager (Antritt): Schubdorn/ Querkraftdorn Ø22, gegen
Verschieben sichern, inkl. Kernbohrung;
_
Punktlager (Wandanschluss Podestebene): 1 Stk.,
Auflagertaschen mit tragenden Trittschalldämmelementen
(u.a. bestehend aus Wandelement, Tragprofil, Podesthülse);
_ 1-seitiges Auflager auf Betonwand (h=40cm)
_schallentkoppelte Trennfugen zw. Wand und Lauf;
- inkl. Ausbildung der erforderlichen Auflagergeometrie für den
Anschlüsse;

Schallschutzlager (Schöck Tronsole Typ B, F, L und Z oder gleichwertig) werden in gesonderten Positionen vergütet.
Menge: 1,000 St
DIN 276:2018-12: 351

**01.09.12.2 FT-Treppe, zweiter Lauf, 9 Steigungen + Podest**
wie Vorposition jedoch:
Einbauort: zweiter Lauf
Aufgelagert auf Fertigteil Element (Podest Erster Lauf) und Anschluss an Wand gemäß Statik. (Tronsolen: 2 Stück)

Einteilig: 9 Steigungen: 17,82/28cm

Breite Treppe: ca. 1,45m
Breite Podest: ca. 1,45m
Länge Podest: ca. 1,72m

Stärke Treppenlauf: 22cm
Stärke Podest: 26cm

Auflagersituation, jeweils schallentkoppelt:
unten/oben Anschluss (Podest Erster Lauf) und Ortbeton Wand,
_
ausgeklinkt, Tronsole Typ F-V1 oder gleichwertig

Anschluss Wand mit Tronsole Typ P oder gleichwertig

einseitig entlang StB-Wand, Fuge ca. 1cm

Schallschutzlager (Schöck Tronsole Typ B, F, L und Z oder gleichwertig) werden in gesonderten Positionen vergütet.
Menge: 1,000 St
DIN 276:2018-12: 351

**01.09.12.3 FT-Treppe, dritter Lauf, 3 Steigungen**
wie Vorposition jedoch:
Einbauort: dritter Lauf
Aufgelagert auf Zwischenpodest und Geschossdecke,

Einteilig: 3 Steigungen: 17,82/28cm

Breite: ca. 1,45m

Stärke Treppenlauf: 22cm

Auflagersituation, jeweils schallentkoppelt:
unten/oben Anschluss Zwischenpodest und Geschossdecke,
_
ausgeklinkt, Tronsole Typ F-V1 oder gleichwertig
_
einseitig entlang StB-Wand, Fuge ca. 1cm

Schallschutzlager (Schöck Tronsole Typ B, F, L und Z oder gleichwertig) werden in gesonderten Positionen vergütet.
Menge: 1,000 St
DIN 276:2018-12: 351

**01.09.12.4 FT-Treppe, vierter Lauf, 7 Steigungen + Podest**
wie Vorposition jedoch:
Einbauort: vierter Lauf
Aufgelagert auf Geschossdecke und Anschluss an Wand gemäß Statik. (Tronsolen: 2 Stück)

Einteilig: 7 Steigungen: 18,1/28cm

Breite Treppe: ca. 1,45m
Breite Podest: ca. 1,45m
Länge Podest: ca. 1,45m

Stärke Treppenlauf: 22cm
Stärke Podest: 26cm

Auflagersituation, jeweils schallentkoppelt:
unten/oben AnschlussGeschossdecke und Ortbeton Wand,
_
ausgeklinkt, Tronsole Typ F-V1 oder gleichwertig

Anschluss Wand mit Tronsole Typ P oder gleichwertig

einseitig entlang StB-Wand, Fuge ca. 1cm

Schallschutzlager (Schöck Tronsole Typ B, F, L und Z oder gleichwertig) werden in gesonderten Positionen vergütet.
Menge: 1,000 St
DIN 276:2018-12: 351

**01.09.12.5 FT-Treppe, fünfter Lauf, 10 Steigungen**
wie Vorposition jedoch:
Einbauort: fünfter Lauf
Aufgelagert auf Zwischenpodest unten und Zwischenpodest Oben,

Einteilig: 10 Steigungen: 18,1/28cm

Breite: ca. 1,45m

Stärke Treppenlauf: 22cm

Auflagersituation, jeweils schallentkoppelt:
unten/oben Anschluss Zwischenpodest
_
ausgeklinkt, Tronsole Typ F-V1 oder gleichwertig
_
einseitig entlang StB-Wand, Fuge ca. 1cm

Schallschutzlager (Schöck Tronsole Typ B, F, L und Z oder gleichwertig) werden in gesonderten Positionen vergütet.
Menge: 1,000 St
DIN 276:2018-12: 351

**01.09.12.6 FT-Treppe, sechster Lauf, 4 Steigungen + Podest**
wie Vorposition jedoch:
Einbauort: sechster Lauf
Aufgelagert auf Geschossdecke und Anschluss an Wand gemäß Statik. (Tronsolen: 2 Stück)

Einteilig: 4 Steigungen: 18,1/28cm

Breite Treppe: ca. 1,45m
Breite Podest: ca. 1,45m
Länge Podest: ca. 1,735m

Stärke Treppenlauf: 22cm
Stärke Podest: 31cm

Auflagersituation, jeweils schallentkoppelt:
unten/oben Anschluss Geschossdecke und Ortbeton Wand,
_
ausgeklinkt, Tronsole Typ F-V1 oder gleichwertig

Anschluss Wand mit Tronsole Typ P oder gleichwertig

einseitig entlang StB-Wand, Fuge ca. 1cm

Schallschutzlager (Schöck Tronsole Typ B, F, L und Z oder gleichwertig) werden in gesonderten Positionen vergütet.
Menge: 1,000 St
DIN 276:2018-12: 351

**01.09.12.7 FT-Treppe, Siebter Lauf, 10 Steigungen**
wie Vorposition jedoch:
Einbauort: siebter Lauf
Aufgelagert auf Geschossdecke und Ortbetonwand,

Einteilig: 10 Steigungen: 17,5/28cm

Breite: ca. 1,45m

Stärke Treppenlauf: 20cm

Auflagersituation, jeweils schallentkoppelt:
unten/oben Anschluss Geschossdecke und Ortbetonwand
_
ausgeklinkt, Tronsole Typ F-V1 oder gleichwertig
_
Obere Anschluss an Wand ist um ca. 30cm verlängert

Schallschutzlager (Schöck Tronsole Typ B, F, L und Z oder gleichwertig) werden in gesonderten Positionen vergütet.
Menge: 1,000 St
DIN 276:2018-12: 351

**01.09.12.8 FT-Treppe, achter Lauf, 13 Steigungen**
wie Vorposition jedoch:
Einbauort: achter Lauf
Aufgelagert auf Geschossdecke und Ortbetonwand,

Einteilig: 13 Steigungen: 18,08/28cm

Breite: ca. 1,45m

Stärke Treppenlauf: 20cm

Auflagersituation, jeweils schallentkoppelt:
unten/oben Anschluss Geschossdecke und Ortbetwonwand
_
ausgeklinkt, Tronsole Typ F-V1 oder gleichwertig

Schallschutzlager (Schöck Tronsole Typ B, F, L und Z oder gleichwertig) werden in gesonderten Positionen vergütet.
Menge: 1,000 St
DIN 276:2018-12: 351

*Hinweis: Treppenhaus 2_Bewohner*

**01.09.12.9 FT-Treppe, Lauf 1, 4 Stg + Podest**
Herstellung, Lieferung und Montage von
Fertigteiltreppenelement gem. Hinweistext und nachfolgender
Beschreibung.
- Abrechnung Betonstahl erfolgt über gesonderte Position;
- Treppenlauf: 1
- Einbauort: TRH 2_Bewohner  EG-

- Betongüte: C 25/30;
- Expositionsklasse: XC1
- Feuchtigkeitsklasse: W0;
- Treppenlauf mit Podest, einteilig:
_
Treppenlauf: 4 Stg., Steigungsverhältnis ca. 19/26cm;
Podest: BxT ca. 1,785 x 2,135m;
_
- Stärke:
_
Treppenlauf: ca. 20cm;
Podest: ca. 25cm;
_
- Breite:
_
Treppenlauf: ca. 1,785m;
Podest: ca. 1,1785m;
_
- Oberflächen:
_
Setzstufe, schalungsglatter Beton, Dreikantleiste zur
Trittstufe, mit bauseitigem Belag (Betonwerkstein) belegt;
_
Trittstufe, geglättet, mit bauseitigem Belag (Betonwerkstein) belegt, Dreikantleiste zur Unterseite;
_
Unterseite sichtbar, schalungsglatter Beton;
- Auflagersituation (jeweils schallentkoppelt):
_

Punktlager (Wandanschluss Podestebene): 2 Stk.,
Auflagertaschen mit tragenden Trittschalldämmelementen
(u.a. bestehend aus Wandelement, Tragprofil, Podesthülse);
_L-Winkel zur Lagesicherung;
_schallentkoppelte Trennfugen zw. Wand und Lauf;
- inkl. Ausbildung der erforderlichen Auflagergeometrie für den
Anschlüsse;

Schallschutzlager (Schöck Tronsole Typ B, F, L und Z oder gleichwertig) werden in gesonderten Positionen vergütet.
Menge: 1,000 St
DIN 276:2018-12: 351

**01.09.12.10 FT-Treppe, zweiter Lauf, 6 Steigungen**
wie Vorposition jedoch:
Einbauort: zweiter Lauf
Aufgelagert auf Fertigteil Element (Podest Erster Lauf) und Ortbeton Zwischenpodest

Einteilig: 6 Steigungen: 19/26cm

Breite: ca. 2,11m

Stärke Treppenlauf: 20cm

Auflagersituation, jeweils Schall-Entkoppelt:
unten/oben Anschluss (Podest Erste Lauf) und Ortbeton Zwischenpodest,
_
ausgeklinkt, Tronsole Typ F-V1 oder gleichwertig
_
einseitig entlang StB-Wand, Fuge ca. 1cm

Schallschutzlager (Schöck Tronsole Typ B, F, L und Z oder gleichwertig) werden in gesonderten Positionen vergütet.
Menge: 1,000 St
DIN 276:2018-12: 351

**01.09.12.11 FT-Treppe, dritter Lauf, 10 Steigungen**
wie Vorposition jedoch:
Einbauort: dritter Lauf
Aufgelagert auf Ortbeton Zwischenpodest und Geschossdecke,

Einteilig: 10 Steigungen: 19/26cm

Breite: ca. 1,41m

Stärke Treppenlauf: 20cm

Auflagersituation, jeweils Schall-entkoppelt:
unten/oben Anschluss Ortbeton Zwischenpodest und Geschossdecke,
_
ausgeklinkt, Tronsole Typ F-V1 oder gleichwertig
_
einseitig entlang StB-Wand, Fuge ca. 1cm

Schallschutzlager (Schöck Tronsole Typ B, F, L und Z oder gleichwertig) werden in gesonderten Positionen vergütet.
Menge: 1,000 St
DIN 276:2018-12: 351

**01.09.12.12 FT-Treppe, vierter Lauf, 10 Steigungen**
wie Vorposition jedoch:
Einbauort: vierter Lauf
Aufgelagert auf Geschossdecke und Ortbeton Zwischenpodest

Einteilig: 10 Steigungen: 18,64/26cm

Breite: ca. 1,41m

Stärke Treppenlauf: 20cm

Auflagersituation, jeweils Schall-Entkoppelt:
unten/oben Anschluss Ortbeton Zwischenpodest und Geschossdecke,
_
ausgeklinkt, Tronsole Typ F-V1 oder gleichwertig
_
einseitig entlang StB-Wand, Fuge ca. 1cm

Schallschutzlager (Schöck Tronsole Typ B, F, L und Z oder gleichwertig) werden in gesonderten Positionen vergütet.
Menge: 1,000 St
DIN 276:2018-12: 351

**01.09.12.13 FT-Treppe, fünfter Lauf, 12 Steigungen**
wie Vorposition jedoch:
Einbauort: fünfter Lauf
Aufgelagert auf Geschossdecke und Ortbeton Zwischenpodest

Einteilig: 12 Steigungen: 18,64/26cm

Breite: ca. 1,41m

Stärke Treppenlauf: 20cm

Auflagersituation, jeweils Schall-Entkoppelt:
unten/oben Anschluss Ortbeton Zwischenpodest und Geschossdecke,
_
ausgeklinkt, Tronsole Typ F-V1 oder gleichwertig
_
einseitig entlang StB-Wand, Fuge ca. 1cm

Schallschutzlager (Schöck Tronsole Typ B, F, L und Z oder gleichwertig) werden in gesonderten Positionen vergütet.
Menge: 1,000 St
DIN 276:2018-12: 351

*Hinweis: StB Ortbetonpodeste*

**01.09.12.14 Ortbeton Podest**
Lieferung und Herstellung Stb-Podeste gem.
Hinweistext und nachfolgender Beschreibung:

_
Betonstahl in separaten Positionen
_
inkl. Schalung und aller dazugehörigen Aufwendungen,
planen mit Außenkante Außenwand, glatte, ebene
Schalungshaut für den bauseitigen Belag (Betonwerkstein) ;
_
Betongüte: C 25/30
_
Expositionsklasse: XC1 /WO
_
- Einbauort: TRH 2,

Aufgelagert an Stalbetonwände Vorpostionen mit 4x Tronsolen pro Podest gem. Statik

inkl 2x Aussparung für die Montage der Fertigteiltreppen (Treppe OG1)
inkl 1x Aussparung für die Montage der Fertigteiltreppen, über die volle Länge (Treppe EG)

Maße:
Breite: 1,41
Länge: 3,54
Dicke: 23cm

Schallschutzlager (Schöck Tronsole Typ B, F, L und Z oder gleichwertig) werden in gesonderten Positionen vergütet.
Menge: 2,000 St
DIN 276:2018-12: 351

*Hinweis: Schallschutzelementen*

**01.09.12.15 Schallschutzelement_Lineair**
Liefern und Einbauen von Schöck Tronsole-Elementen oder gleichwertig gemäß Tragwerksplanung und Schallschutznachweis.

Tragendes Trittschalldämmelement für den Anschluss Treppenlauf an Bodenplatte. Das Element überträgt positive Querkräfte.

Typ: Schöck Tronsole Typ B (Linienlager Treppenlauf) o.glw.

Einbau gemäß Herstellerangaben
einschließlich aller erforderlichen Aussparungen, Einbauteile und Befestigungsmittel.
Menge: 4,350 m
DIN 276:2018-12: 351

**01.09.12.16 Schallschutzelement_Podestauflager**
Liefern und Einbauen von Schöck Tronsole-Elementen oder gleichwertig gemäß Tragwerksplanung und Schallschutznachweis.

Tragendes Trittschalldämmelement für den Anschluss Fertigteiltreppenlauf an Podest. Das Element überträgt positive Querkräfte.

Breite 1,45m

Typ: Schöck Tronsole Typ F (Podestauflager) o.glw.

Einbau gemäß Herstellerangaben
einschließlich aller erforderlichen Aussparungen, Einbauteile und Befestigungsmittel.
Menge: 19,000 St
DIN 276:2018-12: 351

**01.09.12.17 Schallschutzelement_Wandanschluss**
Liefern und Einbauen einer Schöck Tronsole Typ L oder gleichwertig gemäß Herstellerangaben und statischen Erfordernissen zur Ausbildung einer schallentkoppelten Trennfuge zwischen Fertigteiltreppe bzw. Podest und angrenzender Stahlbetonwand.
Fugenelement zur Ausbildung einer durchgehenden schallentkoppelten Trennfuge;
Fugenbreite: ca. 15 mm;
Einbau zwischen Treppenlauf bzw. Podest und Stahlbetonwand;
einschließlich aller erforderlichen Befestigungen, Aussparungen und Nebenleistungen;
Einbau gemäß Herstellerangaben und Schallschutznachweis;
einschließlich Schutz gegen Verschmutzung der Fuge während der Bauphase.
Menge: 57,700 m
DIN 276:2018-12: 351

**01.09.12.18 Schallschutzelement_Wandauflager**
Liefern und Einbauen einer Schöck Tronsole Typ Z oder gleichwertig gemäß Herstellerangaben und statischen Erfordernissen in einer Wandaussparung einer Stahlbeton-Halbfertigteilwand.
Schallentkoppeltes Trennelement zur Ausbildung des Wandanschlusses zwischen Fertigteiltreppe bzw. Podest und Stahlbetonwand;
Einbau in eine bauseitig herzustellende Aussparung in der Innenschale der Halbfertigteilwand;

einschließlich aller erforderlichen Befestigungs- und Einbauteile;
einschließlich Anpassung der Bewehrung gemäß statischen Erfordernissen;

Aussparung wird gesondert vergütet.

Einbau gemäß Herstellerangaben sowie Schal- und Bewehrungsplanung.
Menge: 23,000 St
DIN 276:2018-12: 351

##### Abschnitt 01.09.13 Stahltonnage Stabstahl / Mattenstahl

**01.09.13.1 Betonstahl B 500 B, Stabstahl**
*** Bezugsbeschreibung
Liefern, schneiden, biegen, knüpfen und anpassen von
Betonstahl gemäß Hinweisposition und nachfolgender
Beschreibung:
- Betonstahl gemäß DIN 488 als Rund-
, Stab-
, Korb- oder
sonstige Bewehrung in verschiedenen Dimensionen,
Abmessungen und Zuschnitten;
- fachgerecht gemäß Vorgaben der Statik verlegen;
- inkl. Abstandhalter aus Kunststoff für Betonüberdeckung;
- als Zulage zu vorgenannten Stb-Positionen.
Stahlgüte: B500B mindestens Normalduktil (A) nach DIN EN
1992-1-1 / DIN 1045-1

Einbau im Ortbeton bzw. werkseitiger Einbau in Fertig- und Halbfertigteile gemäß Produktions- und Bewehrungsplänen

inkl.Verankerungslängen und Übergreifungsstößen gemäß Statik
Biegeform nach Biegeliste / Bewehrungsplan
inkl. Abstandhalter zur Sicherstellung der Betonüberdeckung
Menge: 190,680 t
DIN 276:2018-12: 331

**01.09.13.2 Betonstahl B 500 A, Mattenstahl**
*** wie Position 01.09.13.1
B500A, Mattenstahl (z. B. als Lagermatten)
Menge: 116,210 t
DIN 276:2018-12: 351

##### Abschnitt 01.09.14 Stahltonnage Spannbetonhohlkammerdecken

**01.09.14.1 Betonstahl BSt500 M/S, Stabstahl für Fertigteile (im Werk verlegt) BSt 500**
Liefern, schneiden, biegen, knüpfen und anpassen von
Betonstahl gemäß Hinweisposition und nachfolgender
Beschreibung:
- Betonstabstahl gemäß DIN 488 als Rund-
, Stab-
, Korb-
oder sonstige Bewehrung in verschiedenen Dimensionen,
Abmessungen und Zuschnitten;
- fachgerecht gemäß Vorgaben der Statik verlegen;
- inkl. Abstandhalter aus Kunststoff für
Betonüberdeckung;
- als Zulage zu vorgenannten Stb-Positionen Decken
- Ausführung gemäß Statik und Bewehrungsplanung
Stahlgüte: Bst 500 S mindestens Normalduktil (A) nach
DIN EN 1992-1-1
Einbau: Spannbetonhohldielendecken, Elementdecken
Menge: 5,000 t
DIN 276:2018-12: 351

##### Abschnitt 01.09.15 Stahleinbauteile/Sonstiges

**01.09.15.1 thermisch getrennte Stahlkonsole / Stahlanschluss**
Thermisch getrennter Anschluss HEA 220 an Stahlbetondecke oder -wand mittels Schöck Isokorb Xt Typ SK  o.glw. inkl. Durchdringung Verblendmauerwerk (11,5 cm), Dämmebene 200 mm, Luftschicht 10 mm, Einbetonieren in Decke 1x und Wand 2x.  Abdichtung und Korrosionsschutz.
Menge: 3,000 St
DIN 276:2018-12: 399

**01.09.15.2 Dübelleisten zur Querkraft- bzw. Durchstanzbewehrung, Höhe: 265mm**
*** Bezugsbeschreibung
Liefern und Versetzen von Dübelleisten aus verzinktem Stahlblech mit einbetonierten Runddübeln zur Querkraft- bzw. Durchstanzbewehrung.
System gemäß ETA-Zulassung. Montage gemäß Herstellerangaben. Einbau inkl. Befestigung, Distanzhaltern, Fixierung sowie Anpassung an die vorhandene Bewehrung.

Lieferung der kompletten Dübelleisten inkl. Einzelangaben (Typ, Durchmesser, Achsabstand).
Einbau in vertikale oder horizontale Bauteile (Wände, Decken, Stützenköpfe).
Befestigung mit zugelassenen Haltern / Drähten.
Zuschneiden bzw. Anpassen der Matten-/Stabbewehrung im Bereich der Leisten.
Alle notwendigen Arbeitsaufwände und Hilfsmittel.

Höhe 265mm

z. B. HALFEN HDB oder gleichwertiges System.

Hersteller/Typ:
'....................................................'
(Bieterangabe produkt)
Menge: 4,560 m
DIN 276:2018-12: 399

**01.09.15.3 Dübelleisten zur Querkraft- bzw. Durchstanzbewehrung: höhe 335mm**
*** wie Position 01.09.15.2
Höhe 335mm
Menge: 52,164 m
DIN 276:2018-12: 399

**01.09.15.4 Rückbiegeanschlüsse für temporäre Deckenöffnungen**
Liefern und fachgerechtes Montieren von Rückbiegeanschlüssen zur späteren kraftschlüssigen Schließung der temporären Deckenöffnungen für den Baukran gemäß Bewehrungsplanung und statischen Vorgaben.

Fabrikat/Typ: HALFEN HBT oder gleichwertig
Ausführung: HBT 220-10/15-33-1250
Elementhöhe h: ca. 600 mm
Übergreifungslänge lü: ca. 600 mm
Anzahl: 8 Stück pro Öffnung = 16 Stück Total
Anordnung: jeweils 2 Elemente je Anschlussseite
Elemente einer Anschlussseite gegeneinander versetzt anordnen, sodass die erforderliche Übergreifung der Bewehrung gewährleistet ist

Einbauorte:
Deckenöffnung für Baukran in der Decke über EG
Deckenöffnung für Baukran in der Decke über 1. OG / Dachdecke

Montage an Schalung bzw. Bewehrung gemäß Herstellerangaben und Bewehrungsplanung
einschließlich Fixierung, Ausrichtung und sämtlicher erforderlicher Befestigungsmittel
Menge: 16,000 St
DIN 276:2018-12: 399

**01.09.15.5 Einbauteil Lichtlinie**
Herstellung, Lieferung und Einbau eines Einbauteils zur Aufnahme einer durchgehenden Lichtlinie gemäß Hinweistext und nachfolgender Beschreibung.

Fabrikat der Planung: Florenz 4050 BE oder gleichwertig;
Einbauort: Sprungschacht;
Anzahl: 2 Stück;
Gesamtlänge je Lichtlinie: ca. 8,00 m;
Ausführung über mehrere Wand- und Deckenelemente aus Stahlbeton-Halbfertigteilen;
Lichtlinie flächenbündig mit der fertigen Betonoberfläche ausführen;
Sämtliche Stoßstellen zwischen Wand-, Decken- und Fertigteilelementen exakt fluchtend herstellen;
Herstellung und Abstimmung sämtlicher Aussparungen und Einbauteile mit dem Fertigteilwerk;
einschließlich aller erforderlichen Aussparungen, Schalungskörper, Befestigungen und Hilfskonstruktionen;
einschließlich Anpassung der Bewehrung und Berücksichtigung der statischen Erfordernisse;
einschließlich aller Maßnahmen zur Sicherstellung einer durchgehenden und bündigen Linienführung über sämtliche Bauteilfugen hinweg;
einschließlich Schutz der Einbauteile während Transport, Lagerung und Montage;
Einbau gemäß Herstellerangaben und Ausführungsplanung.

Die erforderliche Werk- und Detailplanung einschließlich der Abstimmung mit dem Fertigteilwerk ist Bestandteil der Leistung.

Lieferung und Einbau des Aluminium-Einbaugehäuses bzw.
 Grundprofils Florenz 4050 BE oder gleichwertig, einschließlich aller erforderlichen Befestigungen, Aussparungen, Einbauteile und Hilfskonstruktionen.
Das spätere Einlegeprofil einschließlich Lichtlinie, LED-Technik, Abdeckung und elektrischer Komponenten ist nicht Bestandteil dieser Position.
Menge: 16,000 m
DIN 276:2018-12: 399

*Hinweis: Gebäudefuge*

**01.09.15.6 Abdichtung, Vertikal zwischen Wände und Wände**
*** Bezugsbeschreibung
Lieferung, Bereitstellung, fachgerechte Verarbeitung und vollständige Herstellung einer flexiblen Fugenabdichtung
inklusive aller erforderlichen Neben- und Zusatzstoffe, Werkzeuge und Hilfsmittel gem. Hinweistext
und nachfolgender Beschreibung..

Die Ausführung erfolgt gemäß den aktuellen Herstellerrichtlinien, den allgemeinen anerkannten Regeln der Technik (a.a.R.d.T.), den einschlägigen Normen sowie den bauwerksspezifischen Vorgaben.

Abdichtung von Arbeitsfugen und kritischen Übergangsbereichen in Betonbauteilen.

Breite Abdichtung: 300mm
Dicke der Abdichtung: 1mm
Länge der Abdichtung: ca. 120m

Breite Fuge= 40mm
Einbauort: Gebäudefuge zwischen BT1 und BT2 ab 50cm über OKFF bis Decke.

Verwendung eines hochflexiblen Tapes, das Bewegungen in mehreren Richtungen dauerhaft aufnehmen kann, insbesondere bei zu erwartenden Bauteilbewegungen oder Verformungsunterschieden.

Geeignet als Übergangsabdichtung zwischen WU-Bauteilen (wasserundurchlässiger Beton) und angrenzendem Normalbeton, einschließlich Anpassungen an unterschiedliche Steifigkeiten und Bewegungsverhalten der Bauteile.

Hervorragende Hafteigenschaften des Epoxidharz-Klebers auf trockenen und mattfeuchten Untergründen.

Hohe chemische Beständigkeit gegen wasserführende Medien und übliche im Boden vorkommende Substanzen.

Ausführungsdetails:

Inkl. Untergrundvorbereitung: Reinigung, Entfernen von losen Bestandteilen, eventuelles Anrauen, Entfetten sowie Wiederherstellung eines tragfähigen, gleichmäßigen und staubfreien Untergrundes.

Inkl.  Grundierung und Auftrag des systemzugehörigen Klebers gemäß Herstellervorgaben; Sicherstellung eines vollflächigen Verbundes.

Inkl.  Einbau des TF-Tapes mit definierter Überlappung an den Fugenflanken; blasenfreie Einbettung und kraftschlüssige Verbindung.

Inkl.  Kontrolle der Einbindetiefe, Randausbildung sowie Abdichtung sämtlicher Übergänge, Anschlüsse und Endstücke.

Inkl. Ausbildung aller erforderlichen Innen- und Außenecken, T-Stücke, Kreuzpunkte oder Sonderformen gemäß Systemanforderungen.

inkl. Schutz der frisch verarbeiteten Abdichtung vor mechanischen Beschädigungen, Nässe oder Verschmutzung während der Aushärtungszeit.

Produkt der Planung: Sikadur Combiflex TF-Tape 300/1 o.glw.

Angebotenes Fabrikat: '....................................................'

Angebotener Typ: '....................................................'
Menge: 5,040 m2
DIN 276:2018-12: 399

**01.09.15.7 Abdichtung, Horizontal zwischen Wände und Decke**
*** wie Position 01.09.15.6
Abdichtung der Gebäudefuge horizontal zwischen Wänden und Decken

Winkelform
Menge: 3,990 m2
DIN 276:2018-12: 399

**01.09.15.8 Ausstopfen von Gebäudefuge**
Ausfüllen von Gebäudetrennfugen zwischen Stahlbetonwänden mit Mineralwolle, dicht und hohlraumfrei eingebaut, einschließlich Zuschneiden und Anpassen an die vorhandene Fugenbreite.

Breite Fuge: 20 -40mm
Tiefe Fuge = breite Wände = 30cm
Menge: 31,000 m
DIN 276:2018-12: 399

**01.09.15.9 Brandschutzfuge F90, Bewegungsfuge, Fugenbreite 40 mm**
Herstellen, Liefern und fachgerechtes Montieren eines zugelassenen Brandschutz-Fugensystems zum brandschutztechnischen Verschließen einer Bewegungsfuge an der Unterseite des Rohbaus.

Feuerwiderstand: F90
Fugenbreite: ca. 40 mm
aufzunehmende Bewegung: max. ± 20 mm
Ausführung als dauerhaft bewegungsfähige Brandschutzfuge
inkl. aller erforderlichen Befestigungs-, Anschluss- und Nebenarbeiten

Ausführung gemäß Verwendbarkeitsnachweis/Zulassung des gewählten Systems

Einbauort: Gebäudetrennfuge Decke über EG und Dach/Decke über OG1
Menge: 27,000 m
DIN 276:2018-12: 399

##### Abschnitt 01.09.16 prov. Schutzmaßnahmen

**01.09.16.1 Schutzgeländer**
*** Bezugsbeschreibung
Lieferung, Montage und nach Gebrauch Demontage von
Schutzgeländer gem. Hinweistext und nachfolgender
Beschreibung.
- Einbauort: Geschossdeckenränder zu Lufträumen, Schächten,
etc.;
- Schutzgeländerzwinge mit Bohleneinlage (Brüstungs-/
Kniestab und Bordbrett an Deckenkante);
- inkl. Abstimmung mit dem SiGeKo;
- Ausführung in mehreren Abschnitten gem. Absprache örtl.
Bauüberwachung;
- Abrechnung je lfm Geländer, Ausführung erfolgt in mehreren
Teilabschnitten;
Menge: 40,000 m
DIN 276:2018-12: 391

**01.09.16.2 Schutzgeländer, Treppenlauf**
*** wie Position 01.09.16.1
- Einbauort: entlang der Treppenläufe,
- lichte Öffnungsgröße der temporären Absturzsicherung im
Bereich Treppenauge: ≤ 30cm (Abstimmung SiGeKo);
Menge: 60,000 m
DIN 276:2018-12: 391

**01.09.16.3 Schutzgeländer vorhalten**
Vorhalten der vorstehend beschriebenen Schutzgeländer gem.
Hinweistext und nachfolgender Beschreibung.
- Vorhaltezeit: ca. 40 Wochen;

Abrechnung: 100m x 40 Wochen = 4000
Menge: 4000,000 m Wo
DIN 276:2018-12: 391

**01.09.16.4 Abdecken von Aussparungen, bis 0,5qm**
*** Bezugsbeschreibung
Lieferung, Einbau und Rückbau einer provisorischen
Abdeckungen während der Bauzeit gem. Hinweistext und
nachfolgender Beschreibung.
- durchsturzsichere Abdeckungen in Bereichen Deckenöffnungen und Bodenvertiefungen;
- unverschiebar und trittsicher anbringen;
- inkl. Rückbau;
- inkl. tägliche Überprüfung und Lagesicherung
- inkl. Vorhaltung für die Dauer der Bauarbeiten;
- Material: Holz in durchsturzsicherer Stärke;
- Einbauort: über alle Geschosse (EG-DG);
- Größe Aussparung: bis 0,5qm;
Menge: 40,000 St
DIN 276:2018-12: 391

**01.09.16.5 Abdecken von Aussparungen, bis 1,00qm**
*** wie Position 01.09.16.4
- Größe Aussparung: 0,6 - 1,00qm;
Menge: 10,000 St
DIN 276:2018-12: 391

**01.09.16.6 Abdecken von Aussparungen, bis 3,00qm**
*** wie Position 01.09.16.4
- Größe Aussparung: 1,01 - 3,00qm;
Menge: 10,000 St
DIN 276:2018-12: 391

**01.09.16.7 Bautür, abschließbar**
Lieferung und Montage von Bautür inkl. Zarge gem. Hinweistext
und nachfolgender Beschreibung.
- Stahl-Bautür, abschließbar;
- Abmaße: BxH ca. 1,30 x 2,20m;
- inkl. gleichschließender Bauschließung mit 30 Schlüsseln;
- inkl. Demontage nach Gebrauch;
- Einbau in Stb-Wände;
- nur auf Anweisung der örtl. Bauüberwachung, nicht für den
eigenen Gebrauch;
Menge: 5,000 St
DIN 276:2018-12: 391

**01.09.16.8 Bauinterimstür, abschließbar**
Lieferung und Montage von Bauinterimstür gem. Hinweistext
und nachfolgender Beschreibung.
- behelfsmäßige Tür, abschließbar;
- Material: Sperrholzplatten;
- Abmaße: BxH ca. 2,50 x 3,00m;
- inkl. gleichschließender Bauschließung mit 30 Schlüsseln;
- inkl. Demontage nach Gebrauch;
Menge: 2,000 St
DIN 276:2018-12: 391

##### Abschnitt 01.09.17 Mauerwerk

*Hinweis: Hinweistext Mauerwerk*
Allgemein
_ Das nachfolgend beschriebene nicht tragende Mauerwerk ist
vollfugig herzustellen.
_ Alle Stoß- und Lagerfugen sind satt und hohlraumfrei mit
Mörtel auszufüllen. Die Steine müssen vollkantig sein.
_ Bei Arbeitsunterbrechungen, bei Frost, sowie nach Abschluss
der Arbeit ist das Mauerwerk abzudecken. Diese Leistung wird
nicht gesondert vergütet. Es darf nur Material verwendet werden
das ausreichend lange getrocknet ist.
_ Das Mauerwerk ist inkl. aller Tür- und Fensteröffnungen, gem.
Planung herzustellen.
 _ Hilfskonstruktionen und Sicherungsmaßnahmen während der
unterschiedlichen Bauzustände sind mit der Bauleitung
abzustimmen, damit Behinderungen der Ausbaugewerke
vermieden werden können. Diese Leistung wird nicht gesondert
vergütet.
_ Sämtliche Verbindungs- und Befestigungsmaterialien sind in
die Einheitspreise mit einzukalkulieren.
_ Sämtliche Arbeitsgerüste, auch Arbeitsbühnen über 2,0m sind
in die Angebotspreise mit einzukalkulieren.
_ Die Verwendung von Keilen zum Ausrichten der Steine ist
nicht zulässig.
_ Ausquellender Dünnbettmörtel ist nach dem Ansteifen mit
dem Spachtel oder einem Schwammbrett glatt zu streichen.

Überdeckung von Öffnungen
 _ Es sind KS-Flachstürze zu verwenden, sofern nichts anderes
angegeben wird.
_ Es dürfen mehrere KS-Stürze nebeneinander verlegt werden,
wenn diese in Summe der Wanddicke entsprechen und dafür
eine bauaufsichtliche Zulassung vorliegt.
_ Es sind nur KS-Stürze zu verbauen, die über eine allgemeine
bauaufsichtliche Zulassung/ Typenstatik verfügen.

Putz
 _ Alle Innenwände werden bauseits beidseitig verputzt.

 Stoßfugenvermörtelung
_ Sofern nicht gesondert beschrieben sind alle Wände mit einer
Stoßfugenvermörtelung im statischen Sinne zu versehen.
_ Stoßfugenvermörtelung ≥ 5mm sind beim Mauern fachgerecht
beidseitig mit Mörtel zu schließen.

 Mauerwerksanschlüsse
_ Sofern nicht anders beschrieben, sind alle stumpf aneinander
stoßenden MW-Wände beim Aufmauern mittels im Mörtelbett
eingelegten Edelstahl-Flachankern zu verbinden. Die
Anschlussfugen sind vollflächig zu vermörteln. Hieraus
entstehende Mehrkosten werden nicht gesondert vergütet und
sind in den jeweiligen Positionen zu berücksichtigen.
_ Alle Verbindungsmittel sind aus nichtrostendem bzw.
verzinktem Stahl auszuführen.
_ Sofern nicht anders beschrieben, sind alle Wände, gem.
statischer Vorgaben, bis unter die Decke aufzumauern.

 Rissvermeidung
_ Um ein Rissrisiko durch Verformungsdifferenzen zwischen
Mauerwerk und Beton zu vermeiden, ist das Betonieren von
Stahlbetonstützen im verzahntem Verband mit Mauerwerk
untersagt.
_ Zur Vermeidung von Brüstungsrissen sind in der obersten
 Lagerfuge des Brüstungsmauerwerks beim Aufmauern
Edelstahlbewehrungsbänder im Mörtelbett einzulegen. Hieraus
entstehende Mehrkosten werden nicht gesondert vergütet udn
sind in den jeweiligen Positionen zu berücksichtigen.

Brandschutzanforderung
 _ Die Innenwände sollten gemäß Zulassung Hersteller
feuerbeständig ausgeführt werden.

**01.09.17.1 Feuchtigkeitssperre unter Wänden, d=18cm**
Lieferung und Einbau von Sperrfolie nach DIN 18533 gegen
aufsteigende Feuchte gem. Hinweistext und nachfolgender
Beschreibung.
- unter nachstehend beschriebenem Mauerwerk auf Stb-Sohle/
Fundament verlegen;
- Wandstärke: ca. 18cm;
- Stöße mind. 20cm überlappend;
- mit seitlichem Überstand der Klebekante von je. mind. 10cm
breiter als Mauerwerk;
- Auflagerflächen sind mit Mörtel so abzugleichen, dass eine
waagerechte Oberfläche ohne Unebenheiten entsteht;
Menge: 4,990 m
DIN 276:2018-12: 342

**01.09.17.2 Mauerwerk, innen, nicht tragend, F90 A+M, KS 20-2,0, d=18cm**
*** Bezugsbeschreibung
Lieferung und Herstellung von MW-Innenwänden gem.
Hinweistext und nachfolgender Beschreibung.
- Material: Kalksandstein;
- Wandstärke: 18cm;
- Höhe: bis ca. 3,51m; (OKRF bis UK Stb-Geschossdecke)
- Wandfunktion: nichttragend;
- Druckfestigkeitsklasse: 20;
- Rohdichteklasse: 2,0;
- Format: 2 DN bzw. nach Wahl an AN in Absprache mit BÜ
- Feuerwiderstandsklasse F90 A+M, feuerbeständig;
- Schallschutzanforderung: ≥37dB
- Mörtelgruppe: M IIa;
- Oberkante für Anschluss Stb-Geschossdecke
- beidseitig Wandflächen zum nachfolgenden bauseitigen
Putzauftrag und Anstrich;
- inkl. aller Eck- und Stoßausbildungen, ca. 7 lfm;
- die Ausführung erfolgt in Teillängen
- Einbauort: EG,  innen;
Menge: 12,425 m2
DIN 276:2018-12: 342

**01.09.17.3 Mauerwerk, innen, tragend, d=17,5cm**
*** wie Position 01.09.17.2
Kleinfläche unterhalb Treppen/Podest in UG.
- Wandstärke: 17,5cm;
- Höhe: bis ca. 0,68m; (OKRF bis UK Stb-Podest)
- Wandfunktion: Tragend;
- länge: 1,45m
Menge: 0,986 m2
DIN 276:2018-12: 342

**01.09.17.4 Zulage - Kimmschicht**
Herstellung Höhenausgleich als Zulage zu vorstehend
beschriebenem Mauerwerk gem. Hinweistext und
nachfolgender Beschreibung:
- Herstellung Höhenausgleich von vorstehend beschriebenem
KS-MW
- Wandstärke: 18cm;
Menge: 4,990 m
DIN 276:2018-12: 342

**01.09.17.5 Wandanschluss an Stb-Wand**
Herstellung, Lieferung und Montage von Anschlüssen
vorstehend beschriebener Mauerwerkswände an Stb-Wände
gem. Hinweistext und nachfolgender Beschreibung.
- Ausführung im Zuge der Wanderstellung
- starrer Anschluss der nichttragenden Wände an Stb-Wand;
- Wandstärken: ca. 18cm;
- Brandschutzanforderung: F90 A+M, feuerbeständig;
- Fugenflanken beidseitig schallschutzwirksam ausführen,
≥ 37dB
- Schließen der Anschlussfugen;
- Anschluss über eingebohrte Anschlussanker
- inkl. Lieferung und Montage von der Anschlussankern/
Mauerwerksverbindern;
- Abrechnung nach lfm Wandlänge, einfach;
- Einbauort: MW-Wände im EG
Menge: 4,190 m
DIN 276:2018-12: 342

**01.09.17.6 Wandanschluss an Stb-Decke**
Herstellung von Deckenanschlüssen der vorstehend beschriebenen Mauerwerkswände gemäß Hinweistext und nachfolgender Beschreibung.

Ausführung im Zuge der Wanderstellung;
gleitender Anschluss der nichttragenden Mauerwerkswände an Stahlbetondecken;
Wandstärke: ca. 18 cm;
Brandschutzanforderung: F90 A+M, feuerbeständig;
Fugenausbildung mit brandschutztechnisch und schallschutztechnisch geeigneten Materialien;
Fugenflanken beidseitig schallschutzwirksam ausführen, bewertetes Schalldämm-Maß Rw = 37 dB;
Anschlussfuge dauerhaft elastisch und brandschutztechnisch schließen;
einschließlich aller erforderlichen Befestigungs- und Anschlussmittel;
Abrechnung nach laufendem Meter Wandlänge, einfach;
Einbauort: Mauerwerkswände im EG
Menge: 3,540 m
DIN 276:2018-12: 342

#### Bereich 01.10 Abbruch und Neubau Übergang Bestand

##### Abschnitt 01.10.01 Abbruch und Neubau Übergang Bestand

*Hinweis: Hinweistext: Aufbau Bestand*
Aufbau aus Baubeschreibung Genehmigngsplanung: 21.10.2012

Aufbau Bestand:

Außenwände:
Vormauerziegel, rotbunt, NF, Klinker-Wasserstrich,
Luftschicht.
Wärmedämmung, Rockwool, 10 cm .
KSV 2 DF als Sichtmauerwerk

Abdichtung:
Schweißbahn auf Bodenplatte mit Voranstrich,
im Luftschichtmauerwerk Schweißbahn und 2 mm Resistitfolie.
Stöße verschweißt.

Fenster und Außentüren:
Holz bzw. Leichtmetall, isolierverglast, einbrennlackiert,
über die Fenster sind Unterzüge angeordnet: ca. 24/40cm

Der bestehende Innenausbau wird bauseits bereits vor Beginn der Abbrucharbeiten rückgebaut.
-HLS einbauten
-Möbel (bank und Theke)

Abstützkonzept und Reihenfolge der Abbrucharbeiten sind vor Ausführung mit dem Tragwerksplaner abzustimmen.

*Hinweis: Hinweistext Windfang und Umbau Bestand*
Die Arbeiten am Windfang und Umbau Bestand
sind nach Abschluss der Hauptarbeiten und nach Rückbau des Fassadengerüstes auszuführen.
Der hierfür erforderliche Mehraufwand durch eine erneute Anfahrt und Arbeitsaufnahme ist in die Einheitspreise einzukalkulieren und wird nicht gesondert vergütet.

*Hinweis: Rückbau*

**01.10.01.1 Rückbau Verblendmauerwerk im Bereich des Durchbruchs**
Rückbau des bestehenden Verblendmauerwerks im Bereich der geplanten Öffnung gemäß Ausführungsplänen.
Die Vormauerschale ist erschütterungsarm, stückweise und kontrolliert auszubauen, sodass angrenzende Mauerwerksbereiche unbeschädigt bleiben.

Verblendmauerwerk:  Vormauerziegel, rotbunt, NF, Klinker-Wasserstrich,

Herstellen aller erforderlichen Schutzmaßnahmen, z. B. Abdeckungen, Staubschutz, Schutz der angrenzenden Fassade.

Sauberes Heraustrennen des Verblendmauerwerks entlang der geplanten Öffnungsabmessungen

Vorsichtiges Herausnehmen der Klinker / Vormauersteine.

Entfernen vorhandener Fugenmörtel, Drahtanker oder Verbindungselemente.

Sortieren, Laden und Abtransport des Bauschutts.

Entsorgung gemäß gültiger Vorschriften inkl. Deponie- und Entsorgungsgebühren.

Reinigen des Arbeitsbereichs.

Beschädigungen angrenzender Bauteile sind zu vermeiden und ggf. dem AG zu melden.

Vorfeldprüfung: Vor Beginn ist durch den AN sicherzustellen, dass keine Installationen oder Leitungen hinter der Vormauerschale verlaufen.

Erforderliche Gerüste oder Arbeitsbühnen sind Bestandteil dieser Position

Menge:
Unterseite: ca. -0,37 OKFF
Oberseite: ca. +3,30m OKFF
Höhe. ca. 3,685m
Breite: ca. 3,59
Fensterteil in Fläche Abbruch: b/h: ca. 2,0m / 2,30m = 4,6m2
Fläche Verblendmauerwerk: 8,629m2

Wandstärke Vormauerschale: 11,5 cm
Menge: 8,629 m2
DIN 276:2018-12: 394

**01.10.01.2 Rückbau der Fassadendämmung aus Mineralwolle (Rockwool 10 cm) im Bereich der geplanten Öffnung**
Rückbau der bestehenden Fassadendämmung aus Mineralwolle (Rockwool), Dicke 10 cm im Bereich der herzustellenden Öffnung gemäß Planangaben.

Entfernen der vorhandenen Mineralwolledämmung (Dicke 10 cm) einschließlich
Dämmplatten
Kleberreste
mechanischer Befestigungsmittel (z. B. Tellerdübel, Winkel, Drahtanker).

Zuschneiden der Dämmung im Grenzbereich des Durchbruchs mit sauberem, geraden Schnitt.

Verpacken der Mineralwolle in staubdichten Entsorgungssäcken gemäß TRGS 521.
Sortieren, Laden und Abtransport des Materials.
Fachgerechte Entsorgung als Mineralfaserdämmstoff gemäß EAK-Kode (z. B. 17 06 04).

Reinigen des Arbeitsbereichs nach Abschluss.

Umgang gemäß TRGS 521 - Faserförmige mineralische Dämmstoffe.

Persönliche Schutzausrüstung (PSA) ist vom AN bereitzustellen (Einweganzug, Handschuhe, Atemschutz FFP2 oder höher).

Vor Beginn ist sicherzustellen, dass keine Installationen hinter der Dämmschicht sitzen.

Beschädigungen angrenzender Bauteile sind zu vermeiden.

Menge:
Unterseite: ca. -0,37 OKFF
Oberseite: ca. +3,30m OKFF
Höhe. ca. 3,685m
Breite: ca. 3,59
Fensterteil in Fläche Abbruch: b/h: ca. 2,0m / 2,30m = 4,6m2
Fläche Dämmung: 8,629m2
Menge: 8,629 m2
DIN 276:2018-12: 394

**01.10.01.3 Rückbau und Entsorgung des vorhandenen Außenfensters**
Rückbau eines vorhandenen Außenfensters inkl. Rahmen, Verglasung und Anschlagblechen, Laibungen und Fensterbank.
Die Arbeiten umfassen den sorgfältigen Ausbau, Transport und fachgerechte Entsorgung des Fenstermaterials gemäß gültigen Vorschriften.

Der durchlaufende Fensterbank soll sauber und sorgfältig ausgeschnitten werden. bzw ein Teil der Fensterbank bleibt erhalten.

Schutzmaßnahmen
_Schutz der angrenzenden Wandflächen und Fassadenteile.
_Abdeckung des Arbeitsbereichs, um Beschädigungen und Verschmutzungen zu vermeiden.
_Staub- und Schmutzschutz im Innenbereich.

Rückbauarbeiten
_Ausbau des gesamten Fensterflügels, inklusive Beschläge und Dichtungen.
_Ausbau des Fensterrahmens und der Fensterbank.
_Abbau von Anschlagblechen, Laibungen.
_Sorgfältiges Trennen der Materialien, um Entsorgung korrekt durchführen zu können.

Entsorgung
_Transport des Fensters inkl. Rahmens, Verglasung und Zubehör zur fachgerechten Entsorgung.
_Entsorgung nach geltenden Vorschriften, inkl. Nachweis.
_Reinigung des Arbeitsbereichs nach Abschluss der Arbeiten.

Menge: 1 stück
Fensterteil in Fläche Abbruch: b/h: ca. 2,0m / 2,30m = 4,6m2
Menge: 1,000 St
DIN 276:2018-12: 394

**01.10.01.4 Durchbruch in tragender KS-Wand**
Herstellen eines Durchbruchs in der tragenden Kalksandstein-Sichtmauerwerkswand (KSV 2 DF), 240 mm dick, im Bereich eines bestehenden Fensteröffnungsbereiches.
In der vorhandenen Wand ist ein bestehender Stahlbeton-Unterzug, der vollständig erhalten werden muss.
Unterhalb dieses bestehenden Unterzugs wird eine neue Öffnung hergestellt, für deren Abfangung ein neuer Stahlunterzug vorgesehen ist, der auf zwei seitlichen neue Mauerwerkswandscheiben auflagern wird.

Diese Position umfasst alle Abbruch-, Sicherungs- und Vorbereitungsarbeiten, jedoch nicht den Einbau des neuen Stahlunterzugs und Wandscheiben.

Schutz- und Sicherungsmaßnahmen
_Schutz des angrenzenden Sichtmauerwerks vor Beschädigungen.
_Staubschutzmaßnahmen im Innen- und Außenbereich.
_Erschütterungsarmes Arbeiten zur Vermeidung von Rissen.

Erhalt und Sicherung des bestehenden Stahlbeton-Unterzugs
_Lokale Freilegung der Anschlussbereiche des Bestands-Unterzugs.
_Sicherstellen, dass der Unterzug nicht beschädigt, angerissen oder unterminiert wird.
_temporäre Abstützung des Bestands-Unterzugs während der Abbrucharbeiten, nach Vorgabe des Tragwerksplaners.

Abbrucharbeiten an der tragenden KS-Wandscheibe
_Herstellung eines sauberen Schnitts entlang der geplanten Öffnung.
_Lagenweiser, kontrollierter Rückbau des Kalksandstein-Mauerwerks.
_Entfernung von Fugenmörtel und losem Material.

Materialabtransport und Entsorgung
_Sortieren des Mauerwerksabbruchs.
_Verladen, Transport und fachgerechte Entsorgung gemäß geltenden Vorschriften.
_Reinigung der Arbeitsstelle.

Abbruch erfolgt erschütterungsarm.

Der bestehende Stahlbeton-Unterzug ist zwingend zu erhalten.

Temporäre Abstützungen sind Bestandteil dieser Position.

Die Herstellung der neuen Wandscheiben als Auflager erfolgt in einer separaten Position.

Wand: KSV 2 DF, 24 cm

Menge:
Unterseite: ca. -0,15 OKFF
Oberseite: ca. +3,00m OKFF
Breite: ca. 3,4m
Höhe: ca. 3,15m
Fensterteil in Fläche Abbruch: b/h: ca. 2,0m / 2,30m = 4,6m2
Fläche Abbruch KS-Wand: 6,11m2
Menge: 6,110 m2
DIN 276:2018-12: 394

*Hinweis: Einbau*

**01.10.01.5 Herstellung neuer tragender Wandscheiben aus KS-Mauerwerk**
Herstellung von zwei neuen tragenden Wandscheiben, je 24 cm Mauerwerksdicke und ca. 45 cm Wandbreite, zur Abfangung des bestehenden Stahlbeton-Unterzugs und der darüberliegenden Decke.
Die Wandscheiben sind maßgerecht und tragfähig gemäß den statischen Vorgaben auszuführen.

Leistungsumfang:

Vorbereitung / Vermessung
_Einmessen der Achsen, Höhenlagen und Breite der Auflagerpunkte entsprechend Plan und Statik.
_Säubern und Egalisieren der Aufstandsflächen Boden
_Kontrolle der Höhenlage des Bestands-Unterzugs für exakte Anpassung der Mauerwerkshöhe.

Feuchtigkeitssperre
inkl  Lieferung und Einbau von Sperrfolie nach DIN 18533 gegen
aufsteigende Feuchte gem. Hinweistext und nachfolgender
Beschreibung.
- unter nachstehend beschriebenem Mauerwerk auf Stb-Sohle/
Fundament verlegen;
- Wandstärke: ca. 24cm;
- Stöße mind. 20cm überlappend;
- mit seitlichem Überstand der Klebekante von je. mind. 10cm
breiter als Mauerwerk;
- Auflagerflächen sind mit Mörtel so abzugleichen, dass eine
waagerechte Oberfläche ohne Unebenheiten entsteht;

Herstellung der Wandscheiben
_Mauern der Wandscheiben aus Kalksandstein SFK 12 /DPB (KS-P - Planstein),
-Rohdichte: p=2,0kg/dm3
_Mauerwerksdicke: 24 cm
_Wandbreite: 45 cm
_Höhe: nach Plan und Einbauhöhe des Bestandsunterzugs
Vollständiges Versetzen im Verband
_Exakte Ausbildung der Oberfläche am Auflagerpunkt (eben & lotgerecht).
_Sicherstellen der vollflächigen und druckfesten Auflagerung für den Bestandsunterzug.
_Einbau von evtl. erforderlichen Mauerwerksbewehrungen (z. B. Lagerfugenbewehrung), falls statisch gefordert.
_Das neue Mauerwerks ist z.b. mittels Mauerwerksanker mit dem Bestandsmauerwerk kraftschlüssig zu verbinden.

Anschluss an den Bestand
_Säubern und Vorbereiten der Bestandsfläche vor dem Ansetzen.
_Ausfüllen von Fugen zum Bestand mit Mörtel

Nacharbeiten / Reinigung
Entfernen überschüssigen Mörtels.
Reinigen des Arbeitsbereichs.

Material:
_KS-Stein KSV 2 DF, Rohdichteklasse gemäß Statik.
_Mauermörtel MG IIa oder Dünnbettmörtel, nach Vorgabe des Tragwerksplaners.

Mengen:
Höhe ca. 2,95m
Breite 2x45cm=0,90m
Menge: 2,650 m2
DIN 276:2018-12: 341

**01.10.01.6 Einbau neuer Stahlunterzug auf neuen Wandscheiben**
Liefern und Einbauen eines neuen Stahlunterzugs gemäß statischer Vorgabe
Der Unterzug wird auf den zuvor hergestellten zwei tragenden Wandscheiben (KS 24 cm, 45 cm) aufgelagert und übernimmt die Abfangung der Lasten des bestehenden Stahlbeton-Unterzugs und der darüberliegenden Decke.

Der Einbau umfasst das exakte Positionieren, Ausrichten, Vergießen der Auflagerflächen und Herstellen der kraftschlüssigen Auflagerung.
Maße: HEB 220
Material S235 JR
Auflagerung a=30cm auf Bestands und neuem Mauerwerk
Länge: ca. 3,43m

Der Einheitspreis beinhaltet sämtliche Nebenleistungen, insbesondere Verguss der Auflagerflächen mit nichtschwindendem, hochfestem Vergussmörtel, Korrosionsschutz (Grundbeschichtung) sowie den Einbau erst nach Freigabe durch den Tragwerksplaner.
Menge: 1,000 St
DIN 276:2018-12: 351

**01.10.01.7 Abfangen bestehendes Verblendmauerwerk, Verblendkonsole an StB-Decke**
Abfangen bestehendes Verblendmauerwerk - Verblendkonsole  an StB-Decke

Lieferung und Montage von tragfähigen Konsolen zum Abfangen der bestehenden Verblendmauerwerkschale über der Durchbruchöffnung
Konsolen alle 25cm in gleichmäßigem Abstand entlang der Öffnungsbreite montieren
Befestigung der Konsolen an der vorhandenen Stahlbetondecke gemäß statischer Vorgaben
Justieren der Konsolen, sodass das Verblendmauerwerk lot- und ebenmäßig aufliegt
Lastabtragung der bestehenden Verblendmauerwerkschale auf die Konsolen
Alle erforderlichen Befestigungsmittel (Schrauben, Dübel, Anker) inkl. Montage
Einbau inkl. temporärer Abstützung / Sicherung, bis alle Konsolen montiert und die Mauerwerkschale aufliegt
Reinigung der Baustelle nach Abschluss

Materiallieferung
Stahlwinkel, feuerverzinkt, Tragfähigkeit nach statischen Erfordernissen
Schwerlastdübel / chemische Anker für die Befestigung an bestehender Stahlbetondecke
ggf. Unterlegscheiben, Muttern, Befestigungsmaterial

Montage / Ausführung
Winkelkonsole an der bestehenden StB-Decke montieren
Verblendmauerwerk-Vormauerschale darauf abfangen, Justierung zur vertikalen und horizontalen Ausrichtung
Sicherstellen, dass die Ziegel permanent tragfähig abgestützt sind

Nebenleistungen
Reinigung des Arbeitsbereichs nach Montage
Schutzmaßnahmen gegen Beschädigung angrenzender Bauteile

Produkt der Planung: JVAeco+ NU o.glw.
Abrechnung: Verblendkonsole
Abstand Mauerwerk innenseite bis Rohbau: ca. 13cm
Höhe Mauerwerk über Konsole: bis ca. 6,5m
Menge: 14,000 St
DIN 276:2018-12: 331

**01.10.01.8 Anarbeitung und Verlängerung bestehende Betonsohle**
Herstellen einer Sohlergänzung aus Stahlbeton an bestehender Betonsohle zur Verlängerung um ca. 25 cm bis Vorderkante Fundament.

Leistungsumfang:
Vorbereiten der bestehenden Betonsohle: Freilegen, Reinigen, Aufrauen für kraftschlüssigen Anschluss
Lieferung und Einbau von Bewehrung nach statischen Erfordernissen
Betonage der neuen Sohlenergänzung, Verdichten, Nachbehandlung
Oberfläche eben und maßgerecht herstellen

Inklusive Schalung, Bewehrung, Beton, Verdichten, Nachbehandlung und aller Nebenleistungen

Länge: ca. 3,5m
Breite: 25cm
Höhe: 22cm
Menge: 1,000 psch
DIN 276:2018-12: 322

**01.10.01.9 Abdichtung der Sohlenergänzung**
Ertüchtigung und Abdichtung der bestehenden Sohle im Bereich des neuen Windfangs einschließlich Anschluss an die neue Sohlenergänzung und angrenzende Wände.

Freilegen, Reinigen und ggf. Reparatur der bestehenden Abdichtung
Lieferung und fachgerechter Einbau einer vollflächigen Abdichtung.

Herstellen einer wasserdichten, durchgehenden Verbindung zwischen bestehender Fundament, neuer Sohlenergänzung und angrenzenden erdberührten Wandflächen
Vorbereitungen für den späteren Anschluss des winkelförmigen Fugenbandes
Reinigung des Arbeitsbereichs und alle notwendigen Nebenleistungen
Menge: 1,000 psch
DIN 276:2018-12: 325

#### Bereich 01.11 Stundenlohnarbeiten

##### Abschnitt 01.11.01 Stundenlohnarbeiten

*Hinweis: Hinweistext Stundenlohnarbeiten*
Stundenlohnarbeiten
_
Im Folgenden wird die Vergütung von Leistungen geregelt, die
nicht im LV aufgeführt sind. Es handelt sicht hierbei um:
- unvorhersehbare Leistungen;
- gar nicht bzw. nur mit unverhältnismäßig hohem Aufwand
zu kalkulierende Leistungen;
- Leistungen, für deren Erbringen zum Zeitpunkt der
Ausschreibung ein anderes Gewerk vorgesehen war;
- Leistungen, die der Auftraggeber zum Zeitpunkt der
Ausschreibung selbst erbringen wollte;
_
Die Vergütung dieser Leistungen erfolgt auf Stundenbasis.
_
In die angebotenen Stundensätze einzurechnen sind alle
Nebenkosten, sowie:
- alle Kosten Übernachtungen, Verpflegung, An- und
Abreise;
- alle Kosten für die Stellung von Werkzeugen,
Spezialwerkzeugen, etc.;
- alle Kosten für Hilfsmittel wie Leitern, Gerüste, etc.;
- alle Kosten, die aus den Anforderungen der
Arbeitssicherheit entstehen;
_
Grundsätzlich werden die im folgenden angebotenen
Leistungen auf Stundenbasis nur dann vergütet, wenn die
Arbeiten vom Auftraggeber oder von ihm bevollmächtigten
Vertreter explizit und gesondert in Auftrag gegeben wurden und
Stundennachweise darüber vorgelegt werden, die vom
Auftraggeber oder von ihm bevollmächtigten Vertreter
gegengezeichnet wurden.
_
Die eventuelle Notwendigkeit von Leistungen auf
Stundenbasis sind dem Auftraggeber oder dem von ihm
bevollmächtigten Vertreter rechtzeitig mitzuteilen, der Umfang
der Leistungen auf Stundenbasis ist dabei im Vorfeld
anzuzeigen.
Angenommene Stundensätze nach vorgenannten Regelungen:

**01.11.01.1 Facharbeiter / Stundenlohnarbeiten**
*** Bezugsbeschreibung
Stundenlohnarbeiten für besondere Leistungen, die nur auf
ausdrückliche Anweisung der örtlichen Bauüberwachung und
gegen Nachweis zur Ausführung kommen. Es sind
Verrechnungssätze anzubieten, in denen unaufgegeliederte
Lohnkosten, anteilig Gemeinkosten, einschl. Wagnis und
Gewinn, sowie Lohnnebenkosten (Fahrtkosten und
Wegegelder, etc.) enthalten sind.
Zuschläge für Mehr-
, Nacht-
, Sonn- und Feiertagsarbeit sind
nicht mit einzubeziehen.
Qualifikation: Facharbeiter
Menge: 50,000 h
DIN 276:2018-12: 399

**01.11.01.2 Qualifikation: Helfer**
*** wie Position 01.11.01.1
Menge: 50,000 h
DIN 276:2018-12: 399
